# Ausschreibungen
Angebotsaufforderung (GAEB DA 2000 1.2, DA83)
Projekt: LV2017
Währung: EUR
Erstellt mit: GAEB Toolbox V3.2 G90 R20140205, ARRIBAp V14.5.410, 25.01.2017

## Hasse LV-Textbausteine/Systemaufbauten Dachabdichtungsarbeiten
Datum: 25.01.2017

### Bereich 01 Dachabdichtungsarbeiten - Stammtexte

#### Abschnitt 01.01 Untergrundvorbereitung

**01.01.0010 Beton-Untergrund reinigen DIN 18531, ...entsorgen**
Stahlbetondeckenfläche sorgfältig reinigen, haftmindernde Schichten (z.B. Zementleim) abtragen, losen Schmutz abfegen,
den anfallenden Schutt heruntertransportieren, abfahren und entsorgen.
Menge: 1,000 m²

**01.01.0020 Beton-Untergrund reinigen DIN 18195, ...entsorgen**
Stahlbetondeckenfläche sorgfältig reinigen (staub- und fettfrei sowie trocken), dabei haftmindernde Schichten (z.B. Zementleim) abtragen, scharfkantige Unebenheiten beseitigen, sowie Hohlräume vermörteln.
Anforderungen an den Untergrund siehe DIN 18195, Teil 3.
Den anfallenden Schutt heruntertransportieren, abfahren und entsorgen.
Menge: 1,000 m²

#### Abschnitt 01.02 Grundierungen

**01.02.0010 Hasserol V**
Bitumenvoranstrich HASSEROL V, lösungsmittelarm,
liefern und im Streich- oder Rollverfahren satt deckend auf den
sauberen und trockenen Untergrund fachgerecht aufbringen.
Verbrauch:  0,5 l/m²
Der Voranstrich muss vor dem Aufbringen der nächsten Lage ausreichend abtrocknen.
Menge: 1,000 m²

**01.02.0020 Hasserol V-E**
Haftgrund und Voranstrich auf Basis klebeaktiver Bitumenemulsion
HASSEROL V-E, lösungsmittelfrei, liefern und im Streich- oder Rollverfahren satt deckend auf den sauberen und trockenen Untergrund fachgerecht aufbringen.
Verbrauch:  0,5 l/m²
Der Voranstrich muss vor dem Aufbringen der nächsten Lage ausreichend abtrocknen.
Menge: 1,000 m²

**01.02.0030 Hasserol V 50**
Bitumenvoranstrich HASSEROL V 50, lösungsmittelhaltig,
liefern und im Streich- oder Rollverfahren satt deckend auf den
sauberen und trockenen Untergrund fachgerecht aufbringen.
Verbrauch:  0,5 l/m²
Der Voranstrich muss vor dem Aufbringen der nächsten Lage ausreichend ablüften.
Menge: 1,000 m²

#### Abschnitt 01.03 Dampfsperren

**01.03.0010 Hassolan SN auf Beton**
Elastomerbitumen-Alu-Dampfsperre SK mit Sicherheits-Schweißnaht
HASSOLAN SN

gemäß DIN EN 13970, kaltselbstklebend auf geeignetem
Betonuntergrund,
Länge:  7,5 m,
Breite:  1,08 m,
Dicke:  2,8 mm,
Einlage:  Mineralfaser mit
  Alu-Verbund,
Oberseite:  bestreut mit
  Sicherheitsnaht,
Unterseite:  selbstklebend mit
  Sicherheitsnaht,
Brandverhalten:  Klasse E,
max. Zugkraft:  längs: 1300 N/50 mm,
  quer: 1500 N/50 mm,
max. Dehnung:  längs: 8 %,
  quer: 10 %,
Kaltbiegeverhalten:  - 30° C,
Wärmestandfestigkeit:  + 100° C,
sd - Wert:  sd > 1500 m,
liefern und fachgerecht gemäß Verlegevorschrift durch Abziehen der unteren Schutzfolie auf dem grundierten, gereinigten, trockenen und ebenen Betonuntergrund verlegen.
Die Verarbeitung darf nur bis zu einer Mindesttemperatur von
 + 10° C und einer Maximaltemperatur von + 30°C erfolgen.
Die Nähte mit einer Überdeckung von mind. 8 cm sind durch Abziehen des Randbereiches des Folienstreifens vollflächig zu verkleben.
Die Stöße sind mit einer Überdeckung von mind.12 cm durch thermische Aktivierung des Selbstklebebitumens ebenfalls vollflächig zu verkleben.
Die Sicherheitsnähte im Naht- und Stoßbereich sind durch fachgerechtes Verschweißen mit einem geeigneten Schweißbrenner und schwerer Andrückrolle wasserdicht zu schließen.
Die Klebekraft der Überdeckungen, insbesondere im T-Stoßbereich, ist sorgfältig zu prüfen und ggf. nachzuarbeiten.
Langanhaltende direkte Bewitterungen sollten durch einen optimierten Bauzeitenplan grundsätzlich vermieden werden. Unter Berücksichtigung eines optimierten Bauzeitenplanes übernimmt die fertig verlegte HASSOLAN SN die Funktion einer behelfsmäßigen Abdichtung/Notabdichtung.
Die Dampfsperre ist an allen An- und  Abschlüssen mindestens bis Ober-/Aussenkante Dämmstoff hochzuführen.
Diese Leistung wird bis zu einer Höhe/Breite von 0,5 m nicht gesondert vergütet und ist in den Einheitspreis dieser Position einzurechnen.
Die Klebkraft zum Untergrund ist vor Beginn der Arbeiten sowie in regelmäßigen Abständen wärend der Verarbeitung geprüft und beurteilt werden.
Menge: 1,000 m²

**01.03.0020 Hassolan SN auf Trapezblech**
Elastomerbitumen-Alu-Dampfsperre SK mit Sicherheits-Schweißnaht
HASSOLAN SN

gemäß DIN EN 13970, kaltselbstklebend auf geeigneten
Stahltrapezblechen,
Länge:  ca. 7,5 m,
Breite:  ca. 1,08 m,
Dicke:  ca. 2,8 mm,
Einlage:  Mineralfaser mit
  Alu-Verbund,
Oberseite:  bestreut mit
  Sicherheitsnaht,
Unterseite:  selbstklebend mit
  Sicherheitsnaht,
Brandverhalten:  Klasse E,
max. Zugkraft:  längs: 1300 N/50 mm,
  quer: 1500 N/50 mm,
max. Dehnung:  längs: 8 %,
  quer: 10 %,
Kaltbiegeverhalten:  - 30° C,
Wärmestandfestigkeit:  + 100° C,
sd - Wert:  sd > 1500 m,
liefern und fachgerecht gemäß Verlegevorschrift durch Abziehen der unteren Schutzfolie auf den gereinigten und trockenen Obergurten der Trapezbleche verlegen.
Die Verarbeitung darf nur bis zu einer Mindesttemperatur von
 + 10° C und einer Maximaltemperatur von + 30° C erfolgen.
Die Nähte mit einer Überdeckung von mind. 8 cm sind durch Abziehen des Randbereiches des Folienstreifens vollflächig zu verkleben.
Die Stöße sind mit einer Überdeckung von mind. 12 cm durch thermische Aktivierung des Selbstklebebitumens ebenfalls vollflächig zu verkleben.
In den Stoßbereichen sind Hilfskonstruktionen aus geeigneten Blechzuschnitten zu verwenden.
Die Sicherheitsnähte im Naht- und Stoßbereich sind durch fachgerechtes Verschweißen mit einem geeigneten Schweißbrenner und schwerer Andrückrolle wasserdicht zu schließen.
Die Klebekraft der Überdeckungen, insbesondere im T-Stoßbereich, ist sorgfältig zu prüfen und ggf. nachzuarbeiten.
Langanhaltende direkte Bewitterungen sollten durch einen optimierten Bauzeitenplan grundsätzlich vermieden werden. Unter Berücksichtigung eines optimierten Bauzeitenplanes übernimmt die fertig verlegte HASSOLAN SN die Funktion einer behelfsmäßigen Abdichtung/Notabdichtung.
Die Dampfsperre ist an allen An- und  Abschlüssen mindestens bis Ober-/Aussenkante Dämmstoff hochzuführen.
Diese Leistung wird bis zu einer Höhe/Breite von 0,5 m nicht gesondert vergütet und ist in den Einheitspreis dieser Position einzurechnen.
Die Klebkraft zum Untergrund ist vor Beginn der Arbeiten sowie in regelmäßigen Abständen wärend der Verarbeitung geprüft und beurteilt werden.
Menge: 1,000 m²

**01.03.0030 Hassolan SN-H auf Holzschalung**
Elastomerbitumen-Alu-Dampfsperre mit Sicherheitsnaht,
HASSOLAN SN-H

im Nahtbereich selbstklebend mit schweißbarer Sicherheits-Schweißnaht, für nagelbare Untergründe (z.B. Holzschalung),
oberseitig mit einer Spezial-Besandung, unterseitig mit einer Lochfolien-Sand-Kombination und einem abziehbaren silikonisierten Streifen kaschiert, in den Längsnähten mit einem Sicher-heitsnahtstreifen ausgestattet,
Länge:  7,5 m,
Breite:  1,08 m,
Dicke:  2,8 mm,
Einlage:  KTG > 120 g/m²,
Brandverhalten:  Klasse E,
max. Zugkraft:  längs: 1300 N/50 mm,
  quer: 1500 N/50 mm,
max. Dehnung:  längs: 8 %,
  quer: 10 %,
Kaltbiegeverhalten:  - 30° C,
Wärmestandfestigkeit:  + 100° C,
sd - Wert:  sd > 1500 m,
liefern und fachgerecht gemäß Verlegevorschrift,
in Anlehnung an die gültigen Richtlinien verdeckt,
mit verzinkten Breitkopfstiften aufnageln.
Die Verarbeitung darf nur bis zu einer Mindesttemperatur von
+ 10° C und einer Maximaltemperatur von + 30° C erfolgen.
Die erforderlichen Befestigungen außerhalb der Nahtbereiche einschließlich der erforderlichen Überarbeitung der Befestigungslinien mit 18 cm breiten Zuschnitten aus Hassolan SN sind in diese Position einzurechnen.
Die Nähte mit einer Überdeckung von mind. 8 cm sind durch Abziehen des Randbereiches des Folienstreifens vollflächig zu verkleben. Die Stöße sind mit einer Überdeckung von mind. 12 cm durch thermische Aktivierung des Selbstklebebitumens ebenfalls vollflächig zu verkleben.
Die Sicherheitsnähte im Naht- und Stoßbereich sind durch fachgerechtes Verschweißen mit einem geeigneten Schweißbrenner und schwerer Andrückrolle wasserdicht zu schließen.
Die Klebekraft der Überdeckungen, insbesondere im T-Stoßbereich, ist sorgfältig zu prüfen und ggf.nachzuarbeiten.
Langanhaltende direkte Bewitterungen sollten durch einen optimierten Bauzeitenplan grundsätzlich vermieden werden. Unter Berücksichtigung eines optimierten Bauzeitenplanes übernimmt die fertig verlegte HASSOLAN SN-H die Funktion einer behelfsmäßigen Abdichtung/Notabdichtung.
Die Dampfsperre ist an allen An- und Abschlüssen bis Oberkante Dämmstoff hochzuführen.
Diese Leistung wird nicht gesondert vergütet und ist in den Einheitspreis dieser Position einzurechnen.
Menge: 1,000 m²

**01.03.0040 Hassolan DUO auf Beton**
Elastomerbitumen-Alu-Dampfsperre SK
HASSOLAN DUO

gemäß DIN EN 13970, auf geeignetem Betonuntergrund,
Länge:  15,0 m,
Breite:  1,00 m,
Dicke:  1,2 mm,
Einlage:  Mineralfaservlies/
  Alu-Verbundfolie,
Oberseite:  teilflächig  selbstklebend,
Unterseite:  selbstklebend,
max. Zugkraft:  400 N/50 mm,
max. Dehnung:  2 %,
Kaltbiegeverhalten:  - 30° C,
Wärmestandfestigkeit:  + 100° C,
sd - Wert:  sd > 1500 m,
liefern und fachgerecht gemäß Verlegevorschrift durch Abziehen der unteren Schutzfolie auf dem grundierten, gereinigten, trockenen und ebenen Betonuntergrund verlegen.
Die Verarbeitung darf nur bis zu einer Mindesttemperatur von
 + 10° C und einer Maximaltemperatur von + 30° C erfolgen.
Die Naht- und Stoßüberdeckungen von mind.10 cm müssen fachgerecht verklebt werden.
Die Klebekraft der Überdeckungen ist sorgfältig zu prüfen und ggf. mit einem thermischem Gerät nachzuarbeiten.
Die oberseitige Folie ist erst unmittelbar vor Verlegung der Dämmstoffplatten zu entfernen.
Die fertig verlegte HASSOLAN Duo ist sofort, Zug um Zug, mit der Dämmstoffschicht abzudecken und darf nicht der offenen Bewitterung ausgesetzt werden.
Die Dampfsperre ist an allen An- und Abschlüssen bis Oberkante Dämmstoff hochzu führen.
Diese Leistung wird nicht gesondert vergütet und ist in den Einheitspreis dieser Position einzurechnen.
Die Klebkraft zum Untergrund ist vor Beginn der Arbeiten sowie in regelmäßigen Abständen wärend der Verarbeitung geprüft und beurteilt werden.
Menge: 1,000 m²

**01.03.0050 Hassofol ALB auf Trapezblech**
Elastomerbitumen-Alu-Dampfsperre SK
HASSOFOL ALB

gemäß DIN EN 13970, volflächig kaltselbstklebend auf geeigneten
Stahltrapezblechen, brandlastreduziert nach DIN 18234,
Länge:  50,0 m,
Breite:  1,08 m,
Dicke:  0,25 mm,
Oberseite:  Alu-Verbundfolie,
Brandverhalten:  Klasse E,
Heizwert:  < 10,5 MJ/m²
  (gefordert < 10,5 MJ/m²),
max. Zugkraft:  > 200 N/50 mm,
max. Dehnung:  > 20 %,
Kaltbiegeverhalten:  - 20° C,
Wärmestandfestigkeit:  + 100° C,
sd - Wert:  sd > 1500 m,
liefern und gemäß Verlegevorschrift durch Abziehen der unteren Schutzfolie auf den Hochsicken der Trapezbleche verlegen.
Die Naht- und Stoßüberdeckungen von mind. 8 cm müssen fachgerecht mit schwerer Andrückrolle verklebt  werden.
Langanhaltende direkte Bewitterungen sollten durch einen optimierten Bauzeitenplan grundsätzlich vermieden werden.
Unter Berücksichtigung eines optimierten Bauzeitenplanes übernimmt die fertig verlegte HASSOFOL ALB die Funktion einer behelfsmäßigen Abdichtung/Notabdichtung.
Die Dampfsperre ist an allen An- und  Abschlüssen mindestens bis Ober-/Aussenkante Dämmstoff hochzuführen.
Diese Leistung wird bis zu einer Höhe/Breite von 0,5 m nicht gesondert vergütet und ist in den Einheitspreis dieser Position einzurechnen.
Die Klebkraft zum Untergrund ist vor Beginn der Arbeiten sowie in regelmäßigen Abständen wärend der Verarbeitung geprüft und beurteilt werden.
Menge: 1,000 m²

**01.03.0060 Hassodritt Vapor, vollflächig/teilflächig**
Elastomerbitumen-Dampfsperre
HASSODRITT VAPOR

gemäß DIN EN 13970, oberseitig mit einer feuchtigkeitsbeständigen
Granulatbestreuung versehen und mit einem Nahtstreifen aus Schnellschweißfolie kaschiert, unterseitig mit einer Schnellschweißfolie kaschiert, Einlage aus einem verstärktem Gewebe und Aluminium,
Länge:  5,0 m,
Breite:  1,0 m,
Dicke:  4,0 mm,
Brandverhalten:  Klasse E,
max. Zugkraft:  längs: 1300 N/50 mm,
  quer: 1500 N/50 mm,
max. Dehnung:  längs: 8 %,
  quer: 10 %,
Kaltbiegeverhalten:  - 30° C,
Wärmestandfestigkeit:  + 105° C,
sd - Wert:  sd > 1500 m,
liefern und fachgerecht mit mind. 8 cm Naht-  und 12 cm Stoßüberdeckung vollflächig aufschweißen.
Auf Anweisung der Bauleitung kann die Hassodritt VAPOR auch punktförmig auf den Untergrund geschweißt werden. Hierbei sind
die Nähte und Stöße vollflächig zu verschweißen.
Langanhaltende direkte Bewitterungen sollten durch einen optimierten Bauzeitenplan grundsätzlich vermieden werden. Unter Berücksichtigung eines optimierten Bauzeitenplanes übernimmt die fertig verlegte Hassodritt VAPOR die Funktion einer behelfsmäßigen  Abdichtung/Notabdichtung.
Die Dampfsperre ist an allen An- und Abschlüssen bis Oberkante Dämmstoff hochzuführen.
Diese Leistung wird nicht gesondert vergütet und ist in den Einheitspreis dieser Position einzurechnen.
Menge: 1,000 m²

**01.03.0070 Hassodritt Vapor-Therm**
Polymerbitumen-Dampfsperre
HASSODRITT VAPOR-THERM

in Anlehnung an die DIN EN 13970 und DIN 20000-201 hergestellt,
oberseitig mit wärmeaktivierbaren Thermstreifen versehen, unterseitig mit einer Schnellschweißfolie kaschiert, Einlage aus Spezialglasvlies und Aluminium,
Länge:  7,5 m,
Breite:  1,0 m,
Dicke:  4,0 mm,
Brandverhalten:  Klasse E,
max. Zugkraft:  längs: 500 N/50 mm,
  quer:  400 N/50 mm,
max. Dehnung:  2 %,
Kaltbiegeverhalten:  - 25° C,
Wärmestandfestigkeit:  + 100° C,
sd - Wert:  sd > 1500 m,
liefern und vollflächig bzw. punkt- oder unterbrochen
streifenförmig mit mind. 8 cm Naht- und 12 cm Stoßüberdeckung fachgerecht aufschweißen.
Die Nähte und Stöße müssen vollflächig verschweißt werden.
Dieses ist durch das Austreten einer gleichmäßigen Schweißraupe
( 10 mm) zu gewährleisten.
Langanhaltende direkte Bewitterungen sollten durch einen optimierten Bauzeitenplan grundsätzlich vermieden werden. Unter Berücksichtigung eines optimierten Bauzeitenplanes übernimmt die fertig verlegte Hassodritt VAPOR-THERM die Funktion einer behelfsmäßigen  Abdichtung/Notabdichtung.
Die Dampfsperre ist an allen An- und Abschlüssen bis Oberkante Dämmstoff hochzuführen.
Diese Leistung wird nicht gesondert vergütet und ist in den Einheitspreis dieser Position einzurechnen.

Durch thermische Aktivierung der oberseitigen Thermstreifen mit einem geeigneten Propangasbrenner ist eine Verklebung von geeigneten Dämmstoffen (z.B. EPS, PUR/PIR, PF, usw.) ohne den
Einsatz zusätzlicher Klebstoffe möglich.
Hierbei ist auf die richtige Verarbeitungstemperatur der aktivierten Thermstreifen zu achten um ein optimales Klebeergebnis gewährleisten zu können.
Die Klebekraft zwischen Thermstreifen und Dämmstoff ist in regelmäßigen Abständen zu prüfen.
Grundsätzlich ist die DIN EN 1991-1-4/Na:2010-12 (Windlasten)
zu beachten.
Menge: 1,000 m²

#### Abschnitt 01.04 Ebene Dämmplatten - EPS

**01.04.0010 EPS 040 DAA dm, Platten, unkasch., mit Falz**
HASSOPOR Polystyrol-Hartschaumplatten

aus Polystyrol-Hartschaum EPS nach DIN EN 13 163,
HFCKW-, FCKW- und HFKW-frei,
Anwendung EPS 040 DAA dm, > 100 kPa nach DIN V 4108, Teil 10,
Wärmeleitfähigkeit:  0,040 W/(mK),
Baustoffklasse:  B2 nach DIN 4102,
Euroklasse:  E nach DIN EN 13 501,
Kantenausbildung:  Stufenfalz umlaufend,
Dämmstoffdicke:  ................ mm,
liefern und streifenweise mit HassoStick PU-Dämmstoffkleber dicht gestoßen fachgerecht verlegen.
Verbrauch HassoStick
PU-Dämmstoffkleber:  i.M. 85 ml/m²
Bei Vapor Therm stattdessen:
liefern und streifenweise durch fachgerechtes Erwärmen der Thermstreifen der vorgenannten Dampfsperre dicht gestoßen fachgerecht verlegen.
Menge: 1,000 m²

**01.04.0020 EPS 035 DAA dm, Platten, unkasch., mit Falz**
HASSOPOR Polystyrol-Hartschaumplatten

aus Polystyrol-Hartschaum EPS nach DIN EN 13 163,
HFCKW-, FCKW- und HFKW-frei,
Anwendung EPS 035 DAA dm, > 100 kPa nach DIN V 4108, Teil 10,
Wärmeleitfähigkeit:  0,035 W/(mK),
Baustoffklasse:  B2 nach DIN 4102,
Euroklasse:  E nach DIN EN 13 501,
Kantenausbildung:  Stufenfalz umlaufend,
Dämmstoffdicke:  ................ mm,
liefern und streifenweise mit HassoStick PU-Dämmstoffkleber dicht gestoßen fachgerecht verlegen.
Verbrauch HassoStick
PU-Dämmstoffkleber:  i.M. 85 ml/m²
Bei Vapor Therm stattdessen:
liefern und streifenweise durch fachgerechtes Erwärmen der Thermstreifen der vorgenannten Dampfsperre dicht gestoßen fachgerecht verlegen.
Menge: 1,000 m²

**01.04.0030 EPS 035 DAA dh, Platten, unkasch., mit Falz**
HASSOPOR Polystyrol-Hartschaumplatten

aus Polystyrol-Hartschaum EPS nach DIN EN 13 163,
HFCKW-, FCKW- und HFKW-frei,
Anwendung EPS 035 DAA dh, > 150 kPa nach DIN V 4108, Teil 10,
Wärmeleitfähigkeit:  0,035 W/(mK),
Baustoffklasse:  B2 nach DIN 4102,
Euroklasse:  E nach DIN EN 13 501,
Kantenausbildung:  Stufenfalz umlaufend,
Dämmstoffdicke:  ............... mm,
liefern und streifenweise mit HassoStick PU-Dämmstoffkleber dicht gestoßen fachgerecht verlegen.
Verbrauch HassoStick
PU-Dämmstoffkleber:  i.M. 85 ml/m²
Bei Vapor Therm stattdessen:
liefern und streifenweise durch fachgerechtes Erwärmen der Thermstreifen der vorgenannten Dampfsperre dicht gestoßen fachgerecht verlegen.
Menge: 1,000 m²

**01.04.0040 EPS 035 DAA ds, Platten, unkasch., mit Falz**
HASSOPOR Polystyrol-Hartschaumplatten

aus Polystyrol-Hartschaum EPS nach DIN EN 13 163,
HFCKW-, FCKW- und HFKW-frei,
Anwendung EPS 035 DAA ds, > 200 kPa nach DIN V 4108, Teil 10,
Wärmeleitfähigkeit:  0,035 W/(mK),
Baustoffklasse:  B2 nach DIN 4102,
Euroklasse:  E nach DIN EN 13 501,
Kantenausbildung:  Stufenfalz umlaufend,
Dämmstoffdicke:  ................ mm,
liefern und streifenweise mit HassoStick PU-Dämmstoffkleber dicht gestoßen fachgerecht verlegen.
Verbrauch HassoStick
PU-Dämmstoffkleber:  i.M. 85 ml/m²
Bei Vapor Therm stattdessen:
liefern und streifenweise durch fachgerechtes Erwärmen der Thermstreifen der vorgenannten Dampfsperre dicht gestoßen fachgerecht verlegen.
Menge: 1,000 m²

**01.04.0050 EPS 032 DAA dm, Neo Top-Dach®, Platten, Falz**
NeoTop-Dach® Polystyrol-Hartschaumplatten

aus Polystyrol-Hartschaum EPS nach DIN EN 13 163,
HFCKW-, FCKW- und HFKW-frei,
Anwendung EPS 032 DAA dm, > 100 kPa nach DIN V 4108, Teil 10,
Wärmeleitfähigkeit:  0,032 W/(m²K),
Baustoffklasse:  B2 nach DIN 4102,
Euroklasse:  E nach DIN EN 13 501,
Kantenausbildung:  Stufenfalz umlaufend,
Dämmstoffdicke:  ................ mm,
liefern und streifenweise mit HassoStick PU-Dämmstoffkleber dicht gestoßen fachgerecht verlegen.
Verbrauch HassoStick
PU-Dämmstoffkleber:  i.M. 85 ml/m²
Menge: 1,000 m²

**01.04.0060 EPS 032 DAA dh, Neo Top-Dach®, Platten, Falz**
NeoTop-Dach® Polystyrol-Hartschaumplatten

aus Polystyrol-Hartschaum EPS nach DIN EN 13 163,
HFCKW-, FCKW- und HFKW-frei,
Anwendung EPS 032 DAA dh, > 150 kPa nach DIN V 4108, Teil 10,
Wärmeleitfähigkeit:  0,032 W/(m²K),
Baustoffklasse:  B2 nach DIN 4102,
Euroklasse:  E nach DIN EN 13 501,
Kantenausbildung:  Stufenfalz umlaufend,
Dämmstoffdicke:  ................ mm,
liefern und streifenweise mit HassoStick PU-Dämmstoffkleber dicht gestoßen fachgerecht verlegen.
Verbrauch HassoStick
PU-Dämmstoffkleber:  i.M. 85 ml/m²
Menge: 1,000 m²

**01.04.0070 Wärmedämmung wie vor beschrieben, +**
*** Bedarfsposition ohne GB
Wärmedämmung wie zuvor beschrieben, jedoch 10 mm
Mehrdicke.
Menge: 1,000 m²

**01.04.0080 Wärmedämmung wie vor beschrieben, -**
*** Bedarfsposition ohne GB
Wärmedämmung wie zuvor beschrieben, jedoch 10 mm Minderdicke.
Menge: 1,000 m²

#### Abschnitt 01.05 Ebene Dämmplatten - Sonstige

**01.05.0010 HASSOVAC 1. Lage**
HASSOVAC Spezialdämmplatten

DIBT-Zulassung: Z-23.11-1662,
Wärmeleitfähigkeit:  0,007 W/mK,
Baustoffklasse:  B2,
Rohdichte:  mind. 170 kg/m²,
Druckspannung:  150 kPa,
Temperaturbeständigkeit:  - 50° C bis + 120° C,
Innendruck:  < 5 mbar,
Typ:  VIP 008 DAA dh,
Dämmstoffdicke:  ............... mm,
  (10 - 50 mm lieferbar),
Abmessungen entsprechend objektbezogenem Verlegeplan,
liefern und auf der Dampfsperre durch das Abziehen der Schutzfolienstreifen der HASSOLAN DUO dichtgestoßen fachgerecht
als erste Dämmstofflage im Verband verlegen.
Menge: 1,000 m²

**01.05.0020 HASSOVAC 2. Lage**
HASSOVAC Spezialdämmplatten

DIBT-Zulassung: Z-23.11-1662,
Wärmeleitfähigkeit:  0,007 W/mK,
Baustoffklasse:  B2,
Rohdichte:  mind. 170 kg/m²,
Druckspannung:  150 kPa,
Temperaturbeständigkeit:  - 50° C bis + 120° C,
Innendruck:  < 5 mbar,
Typ:  VIP 008 DAA dh,
Dämmstoffdicke:  .............. mm,
  (10 - 50 mm lieferbar),
Abmessungen entsprechend objektbezogenem Verlegeplan, liefern und im Fugenversatz dicht gestoßen fachgerecht als zweite Dämmstofflage im Verband verlegen.
Die Fixierung erfolgt mit beidseitig selbstklebendem HASSE TACTO Klebeband.
Klebeband:  3 m / m²
Menge: 1,000 m²

**01.05.0030 PUR/PIR Kingspan Therma TR26 FM, 023, alukaschiert - Flachdachdämmplatte**
Hassothan PUR/PIR WLS 023/024 Flachdachdämmplatte Polyurethan-Hartschaum, gütegeschützt, gemäß DIN EN 13165,
Typ:  PUR 023/024 DAA dh,
Wärmeleitfähigkeit:  0,023 W/mK,
Baustoffklasse:  B2 nach DIN 4102-1,
Euroklasse:  E-s3d0 nach DIN 13501,
Druckspannung:  > 80 mm Stärke mind. 120 kPa,
  80 mm Stärke mind. 150 kPa,
Temperaturbeständigkeit:  - 30° C bis + 90° C,
  kurzfristig + 250 °C,
Kantenausbildung:  umlaufend Stufenfalz,
Standard-Abmessungen:  1200 x 600 mm,
Dämmstoffdicke:  60/80/100/120/140/160/180 mm,
mit beidseitiger Alu-Mehrlagen-Kaschierung mit Rasterdruck,
liefern und mit HassoStick PU-Dämmstoffkleber streifenweise verklebt dicht gestoßen im Verband verlegen.
Verbrauch HassoStick:  i.M. 85 ml/m²
Menge: 1,000 m²

**01.05.0040 PUR/PIR Kingspan Therma TR27 FM, 026-028 - Flachdachdämmplatte**
Hassothan PUR/PIR WLS 026-028 Flachdachdämmplatte Polyurethan-Hartschaum, gütegeschützt, gemäß DIN EN 13165,
mit beidseitiger Mineralvlies-Kaschierung,
Typ:  PUR 026-028 DAA dh,
Wärmeleitfähigkeit:  0,026 W/mK (ab 120 mm),
  0,027 W/mK (80 bis 119 mm),
  0,028 W/mK (bis 79 mm),
Baustoffklasse:  B2 nach DIN 4102-1,
Euroklasse:  E nach DIN 13501,
Druckspannung:  > 80 mm Stärke mind. 120 kPa,
  80 mm Stärke mind. 150 kPa,
Temperaturbeständigkeit:  - 30° C bis + 90° C,
  kurzfristig + 200 °C,
Kantenausbildung:  umlaufend Stufenfalz,
Standard-Abmessungen:  1200 x 600 mm,
Dämmstoffdicke:  50/60/80/100/120/140/160/180 mm,
liefern und mit HassoStick PU-Dämmstoffkleber streifenweise verklebt dicht gestoßen im Verband verlegen.
Verbrauch HassoStick:  i.M. 85 ml/m²

alternativ:
liefern und mit Polymerbitumenklebemasse vollflächig verklebt dicht gestoßen im Verband verlegen.
Verbrauch KOMBIPHALT:  ca. 2,5 kg/m²
Menge: 1,000 m²

**01.05.0050 Knauf Insulation DDP**
Flachdach-Dämmplatten
aus homogenen Steinwolle-Dachdämmplatten, hergestellt und klassifiziert gemäß DIN EN 13162. Mit RAL-Gütezeichen für gesundheitliche Unbedenklichkeit.
Produkt:  Knauf Insulation Dachdämmplatte DDP
Anwendungsgebiet:  DAA gemäß DIN V 4108-10
Baustoffklasse:  Nichtbrennbar A1 (DIN EN 13501-1)
Bemessungswert der
Wärmeleitfähigkeit:  l = 0,040 W/(m·K)
Druckspannung bei
10% Stauchung:  CS(10) = 70 kPa
Punktlast bei 5 mm
Stauchung:  PL(5) = 650 N
Zugfestigkeit senkrecht
zur Plattenebene:  TR = 10 kPa
Länge x Breite:  2000 x 1200 mm
Kantenausführung:  gerade Kante

Dämmstoffdicke:  .......... mm

Steinwolle-Dämmplatten liefern und auf der zuvor luftdicht eingebauten Dampfsperre dicht gestoßen einlagig im Verband bzw. zweilagig im Lagenversatz fachgerecht entsprechend den Fachregeln des Zentralverbandes des Deutschen Dachdeckerhandwerks in HassoStick PU-Dämmstoffkleber verlegen.
Auf Trapezprofilen mit der langen Seite quer zum Sickenverlauf anordnen.
Der Einbau von Feuchtigkeit in den Schichtenaufbau ist nicht zulässig. Für häufig begangene Bereiche während des Einbaus und bei Materialtransporten sind lastverteilende Maßnahmen vorzusehen.
Verbrauch HassoStick
PU-Dämmstoffkleber:  i.M. 85 ml/m² (für die 1. Dämmstofflage)

(Bei der Verklebung von Dämmstoffen untereinander ist der Verbrauch um 1 Streifen (17 ml) pro m² zu erhöhen.)
Menge: 1,000 m²

**01.05.0060 Knauf Insulation DDP-X**
Flachdach-Dämmplatten mit erhöhter Festigkeit
aus homogenen Steinwolle-Dachdämmplatten, hergestellt und klassifiziert gemäß DIN EN 13162. Mit RAL-Gütezeichen für gesundheitliche Unbedenklichkeit.
Produkt:  Knauf Insulation Dachdämmplatte DDP-X
Anwendungsgebiet:  DAA gemäß DIN V 4108-10
Baustoffklasse:  Nichtbrennbar A1 (DIN EN 13501-1)
Bemessungswert der
Wärmeleitfähigkeit:  l = 0,040 W/(m·K)
Druckspannung bei
10% Stauchung: CS(10)  = 90 kPa
Punktlast bei 5 mm
Stauchung:  PL(5) = 800 N
Zugfestigkeit senkrecht
zur Plattenebene:  TR = 15 kPa
Länge x Breite:  2000 x 1200 mm
Kantenausführung:  gerade Kante

Dämmstoffdicke:  ............. mm

Steinwolle-Dämmplatten liefern und auf der zuvor luftdicht eingebauten Dampfsperre dicht gestoßen einlagig im Verband bzw. zweilagig im Lagenversatz fachgerecht entsprechend den Fachregeln des Zentralverbandes des Deutschen Dachdeckerhandwerks in HassoStick PU-Dämmstoffkleber verlegen.
Auf Trapezprofilen mit der langen Seite quer zum Sickenverlauf anordnen.
Der Einbau von Feuchtigkeit in den Schichtenaufbau ist nicht zulässig. Für häufig begangene Bereiche während des Einbaus und bei Materialtransporten sind lastverteilende Maßnahmen vorzusehen.
Verbrauch HassoStick
PU-Dämmstoffkleber:  i.M. 85 ml/m² (für die 1. Dämmstofflage)

(Bei der Verklebung von Dämmstoffen untereinander ist der Verbrauch um 1 Streifen (17 ml) pro m² zu erhöhen.)
Menge: 1,000 m²

**01.05.0070 Knauf Insulation DDP2-U**
Flachdach-Dämmplatten
aus Steinwolle-Dachdämmplatten mit integrierter Zweischicht-Charakteristik (höher verdichtete Oberlage), hergestellt und klassifiziert gemäß DIN EN 13162. Mit RAL-Gütezeichen für gesundheitliche Unbedenklichkeit.
Produkt:  Knauf Insulation Dachdämmplatte DDP2-U
Anwendungsgebiet:  DAA gemäß DIN V 4108-10
Baustoffklasse:  nichtbrennbar A1 (DIN EN 13501-1)
Bemessungswert der
Wärmeleitfähigkeit:  l = 0,038 W/(m·K)
Druckspannung bei
10% Stauchung:  CS(10)  60 kPa
Punktlast bei 5 mm
Stauchung:  PL(5)  650 N
Zugfestigkeit senkrecht
zur Plattenebene:  TR  10 kPa
Länge x Breite:  2000 x 1200 mm
Kantenausführung:  gerade Kante

Dämmstoffdicke:  ............. mm

liefern und auf der zuvor luftdicht eingebauten Dampfsperre mit der markierten, höher verdichteten Plattenseite nach oben dicht gestoßen einlagig im Verband bzw. zweilagig im Lagenversatz fachgerecht entsprechend den Fachregeln des Zentralverbandes des Deutschen Dachdeckerhandwerks in HassoStick PU-Dämmstoffkleber verlegen.
Auf Trapezprofilen mit der langen Seite quer zum Sickenverlauf anordnen.
Der Einbau von Feuchtigkeit in den Schichtenaufbau ist nicht zulässig. Für häufig begangene Bereiche während des Einbaus und bei Materialtransporten sind lastverteilende Maßnahmen vorzusehen.
Verbrauch HassoStick
PU-Dämmstoffkleber:  i.M. 85 ml/m² (für die 1. Dämmstofflage)

(Bei der Verklebung von Dämmstoffen untereinander ist der Verbrauch um 1 Streifen (17 ml) pro m² zu erhöhen.)
Menge: 1,000 m²

**01.05.0090 Knauf Insulation Sickenfüller Akustik DDP-SA**
Akustik-Sickenfüller mit einseitiger schwarzer Vlieskaschierung,
für die Schallabsorption bei gelochten Trapezprofilen,
aus Steinwolle, hergestellt und klassifiziert gemäß
DIN EN 13162. Mit RAL-Gütezeichen für gesundheitliche Unbedenklichkeit.
Produkt:  Knauf Insulation Sickenfüller Akustik DDP-SA
Typ:  DDP-SA-1- mit einem V- Schnitt /
  Typ DDP-SA-2- zwei V- Schnitte
Schenkellängen:  SA-1, ___ / ___ mm,
  SA-2, ___/ ___ / ___ mm,
Trapezprofil Typ:  ...............
Baustoffklasse:  Nichtbrennbar A1 (DIN EN 13501-1)
Bemessungswert
der Wärmeleitfähigkeit:  l = 0,040 W/(m·K)
Raumgewicht:  ca. 50 kg/m³
Schmelzpunkt:  = 1.000 °C
Länge:  1000 mm
Steinwolle-Sickenfüller Akustik liefern und fachgerecht dicht gestoßen in den Trapezprofilsicken verlegen. Der Einbau von Feuchtigkeit in den Schichtenaufbau ist nicht zulässig.
Menge: 1,000 m

**01.05.0100 entspricht Rockwool HARDROCK II**
Wärmedämmung aus extra trittfesten
Steinwolle-Dachdämmplatten

mit integrierter Zweischichtencharakteristik und besonders hochverdichteter, lastverteilender Oberlage unter der Dachabdichtung angeordnet.
Fabrikat:  .............................................................
Typ:  .............................................................
Güteüberwacht:  nach DIN 18165 Teil 1,
Teilflächenbelastbarkeit:  im Mittel > 650 N,
  DIN EN 12 430,
Wärmeleitfähigkeit:  0,040 W/mK,
Baustoffklasse:  nicht brennbar A 1,
  nach DIN 4102 Teil 1,
Anwendungstyp:  (Druckspannung),
  im Mittel > 70 KPa,
  bei max. 10 % Kompression
Abreißfestigkeit:  im Mittel > 10 kPa,
Dicke:  ............... mm
  (max. 140 mm lieferbar),
liefern und einlagig/zweilagig auf der Dampfsperre im Verband dicht gestoßen (ggf. quer zu den Trapezblechen), fachgerecht in Polymerbitumenklebemasse / HassoStick PU-Dämmstoffkleber verlegen.
Verbrauch:
KOMBIPHALT:  ca. 3,5 kg/m² (je Dämmstofflage)
HassoStick:  i.M. 85 ml/m² (für die 1. Dämmstofflage)

(Bei der Verklebung von Dämmstoffen untereinander ist der Verbrauch um 1 Streifen (17 ml) pro m² zu erhöhen.)
Menge: 1,000 m²

**01.05.0110 entspricht Rockwool DUROCK 040**
Wärmedämmung aus extra trittfesten
Steinwolle-Dachdämmplatten

mit integrierter Zweischichtencharakteristik und besonders hochverdichteter, lastverteilender Oberlage, unter der Dachabdichtung angeordnet, nach RAL-Gütesiegel Nr. 388,
amtlich güteüberwacht.
Fabrikat:  ..........................................................
Typ:  ..........................................................
Wärmeleitfähigkeit:  0,040 W/mK (Bemessungswert),
Euroklasse:  A1 nicht brennbar nach DIN EN 13501,
Anwendungsgebiet:  DAA nach DIN 4108-10,
Druckspannung
bei 10% Stauchung:  60 KPa nach DIN EN 826,
Punktlast
bei 5 mm Stauchung:  650 N  nach DIN EN 12 430,
Zugfestigkeit senkrecht
zur Plattenebene
(Abreißfestigkeit):  10 kPa nach DIN EN 1607,

Dicke:  ............... mm,
liefern und einlagig auf der Dampfsperre im Verband dicht gestoßen (ggf. quer zu den Trapezblechen), fachgerecht mit HassoStick
PU-Dämmstoffkleber verlegen.
Verbrauch HassoStick
PU-Dämmstoffkleber:  i.M. 85 ml/m² (für die 1. Dämmstofflage)

(Bei der Verklebung von Dämmstoffen untereinander ist der Verbrauch um 1 Streifen (17 ml) pro m² zu erhöhen.)
Menge: 1,000 m²

**01.05.0130 entspricht Rockwool MEGAROCK**
Wärmedämmung aus extra trittfesten
Steinwolle-Dachdämmplatten

mit nichtbrennbarer, anorganischer und faserverstärkter Beschichtung für den verbesserten Abtrag punktförmiger Lasten
und für erhöhte Beanspruchung, nach RAL-Gütesiegel Nr. 388, amtlich güteüberwacht.
Fabrikat:  ..........................................................
Typ:  ..........................................................
Wärmeleitfähigkeit
(Bemessungswert):  0,040 W/(mK) (Steinwolle),
Euroklasse:  A1 nicht brennbar nach DIN EN 13501,
Anwendung:  DAA nach DIN 4108-10,
Druckspannung bei
10 % Stauchung:  80 kPa nach DIN EN 826,
Punktlast bei 5 mm
Stauchung:  1800 N nach DIN EN 12430,
Zugfestigkeit senkrecht
zur Plattenebene
(Abrissfestigkeit):  15 kPa nach DIN EN 1607,
Plattenformat:  1000 x 1200 mm,

Dicke:  ............... mm,
liefern und auf der Gefälledämmung einlagig im Verband
dicht gestoßen fachgerecht mit HassoStick PU-Dämmstoffkleber
verlegen.
Verbrauch HassoStick
PU-Dämmstoffkleber:  i.M. 105 ml/m²
Menge: 1,000 m²

**01.05.0140 entspricht Rockwool BONDROCK MV**
Wärmedämmung aus hochverdichteten
Steinwolle-Dachdämmplatten

mit oberseitiger Mineralvlieskaschierung / zum direkten Aufschweißen der ersten Lage der bituminösen Dachabdichtung / zur Kaltverklebung der ersten Lage der bituminösen Dachab-dichtung / zur Kaltverklebung einer Kunststoffdachabdichtung,
nach RAL-Gütezeichen Nr. 388,
Fabrikat:  ..........................................................
Typ:  ..........................................................
Güteüberwachung:  amtlich güteüberwacht,
Anwendung:  DAA nach DIN 4108-10,
Wärmeleitfähigkeit:  0,040 W/mK (Bemessungswert),
Euroklasse:  A2 -s1, d0 - nichtbrennbar,
Druckspannung bei
10 % Stauchung:  60 kPa nach DIN EN 826,
Punktlast bei 5 mm
Stauchung:  600 N nach DIN EN 12430,
Zugfestigkeit senkrecht
zur Plattenebene
(Abreißfestigkeit):  15 kPa nach DIN EN 1607,
Dämmstoffdicke:  ................ mm,
liefern und einlagig auf der Dampfsperre im Verband dicht gestoßen (ggf. quer zu den Trapezblechen), fachgerecht in Polymerbitumenklebemasse / HassoStick PU-Dämmstoffkleber verlegen.
Verbrauch:
KOMBIPHALT:  ca. 3,5 kg/m²
HassoStick:  i.M. 85 ml/m²
Menge: 1,000 m²

**01.05.0150 Mineralfaser-Dachdämmplatte / unkaschiert**
Wärmedämmung aus trittfesten, güteüberwachten
Steinwolle-Dachdämmplatten

Gewicht:  mind. 150 kg/m³
  (nach DIN 18165),
formstabil, druckbelastbar und nicht brennbar A1
entspr. DIN 4102, nach geltender Gefahrstoffverordnung als gesundheitlich unbedenklich eingestuft, glattkantig, einlagig / zweilagig, dicht gestoßen, versetzte Fugen,
Fabrikat:  ...................................
Typ:  ...................................
Wärmeleitfähigkeit:  0,040 W/mK,
Baustoffklasse:  nicht brennbar A1
  nach DIN 4102 T1,
Güteüberwacht:  nach DIN 18165,
Schmelzpunkt der Fasern:  über 1000° C,
Anwendungstemp.:  bis 250°C, darüber  Bindemittelverflüchtigung,
Druckspannung (i.M.):  > 60 KPa bei max 10 %
  Stauchung,
Abreißfestigkeit (i.M.):  > 10 kPa,
Teilflächenbelastbarkeit im Mittel:  > 500 N,
Dämmstoffdicke:  ............... mm,
Plattengröße:  1000 x 600 mm/
  1200 x 600 mm/
  1200 x 1800 mm/
  1200 x 2000 mm,
liefern und grundsätzlich im Verbund und (ggf. quer zur Sicke der Trapezbleche), unter Beachtung der Flachdachrichtlinien, fachgerecht in Polymerbitumenklebemasse / HassoStick
PU-Dämmstoffkleber verlegen.
Verbrauch:
KOMBIPHALT:  ca. 3,5 kg/m²
HassoStick:  i.M. 85 ml/m²
Menge: 1,000 m²

**01.05.0160 Mineralfaser Vollsickenfüller**
Vollsickenfüller, Akustik-Dämmelement aus A1-Steinwolle, passgenau nach Kundenvorgabe, dem geforderten Stahltrapezprofil,
Akustikblech oder auch Stahlsonderprofil entsprechend gefertigt, Ausführung in diversen Raumgewichten mit
30, 40, 50, 90, 100 oder 150 kg/m³. Brandschot-Systemeinsatz bei 150 kg/m³ Raumgewicht mit Zuschnittlängen von 50 - 300 mm möglich.
Optimales System, weil passgenaues Einfügen in die Sicke und damit verbunden die Erhöhung des Schall- und Brandschutzes bei auszuführenden Trapezblechdächern.
Fabrikat:  ...................................................
Typ:  ...................................................
Trapezprofil Typ:  ...................................................
Obere Breite:  ...................................................
Untere Breite:  ...................................................
Höhe:  ...................................................
Zuschnittlänge:  ...................................................
Baustoffklasse A1 / DIN 4102
Wärmeleitfähigkeitsstufe: 040 / DIN 18165 T1
schallabsorbierend, wärmedämmend, form- und alterungsbeständig, wasserabweisend, diffusionsoffene Struktur, verlegefreundlich.
Liefern und in die Sicken fachgerecht einbauen.
Einschl. Zu- und Verschnitt, örtlicher Transport und Entsorgung der Restmaterialien.
Menge: 1,000 m

**01.05.0170 Schaumglas**
Schaumglas Dachdämmplatten
diffusionsdicht und nicht brennbar,

Wärmeleitfähigkeit:  0,040 W/mK,
Plattenabmessungen:  450 x 600 mm,
Dämmstoffdicke:  .............. mm,
Druckspannung:  0,50 N/mm²,
Druckfestigkeit:  dh,
Baustoffklasse:  A1,
liefern und mit Kombiphalt Elastomerbitumenklebemasse im Verband dicht gestoßen, vollflächig verklebt fachgerecht verlegen.
Die Fugen der Dämmplatten sind oberseitig mit 1 kg/m² Kombiphalt Elastomerbitumen-Klebemasse extra fugenfüllend abzugießen.
Verbrauch: Kombiphalt ca. 4,0 kg/m²
Menge: 1,000 m²

**01.05.0180 Wärmedämmung wie vor beschrieben, +**
*** Bedarfsposition ohne GB
Wärmedämmung wie zuvor beschrieben, jedoch 10 mm
Mehrdicke.
Menge: 1,000 m²

**01.05.0190 Wärmedämmung wie vor beschrieben, -**
*** Bedarfsposition ohne GB
Wärmedämmung wie zuvor beschrieben, jedoch 10 mm Minderdicke.
Menge: 1,000 m²

**01.05.0200 mech. Befestigung Dachrand**
Zusätzliche Sicherung an Dachrändern, Anschlüssen, Traufen, Bewegungsfugen, Lichtkuppeln, usw. mechanisch mit Befestigungselementen, 4 Stck./m,
Fabrikat:  _____________,
Typ:  _____________,
liefern und fachgerecht befestigen.
Die Bereiche der Befestiger sind mit einem 21 cm breiten Streifen aus Kubiflex SSB vollflächig fachgerecht zu überschweißen.
Menge: 1,000 m

**01.05.0210 Mechanische Befestigung bis 8 m Höhe**
Mechanische Befestigung
als Zulage zu Position für Gebäude bis 8 m Höhe, in nicht windexponierter Lage und ohne Innendruck
gemäß DIN EN 1991-1-4/Na:2010-12.
Eine Berechnung des Befestigungssystems erfolgt vor der
Verlegung durch den Hersteller.

Fixierung der 1. Lage gemäss Herstellervorschrift im Nahtüberlappungsbereich mit zugelassenen Befestigungselementen für punktuelles /lineares Befestigungssystem.

auf Unterkonstruktion: Beton / Holz / Gasbeton / Trapezblech
  (nichtzutreffendes streichen)

Befestigungsart/-system: _____________
(vom Bieter auszufüllen)

- im Eckbereich:  mit 6 Stck. Befestiger / m²
- im Randbereich:  mit 4 Stck. Befestiger / m²
- im Innenbereich:  mit 3 Stck. Befestiger / m²
Menge: 1,000 m²

**01.05.0220 Mechanische Befestigung, 8 bis 20 m Höhe**
Mechanische Befestigung
als Zulage wie in Pos. _____ beschrieben, jedoch
für Gebäude von 8 bis 20 m:

- im Eckbereich:  mit 9 Stck. Befestiger / m²
- im Randbereich:  mit 6 Stck. Befestiger / m²
- im Innenbereich:  mit 3 Stck. Befestiger / m²

gemäß beigefügter Einzelberechnung des Befestigungssystems.
Menge: 1,000 m²

**01.05.0230 Mechanische Befestigung nach Einzelnachweis**
Mechanische Befestigung
als Zulage wie in Pos. _____ beschrieben, jedoch
nach Einzelnachweis:

- im Eckbereich:  mit _____ Stck. Befestiger / m²
- im Randbereich:  mit _____ Stck. Befestiger / m²
- im Innenbereich:  mit _____ Stck. Befestiger / m²

gemäß beigefügter Einzelberechnung des Befestigungssystems.
Menge: 1,000 m²

#### Abschnitt 01.06 Gefälledach - Dämmplatten

**01.06.0010 EPS 040 DAA dm, Gefälledämmung, unkaschiert**
HASSOPOR Hartschaum-Gefälledach

aus Polystyrol-Hartschaum EPS nach DIN EN 13 163,
HFCKW-, FCKW- und HFKW-frei,
Anwendung EPS 040 DAA dm, > 100 kPa nach DIN V 4108, Teil 10,
Wärmeleitfähigkeit:  0,040 W/(mK),
Baustoffklasse:  B2 nach DIN 4102,
Euroklasse:  E nach DIN EN 13 501,
Gefälle  ............... %,
Anfangsdicke:  ............... mm,
mittlere Dicke:  ............... mm,
Enddicke:  ............... mm,
U-Wert der
Gefälledämmschicht
nach DIN EN ISO 6946:  ............... W/m²K,
Abmessungen der Platten:  500 / 1000 x 1000 mm,
liefern und streifenweise mit HassoStick PU-Dämmstoffkleber dicht gestoßen fachgerecht verlegen.
Verbrauch HassoStick
PU-Dämmstoffkleber:  i.M. 85 ml/m²
Menge: 1,000 m²

**01.06.0020 EPS 035 DAA dm, Gefälledämmung, unkaschiert**
HASSOPOR Hartschaum-Gefälledach

aus Polystyrol-Hartschaum EPS nach DIN EN 13 163,
HFCKW-, FCKW- und HFKW-frei,
Anwendung EPS 035 DAA dm, > 100 kPa nach DIN V 4108, Teil 10,
Wärmeleitfähigkeit:  0,035 W/(mK),
Baustoffklasse:  B2 nach DIN 4102,
Euroklasse:  E nach DIN EN 13 501,
Gefälle  ............... %,
Anfangsdicke:  ............... mm,
mittlere Dicke:  ............... mm,
Enddicke:  ............... mm,
U-Wert der
Gefälledämmschicht
nach DIN EN ISO 6946:  ............... W/m²K,
Abmessungen der Platten: 500 / 1000 x 1000 mm,
liefern und streifenweise mit HassoStick PU-Dämmstoffkleber dicht gestoßen fachgerecht verlegen.
Verbrauch HassoStick
PU-Dämmstoffkleber:  i.M. 85 ml/m²
Menge: 1,000 m²

**01.06.0030 EPS 035 DAA dh, Gefälledämmung, unkaschiert**
HASSOPOR Hartschaum-Gefälledach

aus Polystyrol-Hartschaum EPS nach DIN EN 13 163,
HFCKW-, FCKW- und HFKW-frei,
Anwendung EPS 035 DAA dh, > 150 kPa nach DIN V 4108, Teil 10,
Wärmeleitfähigkeit:  0,035 W/(mK),
Baustoffklasse:  B2 nach DIN 4102,
Euroklasse:  E nach DIN EN 13 501,
Gefälle  ............... %,
Anfangsdicke:  ............... mm,
mittlere Dicke:  ............... mm,
Enddicke:  ............... mm,
U-Wert der
Gefälledämmschicht
nach DIN EN ISO 6946:  .............. W/m²K,
Abmessungen der Platten:  500 / 1000 x 1000 mm,
liefern und streifenweise mit HassoStick PU-Dämmstoffkleber dicht gestoßen fachgerecht verlegen.
Verbrauch HassoStick
PU-Dämmstoffkleber:  i.M. 85 ml/m²
Menge: 1,000 m²

**01.06.0040 EPS 035 DAA ds, Gefälledämmung, unkaschiert**
HASSOPOR Hartschaum-Gefälledach

aus Polystyrol-Hartschaum EPS nach DIN EN 13 163,
HFCKW-, FCKW- und HFKW-frei,
Anwendung EPS 035 DAA ds, > 200 kPa nach DIN V 4108, Teil 10,
Wärmeleitfähigkeit:  0,035 W/(mK),
Baustoffklasse:  B2 nach DIN 4102,
Euroklasse:  E nach DIN EN 13 501,
Gefälle  ............... %,
Anfangsdicke:  ............... mm,
mittlere Dicke:  ............... mm,
Enddicke:  ............... mm,
U-Wert der
Gefälledämmschicht
nach DIN EN ISO 6946:  ............... W/m²K,
Abmessungen der Platten:  500 / 1000 x 1000 mm,
liefern und streifenweise mit HassoStick PU-Dämmstoffkleber dicht gestoßen fachgerecht verlegen.
Verbrauch HassoStick
PU-Dämmstoffkleber:  i.M. 85 ml/m²
Menge: 1,000 m²

**01.06.0050 EPS 032 DAA dm, NeoTop-Dach®, unkaschiert**
NeoTop-Dach® - Gefälledach

aus Polystyrol-Hartschaum EPS nach DIN EN 13 163,
HFCKW-, FCKW- und HFKW-frei,
Anwendung EPS 032 DAA dm, > 100 kPa nach DIN V 4108, Teil 10,
Wärmeleitfähigkeit:  0,032 W/(m²K),
Baustoffklasse:  B2 nach DIN 4102,
Euroklasse:  E nach DIN EN 13 501,
Gefälle:  ............... %,
Anfangsdicke:  ............... mm,
mittlere Dicke:  ............... mm,
Enddicke:  ............... mm,
U-Wert der
Gefälledämmschicht
nach DIN EN ISO 6946:  ............... W/m²K,
Abmessungen der Platten:  500 / 1000 x 1000 mm,
liefern und streifenweise mit HassoStick PU-Dämmstoffkleber dicht gestoßen fachgerecht verlegen.
Verbrauch HassoStick
PU-Dämmstoffkleber:  i.M. 85 ml/m²
Menge: 1,000 m²

**01.06.0060 EPS 032 DAA dh, NeoTop-Dach®, unkaschiert**
NeoTop-Dach® - Gefälledach

aus Polystyrol-Hartschaum EPS nach DIN EN 13 163,
HFCKW-, FCKW- und HFKW-frei,
Anwendung EPS 032 DAA dh, > 150 kPa nach DIN V 4108, Teil 10,
Wärmeleitfähigkeit:  0,032 W/(m²K),
Baustoffklasse:  B2 nach DIN 4102,
Euroklasse:  E nach DIN EN 13 501,
Gefälle:  ............... %,
Anfangsdicke:  ............... mm,
mittlere Dicke:  ............... mm,
Enddicke:  ............... mm,
U-Wert der
Gefälledämmschicht
nach DIN EN ISO 6946:  ............... W/m²K,
Abmessungen der Platten:  500 / 1000 x 1000 mm,
liefern und streifenweise mit HassoStick PU-Dämmstoffkleber dicht gestoßen fachgerecht verlegen.
Verbrauch HassoStick
PU-Dämmstoffkleber:  i.M. 85 ml/m²
Menge: 1,000 m²

**01.06.0070 Zulage für Grat- u. Kehlplatten**
Zulage zur vorstehenden Position für die Verlegung von Grat- und Kehlplatten.
Plattengröße: 1000 x 1000 mm
Menge: 1,000 m

**01.06.0080 Dachreiter EPS 040 DAA dm, unkaschiert**
HASSE-Dachreiter (Rinnengefällekeile)

aus Polystyrol-Hartschaum EPS 040 DAA dm,
nach DIN EN 13 163, HFCKW-, FCKW- und HFKW-frei, Anwendung nach DIN V 4108, Teil 10, EPS 040 DAA dm, > 100 kPa,
Wärmeleitfähigkeit:  0,040 W/(mK),
Baustoffklasse:  B2 nach DIN 4102,
Euroklasse:  E nach DIN EN 13 501,
Gefälle:  2 %,
Länge:  ............... m,
Breite:  ............... m,
liefern und gemäß Verlegeplan dicht gestoßen mit HassoStick
PU-Dämmstoffkleber fachgerecht verlegen.
Bei der Bestellung ist auf die Keilart (Rechts- oder Linkskeil) zu achten.
Verbrauch HassoStick
PU-Dämmstoffkleber:  ca. 85 ml/m²
Menge: 1,000 Stk

**01.06.0090 PUR/PIR Kingspan Therma TT46 LPC/FM, 023 Gefälledämmplatten**
Hassothan PUR/PIR WLS 023 Gefälleämmplatten
Polyurethan-Hartschaum, gütegeschützt, gemäß DIN EN 13165,
mit beidseitiger Alu-Mehrlagen-Kaschierung mit Rasterdruck,
Typ:  PUR 023 DAA dh,
Wärmeleitfähigkeit:  0,023 W/mK,
Baustoffklasse:  B2 nach DIN 4102-1,
Euroklasse:  B-s2d0 nach DIN 13501,
Druckfestigkeit:  > 80 mm Stärke mind. 120 kPa,
  80 mm Stärke mind. 150 kPa,
Temperaturbeständigkeit:  - 30° C bis + 90° C,
  kurzfristig + 210 °C,
Kantenausbildung:  glatt,
Plattenabmessungen:  1200 x 1200 mm,
Gefälle:  2,1 %,
Anfangsdicke:  ............... mm,
Mittlere Plattendicke:  ............... mm,
Enddicke:  ............... mm,
als Punkt- oder Linienentwässerung mit Kehl- und Gratplatten konstruiert,
liefern und nach dem vom Hersteller mitzuliefernden Verlegeplan mit  HassoStick-PU-Dämmstoffkleber einlagig/mehrlagig mit dicht gestoßenen Fugen im Verband auf der Dampfsperre fachgerecht verklebt verlegen. Ab einer Gefällestrecke von > 4 m ist system- bedingt das Gefälledach mehrlagig zu verlegen.
Das Gefälledach-System basiert auf einer Systemdämmung mit
4 Standardgefälleplatten (von 25 bis 125 mm) die anhand der Dachgeometrie mit ebenen Dämmplatten unterfüttert, jede Dämmstoffdicke ermöglicht.
Verbrauch HassoStick:  i.M. 85 ml/m² (je Dämmstofflage)
Menge: 1,000 m²

**01.06.0100 PUR/PIR Kingspan Therma TT47 LPC/FM, 027 Gefälledämmplatten**
Hassothan PUR/PIR WLS 027 Gefälleämmplatten
Polyurethan-Hartschaum, gütegeschützt, gemäß DIN EN 13165,
mit beidseitiger Mineralvlies-Kaschierung,
Typ:  PUR 027 DAA dh,
Wärmeleitfähigkeit:  0,027 W/mK
Baustoffklasse:  B2 nach DIN 4102-1,
Euroklasse:  B-s3d0 nach DIN EN 13 501-1,
Druckfestigkeit:  > 80 mm Stärke mind. 120 kPa,
  80 mm Stärke mind. 150 kPa,
Temperaturbeständigkeit:  - 30° C bis + 90° C,
  kurzfristig + 210 °C,
Kantenausbildung:  glatt,
Plattenabmessungen:  1200 x 1200 mm,
Gefälle:  2,1 %,
Anfangsdicke:  ............... mm,
Mittlere Plattendicke:  ............... mm,
Enddicke:  ............... mm,
als Punkt- oder Linienentwässerung mit Kehl- und Gratplatten konstruiert,
liefern und nach dem vom Hersteller mitzuliefernden Verlegeplan mit  HassoStick-PU-Dämmstoffkleber einlagig/mehrlagig mit dicht gestoßenen Fugen im Verband auf der Dampfsperre fachgerecht verklebt verlegen. Ab einer Gefällestrecke von > 4 m ist system- bedingt das Gefälledach mehrlagig zu verlegen.
Das Gefälledach-System basiert auf einer Systemdämmung mit
4 Standardgefälleplatten (von 25 bis 125 mm) die anhand der Dachgeometrie mit ebenen Dämmplatten unterfüttert, jede Dämmstoffdicke ermöglicht.
Verbrauch HassoStick:  i.M. 85 ml/m² (je Dämmstofflage)
Menge: 1,000 m²

**01.06.0110 PUR/PIR 026-029, Gefälledämmung, unkaschiert, Heißbitumen**
PUR/PIR (Polyurethan) Gefälledämmplatten,

gütegeschützt, gemäß DIN EN 13165 als Punkt- oder Linienentwässerung konstruiert,
Typ:  PUR 026-029 DAA dh,
Wärmeleitfähigkeit:  0,026 W/mK (ab 120 mm),
  0,027 W/mK (80 bis 119 mm),
  0,029 W/mK (bis 79 mm),
Druckfestigkeit gem.
DIN EN 826:  > 100 kPa < 150 kPa,
Dauerdruckbeanspruchung
(Stauchung < 2%):  20 kPa,
Wasserdampfdiffusionswiderstand:  40-200,
Baustoffklasse:  B2 nach DIN 4102-1,
Euroklasse:  E nach DIN EN 13 501-1,
Plattenabmessungen:  1225 x 600 mm,
Gefälle:  ............... %,
Anfangsdicke:  ............... mm,
Mittlere Plattendicke:  ............... mm,
Enddicke:  ............... mm,
liefern und die mind. 60 mm dicken Gefälledämmplatten nach dem vom Hersteller mitzuliefernden Verlegeplan mit  geeigneten Heißbitumenklebemassen einlagig mit dicht gestoßenen Fugen im Verband auf der Dampfsperre fachgerecht verklebt verlegen.
Vor der Verlegung von selbstklebenden Dachabdichtungen ist die Oberfläche der unkaschierten Gefälledämmplatten mit einem geeigneten Bitumenvoranstrich zu grundieren.
Verbrauch Kombiphalt:  mind. 2 kg/m²
Menge: 1,000 m²

**01.06.0120 PUR/PIR 026-029, Gefälledämmung, unkaschiert, PU-Kleber**
PUR/PIR (Polyurethan) Gefälledämmplatten,

gütegeschützt, gemäß DIN EN 13165 als Punkt- oder Linienentwässerung konstruiert,
Typ:  PUR 026-029 DAA dh,
Wärmeleitfähigkeit:  0,026 W/mK (ab 120 mm),
  0,027 W/mK (80 bis 119 mm),
  0,029 W/mK (bis 79 mm),
Druckfestigkeit gem.
DIN EN 826:  > 100 kPa < 150 kPa,
Dauerdruckbeanspruchung
(Stauchung < 2%):  20 kPa,
Wasserdampfdiffusionswiderstand:  40-200,
Baustoffklasse:  B2 nach DIN 4102-1,
Euroklasse:  E nach DIN EN 13 501-1,
Plattenabmessungen:  1225 x 600 mm,
Gefälle:  ............... %,
Anfangsdicke:  ............... mm,
Mittlere Plattendicke:  ............... mm,
Enddicke:  ............... mm,
liefern und nach dem vom Hersteller mitzuliefernden Verlegeplan einlagig mit dicht gestoßenen Fugen im Verband mit HassoStick
PU-Dämmstoffkleber auf der Dampfsperre fachgerecht verklebt verlegen.
Vor der Verlegung von selbstklebenden Dachabdichtungen ist die Oberfläche der unkaschierten Gefälledämmplatten mit einem geeigneten Bitumenvoranstrich zu grundieren.
Verbrauch HassoStick
PU-Dämmstoffkleber:  i.M. 85 ml/m²
Menge: 1,000 m²

**01.06.0130 Knauf Insulation DDP-G /-GKE /-GGR**
Gefälledach-Dämmsystem,
bestehend aus keilförmig geschnittenen homogenen Steinwolle-Grundelementen Gefälleplatten (DDP-G),  Kehlplatten (DDP-GKE) und Gratplatten (DDP-GGR),  hergestellt und klassifiziert gemäß DIN EN 13162.
Mit RAL-Gütezeichen für gesundheitliche Unbedenklichkeit.
Produkt:  Knauf Insulation Gefälledach-  Dämmsystem
Anwendungsgebiet:  DAA gemäß DIN V 4108-10
Baustoffklasse:  Nichtbrennbar A1 (DIN EN 13501-1)
Bemessungswert der
Wärmeleitfähigkeit:  l = 0,040 W/(m·K)
Druckspannung bei
10% Stauchung:  CS(10) = 70 kPa
Punktlast bei 5 mm
Stauchung:  PL(5) = 650 N
Zugfestigkeit senkrecht
zur Plattenebene:  TR = 10 kPa
Plattenformat:  1000 x 1000 mm
Kantenausführung:  gerade Kante
Gefälle:  .......... %,
Anfangsdicke:  ............... mm,
mittl. Plattendicke:  ............... mm,
Enddicke:  ............... mm,
die objektspezifisch angefertigten Gefälledachkomponenten aus Steinwolle, inklusive Verlegeplan und mit Nachweis des R-Wertes, liefern und einschließlich Kehl- und Gratplatten, dicht gestoßen fachgerecht mit HassoStick PU-Dämmstoffkleber verlegen.
Der Einbau von Feuchtigkeit in den Schichtenaufbau ist nicht zulässig. Für häufig begangene Bereiche während des Einbaus und bei Materialtransporten sind lastverteilende Maßnahmen vorzusehen.
Verbrauch HassoStick:  i.M. 85 ml/m²
Menge: 1,000 m²

**01.06.0140 Knauf Insulation Dachreiterviertel**
Dachreiterviertel für punktgenaue Entwässerung
aus vorkonfektionierten homogenen Steinwolle-Elementen, hergestellt und klassifiziert gemäß DIN EN 13162. Mit RAL-Gütezeichen für gesundheitliche Unbedenklichkeit.
Produkt:  Knauf Insulation Dachreiterviertel DDP-DRV
Anwendungsgebiet:  DAA gemäß DIN V 4108-10
Baustoffklasse:  Nichtbrennbar A1 (DIN EN 13501-1)
Bemessungswert
der Wärmeleitfähigkeit: l = 0,040 W/(m·K)
Druckspannung bei
10% Stauchung:  CS(10) = 60 kPa
Punktlast bei 5 mm
Stauchung:  PL(5) = 550 N
Zugfestigkeit senkrecht
zur Plattenebene:  TR = 7,5 kPa

Breite x Länge:  300x1200, 600x2400, 900x3600,  1200x4800, 1500x6000, 1800x7200,  2100x8400, 2400x9600, 2700x10800,  3000x12000, 3300x13200, 3600x14400,  3900x15600
Die objektspezifisch angefertigten Dachreiterviertel aus Steinwolle für die Herstellung einer punktgenauen Entwässerung in Kehlbereichen oder anderen Anschlussbereichen, liefern und fachgerecht entsprechend den Fachregeln des Zentralverbandes des Deutschen Dachdeckerhandwerks verlegen.
Der Einbau von Feuchtigkeit in den Schichtenaufbau ist nicht zulässig. Für häufig begangene Bereiche während des Einbaus und bei Materialtransporten sind lastverteilende Maßnahmen vorzusehen.
Menge: 1,000 Stk

**01.06.0150 Rockwool-Gefälledach**
Gefälledach aus Mineralfaserplatten,

Wärmedämmung als einlagiges Lamellen-Gefälledach aus Mineralfaser mit 2,0 % Gefälle, bestehend aus unterschiedlich dicken, keilförmig geschnittenen Lamellenkörpern (mit vorwiegend
vertikaler Faserorientierung), mit werkseitigen Bitumenkaschierung der Oberseite,
Fabrikat:  ...................................
Typ:  ...................................
Wärmeleitfähigkeit:  045,
Baustoffklasse:  nicht brennbar A1
  nach DIN 4102, als  Verbundwerkstoff B2,
Güteüberwacht:  nach DIN 18165,
Anwendungstyp:  WD (Druckspannung
  50 kPa bei max.
  10 % Kompression,
  Abreißfestigkeit
  10kPa),
Plattenabmessung:  900 x 600 mm,
Gefälle:  2 %,
Anfangsdicke:  ............... mm,
mittl. Plattendicke:  ............... mm,
Enddicke:  ............... mm,
liefern und fachgerecht in Bitumenklebemasse dicht gestoßen nach Verlegeplan des Herstellers verlegen.
Verbrauch:
Bitumenklebemasse 100/25 ca. 4 kg/m²
Menge: 1,000 m²

**01.06.0160 Kehlgefälleplatten KEPROCK**
Zulage zur vorstehenden Position für die Verlegung
von Kehlgefälleplatten KEPROCK,

Kehlgefälleausbildung aus hoch verdichteten, montagefertig zugeschnittenen, nicht brennbaren Steinwolleplatten mit Standardgefälle in zwei Richtungen.
Angeordnet in der Kehle / vor der Attika / zwischen den Einläufen.
Fabrikat:  ROCKWOOL,
  Kehlgefälleplatten KEPROCK,
  nach RAL-Gütezeichen Nr. 388,
Oberfläche:  unbehandelt,
Güteüberwachung:  amtlich güteüberwacht,
Euroklasse:  nicht brennbar (DIN EN 13501-1),
Anwendung:  DAA nach DIN V 4108-10,
Wärmeleitfähigkeit
(Bemessungswert):  0,040 W/(mK),
Druckspannung bei
10% Stauchung:  60 kPa nach DIN EN 826,
Punktlast bei 5 mm
Stauchung:  650 N nach DIN EN 12430,
Zugfestigkeit senkrecht zur Plattenebene
(Abreissfestigkeit):  10 kPa nach DIN EN 1607,
Gefälle
in Längsrichtung 1:60:  ca. 1,7%,
Gefälle
in Querrichtung 1:15:  ca. 6,7%,
Länge:  ............... m,
Breite:  ............... m,
liefern und auf der Wärmedämmung nach Verlegeplan des Herstellers fachgerecht verlegen.
In die Preise sind einzurechnen: Baustellentransport, Reservematerial, Schneidearbeiten und Verschnitt.
Menge: 1,000 Stk

**01.06.0170 Foamglas CG 040 DAA dh, Heißbitumen**
Wärmedämmung aus dampfdiffusions- und wasserdichtem,
nicht brennbarem FOAMGLAS

Gefälleplatten, CG 040 DAA dh, Typ T4,
Gefälle:  1,1 %,
Gefälle:  1,7 %,
Gefälle:  2,2 %,
Anfangsdicke:  ............... mm,
mittlere Dicke:  ............... mm,
Enddicke:  ............... mm,
gemäß Hersteller-Verlegeplan mit genau bemaßten Entwässerungspunkten unter Verwendung von Heißbitumen mit pressgestoßenen, versetzten Fugen, gemäß Verarbeitungsrichtlinien der Deutschen-PITTSBURGH -Corning GmbH fachgerecht verlegen.
Die FOAMGLAS-Gefälleplatten sind vor Verlegung mit einer kurzen und einer langen Plattenkante in dem auf der Bauwerksfläche ausgegossenen Bitumen einzutauchen.
Verbrauch:
Bitumenklebemasse 100/25 ca. 4,0 kg/m²
Menge: 1,000 m²

**01.06.0180 MULTIPOR Gefälle-Mineraldämmplatte**
MULTIPOR Gefälle-Mineraldämmplatte

Wärmedämmschicht aus Mineraldämmplatten (Dämmstoff aus
CaSi-Hydraten) gem. Europäisch Technische Zulassung
ETA-05/0093, zertifiziert durch die Arbeitsgemeinschaft umweltverträglicher Bauprodukte (AUB-XEL-10106-D),
Wärmeleitfähigkeit:  045,
Anwendungstyp:  DAA (dh), druckbelastbar,
Druckfestigkeit:  350 kPa,
Baustoffklasse:  A nach DIN EN 13501,
Plattenformat:  600 x 390 mm,
Dämmstoffdicke i.M.:  ............... mm,
Anfangsdicke:  ............... mm,
  (ab Plattendicke 190 mm
  erfolgt die Verlegung
  2-lagig),
liefern und streifenweise mit HassoStick PU-Dämmstoffkleber
dicht gestoßen fachgerecht verlegen.
Verbrauch HassoStick:  i.M. 85 ml/m²

Bei Vapor Therm stattdessen:
liefern und streifenweise durch fachgerechtes Erwärmen der Thermstreifen der vorgenannten Dampfsperre dicht gestoßen fachgerecht verlegen.
Menge: 1,000 m²

**01.06.0190 Wärmedämmung wie vor beschrieben, +**
*** Bedarfsposition ohne GB
Wärmedämmung wie zuvor beschrieben, jedoch 10 mm
Mehrdicke.
Menge: 1,000 m²

**01.06.0200 Wärmedämmung wie vor beschrieben, -**
*** Bedarfsposition ohne GB
Wärmedämmung wie zuvor beschrieben, jedoch 10 mm Minderdicke.
Menge: 1,000 m²

#### Abschnitt 01.07 Elastomerbitumen-Bahnen, Unterlagsbahnen

**01.07.0010 Kubidritt Classic, feinbestreut, vollflächig**
Elastomerbitumen-Schweißbahn, Unterlage
KUBIDRITT CLASSIC

gem. DIN SPEC 20000-201 / -202,
Eigenschaftsklasse:  E1,
Anwendungstyp:  DU / BA,
oberseitig feinbestreut, unterseitig mit einer Spezialfolie kaschiert,
Einlage aus Polyestervlies > 300 g/m², mit amtlichem Prüfzeugnis gemäß DIN EN 20000-201 sowie DIN 52123 und 52133 für Höchstzugkraft, Dehnung, Kaltbiegeverhalten, Wärmestandfestigkeit, Dicke, Einlagengewicht und Wasserundurchlässigkeit, mit amtlichem Prüfzeugnis gemäß DIN 4102, Teil 7 auf Widerstandsfähigkeit gegen Flugfeuer
und strahlende Wärme im Systemaufbau nach Herstellerangaben,
mit amtlichem Prüfzeugnis gemäß DIN V ENV 1187 für Beanspruchung von Bedachungen durch Feuer  von außen,
B roof (t1) im Systemaufbau nach Herstellerangaben,
mit amtlichem Prüfzeugnis gemäß DIN EN 1296 auf Alterungsbeständigkeit,
Länge:  5,0 m,
Breite:  1,0 m,
Dicke:  5,0 mm,
Brandverhalten:  Klasse E,
Wasserdampfdiffusionswiderstandszahl:  µ = 35000,
Bruchwiderstand:  1300 N/50 mm,
Bruchdehnung:  60 %,
Kaltbiegeverhalten:  - 40° C,
Wärmestandfestigkeit:  + 123° C,
Alterungsbeständigkeit
gemäß DIN EN 1296:  Kaltbiegeverhalten nach
  Alterungszyklus
   - 30° C,
liefern und mit mind. 8 cm Naht- und 12 cm Stoßüberdeckung fachgerecht vollflächig aufschweißen.
Menge: 1,000 m²

**01.07.0020 Kubidritt Classic, feinbestreut, punktweise**
Elastomerbitumen-Schweißbahn, Unterlage
KUBIDRITT CLASSIC

gem. DIN SPEC 20000-201 / -202,
Eigenschaftsklasse:  E1,
Anwendungstyp:  DU / BA,
oberseitig feinbestreut, unterseitig mit einer Spezialfolie kaschiert,
Einlage aus Polyestervlies > 300 g/m², mit amtlichem Prüfzeugnis gemäß DIN EN 20000-201 sowie DIN 52123 und 52133 für Höchstzugkraft, Dehnung, Kaltbiegeverhalten, Wärmestandfestigkeit, Dicke, Einlagengewicht und Wasserundurchlässigkeit, mit amtlichem Prüfzeugnis gemäß DIN 4102, Teil 7 auf Widerstandsfähigkeit gegen Flugfeuer
und strahlende Wärme im Systemaufbau nach Herstellerangaben,
mit amtlichem Prüfzeugnis gemäß DIN V ENV 1187 für Beanspruchung von Bedachungen durch Feuer  von außen,
B roof (t1) im Systemaufbau nach Herstellerangaben,
mit amtlichem Prüfzeugnis gemäß DIN EN 1296 auf Alterungsbeständigkeit,
Länge:  5,0 m,
Breite:  1,0 m,
Dicke:  5,0 mm,
Brandverhalten:  Klasse E,
Wasserdampfdiffusionswiderstandszahl:  µ = 35000,
max. Zugkraft:  1300 N/50 mm,
max. Dehnung:  60 %,
Kaltbiegeverhalten:  - 40° C,
Wärmestandfestigkeit:  + 123° C,
Alterungsbeständigkeit
gemäß DIN EN 1296:  Kaltbiegeverhalten nach
  Alterungszyklus
   - 30° C,
liefern und mit mind. 8 cm Naht- und 12 cm Stoßüberdeckung fachgerecht punktweise aufschweißen.
Die Nähte und Stöße sind voll zu verschweißen.
Menge: 1,000 m²

**01.07.0030 Kubipren SN**
kaltselbstklebende Elastomerbitumen-Unterlagsbahn mit Sicherheits-Schweißnaht,
KUBIPREN SN

gem. DIN EN 20000-201 / -202,
Bahnentyp:  PYE-KTG KSP - 4,0,
Eigenschaftsklasse:  E1,
Anwendungstyp:  DU / BA,
oberseitig mit einer überschweißbaren Spezialfolie kaschiert, unterseitig mit einer Abziehfolie sowie einem Sicherheitsnahtstreifen
versehen,
Länge:  6,0 m,
Breite:  1,08 m,
Dicke:  4,0 mm,
Einlage:  KTG,
Brandverhalten:  Klasse E,
max. Zugkraft:  längs: 1300 N/50 mm,
  quer: 1500 N/50 mm,
max. Dehnung:  längs: 8 %,
  quer: 10 %,
Kaltbiegeverhalten:  - 30° C,
Wärmestandfestigkeit:  + 100° C,
liefern und fachgerecht gemäß Verlegevorschrift durch Abziehen der Schutzfolie auf den vorgenannten Dämmstoff mit mind. 8 cm Naht- und 12 cm Stoßüberdeckung verlegen. Die Nähte und Stöße müssen voll verschweißt werden.
Die Klebkraft zum Untergrund (Dämmstoff) ist vor Beginn der Arbeiten sowie in regelmäßigen Abständen wärend der Verarbeitung geprüft und beurteilt werden.
Menge: 1,000 m²

**01.07.0040 Kubipren SN uVo**
kaltselbstklebende Spezial-Unterlagsbahn
KUBIPREN SN uVo
der nachfolgenden hochpolymeren
Dachabdichtung gem. DIN EN 20000-201,

gem. DIN EN 20000-201,
Bahnentyp:  PYE-KTG KSP - 4,0,
Eigenschaftsklasse:  E1,
Anwendungstyp:  DU,
als Kaschierlage auf geeigneten Dämmstoffen, oberseitig mit einem Spezialgranulat beschichtet, unterseitig mit einer Abziehfolie einschließlich eines Sicherheitsnahtstreifens versehen,
mit Prüfung des Widerstandes gegenüber Windlasten mit einem Bemessungswert von 2 kN/m², (nach ausreichender thermischer Aktivierung  3.5 kN/m²)
Länge:  6,0 m,
Breite:  1,08 m,
Dicke:  4,0 mm,
Einlage:  KTG (>200 g/m²),
Wasserdichtigkeit:  200 kPa/24h,
Brandverhalten:  Klasse E,
max. Zugkraft:  längs: 1300 N/50 mm,
  quer: 1500 N/50 mm,
max. Dehnung:  längs: 8 %,
  quer: 10 %,
Kaltbiegeverhalten:  - 30° C,
Wärmestandsfestigkeit:  + 100° C,
liefern und fachgerecht gemäß Verlegevorschrift unter Berücksichtigung weitergehender Hinweise des Dachabdichtungs-Systemanbieters, der Alwitra Flachdachsyteme GmbH & Co, durch Abziehen der Schutzfolie auf dem vorgenannten Untergrund mit
8 cm Naht- und 12 cm Stoßüberdeckung verlegen.
Die Sicherheitsnaht und die Stöße müssen mit einem geeigneten Sicherheitsnahtbrenner oder einem Heißluftautomaten unter Verwendung einer schweren silikonisierten Andrückrolle voll verschweißt werden.
Die Klebkraft zum Untergrund (Dämmstoff) ist vor Beginn der Arbeiten sowie in regelmäßigen Abständen wärend der Verarbeitung geprüft und beurteilt werden.
Menge: 1,000 m²

**01.07.0050 Hassopren SN**
kaltselbstklebende Elastomerbitumen-Unterlagsbahn mit Sicherheits-Schweißnaht
HASSOPREN SN

gem. DIN EN 20000-201 / -202,
Bahnentyp:  PYE-KTG KSP - 3,0,
Eigenschaftsklasse:  E1,
Anwendungstyp:  DU / BA,
oberseitig mit einer überschweißbaren Spezialfolie kaschiert, unterseitig mit einer Abziehfolie sowie einem Sicherheitsnahtstreifen versehen,
Länge:  8,0 m,
Breite:  1,08 m,
Dicke:  3,0 mm,
Einlage:  KTG,
Brandverhalten:  Klasse E,
max. Zugkraft:  längs: 1300 N/50 mm,
  quer: 1500 N/50 mm,
max. Dehnung:  längs: 8 %,
  quer: 10 %,
Wärmestandsfestigkeit:  + 100° C,
Kaltbiegeverhalten:  - 30° C,
liefern und fachgerecht gemäß Verlegevorschrift durch Abziehen der Schutzfolie auf den vorgenannten Dämmstoff mit mind. 8 cm Naht- und 12 cm Stoßüberdeckung verlegen.
Die Nähte und Stöße müssen voll verschweißt werden.
Die Klebkraft zum Untergrund (Dämmstoff) ist vor Beginn der Arbeiten sowie in regelmäßigen Abständen wärend der Verarbeitung geprüft und beurteilt werden.
Menge: 1,000 m²

**01.07.0060 Kubivent SN-H**
Elastomerbitumen-Unterlagsbahn
KUBIVENT SN-H

gem. DIN EN 20000-201,
Bahnentyp:  PYE-KTG - 3,0,
Eigenschaftsklasse:  E1,
Anwendungstyp:  DU,
im Nahtbereich selbstklebend mit schweißbarer
Sicherheits-Schweißnaht, für nagelbare Untergründe
(z.B. Holzschalung), oberseitig mit einer überschweißbaren
Spezialfolie kaschiert, unterseitig mit einer Lochfolien-Sand-Kombination als dauerhafte Trennlage versehen,
mit amtlichem Prüfzeugnis gemäß DIN 52123 und 52132 für Höchstzugkraft, Dehnung, Kaltbiegeverhalten, Wärmestandfestigkeit und Dicke, geprüft durch die MFPA Leipzig, Nr.PZ / 98-931a,
Länge:  8,0 m,
Breite:  1,08 m,
Dicke:  3,0 mm,
Einlage:  KTG,
Brandverhalten:  Klasse E,
max. Zugkraft:  längs: 1300 N/50 mm,
  quer: 1500 N/50 mm,
max. Dehnung:  längs: 8 %,
  quer: 10 %,
Kaltbiegeverhalten:  - 30° C,
Wärmestandfestigkeit:  + 100° C,
liefern und gemäß Verlegevorschrift fachgerecht mit mind. 8 cm Naht- und 12 cm Stoßüberdeckung lose auf dem nagelbaren Untergrund verlegen und mit zugelassenen Breitkopfstiften bzw.
bauaufsichtlich zugelassenen Befestigungselementen gemäß der gültigen Normen und Richtlinien verdeckt mechanisch befestigen.
Die erforderlichen Befestigungen außerhalb der Nahtbereiche einschließlich der erforderlichen Überarbeitung der Befestigungslinien mit 18 cm breiten Zuschnitten aus Hassopren sind in diese Position einzurechnen.
Die Wirkung der Sicherheitsnaht ist vor der Verschweißung der Nähte und Stöße auf volle Funktionsfähigkeit zu prüfen.
Die Nähte und Stöße müssen mit einem geeigneten Schweißbrenner (ggf. Nahtbrenner) voll verschweißt werden.
Bei notwendigen Befestigungen die den Reihenabstand der Bahnenüberdeckungen unterschreiten, sind die Befestiger bzw. Breitkopfstifte bahnenmittig bzw. in einer Drittelteilung in der Bahn zu setzen.
Diese Befestigungslinien sind mit 18 cm breiten Streifen aus Hassopren vollflächig im Flämmverfahren zu überschweißen.
Menge: 1,000 m²

**01.07.0070 Kubivent SN-H uVo**
Elastomerbitumen-Unterlagsbahn
KUBIVENT SN-H uVo

gem. DIN EN 20000-201,
Bahnentyp:  PYE-KTG - 3,0,
Eigenschaftsklasse:  E1,
Anwendungstyp:  DU,
im Nahtbereich selbstklebend mit schweißbarer Sicherheits-Schweißnaht, für nagelbare Untergründe (z.B. Holzschalung),
oberseitig mit einem rutschfestem Spezialgranulat beschichtet,
unterseitig mit einer Lochfolien-Sand-Kombination als dauerhafte Trennlage versehen,
mit amtlichem Prüfzeugnis gemäß DIN 52123 und 52132 für Höchstzugkraft, Dehnung, Kaltbiegeverhalten, Wärmestandfestigkeit und Dicke, geprüft durch die MFPA Leipzig, Nr.PZ / 98-931a,
Länge:  8,0 m,
Breite:  1,08 m,
Dicke:  3,0 mm,
Einlage:  KTG,
Brandverhalten:  Klasse E,
max. Zugkraft:  längs: 1300 N/50 mm,
  quer: 1500 N/50 mm,
max. Dehnung:  längs: 8 %,
  quer: 10 %,
Kaltbiegeverhalten:  - 30° C,
Wärmestandfestigkeit:  + 100° C,
liefern und gemäß Verlegevorschrift fachgerecht mit mind. 8 cm Naht- und 12 cm Stoßüberdeckung lose auf dem nagelbaren Untergrund verlegen und mit zugelassenen Breitkopfstiften bzw.
bauaufsichtlich zugelassenen Befestigungselementen gemäß der gültigen Normen und Richtlinien verdeckt mechanisch befestigen.
Die erforderlichen Befestigungen außerhalb der Nahtbereiche einschließlich der erforderlichen Überarbeitung der Befestigungslinien mit 18 cm breiten Zuschnitten aus Hassopren sind in diese Position einzurechnen.
Die Wirkung der Sicherheitsnaht ist vor der Verschweißung der Nähte und Stöße auf volle Funktionsfähigkeit zu prüfen.
Die Nähte und Stöße müssen mit einem geeigneten Schweißbrenner (ggf. Nahtbrenner) voll verschweißt werden.
Bei notwendigen Befestigungen die den Reihenabstand der Bahnenüberdeckungen unterschreiten, sind die Befestiger bzw. Breitkopfstifte bahnenmittig bzw. in einer Drittelteilung in der Bahn zu setzen.
Diese Befestigungslinien sind mit 18 cm breiten Streifen aus Hassopren vollflächig im Flämmverfahren zu überschweißen.
Menge: 1,000 m²

**01.07.0080 Kubivent**
Elastomerbitumen-Unterlagsbahn
KUBIVENT

gem. DIN EN 20000-201,
Bahnentyp:  PYE-KTG KSP - 3,0,
Eigenschaftsklasse:  E1,
Anwendungstyp:  DU,
thermisch selbstklebend, oberseitig mit einer überschweißbaren Spezialfolie kaschiert, unterseitig mit gleichmäßig verteilten
Selbstklebestreifen mit thermischer Aktivierung und einer Besandung versehen, mit amtlichem Prüfzeugnis gemäß
DIN 52123 und 52132 für Höchstzugkraft, Dehnung, Kaltbiegeverhalten, Wärmestandfestigkeit und Dicke, geprüft durch die MFPA Leipzig, Nr.PZ / 98-931a,
Länge:  8,0 m,
Breite:  1,08 m,
Dicke:  3,0 mm,
Einlage:  KTG,
Brandverhalten:  Klasse E,
max. Zugkraft:  längs: 1300 N/50 mm,
  quer: 1500 N/50 mm,
max. Dehnung:  längs: 8 %,
  quer: 10 %,
Kaltbiegeverhalten:  - 30° C,
Wärmestandfestigkeit:  + 100° C,
liefern und fachgerecht gemäß Verlegevorschrift durch Abziehen der Folienstreifen auf den vorgenannten Untergrund fachgerecht mit mind. 8 cm Naht- und 12 cm Stoßüberdeckung verlegen.
Die Nähte und Stöße müssen voll verklebt werden.
Die Klebkraft zum Untergrund (Dämmstoff) ist vor Beginn der Arbeiten sowie in regelmäßigen Abständen wärend der Verarbeitung geprüft und beurteilt werden.
Menge: 1,000 m²

**01.07.0090 Kubiflex SSB vollflächig**
Elastomerbitumen-Schweißbahn, Unterlage
KUBIFLEX SSB

gem. DIN EN 20000-201 / -202
Bahntyp:  PYE-KTG S4,
Eigenschaftsklasse:  E1,
Anwendungstyp:  DU, DZ / BA
oberseitig mit einer Spezialbestreuung beschichtet und unterseitig mit einem Schnellschweißvlies kaschiert,
Länge:  6,0 m,
Breite:  1,08 m,
Dicke:  4,1 mm,
Brandverhalten:  Klasse E,
max. Zugkraft:  1100 N/50 mm,
max. Dehnung:  10 %,
Kaltbiegeverhalten:  - 30° C,
Wärmestandfestigkeit:  + 110° C,
liefern und mit mind. 8 cm Naht- und 12 cm Stoßüberdeckung vollflächig aufschweißen.
Menge: 1,000 m²

**01.07.0100 Kubiflex SSB verdeckt nageln**
Elastomerbitumen-Schweißbahn, Unterlage
KUBIFLEX SSB

gem. DIN SPEC 20000-201 / -202,
Bahntyp:  PYE-KTG S4,
Eigenschaftsklasse:  E1,
Anwendungstyp:  DU / BA,
oberseitig mit einer Spezialbestreuung beschichtet und unterseitig mit einem Schnellschweißvlies kaschiert,
Länge:  6,0 m,
Breite:  1,08 m,
Dicke:  4,1 mm,
Brandverhalten:  Klasse E,
max: Zugkraft:  1100 N/50 mm,
Max. Dehnung:  10 %,
Kaltbiegeverhalten:  - 30° C,
Wärmestandfestigkeit:  + 110° C,
liefern und mit verzinkten Breitkopfstiften mit mind. 8 cm Naht- u.
12 cm Stoßüberdeckung fachgerecht verdeckt aufnageln. Die Nähte und Stöße müssen voll verschweißt werden.
Menge: 1,000 m²

**01.07.0110 Kubiflex Therm streifenweise**
Elastomerbitumen-Schweißbahn, Unterlage
KUBIFLEX Therm

gem. DIN SPEC 20000-201,
Bahntyp:  PYE-KTG S4,
Eigenschaftsklasse:  E1,
Anwendungstyp:  DU,
oberseitig feinbestreut, unterseitig mit einer Schnellschweiß-Thermstreifen-Spezial-Kaschierung versehen,
Länge:  6,0 m,
Breite:  1,08 m,
Dicke:  4,0 mm,
Brandverhalten:  Klasse E,
max. Zugkraft:  1100 N/50 mm,
max. Dehnung:  10 %,
Kaltbiegeverhalten:  - 30° C,
Wärmestandfestigkeit:  + 110° C,
liefern und streifenförmig mit mind. 8 cm Naht-und 12 cm Stoßüberdeckung fachgerecht aufschweißen. Die Nähte und Stöße müssen voll verschweißt werden.
Menge: 1,000 m²

**01.07.0120 Hassodritt Fusion MF**
Elastomerbitumen-Schweißbahn
HASSODRITT FUSION MF

gem. DIN SPEC 20000-201 / -202,
Eigenschaftsklasse:  E1,
Anwendungstyp:  DU / BA,
DIN-Kurzbezeichnung:  PYE PV200 S5,
oberseitig mit einer feinen Bestreuung versehen, unterseitig mit einer Spezialfolie kaschiert,
Einlage:  Polyestervlies,
Länge:  5,0 m,
Breite:  1,0 m,
Dicke:  5,0 mm,
Brandverhalten:  Klasse E,
max. Zugkraft:  950 N/50 mm,
max. Dehnung:  40 %,
Kaltbiegeverhalten:  - 30 °C,
Wärmestandfestigkeit:  + 118 °C,
Systemprüfung auf
Windsogsicherheit:  > 2,5 kN/m²
liefern und mit mind. 8 cm Naht- und 12 cm Stoßüberdeckung fachgerecht gemäß der Verarbeitungsanweisung des Herstellers vollflächig auf den Knauf-Mineralfaserdämmplatten unter Verwendung eines Rohrbügelschweißgerätes aufschweißen.
Menge: 1,000 m²

**01.07.0130 Kubitherm SN**
Kaltselbstklebende Elastomerbitumen-Unterlagsbahn mit Sicherheits-Schweißnaht und werksseitig integrierter Dampfdruckausgleichsschicht
KUBITHERM SN

gem. DIN SPEC 20000-201 / -202,
Bahnentyp:  PYE-KTG KSP - 3,3,
Eigenschaftsklasse:  E1,
Anwendungstyp:  DU / BA,
oberseitig mit einer überschweißbaren Spezialfolie kaschiert, unterseitig mit einer unterbrochenen streifenweise aufkaschierten Selbstklebeschicht kaschiert und mit einer abziehbaren Schutzfolie sowie einer separat abziehbaren Schutzfolie im Bereich des Sicherheitsnahtstreifens versehen,
Länge:  8,0 m,
Breite:  1,08 m,
Dicke:  3,5 mm,
Einlage:  KTG,
Brandverhalten:  Klasse E,
max. Zugkraft:  längs: 1300 N/50 mm,
  quer: 1400 N/50 mm,
Dehnung:  längs: 10 %,
  quer: 10 %,
Wärmestandsfestigkeit:  + 100° C,
Kaltbiegeverhalten:  - 30° C,
liefern und fachgerecht gemäß Verlegevorschrift durch Abziehen der Schutzfolie auf den vorgenannten Dämmstoff mit mind. 8 cm Naht- und 12 cm Stoßüberdeckung unterbrochnen streifenweise verklebt verlegen.
Die SN-Nähte und Stoßüberdeckungen müssen voll verschweißt werden. Die Klebkraft zum Untergrund (Dämmstoff) ist vor Beginn der Arbeiten sowie in regelmäßigen Abständen während der Verarbeitung zu prüfen und zu beurteilen.
Bei einer fachgerechten Verarbeitung ist die Tauglichkeit der fertig verlegten Unterlagsbahn für die Funktion einer behelfsmäßigen Abdichtung (Notabdichtung) gemäß der Verarbeitungsanweisungen für einen Zeitraum von mind. 6 Wochen gegeben.
Menge: 1,000 m²

#### Abschnitt 01.08 Elastomerbitumen-Bahnen, Oberlagsbahnen

**01.08.0010 Kubidritt Plus**
Elasto-Plastische Premium-Oberlagsbahn
KUBIDRITT PLUS
gem. DIN SPEC 20000-201,
Eigenschaftsklasse:  E1,
Anwendungstyp:  DO,
bestehend aus homogenem Spezialbitumen sowie einer hochreißfesten und extrem dehnfähigen Kombinationsträger-Einlage (KTP) für höchste Ansprüche.
Oberseitig mit einer hochwertigen deckungssicheren,
fein strukturierten und UV-beständigen Schiefersplittbeschichtung versehen, unterseitig mit einem Spezial-Schnellschweißvlies mit Thermoindikator kaschiert.
Durch die homogene, auf der Ober- und Unterseite gleichermaßen hochwertige elasto-plastische Polymerbitumenmasse ist  neben der einzigartigen Verarbeitungstechnik u.a. der hohe Widerstand gegen
den umweltbedingten thermo-oxidativen Prozess dauerhaft gewährleistet.
KUBIDRITT PLUS übertrifft die Anforderung der DIN 18531-T2 in der Dehnung um 100 % und in der Höchstzugkraft um mind. 75 % und steht in Kombination mit den weiteren technischen Werten für eine langfristig sichere Dachabdichtung.
Mit Prüfzeugnis gemäß DIN 52133 und 52123, mit Prüfzeugnis gemäß DIN 4102-T7 (Widerstandsfähigkeit gegen Flugfeuer und strahlende Wärme) im Systemaufbau nach Herstellerangaben,
mit Prüfzeugnis gemäß DIN V ENV 1187 für Beanspruchung von Bedachungen durch Feuer von außen, Broof(t1)  im Systemaufbau nach Herstellerangaben,
mit Prüfung auf Alterungsbeständigkeit gemäß UEAtc (4.3) und
DIN 52123, mit Prüfung gemäß DIN 13583 und DIN 16726
(Hagelschlag- und Perforationswiderstand), mit Prüfzeugnis gemäß DIN 1928 (Wasserdichtigkeit), mit amtlichen Prüfzeugnissen des Schälverhaltens, des Scherwiderstandes und der thermischen
Eigenschaften in Bezug auf die Alterungsbeständigkeit,
Hauptfarbe:  mélange,
Länge:  5,0 m,
Breite:  1,08 m,
Geradheit:  < 20 mm/10(DIN EN 1848-1),
Dicke:  5,3 mm,
Einlage:  KTP ( > 300 g/m²),
Wasserdichtheit:  bestanden bei 200 kPa/24h,
Brandverhalten:  Klasse E,
Schälfestigkeit:  > 70 N/cm,
Scherfestigkeit:  > 25 N/cm²,
Perforationswiderstand:  > 8500 mm (DIN 16726)
Hagelschlagwiderstand:  > 34 m/s (DIN 13583),
max. Zugkraft:  längs/quer > 1350/1450 N/50 mm,
max. Dehnung:  längs/quer > 40/40 %,
Widerstand gegen
stoßartige Belastung:  > 600 mm
Widerstand gegen
statische Belastung:  > 20 kg
Kaltbiegeverhalten:  Ober- und Unterseite  - 30° C,
Wärmestandfestigkeit:  Ober- und Unterseite  + 160° C,
Plastizitätsspanne:  190 K,
Alterungsverhalten gem. DIN 52123  entspricht einer Alterung von mind. 25 Jahren:  Kaltbiegeverhalten:  - 25° C,
  Wärmestandfestigkeit:  + 145° C,
liefern und mit mind. 8 cm Naht-  und 12 cm Stoßüberdeckung fachgerecht gemäß Verlegevorschrift und den gültigen Fachregeln vollflächig aufschweißen.

Als Alternative sind Hybrid-Bahnen (zwei durch die Trägereinlage getrennte Bitumenarten) nicht zulässig!
Menge: 1,000 m²

**01.08.0020 Kubidritt Classic**
Original Elastomerbitumen-Schweißbahn
KUBIDRITT Classic

gem. DIN V 20000-201 / -202,
Eigenschaftsklasse:  E1,
Anwendungstyp:  DO / BA,
oberseitig beschiefert, unterseitig mit einer Spezialfolie kaschiert,
Einlage aus Polyestervlies > 300 g/m² mit zusätzlicher Längs- und Querverstärkung, mit amtlichem Prüfzeugnis gemäß DIN 52123 und 52133 für Höchstzugkraft, Dehnung, Kaltbiegeverhalten, Wärmestand- festigkeit, Dicke, Einlagengewicht und Wasserundurchlässigkeit, mit amtlichem Prüfzeugnis gemäß DIN 4102, Teil 7 auf Widerstandsfähigkeit gegen Flugfeuer und strahlende Wärme im Systemaufbau nach Herstellerangaben, mit amtlichem Prüfzeugnis gemäß DIN V ENV 1187 für Beanspruchung von Bedachungen durch Feuer von außen, Broof(t1) im Systemaufbau nach Herstellerangaben, mit amtlichem Prüfzeugnis gemäß DIN EN 1296 auf Alterungsbeständigkeit,
Hauptfarbe:  basaltschwarz,
Länge:  5,0 m,
Breite:  1,0 m,
Dicke:  5,3 mm,
Brandverhalten:  Klasse E,
Wasserdampfdiffusionswiderstandszahl:  µ = 35000,
max. Zugkraft:  1300 N/50 mm,
max. Dehnung:  60 %,
Kaltbiegeverhalten:  - 40° C,
Wärmestandfestigkeit:  + 123° C,
Alterungsbeständigkeit
gemäß DIN EN 1296:  Kaltbiegeverhalten nach
  Alterungszyklus
  < - 30° C,
liefern und mit mind. 8 cm Naht- und 12 cm Stoßüberdeckung fachgerecht vollflächig aufschweißen.
Menge: 1,000 m²

**01.08.0030 Kubidritt XLP**
Elasto-Plastische Spezial-Oberlagsbahn
KUBIDRITT XLP

gem. DIN SPEC 20000-201,
Eigenschaftsklasse:  E1,
Anwendungstyp:  DO,
Bahnentyp:  PYE/PYP KTP S5,
bestehend aus homogenem Spezialbitumen sowie einer hochreißfesten und dehnfähigen Kombinationsträger-Einlage
(KTP) für hohe Ansprüche, oberseitig mit einer hochwertigen, deckungssicheren, fein struktuierten und UV-beständigen
Schiefersplittbeschichtung versehen, unterseitig mit einer Schnellschweißfolie kaschiert,
Farbe:  basaltschwarz,
Bahnenlänge:  5,0 m,
Bahnenbreite:  1,08 m,
Bahnendicke:  5,2 mm,
Einlage:  KTP 270 g/m²,
Wasserdichtheit:  bestanden bei 400 kPa/24h,
Brand von außen:  Broof(t1) im Systemaufbau nach
  Herstellerangaben,
Brandverhalten:  Klasse E (DIN 13501-1),
max. Zugkraft:  1450 N/50 mm,
max. Dehnung:  > 35 %,
Kaltbiegeverhalten:  - 22° C,
Wärmestandfestigkeit:  + 150° C,
Plastizitätsspanne:  172 K,
liefern und mit mind. 8 cm Naht- und 12 cm Stoßüberdeckung fachgerecht gemäß Verlegehinweisen und der gültigen Fachregeln vollflächig aufschweißen.
Menge: 1,000 m²

**01.08.0040 Kubidritt Sanierungsbahn**
Elastomerbitumen-Schweißbahn
KUBIDRITT-Sanierungsbahn

gem. DIN SPEC 20000-201,
Eigenschaftsklasse:  E1,
Anwendungstyp:  DO,
oberseitig beschiefert, unterseitig mit einer Schnellschweiß-Thermstreifen-Spezial- Kaschierung, Einlage aus Polyestervlies  > 300 g/m² mit zusätzlicher Längs- und Querverstärkung,
mit amtlichem Prüfzeugnis gemäß DIN 52123 und 52133 für Höchstzugkraft, Dehnung, Kaltbiegeverhalten, Wärmestandfestigkeit, Dicke, Einlagengewicht und Wasserundurchlässigkeit, mit amtlichem Prüfzeugnis gemäß DIN 4102-T7 auf Widerstandsfähigkeit gegen Flugfeuer undstrahlende Wärme  im Systemaufbau nach Herstellerangaben, mit amtlichem Prüfzeugnis gemäß DIN V ENV 1187 für Beanspruchung von Bedachungen durch Feuer von außen, Broof(t1) im Systemaufbau nach Herstellerangaben, mit amtlichem Prüfzeugnis gemäß UEAtc Ziffer 4.3 und DIN 52123 auf Alterungsbeständigkeit,
Hauptfarbe:  basaltschwarz,
Länge:  5,0 m,
Breite:  1,0 m,
Dicke:  5,3 mm,
Brandverhalten:  Klasse E,
max. Zugkraft:  1300 N/50 mm,
max. Dehnung:  60 %,
Kaltbiegeverhalten:  - 40° C,
Wärmestandfestigkeit:  + 123° C,
Kaltbiegeverhalten nach
Alterungszyklus:  < - 30° C,
Wasserdampfdiffusionswiderstandszahl:  µ = 35000,
liefern und mit mind. 8 cm Naht- und 12 cm Stoßüberdeckung durch ganzflächiges Anflämmen fachgerecht unterbrochen streifenweise
aufschweißen.

Die Verwendung von streifenweise bzw. punktweise verschweißten Oberlagsbahnen sind grundsätzlich mit dem Bauherren gesondert
schriftlich zu vereinbaren, da hierbei von den Vorgaben der Normen und Richtlinien, Oberlagen grundsätzlich vollflächig aufzuschweißen, objektbezogen abgewichen wird.
Menge: 1,000 m²

**01.08.0050 Hassodritt Fusion E-P**
Elastomerbitumen-Schweißbahn
HASSODRITT FUSION E-P

gem. DIN SPEC 20000-201 / -202,
Eigenschaftsklasse:  E1,
Anwendungstyp:  DO / BA,
oberseitig beschiefert, unterseitig mit PP-Vlies kaschiert,
Einlage aus Polyesterfaservlies mit 270 g/m²,
Hauptfarbe:  basaltschwarz,
Länge:  5,0 m,
Breite:  1,0 m,
Dicke:  5,2 mm,
Einlage:  PV 270 g/m²,
Brand von außen:  Broof(t1)  im Systemaufbau nach Herstellerangaben,
Brandverhalten:  Klasse E,
max. Zugkraft:  1150 N/50 mm,
max. Dehnung:  40 %,
Kaltbiegeverhalten:  - 30° C,
Wärmestandfestigkeit:  + 118° C,
liefern und mit mind. 8 cm Naht- und 12 cm Stoßüberdeckung fachgerecht vollflächig aufschweißen.
Menge: 1,000 m²

**01.08.0060 Hassodritt Fusion ES**
Elastomerbitumen-Schweißbahn
HASSODRITT Fusion ES

gem. DIN SPEC 20000-201,
Eigenschaftsklasse:  E1,
Anwendungstyp:  DO,
oberseitig beschiefert, unterseitig mit einer Schnellschweiß-Thermstreifen-Spezial-Kaschierung,
Einlage Polyesterfaservlies mit 270 g/m²,
für die einlagige Sanierung,
Hauptfarbe:  basaltschwarz,
Länge:  5,0 m,
Breite:  1,0 m,
Dicke.  5,2 mm,
Einlage:  PV 270 g/m²,
Brand von außen:  Broof(t1)  im Systemaufbau nach Herstellerangaben,
Brandverhalten:  Klasse E
max. Zugkraft:  längs:  1150 N/50 mm,
  quer:  1050 N/50 mm,
max. Dehnung:  40 %,
Kaltbiegeverhalten:  - 30° C,
Wärmestandfestigkeit:  + 118° C,
liefern und mit mind. 8 cm Naht- und 12 cm Stoßüberdeckung durch ganzflächiges Anflämmen fachgerecht unterbrochen streifenweise aufschweißen.
Die Längs- und Quernähte sind vollflächig zu verschweißen.

Die Verwendung von streifenweise bzw. punktweise verschweißten Oberlagsbahnen sind grundsätzlich mit dem Bauherren gesondert
schriftlich zu vereinbaren, da hierbei von den Vorgaben der Normen und Richtlinien, Oberlagen grundsätzlich vollflächig aufzuschweißen, objektbezogen abgewichen wird.
Menge: 1,000 m²

**01.08.0070 Hassodritt SKO-SN**
kaltselbstklebende Oberlagsbahn
HASSODRITT SKO-SN
mit werkseitig integrierter Sicherheitsnaht

gem. DIN SPEC 20000-201,
Eigenschaftsklasse:  E1,
Anwendungstyp:  DO,
oberseitig beschiefert, unterseitig abziehbare siliconisierte
Folie einschließlich Sicherheitsnahtstreifen, mit Kombinationsträgereinlage,
Hauptfarbe:  basaltschwarz,
Länge:  6,0 m,
Breite:  1,0 m,
Dicke:  4,7 mm,
Trägereinlage:  KTP > 270 g/m²,
Brand von außen:  Broof(t1) im Systemaufbau nach Herstellerangaben,
Brandverhalten:  Klasse E,
Bruchwiderstand:  > 800 N/50 mm,
Bruchdehnung:  > 40 %,
Kaltbiegeverhalten:  - 30° C,
Wärmestandfestigkeit:  + 100° C,
liefern und durch Abziehen der unterseitigen Folie auf der für selbstklebende Oberlagsbahnen geeigneten Unterlagsbahn mit
8 cm Naht- und 12 cm Stoßüberdeckung gemäß der Verlegeanweisung verlegen.
Die Sicherheitsnähte und die Stöße sind mit einem geeigneten Schweißbrenner oder mittels eines Heißluftautomaten homogen zu verschweißen.
An den Nähten und Stößen muß eine mind 5-10 mm, jedoch maximal 10-15 mm breite Schweißraupe heraustreten.
Menge: 1,000 m²

**01.08.0080 Kubigreen WS Wurzelschutzbahn**
Premium-Oberlagsbahn KUBIGREEN WS, für das Gründach,
aus hochwertig modifiziertem Polymerbitumen,
gemäß DIN SPEC 20000-201 / -202,
Eigenschaftsklasse:  E1,
Anwendungstyp:  DO / BA,
oberseitig beschiefert, unterseitig mit einem Spezial-Schnellschweißvlies mit Thermoindikator kaschiert.
Mit Prüfzeugnis gemäß den Anforderungen der Forschungsanstalt Landschaftsentwicklung Landschaftsbau e.V. (FLL) und der DIN 13948 auf Widerstand gegen Durchwurzelung,
Farbe:  basaltschwarz,
Länge:  5,0 m,
Breite.  1,0 m,
Dicke:  5,3 mm,
Einlage:  Polyestervlies >270 g/m²,
Brand von außen:  Broof(t1) im Systemaufbau nach
  Herstellerangaben,
Brandverhalten:  Klasse E,
max. Zugkraft:  1300 N/50 mm,
max. Dehnung:  50 %,
Kaltbiegeverhalten:  - 40° C,
Wärmestandfestigkeit:  + 123° C,
liefern und fachgerecht mit mind. 8 cm Naht- und 12 cm Stoßüberdeckung  vollflächig aufschweißen.
Menge: 1,000 m²

**01.08.0090 Kubiflor Wurzelschutzbahn**
Hochwert-Oberlagsbahn KUBIFLOR, für das Gründach,
aus hochwertig modifiziertem Polymerbitumen,
gemäß DIN SPEC 20000-201 / -202,
Eigenschaftsklasse:  E1,
Anwendungstyp:  DO / BA,
oberseitig beschiefert, unterseitig mit einer Spezialfolie kaschiert.
Mit Prüfzeugnis gemäß den Anforderungen der Forschungsanstalt Landschaftsentwicklung Landschaftsbau e.V. (FLL) und der DIN 13948 auf Widerstand gegen Durchwurzelung,
Farbe:  basaltschwarz,
Länge:  5,0 m,
Breite.  1,0 m,
Dicke:  5,2 mm,
Einlage:  Polyestervlies >250 g/m²,
Brand von außen:  Broof(t1) im Systemaufbau nach
  Herstellerangaben,
Brandverhalten:  Klasse E,
max. Zugkraft:  1000 N/50 mm,
max. Dehnung:  45 %,
Kaltbiegeverhalten:  - 30° C,
Wärmestandfestigkeit:  + 110° C,
liefern und fachgerecht mit mind. 8 cm Naht- und 12 cm Stoßüberdeckung  vollflächig aufschweißen.
Menge: 1,000 m²

#### Abschnitt 01.09 Detail-Texte (WA, Attika, Dachrand, usw)

**01.09.0010 Anschluss an aufgehende Bauteile**
Anschluss an aufgehende Bauteile wie folgt herstellen:

- Wandfläche und Oberlagsbahn im Bereich des Anschlusses mit
  HASSEROL V grundieren.

- Dämmstoffkeil aus EPS, 6 x 6 cm, liefern, verlegen und
  anschließend mit einem Schleppstreifen aus Hassotekt V13
  abdecken.

- KUBIFLEX SSB, oberseitig mit einer Spezialbestreuung beschichtet
  und unterseitig mit einem Schnellschweißvlies kaschiert,
  Zuschnitt:  35 cm,
  liefern, auf die untere Lage der Dachabdichtung vollflächig
  aufschweißen, über den Dämmstoffkeil bis 15 cm über Oberkante
  Belag an der Wand hochführen und vollflächig verschweißen.

- KUBIDRITT Classic, oberseitig farbig beschiefert, unterseitig mit
  PP-Vlies kaschiert,
  Zuschnitt:  50 cm,
  liefern, auf die oberste Lage der Dachabdichtung und vorstehende
  Bahn vollflächig aufschweißen.

- Aluminium-Profilschiene liefern, mit Schrauben und Dübeln
  montieren und mit elastischem Material HASSOFIX versiegeln.

- Aluminium Z-Profil, 4-fach gekantet,
  Abwicklung:  150 mm,
  Ausführung:  AU (alu-naturblank),
  liefern und unterschnitten im Mauerwerk ggf. mit Schrauben und
  Dübeln einschließlich eines komprimierbaren Dichtungsbandes als
  zusätzliche Abdeckung oberhalb des Wandanschlusses (K2)
  fachgerecht montieren.
Menge: 1,000 m

**01.09.0020 Anschluss an aufgehende Bauteile / Hassopren**
Anschluss an aufgehende Bauteile wie folgt herstellen:

- Wandfläche und Oberlagsbahn im Bereich des Anschlusses mit
  HASSEROL V grundieren.

- Dämmstoffkeil aus EPS, 6 x 6 cm, liefern und  fachgerecht
  verlegen.

- HASSOPREN SN, oberseitig mit einer PE-Folie kaschiert, unterseitig
  selbstklebend,
  Zuschnitt:  35 cm,
  liefern, auf die untere Lage der Dachabdichtung vollflächig
  aufkleben und thermisch mit einem geeigneten Brenner oder
  einem Heißluftföhn aktivieren, über den Dämmstoffkeil bis 15 cm
  über Oberkante Belag an der Wand hochführen und fachgerecht
  vollflächig thermisch aktiviert verschweißen.

- KUBIDRITT Classic, oberseitig farbig beschiefert, unterseitig mit
  PP-Vlies kaschiert,
  Zuschnitt:  50 cm,
  liefern, auf die oberste Lage der Dachabdichtung und vorstehende
  Bahn vollflächig aufschweißen.

- Aluminium-Profilschiene liefern, mit Schrauben und Dübeln
  montieren und mit elastischem Material HASSOFIX versiegeln.
Menge: 1,000 m

**01.09.0030 Anschluss an aufgehende Bauteile, gedämmt**
Wärmegedämmten Anschluss an aufgehende Bauteile wie folgt herstellen:

- Anschlussflächen mit HASSEROL V grundieren.

- Überhangstreifen als obersten Abschluss der nachfolgend
  beschriebenen Konstruktion aus  KUBIDRITT Plus, obers. farbig
  beschiefert, unterseitig mit PP-Vlies kaschiert,

  Zuschnitt:  33 cm,

  liefern, auf Wand oberhalb des Anschlusses vollflächig
  aufschweißen, mechanisch befestigen und nach Beendigung der
  nachfolgend beschriebenen Arbeiten über die senkrechte
  Dämmung bis auf den obersten Bahnenzuschnitt führen und dort
  gemeinsam mit den Zuschnitten mit dem unten benannten Wandanschlussprofil mechanisch befestigen.

  Das Anbringen dieses Überhangstreifens ist mit dem Gewerk, dass
  das WDVS verarbeitet abzustimmen, so dass ggf. das Tragprofil des
  WDVS als mechanische Befestigung wirken kann.

- Hohlkehle/Abschrägung am Übergang von der Decke zur
  senkrechten Wand fachgerecht herstellen.

- Dampfsperre bis Oberkante Wandanschluss führen und
  fachgerecht vollflächig aufschweißen.

- HASSOPOR Wärmedämmplatte,
  Typ: EPS 035 DAA dh (>150 kPa),
  Dicke:  180 mm,
  Höhe:  600 mm,
  liefern und mit HASSOSTICK PU-Dämmstoffkleber senkrecht an der
  Wand verlegen und zusätzlich mechanisch befestigen.

- imprägnierte Holzbohle aus Nadelholz der Sortierklasse S 10,
  Abmessung:  10 x 6 cm,
  liefern und mechanisch gem. DIN 1055 mit 120 mm
  XPS-Dämmung unterfüttert fachgerecht als oberen Abschluss des
  Wandanschlusses unterhalb des Überhangstreifens fachgerecht
  montieren.

- Dämmstoffkeil aus EPS, 6 x 6 cm, liefern und  fachgerecht
  verlegen.

- KUBIPREN SN, oberseitig mit einer PE-Folie kaschiert, unterseitig
  selbstklebend,
  Zuschnitt:  36 cm,
  liefern, auf die untere Lage der Dachabdichtung vollflächig
  aufkleben und thermisch mit einem geeigneten Brenner oder
  einem Heißluftföhn aktivieren, über den Dämmstoffkeil bis 15 cm
  über Oberkante Belag an der Wand hochführen und fachgerecht
  vollflächig thermisch aktiviert verschweißen.

- KUBIDRITT Plus, oberseitig farbig beschiefert, unterseitig mit
  PP-Vlies kaschiert,
  Zuschnitt:  50 cm,
  liefern, auf die oberste Lage der Dachabdichtung und vorstehende
  Bahn vollflächig aufschweißen.

- Aluminium-Profilschiene liefern, mit Schrauben und Dübeln
  montieren und mit elastischem Material HASSOFIX versiegeln.
Menge: 1,000 m

**01.09.0040 Beweglicher Wandanschluss (Dehnungsfuge)**
Beweglicher Anschluss (Dehnungsfuge) an aufgehende Bauteile wie folgt herstellen:

- Stahlblechwinkel aus verzinktem Material, dauerhaft
  korrosionsgeschützt, Materialdicke min. 1,5 mm, Abwicklung
  min. 550 mm, 3-fach gekantet, liefern und gem. DIN 1055
  im Bereich des aufgehenden Bauteiles auf Anweisung der
  Bauleitung fachgerecht montieren.

- Windsperre aus einer Schaumstoffrundschnur, Durchmesser
  40 mm, liefern und fachgerecht im Bereich des Stahlwinkels
  einbauen.

- Stahlwinkel als Haftgrund und zusätzlichem Korrosionsschutz mit
  einem Bitumenvoranstrich HASSEROL V grundieren.

- Dämmstoffkeil aus EPS, 6 x 6 cm, liefern, verlegen und
  anschließend mit einem Schleppstreifen aus Hassotekt V13
  abdecken.

- KUBIFLEX SSB, oberseitig mit einer Spezialbestreuung beschichtet
  und unterseitig mit einem Schnellschweißvlies kaschiert,
  Zuschnitt:  35 cm
  liefern, auf die untere Lage der Dachabdichtung vollflächig
  aufschweißen, über den Dämmstoffkeil bis 15 cm über Oberkante
  Belag an dem Stahlwinkel hochführen und vollflächig
  aufschweißen.

- KUBIDRITT Classic, oberseitig farbig beschiefert, unterseitig mit
  PP-Vlies kaschiert,
  Zuschnitt:  50 cm,
  liefern, auf die oberste Lage der Dachabdichtung und vorstehende
  Bahn vollflächig aufschweißen.

- HASSE-WAP-Profilschiene liefern, mit geeigneten Schrauben
  montieren und mit elastischem Material HASSOFIX versiegeln.

- Aluminium Z-Profil, 4-fach gekantet,
  Abwicklung:  250 mm,
  Ausführung:  AU (alu-naturblank),
  liefern und unterschnitten im Mauerwerk ggf. mit Schrauben und
  Dübeln einschließlich eines komprimierbaren Dichtungsbandes als
  zusätzliche Abdeckung oberhalb des Wandanschlusses (K2)
  fachgerecht montieren.
Menge: 1,000 m

**01.09.0050 Beweglicher Wandanschluss (Dehnungsfuge), gedämmt**
Wärmegedämmten, beweglichen Anschluss (Dehnungsfuge) an aufgehende Bauteile wie folgt herstellen:

- Anschlussflächen mit HASSEROL V grundieren.

- Dampfsperre HASSODRITT VAPOR liefern und als Zuschnitt,
  500 mm, mit einer Schlaufenausbildung von mind. 50 mm nach
  unten in die Dehnfuge geführt, fachgerecht auf der Betondecke und
  der aufgehenden Wand vollflächig aufschweißen, der Zuschnitt ist
  an der senkrechten Wand mechanisch gegen Abrutschen zu
  sichern.

- Stahlblechwinkel aus verzinktem Material, dauerhaft
  korrosionsgeschützt, Materialdicke min. 2,5 mm, Abwicklung min.
  750 mm, 3-fach gekantet, liefern und gem. DIN 1055 im Bereich
  des aufgehenden Bauteiles auf Anweisung der Bauleitung
  fachgerecht montieren.

- Windsperre aus einer Schaumstoffrundschnur, Durchmesser
  40 mm, liefern und fachgerecht im unteren Bereich des
  Stahlwinkels einbauen, der darüberliegende Bereich ist mit
  Mineralfaserdämmstoff zu verfüllen.

- Stahlwinkel als Haftgrund und zusätzlichem Korrosionsschutz mit
  HASSEROL V grundieren.

- Überhangstreifen als obersten Abschluss der nachfolgend
  beschriebenen Konstruktion aus KUBIDRITT PLUS, obers. farbig
  beschiefert, unterseitig mit PP-Vlies kaschiert,
  Zuschnitt:  33 cm,
  liefern, auf Wand oberhalb des Anschlusses vollflächig
  aufschweißen, mechanisch befestigen und nach Beendigung der
  nachfolgend beschriebenen Arbeiten über die senkrechte
  Dämmung bis auf den obersten Bahnenzuschnitt führen und dort
  gemeinsam mit den Zuschnitten mit dem unten benannten
  Wandanschlussprofil mechanisch befestigen.
  Das Anbringen dieses Überhangstreifens ist mit dem Gewerk, dass
  das WDVS verarbeitet abzustimmen, so dass ggf. das Tragprofil des
  WDVS als mechanische Befestigung wirken kann.

- Wärmedämmplatte, Typ: EPS 035 DAA dh (>150 kPa),
  Dicke:  .......... mm,
  Höhe:  400 mm,
  liefern und mit PU-Schaumklebemasse senkrecht an dem
  Stahlwinkel verlegen und ggf. zusätzlich mechanisch befestigen.

- untere Lage der Abdichtung bis vor die senkrechte
  Wärmedämmplatte führen und fachgerecht vollflächig verkleben.

- Dämmstoffkeil aus EPS, 6 x 6 cm, liefern und fachgerecht verlegen.

- KUBIPREN SN, oberseitig mit einer überschweißbaren Spezialfolie
  kaschiert, unterseitig mit einer Abziehfolie sowie einem
  Sicherheitsnahtstreifen versehen,
  Zuschnitt:  36 cm,
  liefern, auf die untere Lage der Dachabdichtung vollflächig
  aufkleben und thermisch mit einem Nahtbrenner oder einem
  Heißluftföhn aktivieren, über den Dämmstoffkeil bis Oberkante
  Stahlblechwinkel (=15 cm über Oberkante Belag) hochführen und
  fachgerecht vollflächig thermisch aktiviert verkleben/verschweißen.

- KUBIDRITT Classic, oberseitig farbig beschiefert, unterseitig mit
  PP-Vlies kaschiert,
  Zuschnitt:  50 cm,
  liefern, auf die oberste Lage der Dachabdichtung und vorstehende
  Bahn vollflächig aufschweißen.

- Hasse WAP-Profilschiene liefern, mit geeigneten Schrauben
  montieren und mit elastischem Material HASSOFIX versiegeln.
Menge: 1,000 m

**01.09.0060 Beweglicher Anschluss an aufgehende Bauteile, DIN 18234**
Beweglichen Anschluss an aufgehende Bauteile wie folgt herstellen:

- Anschlussflächen mit HASSEROL V grundieren.

- Dampfsperre HASSOLAN SN,
  Zuschnitt:  40 cm,
  liefern und mit einer Schlaufenausbildung von mind. 50 mm nach
  unten in die Dehnfuge geführt, fachgerecht auf der Stahltrapez-UK
  und der aufgehenden Wand vollflächig aufkleben, der Zuschnitt ist
  an der senkrechten Wand mechanisch gegen Abrutschen zu
  sichern. Der durchgehend luftdichte Anschluss ist sicherzustellen.

- Stahlblechkantteil aus verzinktem Material, dauerhaft
  korrosionsgeschützt, 2-fach gekantet,
  Materialdicke:  mind. 2,5 mm,
  Abwicklung:  ................ mm,
  liefern und gem. DIN 1055 im Bereich des aufgehenden Bauteiles
  auf Anweisung der Bauleitung fachgerecht montieren.

- Den Bereich zwischen aufgehendem Bauteil und Stahlblechkantteil
  in mindestens 40 mm Breite mit zu lieferndem Mineralfaserdämmstoff, Schmelzpunkt > 1000 °C nach DIN 4102-17,
  hohlraumfrei verfüllen.

- Stahlwinkel als Haftgrund und zusätzlichem Korrosionsschutz mit
  HASSEROL V grundieren.

- Dämmstoffkeil aus Mineralfaser, 60 x 60 cm, fachgerecht
  verlegen.

- KUBIFLEX SSB, oberseitig mit einer Spezialbestreuung beschichtet
  und unterseitig mit einem Schnellschweißvlies kaschiert,
  Zuschnitt:  35 cm,
  liefern, auf der Dämmung fixieren, über den Dämmstoffkeil bis 15
  cm über Oberkante Belag an der Wand hochführen und vollflächig
  verschweißen.

- KUBIDRITT Classic, oberseitig farbig beschiefert, unterseitig
  mit PP-Vlies kaschiert,
  Zuschnitt:  50 cm,
  liefern, auf die oberste Lage der Dachabdichtung und vorstehende
  Bahn vollflächig aufschweißen.

- Hasse WAP-Profilschiene liefern, mit geeigneten Schrauben
  an vorbeschriebenem Stahlblechkantteil montieren und mit
  elastischem Material HASSOFIX versiegeln.

- Aluminium Z-Profil, 4-fach gekantet,
  Abwicklung:  150 mm,
  Ausführung:  AU (alu-naturblank),
  liefern und unterschnitten im Mauerwerk ggf. mit Schrauben und
  Dübeln einschließlich eines komprimierbaren Dichtungsbandes als
  zusätzliche Abdeckung oberhalb des Wandanschlusses
  fachgerecht montieren.
Menge: 1,000 m

**01.09.0070 Wandanschluss, MW-Dämmung, Kubipren (z.B. Brandwand)**
Wärmegedämmten Wandanschluss wie folgt herstellen:

- Anschlussflächen mit HASSEROL V grundieren.

- Hohlkehle/Abschrägung am Übergang von der Decke zur
 senkrechten Wand fachgerecht herstellen.

- Dampfsperre bis Oberkante Wandanschluss führen und
  fachgerecht vollflächig aufschweißen.

- Mineralfaser-Wärmedämmplatte mit oberseitiger
  anorganischer, faserverstärkter Beschichtung,
  Dicke:  ____ mm,
  Höhe:  ____ mm,
  mit HASSE-PU-Schaumklebemasse senkrecht an
  der Wand verlegen, zusätzlich mechanisch befestigen
  und mit Hasserol V grundieren.

- korrosionsgeschützter Metallwinkel, 2-fach gekantet,
  Materialdicke:  2,0 mm,
  Abwicklung:  ca. 300 mm,
  mechanisch fachgerecht als oberen Abschluss des
  Wandanschlusses montieren.

- Dämmstoffkeil aus Mineralfaser, 6 x 6 cm,  fachgerecht
  verlegen.

- KUBIPREN SN, oberseitig mit einer PE-Folie kaschiert,
  unterseitig selbstklebend,
  Zuschnitt:  36 cm,
  auf die untere Lage der Dachabdichtung vollflächig aufkleben
  und thermisch mit einem geeigneten Brenner oder einem
  Heißluftföhn aktivieren, über den Dämmstoffkeil bis 15 cm
  über Oberkante Belag an der Wand hochführen und fachgerecht
  vollflächig thermisch aktiviert verschweißen.

- KUBIDRITT Classic, oberseitig farbig beschiefert, unterseitig mit
  PP-Vlies kaschiert,
  Zuschnitt:  50 cm,
  auf die oberste Lage der Dachabdichtung und vorstehende Bahn
  vollflächig aufschweißen.

- Aluminium-Profilschiene mit geeigneten Schrauben am Stahlwinkel
  montieren und mit elastischem Material HASSOFIX  versiegeln.
Menge: 1,000 m

**01.09.0080 Attika-Anschluss / Wärmedämmung / Hassopren / Holzbohle**
Attika-Anschluss wie folgt fachgerecht herstellen:

- Abwicklung:  _____ cm  (h + b)

- Attikafläche und Oberlagsbahn im Bereich des Anschlusses mit
  HASSEROL V grundieren.

- Hohlkehle/Abschrägung am Übergang von der Decke zur
  senkrechten Attika fachgerecht herstellen.

- Dampfsperre bis Aussenkante Attika führen und fachgerecht
  vollflächig aufschweißen/aufkleben

- HASSOPOR-Wärmedämmplatte, Typ: EPS 035 DAA dh (>150 kPa),
  Dicke:  _____ mm,
  Höhe:  _____ mm,
  liefern und mit HASSOSTICK PU-Dämmstoffkleber senkrecht an der
  Attika verlegen und zusätzlich mechanisch befestigen.

- Dämmstoffkeil aus EPS, 6 x 6 cm, liefern, verlegen und
  anschließend mit einem Schleppstreifen aus Hassotekt V13
  abdecken.

- HASSOPOR-Wärmedämmplatte, Typ: XPS 035 DUK dh (>150 kPa),
  Dicke:  _____ mm,
  Breite:  _____ mm,
  liefern und mit HASSOSTICK PU-Dämmstoffkleber waagerecht auf
  der Attika verlegen und ggf. zusätzlich mechanisch befestigen.

- imprägnierte Holzbohle aus Nadelholz der Sortierklasse S 10,
  einseitig zur Dachfläche unter 45° abgeschrägt,
  Abmessung:  ____  x ____  cm,
  liefern und mechanisch gem. DIN EN 1991 auf der XPS-Dämmung
  (Attikakrone) montieren.

- KUBIPREN SN, oberseitig mit einer PE-Folie kaschiert, unterseitig
  selbstklebend,
  Zuschnitt:  ____ cm,
  liefern, auf die untere Lage der vorhandenen Dachfläche vollflächig
  aufkleben und thermisch mit einem geeigneten Brenner oder
  einem Heißluftföhn aktivieren, über den Keil senkrecht auf
  der Dämmung bis 5 cm über Vorderkante Attika führen vollflächig
  aufkleben und thermisch mit einem geeigneten Brenner oder
  einem Heißluftföhn aktivieren, verschweißen und außen stirnseitig
  mechanisch befestigen.

- KUBIDRITT Classic, oberseitig farbig beschiefert, unterseitig mit
  PP-Vlies kaschiert,
  Zuschnitt:  _____ cm,
  liefern, auf die oberste Lage der Dachabdichtung und vorstehende
  Bahn vollflächig aufschweißen.
Menge: 1,000 m

**01.09.0090 Attika-Anschluss / Wärmedämmung / Hassopren / BETOPLAN top**
Attika-Anschluss wie folgt fachgerecht herstellen:

- Abwicklung:  _____ cm  (h + b)

- Attikafläche und Oberlagsbahn im Bereich des Anschlusses mit
  HASSEROL V grundieren.

- Hohlkehle/Abschrägung am Übergang von der
  Decke zur senkrechten Attika fachgerecht herstellen.

- Dampfsperre bis Aussenkante Attika führen und fachgerecht
  vollflächig aufschweißen/aufkleben

- HASSOPOR-Wärmedämmplatte, Typ: EPS 035 DAA dh (>150 kPa),
  Dicke:  _____ mm,
  Höhe:  _____ mm,
  liefern und mit HASSOSTICK PU-Dämmstoffkleber senkrecht an der
  Attika verlegen und zusätzlich mechanisch befestigen.

- Dämmstoffkeil aus EPS, 6 x 6 cm, liefern, verlegen und
  anschließend mit einem Schleppstreifen aus Hassotekt V13
  abdecken.

- HASSOPOR-Wärmedämmplatte, Typ: XPS 035 DUK dh (>150 kPa),
  Dicke:  _____ mm,
  Breite:  _____ mm,
  liefern und mit HASSOSTICK PU-Dämmstoffkleber waagerecht auf
  der Attika verlegen und ggf. zusätzlich mechanisch befestigen.

- Wasserfest verleimte Holzwerkstoffplatte (BETOPLAN top),
  einseitig zur Dachfläche abgeschrägt,
  Dicke:  27 mm,
  Breite:  _____ mm,
  liefern und mechanisch gem. DIN EN 1991 auf der XPS-Dämmung
  (Attikakrone) montieren.

- KUBIPREN SN, oberseitig mit einer PE-Folie kaschiert, unterseitig
  selbstklebend,
  Zuschnitt:  _____ cm,
  liefern, auf die untere Lage der vorhandenen Dachfläche vollflächig
  aufkleben und thermisch mit einem geeigneten Brenner oder
  einem Heißluftföhn aktivieren, über den Keil senkrecht auf
  der Dämmung bis 5 cm über Vorderkante Attika führen vollflächig
  aufkleben und thermisch mit einem geeigneten Brenner oder
  einem Heißluftföhn aktivieren, verschweißen und außen stirnseitig
  mechanisch befestigen.

- KUBIDRITT Classic, oberseitig farbig beschiefert, unterseitig mit
  PP-Vlies kaschiert,
  Zuschnitt:  _____ cm,
  liefern, auf die oberste Lage der Dachabdichtung und vorstehende
  Bahn vollflächig aufschweißen.
Menge: 1,000 m

**01.09.0100 Attika-Anschluss / Kubiflex**
Attika-Anschluss wie folgt fachgerecht herstellen:

- Abwicklung:  ______ cm  (h + b)

- Attikafläche und Oberlagsbahn im Bereich des Anschlusses mit
  HASSEROL V grundieren.

- Dämmstoffkeil aus EPS, 6 x 6 cm, liefern, verlegen und
  anschließend mit einem Schleppstreifen aus Hassotekt V13
  abdecken.

- KUBIFLEX SSB, oberseitig mit einer Spezialbestreuung beschichtet
  und unterseitig mit einem Schnellschweißvlies kaschiert,
  Zuschnitt:  ____ cm,
  liefern, auf die erste Lage der Dachabdichtung vollflächig
  aufschweißen, über den Keil bis 5 cm über Vorderkante Attika
  führen vollflächig aufschweißen und außen stirnseitig mechanisch
  befestigen.

- KUBIDRITT Classic, oberseitig farbig beschiefert, unterseitig mit
  PP-Vlies kaschiert,
  Zuschnitt:  ____ cm,
  liefern vollflächig auf die letzte Lage der Dachabdichtung und
  vorstehenden Bahn aufschweißen.
Menge: 1,000 m

**01.09.0110 Attika-Anschluss / Hassopren**
Attika-Anschluss wie folgt fachgerecht herstellen:

- Abwicklung:  ____cm  (h + b)

- Anschlussfläche mit HASSEROL V Bitumenvoranstrich grundieren.

- Dämmstoffkeil aus EPS, 6 x 6 cm, liefern und  fachgerecht
  verlegen.

- KUBIPREN SN, oberseitig mit einer PE-Folie kaschiert, unterseitig
  selbstklebend,
  Zuschnitt:  ____ cm,
  liefern, auf die untere Lage vorhandene Dachfläche vollflächig
  aufkleben und thermisch mit einem geeigneten Brenner oder
  einem Heißluftföhn aktivieren, über den Keil bis 5 cm über
  Vorderkante Attika führen vollflächig aufkleben und thermisch mit
  einem geeigneten Brenner oder einem Heißluftföhn aktivieren,
  verschweißen und außen stirnseitig mechanisch befestigen.

- KUBIDRITT Classic, obers. farbig beschiefert, unterseitig mit
  PP-Vlies kaschiert,
  Zuschnitt:  _____ cm,
  liefern, auf die oberste Lage der Dachabdichtung und vorstehende
  Bahn vollflächig aufschweißen.
Menge: 1,000 m

**01.09.0120 Dachrand / ...bis Vorderkante Bohle**
Dachrand wie folgt ausbilden:

- Anschlussfläche mit HASSEROL V grundieren.

- KUBIFLEX SSB, oberseitig mit einer Spezialbestreuung beschichtet
  und unterseitig mit einem Schnellschweißvlies kaschiert,
  Zuschnitt:  40 cm,
  liefern, auf die untere Lage der Abdichtung vollflächig
  aufschweißen, über die Bohle führen und stirnseitig bis Unterkante
  mit verzinkten Breitkopfstiften mech. befestigen.

- KUBIDRITT Classic, oberseitig farbig beschiefert, unterseitig mit
  PP-Vlies kaschiert,
  Zuschnitt:  50 cm,
  liefern, auf die letzte Lage der Dachabdichtung und vorstehenden
  Zuschnitt vollflächig bis Vorderkante Bohle aufschweißen.
Menge: 1,000 m

**01.09.0130 Dachrand / Anschluss Profil**
Dachrand wie folgt ausbilden:

- Anschlussfläche mit HASSEROL V grundieren.

- KUBIFLEX SSB, oberseitig mit einer Spezialbestreuung beschichtet
  und unterseitig mit einem Schnellschweißvlies kaschiert,
  Zuschnitt:  40 cm,
  liefern, auf die untere Lage der Abdichtung vollflächig
  aufschweißen, über die Bohle führen und stirnseitig bis Unterkante
  mit verzinkten Breitkopfstiften mech. befestigen.

- KUBIDRITT Classic, oberseitig farbig beschiefert, unterseitig mit
  PP-Vlies kaschiert,
  Zuschnitt:  50 cm,
  liefern, auf die letzte Lage der Dachabdichtung und vorstehenden
  Zuschnitt vollflächig bis Vorderkante Bohle aufschweißen.

- mehrteiliges Dachrandprofil fachgerecht montieren.

- KUBIDRITT Classic, oberseitig farbig beschiefert, unterseitig mit
  PP-Vlies kaschiert,
  Zuschnitt:  30 cm,
  liefern, auf die vorstehenden Zuschnitt vollflächig aufschweißen, in
  das vorgenannte Profil führen und fachgerecht einklemmen.
Menge: 1,000 m

**01.09.0140 Dachrand / Hassopren / Anschl. Profil**
Dachrand wie folgt ausbilden:

- Anschlussfläche mit HASSEROL V Bitumenvoranstrich grundieren.

- HASSOPREN SN, oberseitig mit einer PE-Folie kaschiert, unterseitig
  selbstklebend,
  Zuschnitt:  40 cm,
  liefern, auf die untere Lage vorhandene Dachfläche vollflächig
  aufkleben und thermisch mit einem geeigneten Brenner oder
  einem Heißluftföhn aktivieren, über die Keilbohle bis 5 cm über
  Vorderkante des Dachrandes führen vollflächig aufschweißen und
  thermisch mit einem geeigneten Brenner oder einem Heißluftföhn
  aktivieren und außen stirnseitig mechanisch befestigen.

- KUBIDRITT Classic, oberseitig farbig beschiefert, unterseitig mit
  PP-Vlies kaschiert,
  Zuschnitt:  50 cm,
  liefern, auf die letzte Lage der Dachabdichtung und vorstehenden
  Zuschnitt vollflächig bis Vorderkante Bohle aufschweißen.

- mehrteiliges Dachrandprofil fachgerecht montieren.

- KUBIDRITT Classic, oberseitig farbig beschiefert, unterseitig mit
  PP-Vlies kaschiert,
  Zuschnitt:  30 cm,
  liefern, auf die vorstehenden Zuschnitt vollflächig aufschweißen, in
  das vorgenannte Profil führen und fachgerecht einklemmen.
Menge: 1,000 m

**01.09.0150 Anschluss vom Flachdach /Steildach**
Anschluss vom Flachdach zur Steildachfläche wie folgt fachgerecht herstellen:

- HASSOTEKT G200 DD, unterseitig grob besandet,
  Zuschnitt:  100 cm,
  liefern und auf der Vollschalung des Steildaches im Traufbereich
  verlegen und mit verzinkten Breitkopfstiften mechanisch
  befestigen.

- Anschlussfläche und Oberlagsbahn im Bereich des Anschlusses mit
  HASSEROL V grundieren.

- KUBIFLEX SSB, oberseitig mit einer Spezialbestreuung beschichtet
  und unterseitig mit einem Schnellschweißvlies kaschiert,
  Zuschnitt:  120 cm,
  liefern, fachgerecht auf der 1. Lage der Dachabdichtung
  aufschweißen, auf der vorgenannten Lage bis ca. 1 m auf die
  Vollschalung hochführen und in den Nähten und Stößen verdeckt
  mit verzinkten Breitkopfstiften mechanisch befestigen. Die Naht-
  und Stoßüberdeckungen von min. 8 cm sind voll zu verschweißen.

- KUBIDRITT Classic, oberseitig farbig beschiefert, unterseitig mit
  PP-Vlies kaschiert,
  Zuschnitt:  135 cm,
  liefern, auf die oberste Lage der Dachabdichtung und vorstehenden
  Zuschnitt vollflächig aufschweißen.
Menge: 1,000 m

**01.09.0160 Rinnenanschluss**
Rinnenanschluss wie folgt herstellen:

- Zuschnitt der Dampfsperre,
  Zuschnitt:  50 cm,
  liefern und als Luftdichtigkeitsschicht an der Traufbohle innenseitig
  fachgerecht aufschweißen.

- Unterlegstreifen aus HASSOTEKT V13, feinbesandet,
  Zuschnitt:  15 cm,
  liefern und unter das Traufblech auf der Unterkonstruktion/
  Traufbohle verlegen.

- Traufblech fachgerecht montieren.

- Schleppstreifen aus HASSOTEKT V 13, feinbesandet,
  Zuschnitt:  10 cm,
  liefern und mittig auf denTraufstreifenanschluss (Blech/Dämmung
  bzw. UK) verlegen. Der Schleppstreifen ist gegen Verrutschen
  einseitig zu sichern.

- Traufblech fachgerecht mit Hasserol Universal grundieren.

- Die Abdichtungslagen sind versetzt, die Oberlage bis zur
  Abtropfkante des Traufblechs heruntergezogen, aufzuschweißen.
Menge: 1,000 m

**01.09.0170 Dachhautfuge**
Dachhautfuge wie folgt fachgerecht ausbilden:

- vorhandenen Dachaufbau im Bereich der Fuge trennen.

- Anschlussflächen mit HASSEROL V Bitumen voranstrich grundieren.

- Hassotekt G200 DD, unterseitig grob bestreut,
  Zuschnitt:  20 cm,
  liefern und fachgerecht mittig über der Fuge verlegen. Der Zuschnitt
  ist einseitig gegen verrutschen zu sichern.

- KUBIFLEX SSB, oberseitig mit einer Spezialbestreuung beschichtet
  und unterseitig mit einem Schnellschweißvlies kaschiert,
  Zuschnitt:  40 cm,
  liefern und mittig über der Fuge vollflächig aufschweißen.

- KUBIDRITT Classic, oberseitig farbig beschiefert, unterseitig mit
  PP-Vlies kaschiert,
  Zuschnitt:  60 cm,
  liefern, auf die letzte Lage der Dachhaut und vorstehendem
  Zuschnitt vollflächig aufschweißen.

- Die Lagen der Dachabdichtung sind im Rückversatz fachgerecht
  einzubinden.
Menge: 1,000 m

**01.09.0180 Dehnungsfuge**
Dehnungsfuge wie folgt fachgerecht ausbilden:

- Ausgleichsschicht und Dampfsperre über der Fuge trennen.

- KUBIDRITT Classic, oberseitig talkumiert, unterseitig mit PP-Vlies
  kaschiert,
  Zuschnitt:  33 cm,
  liefern mit einer Schlaufe nach unten über die Fuge verlegen und
  beidseitig auf der Dampfsperre vollflächig aufschweißen.

- Die Wärmedämmung ist im Bereich der Fuge zu trennen und mit
  losem Mineralfaserdämmstoff zu füllen.

- HASSOPOR-Wärmedämmelemente,
  trapezförmig zur Dachfläche hin abgeschrägt,
  Abmessungen:  25 x 20 cm,
  Dicke:  5 cm,
  liefern und mit HASSOSTICK PU-Dämmstoffkleber beidseitig der
  Fuge auf die Dämmung  aufkleben.

- Anschlussflächen der Oberlagsbahn mit Bitumenvoranstrich
  HASSEROL V grundieren.

- Elastisches Rundprofil mit einem Durchmesser von 50 mm auf der
  Fuge verlegen.

- KUBIPREN SN, oberseitig mit einer PE-Folie kaschiert, unterseitig
  selbstklebend,
  Zuschnitt:  80 cm,
  liefern, auf die untere Lage vorhandene Dachfläche vollflächig
  aufkleben und thermisch mit einem geeigneten Brenner oder
  einem Heißluftföhn aktivieren, über die Trapezkeile führen eine
  Schlaufe nach oben über die Schaumstoffrundschnur ausbilden,
  vollflächig aufkleben und thermisch mit einem geeigneten Brenner
  oder einem Heißluftföhn aktivieren und beidseitig der Fuge
  vollflächig verschweißen.

- KUBIDRITT Classic, oberseitig farbig beschiefert, unterseitig mit
  PP-Vlies kaschiert,
  Zuschnitt:  100 cm,
  liefern, auf die letzte Lage der Dachhaut und vorstehendem
  Zuschnitt vollflächig aufschweißen.

- Die Lagen der Dachabdichtung sind im Rückversatz fachgerecht
  einzubinden.
Menge: 1,000 m

**01.09.0190 Dehnungsfuge über ein zweischaliges Dach**
Dehnungsfuge über ein zweischaliges Dach wie folgt herstellen:

- Unterkonstruktion:  Holzschalung

- vorhandenen Dachhaut im Bereich der Fuge trennen.

- HASSOPOR-Wärmedämmelemente,
  trapezförmig zur Dachfläche hin abgeschrägt,
  Abmessungen:  25 x 20 cm,
  Dicke:  5 cm,
  liefern und mit HASSOSTICK PU-Dämmstoffkleber beidseitig der
  Fuge auf die Dämmung  aufkleben.

- Anschlussflächen der Oberlagsbahn mit Bitumenvoranstrich
  HASSEROL V grundieren.

- Elastisches Rundprofil mit einem Durchmesser von 50 mm auf der
  Fuge verlegen.

- KUBIPREN SN, oberseitig mit einer PE-Folie kaschiert, unterseitig
  selbstklebend,
  Zuschnitt:  80 cm,
  liefern, auf die untere Lage vorhandene Dachfläche vollflächig
  aufkleben und thermisch mit einem geeigneten Brenner oder
  einem Heißluftföhn aktivieren, über die Trapezkeile führen eine
  Schlaufe nach oben über die Schaumstoffrundschnur ausbilden,
  vollflächig aufkleben und thermisch mit einem geeigneten Brenner
  oder einem Heißluftföhn aktivieren und beidseitig der
  Fuge vollflächig verschweißen.

- KUBIDRITT Classic, oberseitig farbig beschiefert, unterseitig mit
  PP-Vlies kaschiert,
  Zuschnitt:  100 cm,
  liefern, auf die letzte Lage der Dachhaut und vorstehendem
  Zuschnitt vollflächig aufschweißen.

- Die Lagen der Dachabdichtung sind im Rückversatz fachgerecht
  einzubinden.
Menge: 1,000 m

**01.09.0200 Anschlüsse mit FK**
An- und Abschlüsse, Durchbrüche, Durchdringungen und andere Detailbereiche wie folgt fachgerecht mit dem 2-komponentigen PMMA-Flüssigkunststoffsystem Hassolit FKzwo herstellen:

Anschlussabwicklung:  ca. 26 cm

Technische Werte:  Nutzungsdauer: W3
  Klimazone: S
  Nutzlast: P4
  Dachneigung: S4
  Oberflächentemperatur min.: TL4
  Oberflächentemperatur max.: TH4
  Mindestdicke K1: 1,8 mm
  Mindestdicke K2: 2,1 mm
  Mindestdicke BA: 2,0 mm
  Feuerbeanspruchungsklasse: Broof (t1)
  Topfzeit: ca. 15-30 Minuten

- Untergrund auf Tauglichkeit prüfen, reinigen und gemäß der
  Verarbeitungshinweise des Herstellers für die Verwendung
  des Hassolit FKzwo Systems vorbereiten.

- gereinigten Untergrund mit Hassolit FKzwo Grundierung
  grundieren.
  Verbrauch: bis ca. 800 g/m

- grundierte Fläche im Anschlussbereich mit Hassolit FKzwo
  satt deckend beschichten und das Hassolit FKzwo Polyvlies
  sofort in die noch nasse Grundschicht in geeigneten Zuschnitten
  einarbeiten, voll durchtränken und nass in nass mit
  Hassolit FKzwo beschichten.
  Verbrauch: mindestens 2,5 kg/m.

- bei der Verarbeitung sind alle Verarbeitungshinweise des
  Herstellers sowie die gültigen Richtlinien und Normen zu
  beachten.
Menge: 1,000 m

**01.09.0210 Anschluss an Terrassentürelemente mit FK**
Anschluss an Terrassentürelemente wie folgt fachgerecht mit dem
2-komponentigen PMMA-Flüssigkunststoffsystem Hassolit FKzwo herstellen:

Anschlussabwicklung:  ca. 26 cm

Technische Werte:  Nutzungsdauer: W3
  Klimazone: S
  Nutzlast: P4
  Dachneigung: S4
  Oberflächentemperatur min.: TL4
  Oberflächentemperatur max.: TH4
  Mindestdicke BA: 2,0 mm
  Feuerbeanspruchungsklasse: Broof (t1)
  Topfzeit: ca. 15-30 Minuten

- Untergrund auf Tauglichkeit prüfen, reinigen und gemäß der
  Verarbeitungshinweise des Herstellers für die Verwendung
  des Hassolit FKzwo Systems vorbereiten.

- gereinigten Untergrund mit Hassolit FKzwo Grundierung
  grundieren.
  Verbrauch: ca. 500 g/m

- grundierte Fläche im Anschlussbereich mit Hassolit FKzwo
  satt deckend beschichten und das Hassolit FKzwo Polyvlies
  sofort in die noch nasse Grundschicht in geeigneten Zuschnitten
  einarbeiten, voll durchtränken und nass in nass mit
  Hassolit FKzwo beschichten.
  Verbrauch: mindestens 2,5 kg/m.

- bei der Verarbeitung sind alle Verarbeitungshinweise des
  Herstellers sowie die gültigen Richtlinien und Normen zu
  beachten.

Der Detailanschluss Terrassentüren ist vom Planer mit dem
Tür-/Fensterelementhersteller und dem Verarbeiter individuell im Detail vor Beginn der Fertigung der Tür-/Fensterelemente abzustimmen. Die Abdichtung allein kann die Dichtigkeitsfunktion
der Bauteilkombination Fenster/Dachabdichtung nicht übernehmen!

Die vorstehende Leistungsbeschreibung stellt hier nur eine Annäherung an die wirklich zu erbringende Leistung dar und ist nicht abgestimmt !
Menge: 1,000 m

**01.09.0220 Lichtkuppelanschluss, Bohlenkranz**
Lichtkuppelanschluss wie folgt herstellen:

Nenngröße:  ___ x ___ cm

- imprägnierte Holzbohle, aus Nadelholz der Sortierklasse S 10,
  mehrlagig, in Dicke der Wärmedämmung, 19 cm breit, liefern und
  auf dem Untergrund im Abstand von e< 75 cm
  fachgerecht mechanisch befestigen.

- imprägnierte Holzbohle, aus Nadelholz der Sortierklasse S 10,
  einseitig zur Dachfläche unter 45 Grad abgeschrägt, 5 cm dick,
  19 cm breit, liefern, auf dem unteren Bohlenkranz
  fachgerecht mechanisch befestigen.

- Die erste Lage der Dachabdichtung ist bis Oberkante an den
  Keilbohlen hochzuführen.

- KUBIPREN SN, oberseitig mit einer PE-Folie kaschiert, unterseitig
  selbstklebend,
  Zuschnitt:  35 cm,
  liefern, auf die untere Lage der Dachabdichtung vollflächig
  aufkleben und thermisch mit einem geeigneten Brenner oder
  einem Heißluftföhn aktivieren, bis Innenkante der Keilbohlen
  führen und fachgerecht vollflächig thermisch aktiviert
  verschweißen.

- Lichtkuppelaufsatzkranz (h= 15 cm) mit Schrauben und
  Unterlegscheiben, im Abstand von e< 30 cm fachgerecht
  mechanisch befestigen.

- Lichtkuppelflansch sorgfältig reinigen und mit HASSEROL V
  Bitumenvoranstrich grundieren.

- KUBIPREN SN, oberseitig mit einer PE-Folie kaschiert, unterseitig
  selbstklebend,
  Zuschnitt:  60 cm,
  liefern, auf die untere Lage der Dachabdichtung vollflächig
  aufkleben und thermisch mit einem geeigneten Brenner oder
  einem Heißluftföhn aktivieren, über die Keilbohle bis zur Oberkante
  des Aufsatzkranzes hochführen und fachgerecht
  vollflächig thermisch aktiviert verkleben/ verschweißen.

- Die oberste Lage der Dachabdichtung vollflächig bis zur unteren
  Kante der Keilbohle aufschweißen.

- KUBIDRITT Classic, oberseitig farbig beschiefert, unterseitig mit
  PP-Vlies kaschiert,
  Zuschnitt:  75 cm,
  liefern, auf die oberste Lage der Dachabdichtung und vorstehende
  Bahn vollflächig bis Oberkante Aufsatzkranz aufschweißen.

- Aluminium-Profilschiene liefern, mit Schrauben montieren und mit
  elastischem Material HASSOFIX versiegeln.
Menge: 1,000 Stk

**01.09.0230 Lichtkuppelanschluss, Aufsetzkranz (bei Dämmdicke 200 mm)**
Lichtkuppelanschluss wie folgt herstellen:

Nenngröße:  ___ x ___ cm

- Lichtkuppelaufsatzkranz mit Bitumenvoranstrich lösungsmittelfrei
  grundieren.

- Die Dampfsperre bis 5 cm vor der Deckenkante führen und
  vollflächig aufschweißen.

- Kompriband, 20 mm breit. 10/5 mm hoch, liefern und als
  Abschluss zur Betondecke an der Innenkante des
  Lichtkuppeldeckendurchbruches fachgerecht verlegen.

- Lichtkuppelaufsetzkranz (h= 50 cm) mit Schrauben und
  Unterlegscheiben, im Abstand von e< 30 cm fachgerecht
  mechanisch befestigen.

- Zuschnitt der Dampfsperre, 25 cm, fachgerecht auf den
  horizontalen Flansch der Lichtkuppel und der Dampfsperre
  vollflächig aufschweißen.

- Dämmstoff fachgerecht pressgestoßen zum Lichtkuppelaufsetzkranz verlegen. Ggg. entstehende Fugen sind mit
  geeignetem Dämmstofffugenmaterial zu verfüllen.

- Kubipren SN, oberseitig mit einer PE-Folie kaschiert,
  unterseitig selbstklebend,
  Zuschnitt:  45 cm,
  liefern, auf die untere Lage der Dachabdichtung vollflächig
  aufkleben und thermisch mit einem geeigneten Brenner oder
  einem Heißluftföhn aktivieren, bis 5 cm unter Oberkante
  Aufsatzkranz führen und fachgerecht vollflächig thermisch
  aktiviert verschweißen.

- Die oberste Lage der Dachabdichtung vollflächig bis zur
  unteren Kante der Aufsatzkranzes aufschweißen.

- KUBIDRITT Classic, oberseitig farbig beschiefert, unterseitig mit
  PP-Vlies kaschiert,
  Zuschnitt:  65 cm,
  liefern, auf die oberste Lage der Dachabdichtung und vorstehende
  Bahn vollflächig bis Oberkante Aufsatzkranz aufschweißen.

- Aluminium-Profilschiene liefern, mit Schrauben montieren und mit
 elastischem Material HASSOFIX versiegeln.
Menge: 1,000 Stk

#### Abschnitt 01.10 Anschlussprofile

**01.10.0010 Aluminium-Flachschiene HASSE WAP 1**
Aluminium - Flachschiene HASSE WAP 1,
Wandanschlussprofil, liefern und mit verzinkten Schrauben und Dübeln,
Durchmesser:  8 mm,
Befestigungsabstand:  e = 20 cm,
fachgerecht befestigen und mit HASSOFIX elastisch versiegeln.
Menge: 1,000 m

**01.10.0020 Aluminium-Flachschiene für Lichtkuppel**
Aluminium - Flachschiene HASSE WAP 1,
als Lichtkuppelanschlußprofil, liefern und mit auf den Untergrund abgestimmten selbstschneidenden Edelstahlschrauben mit Dichtscheiben, fachgerecht befestigen und ggf. mit HASSOFIX elastisch versiegeln.
Befestigungsabstand der Schrauben: max. 20 cm
Menge: 1,000 m

**01.10.0030 Alural-Aluminium-Flanschprofil W 4,**
Alural - Aluminium - Flanschprofil W 4,
liefern und mit verzinkten Schrauben und Dübeln,
Durchmesser:  6 mm,
Befestigungsabstand:  e = 20 cm,
fachgerecht befestigen und mit HASSOFIX elastisch versiegeln.
Menge: 1,000 m

**01.10.0040 Alural-Aluminium-Flanschprofil W 55,**
Alural - Aluminium - Flanschprofil W 55,
liefern und mit verzinkten Schrauben und Dübeln,
Durchmesser:  6 mm,
Befestigungsabstand:  e = 20 cm,
fachgerecht befestigen und mit HASSOFIX elastisch versiegeln.
Menge: 1,000 m

**01.10.0050 Aluminium Z-Profil, 4-fach gekantet,**
Aluminium Z-Profil, 4-fach gekantet,
Abwicklung:  150 mm,
Ausführung:  AU (alu-naturblank),
Dicke:  1,5 mm
liefern und mit Schrauben und Dübeln einschließlich eines komprimierbaren Dichtungsbandes als zusätzliche Abdeckung oberhalb des Wandanschlusses fachgerecht montieren.
Menge: 1,000 m

**01.10.0060 Grundprofil WA 1 ÜK**
Wandanschlussprofil für genutzte Dachfläche, bestehend aus:
- Wandanschlussprofil WA 1 aus gepresstem, warmausgehärtetem
  Aluminium, EN AW-6060 mit Stoßverbinder
- Überhangprofil aus gekantetem Aluminiumblech, 1,5 mm dick,
  EN AW-5005A, Ansichtshöhe: 150/175/200/225/250/275 mm,
  mit Halter/Stoßverbinder und Distanzplatten (ab 175 mm)
mind. 15 cm über Geh-, Fahrbelag/Kies auf der Anschlussbahn mit korrosionsgeschützten Sechskant-Schrauben .../6 mm in ... im Abstand e <= 20 cm verdeckt befestigt montieren und das
Wandanschlussprofil mit HASSOFIX elastisch versiegeln.
.
Menge: 1,000 m

#### Abschnitt 01.11 Dachrandprofile, Mauerabdeckungen, Verkleidungen

**01.11.0010 ALURAL-Mauerabdeckung, Serie MA ...**
ALURAL - Mauerabdeckung, Serie MA, aus 1,5 / 2,0 mm Aluminiumblech, gekantet,
äußere Abkantung:  ____ mm,
waagerechte Breite:  ____ mm,
hintere Abkantung:  ____ mm,
Gesamtabwicklung:  ____ mm,
Gefälle:  ____ Grad,
Ausführung:  AU (alu-naturblank),
einschließlich der erforderlichen Rillenverbindungsstücken
und Klemmhalter liefern, höhen- und fluchtgerecht montieren.
Alle erforderlichen Materialien und Nebenarbeiten sind im Preis enthalten.
Menge: 1,000 m

**01.11.0020 ALURAL-Mauerabdeckung wie vor, jedoch KB**
ALURAL- Mauerabdeckung wie vor,

jedoch kunststoffbeschichtet, KB RAL,

Standardfarbe, Farbe nach Wahl des Auftraggebers.
Menge: 1,000 m

**01.11.0030 Aluminium-Mauerabdeckung, gekantet**
Aluminium - Mauerabdeckung, gekantet, aus
1,5 / 2,0 / 2,5 mm Alu-Blech,
äußere Abkantung:  ____ mm,
waagerechte Breite:  ____ mm,
hintere Abkantung:  ____ mm,
Gesamtabwicklung:  ____ mm,
Ausführung:  AU (alu-naturblank),

angeb. Fabrikat:  ..........................................................,
einschließlich Befestigungsmaterial komplett liefern, höhen- und fluchtgerecht montieren, einschließlich aller erforderlichen Nebenarbeiten.
Menge: 1,000 m

**01.11.0040 Kupfer-Mauerabdeckung, 4-fach gekantet**
Kupfer - Mauerabdeckung, 4-fach gekantet, aus 0,8 mm Kupferblech,
äußere Abkantung:  ____ mm,
waagerechte Breite:  ____ mm,
hintere Abkantung:  ____ mm,
Gesamtabwicklung:  ____ mm,
Ausführung:  Kupfer-natur,
einschließlich Befestigungsmaterial, Spenglerschrauben und Dichtscheiben, komplett liefern, höhen- und fluchtgerecht montieren, einschließlich aller erforderlichen Nebenarbeiten.
Menge: 1,000 m

**01.11.0050 ALURAL-Ortgangprofil, Serie SB**
ALURAL - Ortgangprofil, Serie  SB,
Ausführung:  __________,
Blendbreite:  _____ mm,
für Schweißbahnanschluss, einschl. allem Zubehör wie Befestigungsmaterial und Verbinder liefern und gemäß  Werksvorschrift höhen- u. fluchtgerecht montieren.
Menge: 1,000 m

**01.11.0060 ALURAL-Ortgangprofil, Serie FS mit U 8**
ALURAL-Ortgangprofil, Serie FS, mit verlängertem
Überhangprofil  U 8,
Ausführung:  __________
Blendbreite:  _____ mm,
für Schweißbahnanschluss, einschließlich allem Zubehör wie Befestigungsmaterial und  Verbinder liefern und gemäß Werksvorschrift höhen- und fluchtgerecht montieren.
Menge: 1,000 m

**01.11.0070 Alu-Dachkantenprofil, SBK**
Aluminium - Dachkantenprofil,
zweiteilig, für Schweißbahnanschluss, aus Aluminium, mit Klemmschiene und Verbindern,
Typ:  SBK,
Ausführung:  AU (alu-naturblank),
Blendenhöhe:  ____ mm,
komplett liefern und gemäß Verlegeanleitung des Herstellers fachgerecht am Dachrand mechanisch befestigen.
Menge: 1,000 m

**01.11.0080 Fertig- Außen-/Innenecken, 90 Grad**
Fertig- Außen-/Innenecken, 90 Grad, liefern und als Zulage zu vorstehender Position fachgerecht montieren.
Menge: 1,000 Stk

**01.11.0090 Ferig-Außen-/Innenecken wie vor, jedoch KB**
Fertig- Außen-Innenecken wie vor,

jedoch kunststoffbeschichtet, KB RAL,

Standardfarbe, Farbe nach Wahl des Auftraggebers.
Menge: 1,000 Stk

**01.11.0100 Ecken wie in Pos. .. beschrieben**
Ecken wie in Pos. _____ beschrieben,

jedoch von 90 Grad abweichend, liefern und als Zulage zu vorstehender Position fachgerecht einbauen.
Menge: 1,000 Stk

**01.11.0110 Ecken wie in Pos. .. beschrieben,**
Ecken wie in der Vorposition beschrieben, jedoch von 90 Grad abweichend, liefern und als Zulage zu vorstehender Position fachgerecht einbauen.
Menge: 1,000 Stk

**01.11.0120 Endstücke**
Endstücke passend zu vorstehender Position liefern und als Zulage fachgerecht montieren.
Menge: 1,000 Stk

**01.11.0130 Sonderformteile**
Sonderformteile passend zu vorstehender Position liefern und als Zulage fachgerecht montieren.
Menge: 1,000 Stk

**01.11.0140 rechtwinklig geschweißte Außenecken**
Rechtwinklig geschweißte Außenecken liefern und als Zulage zu vorstehender Position fachgerecht montieren.
Menge: 1,000 Stk

**01.11.0150 rechtwinklig geschweißte Innenecken**
Rechtwinklig geschweißte Innenecken liefern und als Zulage zu vorstehender Position fachgerecht montieren.
Menge: 1,000 Stk

**01.11.0160 Kupfer-Dachrandabschluss**
Kupfer - Dachrandabschluss in folgender Ausführung einschließlich aller erforderlichen Materialien liefern und herstellen:

Durchlaufendes Vorstoßblech am Fußpunkt aus Kupfertafeln mit Seiten- und Stufenfalz in Einzellängen von 1000 mm,
Materialdicke:  0,7 mm,
Höhe:  ____ mm,
auf die vorhandene Holzunterkonstruktion einschließlich der erforderlichen bituminösenTrennlage, bestehend aus einer zugelassenen Unterdeckbahn (z.B. G 200 DD), fachgerecht montieren.
Menge: 1,000 m

**01.11.0170 Faserzement-Platten**
Faserzement-Platten,
Farbe:  grau,
Höhe:  450 mm,
Dicke:  10 mm,
einschließlich der erforderlichen Unterkonstruktion und allem Befestigungsmaterial liefern und fachgerecht montieren.
Menge: 1,000 m

**01.11.0180 Verkleidung mit Resoplan-Platten**
Schichtpressstoffplatte HPL nach DIN EN 438 für die Anwendung im Freien nach DIN EN 438, Teil 6,
Hersteller:  Resopal GmbH,
Typ:  Resoplan,
Brandverhalten:  D, s2 - d0,
Materialdicke:  6, 8, 10 oder 12 mm,
Blendhöhe:  ............. mm,
Oberflächenstruktur:  ............................................,
Farbe:  ............................................,
als Verkleidung der Attika- bzw. Ortgangaussenseite bzw. als
Unterschlagsverkleidung einschließlich der erforderlichen
Unterkonstruktion und der vom Hersteller empfohlenen Befestigungsmittel liefern und gemäß der Verarbeitungshinweise des Herstellers fachgerecht montieren.
Menge: 1,000 m

#### Abschnitt 01.12 Gullys, Dunstrohre, Lüfter, Anschlagpunkte

**01.12.0010 Dachgully, wärmegedämmt, senkrecht**
Dachgully aus Polyurethan, senkrechter Abgang, wärmegedämmt, mit aufgeschäumter Elastomer-Bitumen-Schweißbahn, einschließlich
Universalsieb,
Nennweite:  DN 100,

angeb. Fabrikat:  .......................................................,
liefern, mechanisch befestigen, fachgerecht einbauen und an die Dampfsperre / Dachhaut anschließen.
Menge: 1,000 Stk

**01.12.0020 Dachgully, wärmegedämmt, abgewinkelt**
Dachgully aus Polyurethan, abgewinkelter Abgang, wärmegedämmt, mit aufgeschäumter Elastomer-Bitumen-Schweißbahn,
einschließlich Universalsieb,
Nennweite:  DN 100,

angeb. Fabrikat:  .......................................................,
liefern, mechanisch befestigen, fachgerecht einbauen und an die Dampfsperre / Dachhaut anschließen.
Menge: 1,000 Stk

**01.12.0030 Dachgully, wärmegedämmt, senkrecht, beheizt**
Dachgully aus Polyurethan, senkrechter Abgang, wärmegedämmt, beheizbar, 24 Volt / 10 Watt, Sicherheitsheizung einschließlich  Anschlußkabel, aufgeschäumter Elastomer-Bitumen-Schweißbahn und Universalsieb,
Nennweite:  DN 100,

angeb. Fabrikat:  .......................................................,
liefern, mechanisch befestigen, fachgerecht einbauen und an die Dampfsperre / Dachhaut anschließen.
Menge: 1,000 Stk

**01.12.0040 Dachgully, wärmegedämmt, abgewinkelt, beheizt**
Dachgully aus Polyurethan, abgewinkelter Abgang, wärmegedämmt, beheizbar, 24 Volt / 10 Watt, Sicherheitsheizung einschließlich Anschlußkabel, aufgeschäumter Elastomer-Bitumen-Schweißbahn und Universalsieb,
Nennweite:  DN 100,

angeb. Fabrikat:  .......................................................,
liefern, mechanisch befestigen, fachgerecht einbauen und an die Dampfsperre / Dachhaut anschließen.
Menge: 1,000 Stk

**01.12.0050 Dachgully, DIN 18234, wärmegedämmt, senkrecht**
Dachentwässerung mit vorbeugendem Brandschutz und zur Verhinderung einer Brandweiterleitung von unten bei kleinen Durchdringungen, nach DIN 18234, Teil 3 und 4, bestehend aus:
Dachgully aus Polyurethan, wärmegedämmt, senkrechter Abgang, nach GET und DIN EN 1253, zum direkten Anschluss an Rohre mit Steckmuffe, zur Freispiegelentwässerung, mit Klebeflansch
zum Anschluss der Dampfsperre,
mit Verstärkungsblech nach DIN 18807, Brandschutzkasten aus verzinktem Stahlblech, Brandschutzmanschette und Anschlussrohr,
komplett vormontiert
Nennweite:  DN  70 / 100 / 125 / 150

angeb. Fabrikat:  SitaFiresafe® für SitaStandard
liefern, fachgerecht einbauen, an bauseitige Sammelrohrleitung anschließen, vorbeschriebenen Sickenfüller in jede angeschnittene Sicke mit mind. 12 cm Länge und in die angrenzenden ersten
vollen Sicken in 100 cm Länge einbringen und an die Dampfsperre anschließen.
Menge: 1,000 Stk

**01.12.0060 Gully-Aufstockelement**
Gully-Aufstockelement für vorgenannten senkrechten/abgewinkelten Gully, mit aufgeschäumter Elastomer-Bitumen-Schweißbahn
sowie Rollring und Lippendichtung,
Dämmstoffstärke:  50 - 120 mm,
  80 - 160 mm,
  120 - 220 mm,

angeb. Fabrikat:  .....................................................,
liefern, fachgerecht einbauen und an die Dachabdichtung anschließen.
Menge: 1,000 Stk

**01.12.0070 Anstauelement für Vorpositionen**
Anstauelement zur Notentwässerung aus Polyamid,
mit mehrlippigem Winkeldichtring zur Abdichtung zum
vorgenannten Dachgully / Aufstockelement, stufenlos höheneinstellbar, mit großem Einlauftopf zur Erhöhung der Ablaufleistung und abnehmbaren Revisionsdeckel,
Anstauhöhe:  25 - 105 mm,

angeb. Fabrikat:  .........................................
liefern und fachgerecht einbauen.
Menge: 1,000 Stk

**01.12.0080 Attika-Durchbrüche SitaTurbo**
Durchbrüche für nachfolgend beschriebene Haupt- und Notentwässerung in der Attika herstellen.
Untergrund:  _____
Bauteildicke:  _____ mm
Durchmesser Durchbruch:  ca. 200 mm

Durchbruchmaße SitaTurbo
gedämmte Attika ca. 200 mm
ungedämmte Attika ca. 150 mm
Menge: 1,000 Stk

**01.12.0090 SitaTurbo Dampfsperrplatte starr**
Dampfsperrplatte für SitaTurbo Attikagully, aus Edelstahl, Werkstoffnummer 1.4301,
für den dampfdichten Anschluss der Dampfsperre, mit Dichtmanschette zum Einklemmen von Dampfsperr-Bitumenbahnen,
Abmessungen:  268 x 208 mm,
Fabrikat:  SitaTurbo Dampfsperrplatte starr,
liefern und gemäß Flachdachrichtlinien und Einbauanleitung des Herstellers fachgerecht einbauen.
Menge: 1,000 Stk

**01.12.0100 SitaTurbo Attikagully / Notüberlauf**
Attikagully mit Rechteckrohr und Einlauftopf, aus Edelstahl, Werkstoffnummer 1.4301, nach GET und DIN EN 1253,
zum Einbau in die Dachfläche, mit Dichtmanschette zum Einklemmen von Bitumenbahnen, Kiesfang und mit flachem
Losflansch oder als Notüberlauf mit Anstaulosflansch für Anstauhöhe von 25 / 35 / 45 / 55 mm,
Größe Einlaufbereich:  255 x 155 mm,
Länge Rechteckrohr:  600  / 1000 mm,
Fabrikat:  SitaTurbo,
inklusive Dämmkörper aus Polyurethan, WLS 030, dreiteilig,
Anwendungstyp:  DAA ds nach DIN 4108-10,
  für genutzte und ungenutzte Dachflächen,
Brandverhalten:  E / B2 (normal entflammbar)
  oder
inklusive Dämmkörper ausMineralfaser, WLS 040, dreiteilig,
Anwendungstyp:  DAA dm nach DIN 4108-10,
  für nicht genutzte Dachflächen,
Brandverhalten:  A1 (nicht brennbar)

Abmessungen:  1000 x 600 mm, 100 mm hoch,

zur Wärmedämmung und als Einbauhilfe bei der Positionierung
von Dampfsperrplatte und Fassadendurchbruch,
inklusive Übergangsstück für das Rechteckrohr auf Rundrohr
DN 50 / 70 / 100 / 125 mit Lamellendichtung,
liefern und gemäß Flachdachrichtlinien und Einbauanleitung des Herstellers fachgerecht einbauen.
Menge: 1,000 Stk

**01.12.0110 SitaTurbo Dämmkörper, XPS, für Umkehrdach**
SitaTurbo Dämmkörper für Umkehrdächer, aus extrudiertem
Polystyrol (XPS) WLS 037, dreiteilig, zur Wärmedämmung und als Einbauhilfe bei der Positionierung des Fassadendurchbruchs,
Brandverhalten:  B1 (schwer entflammbar) gem. DIN 4102-1,
Abmessungen:  1000 x 600 mm, 160 mm hoch,
Fabrikat:  SitaTurbo Dämmkörper aus XPS-Dämmung,
liefern und fachgerecht einbauen.
Menge: 1,000 Stk

**01.12.0120 SitaTurbo Fassaden-Abdeckplatte**
Fassaden-Abdeckplatte, aus Edelstahl, Werkstoffnummer: 1.4301,
zur Abdeckung des Attika- bzw. Wanddurchbruches für den
SitaTurbo Attikagully, in einer Materialstärke von 1,5 mm,
Abdeckmaße:  220 mm x 180 mm,
Fabrikat:  SitaTurbo Fassaden-Abdeckplatte,
liefern und fachgerecht einbauen.
Menge: 1,000 Stk

**01.12.0130 Attika-Durchbrüche SitaIndra, SitaRondo u. SitaEasy**
Durchbrüche für nachfolgend beschriebene Haupt- und Notentwässerung in der Attika herstellen.
Untergrund:  _____
Bauteildicke:  _____ mm
Durchmesser Durchbruch:  ca. 170 mm

Durchbruchmaße gedämmte Attika
DN 50: ca. 110 mm
DN 70: ca. 135 mm
DN 100: ca. 170 mm
DN 125: ca. 185 mm
DN 150: ca. 220 mm
Menge: 1,000 Stk

**01.12.0140 Sita Indra Attikagully**
Sita Indra Attikagully Hauptentwässerungsset, abgewinkelt, aus Polyurethan wärmegedämmt, nach DIN EN 1253 und GET/RAL Nennweite DN 70,
Ablaufleistung bei einer Wasseranstauhöhe von 50 mm: 9,5 l/s,
mit 1 m Edelstahl-Anschlussrohr und Sicherungsschelle aus Edelstahl, PUR-Dämmkörper und Dampfsperrplatte zum sicheren Anschluss an die Dampfsperre. Zur Freispiegelentwässerung, mit großer eingeschäumter Polymerbitumenanschlussmanschette und mit Fixierung zur zusätzlichen Sicherung der Anschlussmanschette und zur Aufnahme des beiliegenden Kiesfanges, sowie der Edelstahl Fassaden-Abdeckplatte liefern, fachgerecht einbauen und an die Dachabdichtung anschließen.
Menge: 1,000 Stk

**01.12.0150 Sita Indra Attikanotentwässerung**
Sita Indra Attikanotentwässerung als Notentwässerungsset, abgewinkelt, aus Polyurethan wärmegedämmt, nach DIN EN 1253 und GET/RAL Nennweite DN 70,
Ablaufleistung bei einer Wasseranstauhöhe von 35 mm über OK Anstauelement an Fallleitung: 9,9 l/s,
mit 1 m Edelstahl-Anschlussrohr und Sicherungsschelle aus Edelstahl, PUR-Dämmkörper und Dampfsperrplatte zum sicheren Anschluss an die Dampfsperre sowie höhenverstellbarem Anstauelement.
Zur Freispiegelentwässerung, mit großer eingeschäumter Polymerbitumenanschlussmanschette und mit Fixierung zur zusätzlichen Sicherung der Anschlussmanschette und zur Aufnahme des beiliegenden Kiesfanges, sowie der Edelstahl Fassaden-Abdeckplatte liefern, fachgerecht einbauen und an die Dachabdichtung anschließen.
Menge: 1,000 Stk

**01.12.0160 SitaMore Dampfsperrplatte flex für SitaRondo u. Easy**
Dampfsperrplatte aus EPDM, mit Klebeflansch für den flexiblen dampfdichten Anschluss der Dampfsperre, mit einer mehrlippigen
integrierten Dichtzone für den dampfdichten Anschluss von SitaRondo und SitaEasy,
Nennweite:  DN 50 / DN 70 / DN 100 / DN 125,
Fabrikat:  SitaMore Dampfsperrplatte flex für  Rundrohr,
liefern und gemäß Einbauanleitung des Herstellers einbauen.
Menge: 1,000 Stk

**01.12.0170 SitaRondo Attikagully / Notüberlauf aus Edelstahl**
Attikagully / Notüberlauf aus Edelstahl, Werkstoffnummer 1.4301,
mit Gefällestrecke, mit Los-/Festlanschkonstruktion zum Einklemmen von Bitumen-, Kunststoff- oder Kautschukbahnen,
mit Dichtmanschette, Gewindebolzen M12, Unterlegscheiben, Muttern, Schutzkappen und Kiesfang,
mit Gefällestrecke aus Rundrohr,
Nennweite:  DN 50 / DN 70 / DN 100 / DN 125,
Länge Rundrohr:  800 mm,
Fabrikat:  SitaRondo,
liefern und gemäß Flachdachrichtlinien und Einbauanleitung des Herstellers fachgerecht einbauen.
Menge: 1,000 Stk

**01.12.0180 SitaEasy Attikagully Notüberlauf aus PUR**
Attikagully / Notüberlauf aus Polyurethan zum direkten
Anschluss von Rohren mit Steckmuffe, mit eingeschäumter Bitumenanschlussmanschette und HT-Rohr, mit Fixierring zur
Sicherung der Anschlussmanschette und zur Kiesfang-Aufnahme, inkl. Kiesfang,
Nennweite:  DN 50 / DN 70 / DN 100,
Fabrikat:  SitaEasy
liefern und gemäß Flachdachrichtlinien und Einbauanleitung des Herstellers fachgerecht einbauen.
Menge: 1,000 Stk

**01.12.0190 SitaAttika Fassaden-Abdeckplatte**
Fassaden-Abdeckplatte, aus Edelstahl, Werkstoffnummer: 1.4301,
zur Abdeckung des Attika- bzw. Wanddurchbruches in den Nennweiten DN 50 bis DN 150, Materialstärke 1,5 mm,
Abdeckmaße:  DN 50: 155 x 53 mm,
  DN 70: 180 x 78 mm,
  DN 100: 215 x 113 mm,
  DN 125: 230 x 128 mm,
  DN 150: 265 x 163 mm,
Fabrikat:  SitaAttika Fassaden-Abdeckplatte,
liefern und fachgerecht einbauen.
Menge: 1,000 Stk

**01.12.0200 SitaDSS PUR Druckströmungsgully**
DSS PUR Druckstömungsgully,

aus Polyurethan, wärmegedämmt, senkrecht, für Dachwentwässerung mit Druckströmung,

mit großer eingeschäumter Anschlußmanschette (495 x 495 mm) passend zur Dachabdichtung,

mit Edelstahlstutzen zum direkten Anschluß an SML-Rohrleitungen,

mit Fixierung zur zusätzlichen Sicherung der Anschlußmanschette und zur Aufnahme des Kiesfanges, komplett inkl. Kiesfang,

liefern und entsprechend der Flachdachrichtlinien sowie der Einbauanleitung der SITA Bauelemente GmbH einbauen.

Nennweite:  DN 50
Ablaufleistung:  bis 9.0 l/s
Artikelnummer :  1420 xx
Fabrikat:  SITA Bauelemente GmbH
Menge: 1,000 Stk

**01.12.0210 SitaDSS PUR Druckströmungsgully, DIN 18234**
Dachentwässerung mit vorbeugendem Brandschutz und zur Verhinderung einer Brandweiterleitung von unten bei kleinen Durchdringungen nach DIN 18234 Teil 3 und 4, bestehend aus:
Druckströmungsgully, aus Polyurethan, wärmegedämmt, nach
GET und DIN EN 1253, zum direkten Anschluss an PE-Rohre,
mit Klebeflansch zum Anschluss der Dampfsperre, Verstärkungsblech nach DIN 18807, Brandschutzkasten aus verzinktem Stahlblech, Brandschutzmanschette und Anschlussrohr,
komplett vormontiert,
Nennweite:  DN 70

angeb. Fabrikat:  SitaFiresafe® für SitaDSS
liefern, fachgerecht einbauen, an bauseitige Sammelrohrleitung anschließen, vorbeschriebenen Sickenfüller in jede angeschnittene Sicke mit mind. 12 cm Länge und in die angrenzenden ersten
vollen Sicken in 100 cm Länge einbringen und an die Dampfsperre anschließen.
Menge: 1,000 Stk

**01.12.0220 SitaDSS PUR Aufstockelement**
DSS PUR Druckstömungsgully, Aufstockelement aus Polyurethan,

wärmegedämmt, senkrecht, für Dachwentwässerung mit Druckströmung,

mit großer eingeschäumter Anschlußmanschette (495 x 495 mm) passend zur Dachabdichtung,

mit Fixierung zur zusätzlichen Sicherung der Anschlußmanschette und zur Aufnahme des Kiesfanges, mit mehrlippigen Dichtring zur Rückstausicherung,

für Dämmstoffdicken von 50 - 220 mm, komplett inkl. Kiesfang,

liefern und entsprechend der Flachdachrichtlinien sowie der Einbauanleitung der SITA Bauelemente GmbH einbauen.

Fabrikat: SITA Bauelemente GmbH
Menge: 1,000 Stk

**01.12.0230 Durchbrüche Attikadurchführung**
Durchbrüche für nachfolgend beschriebene Haupt- und Notentwässerung in der Attika herstellen.
Untergrund:  _____
Bauteildicke:  _____ mm
Durchmesser Durchbruch:  _____ mm
Menge: 1,000 Stk

**01.12.0240 Attika-Durchführung, Edelstahl, Notentwässerung**
Attika-Durchführung, aus Edelstahl 1.4301,
Durchmesser 75 / 110 mm, für Haupt- und  Notentwässerung,

angebotenes Fabrikat: .........................................,
liefern, entsprechend den Regeln für Dächer mit Abdichtungen
sowie der Einbauanleitung des Herstellers einbauen und
fachgerecht an die Abdichtung anschließen.
Menge: 1,000 Stk

**01.12.0250 Dunstrohrentlüftungshauben (Kunststoff)**
PUR-Dunstrohrentlüftungshauben zur Entlüftung der Schmutzwasserleitungen, zweiteilig, 30 cm hoch,
mit abnehmbarer Schutzhaube,
mit aufgeschäumter Elastomer-Bitumen-Schweißbahn,
Nennweite:  DN 100,

angeb. Fabrikat:  .......................................................,
liefern und nach Werksvorschrift fachgerecht einbauen und an die Dampfsperre und die Dachhaut anschließen.
Menge: 1,000 Stk

**01.12.0260 Rohrdurchführung (Kunststoff), DIN 18234**
Entlüftung mit vorbeugendem Brandschutz und zur Verhinderung einer Brandweiterleitung von unten bei kleinen Durchdringungen,
nach DIN 18234, Teil 3 und 4, bestehend aus:
Lüfter-Grundplatte aus Polyurethan, mit Klebeflansch zum Anschluss der Dampfsperre,
mit Verstärkungsblech nach DIN 18807, Brandschutzkasten aus verzinktem Stahlblech, Brandschutzmanschette und Anschlussrohr,
komplett vormontiert,
Nennweite:  DN 100

angeb. Fabrikat:  SitaFiresafe® mit
  SitaSystemlüfter Grundplatte
liefern, fachgerecht einbauen, vorbeschriebenen Sickenfüller in
jede angeschnittene Sicke mit mind. 12 cm Länge und in die angrenzenden ersten vollen Sicken in mind. 100 cm Länge einbringen und an die Dampfsperre anschließen.
Menge: 1,000 Stk

**01.12.0270 Entlüfter (Kunststoff)**
Entlüfter aus Polyurethan, zur Strangentlüftung der Schmutz- wasserleitungen, Anschlussmanschette mit aufgeschäumter Elastomer-Bitumen-Schweiß-bahn, komplett mit siebenlippigem Dichtring, 750 mm langem PE-Anschlussrohr und abnehmbarer Schutzhaube aus Polyamid,
Nennweite:  DN 100 / 150

angeb. Fabrikat:  .........................................
liefern, fachgerecht einbauen und an die Dachhaut anschließen.
Menge: 1,000 Stk

**01.12.0280 Rohrdurchführung Medienleitungen (Kunststoff)**
Rohrdurchführung aus Polyurethan, zur Durchführung von Medienleitungen, komplett mit Polyurethan-Systemgrundplatte,
PE-Anschlussrohr und abnehmbarem 180°-Bogen und Abweiser aus Polyamid,
mit aufgeschäumter Elastomer-Bitumen-Schweißbahn,
Nennweite:  DN 100 / 150,
Länge Anschlussrohr:  750/1000 / 750 mm,
angeb. Fabrikat:  .........................................
liefern und nach Werksvorschrift fachgerecht einbauen und an die Dampfsperre und die Dachhaut anschließen.
Menge: 1,000 Stk

**01.12.0290 Dunstrohrentlüftungshauben (Edelstahl)**
Edelstahl-Dunstrohrentlüftungshauben zur Entlüftung der Schmutzwasserleitungen, zweiteilig, 30 cm hoch,
inkl. Dämmmanschette des Grundelementes,
mit abnehmbarer Schutzhaube,
mit aufgeschäumter Elastomer-Bitumen-Schweißbahn,
Nennweite:  DN 100,

angeb. Fabrikat:  .......................................................,
liefern und nach Werksvorschrift fachgerecht einbauen und an die Dampfsperre und die Dachhaut anschließen.
Menge: 1,000 Stk

**01.12.0300 Rohrdurchführung Medienleitungen (Edelstahl)**
Kabeldurchführungssystem aus Edelstahl, zur Durchführung von Medienleitungen, komplett aus Grundelement, Aufstockelement
und abnehmbarem 180°-Bogen,
V2A-Trägerplatte von Grund- und Aufstockelement mit Bitumen-flansch 500 x 500 mm,
Rohr und Bogen aus V4A, Werkstoffnummer 1.4401,
Rohr-Außendurchmesser:  75 / 110 / 125 / 160 mm,
Höhe über Aufstockflansch:  380 / 420 / 450 / 520  mm (inkl. Bogen),
Ausladung:  230 / 440 / 450 / 520 mm,

angeb. Fabrikat:  .................................................................
liefern und nach Werksvorschrift fachgerecht einbauen und an die Dampfsperre und die Dachhaut anschließen.
Menge: 1,000 Stk

**01.12.0310 JOBAPOINT**
Ständig nutzbare Flachdachabsturzsicherung Jobapoint®,
der Joba Bausysteme Bockenem GmbH, Düren, zur Befestigung der persönlichen Schutzausrüstung gegen Absturz, nach DIN 4426 (Sicherheitseinrichtungen zur Instandhaltung baulicher Anlagen),

als

Variante A zur Befestigung auf Betonbinder oder -decke
Variante B zur Befestigung auf Stahlkonstruktionen
Variante C um Aufschweißen
Variante F zur Befestigung Federklappdübel
Variante H zur Befestigung auf Holzbalken oder -leimbinder
Variante K zur Befestigung mit Konterplatte
Variante M zur Befestigung auf Stahltrapezblech mit Monoblech
Variante O zur Befestigung auf Hohlkammerdecken
Variante T zur Befestigung auf Stahltrapezblech mit Duoblechen

in der Höhe von 300, 400, 500, 600 mm,
(300 mm für Dachaufbau bis 100 mm,
400 mm für Dachaufbau von 100 mm bis 200 mm,
500 mm für Dachaufbau von 200 mm bis 300 mm,
600 mm für Dachaufbau von 300 mm bis 400 mm)

einschließlich den erforderlichen Einbaumaterialien liefern und gemäß der Fachregeln und den Werksanweisungen der Fa. JOBA
fachgerecht einbauen und mit Hassolit FK an die Dachhaut anschließen.

Vor der Bestellung ist in jedem Falle die Dachkonstruktion bauseits statisch zu überprüfen; es können Lasten bis zu 7,0 kN auftreten. Die technischen Baubestimmungen sind einzuhalten.
Menge: 1,000 Stk

**01.12.0320 ABS-Lock OnTop Anschlagspunkt**
Edelstahl-Anschlagpunkt zum Aufschweißen auf die obere Dachhaut,
Edelstahlanschlagpunkt ABS-Lock® OnTop (Gebrauchsmustergeschützt), geprüft nach EN 795 Typ A, für 3 Personen gleichzeitig, ohne Dachdurchdringung, liefern und nach Vorschrift des Herstellers positionieren und montieren.
Der Anschlagpunkt wird ohne Beschädigung der Dachhaut auf die oberste Lage geschweißt. Zum Verschweißen werden mitzulieferne 40 cm breite Zuschnitte aus Kubidritt Classic verwendet.

Das Absturzsicherungssystem ABS-Lock OnTop steht unter der Vorgangs-Nr. II34-1.72.1-2/13 zur allgemeinen bauaufsichtlichen Zulassung an. Das Zulassungsprogramm, basierend auf der EN 795:2012, wird zurzeit in Zusammenarbeit mit dem DIBt und dem Prüfinstitut KIT erarbeitet. Da die allgemeine bauaufsichtliche Zulassung momentan noch nicht vorliegt, benötigen Sie eine Abnahme im Einzelfall. Dieser Sachverhalt muss im Vorfeld der Montage mit dem Bauherrn geklärt werden.
Wenn der Bauherr nicht auf eine allgemeine bauaufsichtliche Zulassung besteht, ist der Weg der Abnahme im Einzelfall zu wählen.

Die Fläche der Dachhaut muss mindestens 15 m²/Anschlagspunkt betragen.

Hersteller:  ABS Safety GmbH
  Gewerbering 3
  47623 Kevelaer
  Phone: +49 (0) 28 32 - 97 281 - 0
  Fax: +49 (0) 28 32 - 97 281 - 280
Menge: 1,000 Stk

**01.12.0330 Securanten-Sicherheitssystem**
Securanten-Sicherheitssystem wie folgt liefern und fachgerecht montieren:

Unterkonstruktion: ____________________

-  ___ Stück ständig nutzbare Flachdach - Absturzsicherungen
  Hersteller:  _________________________
  Bauart:  _________________________
  GS-Prüf-Nr.:  _________________________
  liefern und nach den Vorschriften des Herstellers, mit dem
  mitgelieferten Befestigungszubehör montieren. Das mitgelieferte
  Zubehör wie  Anschlußmanschetten (bituminös), Edelstahlrohrschelle, Dämm- und Witterungsschutzhaube und das
  Secu-Seil sind bis zum Gebrauch trocken und sicher zu lagern. Die
  Abdichtung erfolgt nach den Richtlinien des Herstellers. Das
  Hersteller-Zertifikat über die geprüfte Sicherheit und über die
  Verbundankerzulassung ist mit der Abrechnung zu
  übergeben. Vor Bestellung ist in jedem Falle die Dachkonstruktion
  bauseits statisch zu überprüfen. Nach den Richtlinien für Sicherheits- und Rettungsgeschirre können Stoßlasten bis 7,5 kN
  auftreten.

- ___ Stück ständig nutzbare Flachdach - Absturzsicherungen
  Hersteller:
  Typ:  _________________________
  im Dachschichtenpaket einschließlich der bauseits gelagerten
  Wärmedämmung nach den Vorschriften des Herstellers eindichten.

- ___ Stück Anschlagseil mit eingespleißtem
  Karabinerhaken und Seilkürzer
  Durchmesser:  16 mm,
  Länge:  20,0 oder 13,0 Meter,
  liefern u. im jeweils abzusichernden Arbeitsbereich gemäß
  Vorschriften des Herstellers montieren u. benutzen. Nach Abschluß
  aller Dacharbeiten ist das Seil zu demontieren u. im Geräteschrank
  zu lagern.

- ___ Stück Anschlagseil mit eingespleißtem Falldämpfer-
  Karabinerhaken nach DIN 5290
  Durchmesser:  16 mm,
  Länge:  5,0 oder 3,0 Meter,
  liefern u. im jeweils abzusichernden Arbeitsbereich gemäß
  Vorschriften des Herstellers montieren und benutzen. Nach
  Abschluß aller Dacharbeiten ist das Seil zu demontieren und im Geräteschrank zu lageren.

- ___ Stück Ganzkörper - Auffanggurt nach DIN 7478, Form A, mit
  Schnellverschluß, liefern und im jeweils abzusichernden  Arbeitsbereich gemäß Vorschriften des Herstellers montieren und benutzen.
  Nach Abschluß aller Dacharbeiten ist das Geschirr zu demontieren u. im Geräteschrank zu lagern.

- ___ Stück Geräteschrank liefern, nach Angaben der Bauleitung montieren.
Menge: 1,000 Stk

#### Abschnitt 01.13 Klempnerarbeiten (Dachrinne)

**01.13.0010 Traufstreifen (Dachrinneneinhang)**
Traufstreifen (Dachrinneneinhang) für Flachdachabdichtungen,

Zuschnitt:  250 mm,
Metalldicke:  0,70 mm,
Standardlänge:  3000 mm,

mit vorderer Tropfkante/Wulst mit Wasserfalz im Dachbereich. Die einzelnen Traufstreifen sind ca. 50 mm lose überlappend einzubauen und versetzt, im Abstand von max. 50 mm, direkt
windsogsicher mechanisch zu befestigen.
Die Tropfkante/Wulst  ist in der Dachrinne bzw. Feder des Rinnenhalters einzuhängen.

Der Traufstreifen muß einen Klebeflansch von mind. 120 mm aufweisen, um die erforderlichen Dachbahnen im Vorversatz aufkleben zu können.

Traufstreifen, auch im nicht abgeklebten Bereich, mit Bitumen-Spezialanstrich HASSEROL Universal fachgerecht als Korrosionsanstrich satt deckend ohne Fehlstellen versehen.

Die Lieferung aller Materialien und alle Nebenarbeiten sind im Preis enthalten.
Menge: 1,000 m

**01.13.0020 vorgenannten Traufstreifen mit Hasserol Universal**
Vorgenannten Traufstreifen mit Bitumen-Spezialanstrich HASSEROL Universal fachgerecht als Korrosionsanstrich satt deckend ohne Fehlstellen versehen.
Menge: 1,000 m

**01.13.0030 Außenliegende Rheinzinkrinne, halbrund**
Außenliegende Rheinzinkrinne als Hängerinne,
halbrund nach DIN 18461,
Nenngröße:  333 mm,
Metalldicke:  0,8 mm,
einschließl. der erforderlichen feuerverzinkten Rinnenhalter, liefern und fachgerecht gemäß DIN 18461 montieren. Die Rinnenhalter sind in die Traufbohle oder Schalung einzulassen und
mit korrosionsgeschützten Schrauben- /Rinnenhalternägeln zu befestigen.

Die Dachrinne sollte mit einem Gefälle von mindestens 1 mm/m verlegt werden.Die einzelnen Rinnenlängen sind  min. 10 mm zu überlappen und durch Weichlöten zu verbinden. Bei gestreckter Länge ist alle 15,0 m ein Dehnungsausgleicher einzubauen. Von Ecken oder Enden aus gemessen müssen jeweils die halben
Werte eingehalten werden.
Menge: 1,000 m

**01.13.0040 vorgenannte Halbrundrinne mit Hasserol Universal**
Vorgenannte Halbrundrinne einschließlich aller Einbauteile wie Endböden, Einlaufstutzen, Rinnenwinkel, Rohrbögen, usw. mit HASSEROL Universal Bitumen-Spezialanstrich fachgerecht als Korrosionsanstrich satt deckend ohne Fehlstellen versehen.
Menge: 1,000 m

**01.13.0050 Außenliegende Rheinzinkrinne, kastenförmig**
Außenliegende Rheinzinkrinne als Hängerinne,
kastenförmig nach DIN 18461,
Nenngröße:  333 mm,
Metalldicke:  0,8 mm,
einschließlich der erforderl. feuerverzinkten Rinnenhalter, liefern und fachgerecht gemäß DIN 18461 montieren. Die Rinnenhalter sind in die Traufbohle oder Schalung einzulassen und
mit korrosionsgeschützten Schrauben/Rinnenhalternägeln zu befestigen.

Die Dachrinne sollte mit einem Gefälle von mindestens 1 mm/m verlegt werden. Die einzelnen Rinnenlängen sind min. 10 mm zu überlappen und durch Weichlöten zu verbinden.

Bei gestreckter Länge ist alle 15,0 m ein Dehnungsausgleicher einzubauen. Von Ecken oder Enden aus gemessen müssen jeweils die halben Werte eingehalten werden.
Menge: 1,000 m

**01.13.0060 vorgenannte Kastenrinne mit Hasserol Universal**
vorgenannte Kastenrinne einschließlich aller Einbauteile wie Endböden, Einlaufstutzen, Rinnenwinkel, Rohrbögen, usw. mit HASSEROL Universal Bitumen-Spezialanstrich fachgerecht als Korrosionsanstrich satt deckend ohne Fehlstellen versehen.
Menge: 1,000 m

**01.13.0070 Rinnendehnung aus Neoprene**
Rinnendehnung aus Neoprene für vorgenannte Rinne komplett liefern und fachgerecht einbauen.
Menge: 1,000 Stk

**01.13.0080 Rheinzink-Dilatations-Dachrinne,**
Rheinzink-Dilatations-Dachrinne, passend zu vorgenannter Dachrinne,
Länge:  2,95 m,
mit von außen nicht sichtbarem Dehnungsausgleichern und freiem Wasserlauf liefern und fachgerecht einbauen.
Menge: 1,000 Stk

**01.13.0090 Rheinzink-Kiesleiste,**
Rheinzink-Kiesleiste,
Zuschnitt:  167 mm,
Metalldicke:  0,80 mm,
Abkantungen:  3 Stk,
Standardlängen:  3,00 m,
liefern und fachgerecht einbauen. Die Kiesleisten sind durch Weichlöten mit dem Traufstreifen zu verbinden.
Menge: 1,000 m

**01.13.0100 Rheinzink-Rinnenboden (Rinnenendstück)**
Rheinzink-Rinnenboden (Rinnenendstück), links/rechts, gebördelt, passend zu vorstehender Dachrinne, liefern und fachgerecht einbauen.
Menge: 1,000 Stk

**01.13.0110 Rheinzink-Rinnenwinkel, 90°, innen/außen**
Rheinzink-Rinnenwinkel, 90°, innen / außen,
Schenkellänge:  500 mm,
aus einem Stück tiefgezogen, passend zu vorgenannter Dachrinne liefern und fachgerecht einbauen.
Menge: 1,000 Stk

**01.13.0120 Rheinzink-Rinnenwinkel, Sonderform**
Rheinzink-Rinnenwinkel, innen / außen,
Sonderform:  ____ Grad,
Schenkellänge:  500 mm,
aus einem Stück tiefgezogen, passend zu vorgenannter Dachrinne liefern und fachgerecht einbauen.
Menge: 1,000 Stk

**01.13.0130 Rheinzink-Rinneneinhangstutzen**
Rheinzink-Rinneneinhangstutzen,

halbrund / kastenförmig, gerade / schräg,
Nennmaß:  333,
DN:  100,
mit konischem Abgang, passend zu vorgenannter Dachrinne,
liefern und fachgerecht einbauen.
Menge: 1,000 Stk

**01.13.0140 Laubfangkorb für Dachrinneneinlauf**
Laubfangkorb für Dachrinneneinlauf aus feuerverzinktem Stahldraht liefern und einsetzen.
Menge: 1,000 Stk

**01.13.0150 Rheinzink-Rohrbogen, 40/60/72 Grad**
Rheinzink-Rohrbogen, 40 / 60 / 72 Grad,
DN:  100,
Metalldicke:  0,80 mm,
Einstecklänge:  35/40 mm,
Nahtausbildung maschinell innengelötet, seitlich angeordnet und frostsicher, nach DIN 18461 passend zu vorgenanntem Rinneneinhangstutzen und nachgenanntem Regenfallrohr liefern und fachgerecht montieren.
Menge: 1,000 Stk

**01.13.0160 Regenwasser-Ablauftrichter**
Regenwasser-Ablauftrichter, oben geschlossen, durch die Brüstung,
Wanddicke:  ca. ____ cm,
in handwerklicher Arbeit,
aus Zink / Stahl- / Kupfer -Blech, min. 0,8 mm dick,
Zuschnitt:  ca. 750 x 750 mm,
dem Wanddurchbruch angepaßt, einschließlich aller Kantungen herstellen und einbauen, dachseitig vorgerichtet zum Einkleben in eine Bitumenabdichtung. Fassadenseitig mit vorgerichtetem
Anschlußstutzen an nachfolgend beschriebenen Auffangkasten.
Menge: 1,000 Stk

**01.13.0170 Wasserfangkasten aus Zink-Blech, handwerklich**
Wasserfangkasten aus Zink / Kupfer / Stahl-Blech,
Materialdicke:  0,8 mm,
Größe.  ca. 30 x 30 x 60 cm,
mit ebenen eingelassenen Boden, sowie Regenfallrohrstutzen handwerklich herstellen und mit vorgenanntem Ablauftrichter
sowie dem Regenfallrohr verbinden.
Menge: 1,000 Stk

**01.13.0180 Wasserfangkasten aus Zink / Zink, vorb. / Cu / Stahl, verz. ...**
Wasserfangkasten aus
Zink / Zink, vorbewittert / Kupfer / Stahl, verzinkt /
UGINOX FTE / Aluminium,
Größe.  ca. 24 x 24 x 39 cm,
mit Klemmfeder, mit Regenfallrohrstutzen,
Nenngröße:  DN 80 / 87 / 100 / 120,
liefern, montieren und mit vorgenannter Attikadurchführung
sowie dem Regenfallrohr verbinden.
Menge: 1,000 Stk

**01.13.0190 Wasserspeier für Dachentwässerung**
Wasserspeier für Dachentwässerung aus Rheinzink,
Materialdicke:  1,0 mm,
liefern und fachgerecht den örtl. Gegebenheiten anpassen und einbauen.
Menge: 1,000 Stk

**01.13.0200 Rheinzink-Regenfallrohr nach DIN 18461**
Rheinzink - Regenfallrohr nach DIN 18461, rund / kastenförmig, maschinell innengelötet, gebundene Lötnahtbreite min. 5 mm,
Nenngröße:  100,
Metalldicke:  0,80 mm,
Standardlänge:  2,0 m,
einschließlich der feuerverzinkten Rohrschellen mit verzinktem Winkelstift, nichtrostender Ringschraube, Wulst und Scharnier nach DIN 18461 liefern und fachgerecht montieren.

Die einzelnen Rohrlängen sind 50 mm ineinander zu stecken. Der maximale Abstand der Rohrschellen soll 2,00 m nicht überschreiten. Über den Rohrschellen sind Rohrwulste oder Nasen als Auflager auf  das Regenfallrohr zu löten.
Die Lieferung aller Materialien sowie aller Nebenarbeiten sind im Preis enthalten.
Menge: 1,000 m

**01.13.0210 Rheinzink-Regenfallrohrklappe**
Rheinzink - Regenfallrohrklappe, mit herausnehmbarem Laubfangsieb sowie RheinzinkStandrohrkappe für Standrohre mit / ohne Muffe passend zu vorgenanntem Fallrohr liefern und fachgerecht montieren.
Menge: 1,000 Stk

**01.13.0220 Standrohre Loro x mit Reinigungsöffnung**
Standrohre Loro x mit Reinigungsöffnung

liefern, fachgerecht einbauen und mit der Grundsielleitung verbinden,

Größe: DN ____ x ____
Menge: 1,000 Stk

**01.13.0230 Rheinzink-Rohrbogen als Wasserspeier**
Rheinzink-Rohrbogen als Wasserspeier, 40 / 60 / 72 Grad,
DN:  100,
Metalldicke:  0,80 mm,
Einstecklänge:  35/40 mm,
Nahtausbildung maschinell innengelötet, seitlich angeordnet und frostsicher, nach DIN 18461 passend zu vorgenanntem Rinneneinhangstutzen und nachgenanntem Regenfallrohr liefern und am unteren Ende des Fallrohres fachgerecht montieren.
Menge: 1,000 Stk

**01.13.0240 Bleiblech (Walzblei)**
Bleiblech (Walzblei), Materialdicke 2,0 mm, liefern auf der Unterkonstruktion mit Kupfernägeln gemäß den Vorschriften fachgerecht befestigen und in die Oberlage des Daches
einarbeiten.
Menge: 1,000 m

**01.13.0250 Traufstreifen, FTE-Edelstahl**
Traufstreifen für bituminöse Abdichtung aus FTE-Edelstahl, Werkstoffnummer 1.4509, verzinnt,
Metalldicke:  0,4 mm,
Zuschnitt:  250 mm,
mit hinterem (dachseitig) Wasserfalz mitels Haften im Abstand von 30 cm befestigen.
Menge: 1,000 m

**01.13.0260 Hängedachrinne, halbrund, FTE-Edelstahl**
Hängedachrinne, halbrund, aus FTE-Edelstahl, Werkstoffnummer 1.4509, verzinnt,
Metalldicke:  0,4 mm
Zuschnitt:  6-teilig, 333 mm,
einschließlich der Edelstahl-Rinnenhalter 30 x 4 mm bzw. 40 x 5 mm Abstand und Abmessung nach DIN 18461, in die Traufbohle oder Sparren mit Holzschrauben befestigen. Die Rinne ist mit
einem Gefälle von 1mm/m zu verlegen.

Die Überlappung an den Stößen der Dachrinne soll bei Lötverbindungen mindestens 10 mm betragen. Bei besonderen klimatischen oder örtlichen Anforderungen sind die Rinnenstöße
30 mm zu überlappen und zu nieten. Die Rinnenlängen
sind wegen der auftretenden Längenausdehnung auf höchstens 15,00 m zu begrenzen. Bei größeren Rinnenlängen sind Dehnungsausgleiche zu schaffen.

Als Flußmittel dürfen nur chloridfreie Lötwasser eingesetzt werden. (Hersteller-Richtlinien beachten). Für  Lötverbindung  bei  ferrinox,  Edelstahlverzinnt, ist Weichlot L-Pb Sn 30 (Sb) zu verwenden.  Die Lötverbindungen sind unmittelbar nach dem Lötvorgang mit Wasser bzw. mit  speziellem Reinigungsmittel zu reinigen.

Technische Beratung:
BRANDT EDELSTAHLDACH GMBH
Niederkasseler Straße 3d
51147 KÖLN (Porz-Lind)

Tel.:  0 22 03 - 6 39 64
Fax.:  0 22 03 - 6 26 01
Menge: 1,000 m

**01.13.0270 Rinnenendstücke, FTE-Edelstahl**
Rinnenendstücke aus FTE-Edelstahl, Werkstoffnummer 1.4509, verzinnt, passend zu vorgenannter Dachrinne, liefern
und einbauen.
Menge: 1,000 Stk

**01.13.0280 Rinnenwinkel, FTE-Edelstahl**
Rinnenwinkel aus FTE-Edelstahl, Werkstoffnummer 1.4509, verzinnt, passend zu vorgenannter Dachrinne, liefern und verlegen.
Menge: 1,000 Stk

**01.13.0290 Dehnelemente, FTE-Edelstahl**
Dehnelemente aus FTE-Edelstahl, Werkstoffnummer 1.4509, verzinnt, passend zu vorgenannter Dachrinne, liefern und verlegen.
Menge: 1,000 Stk

**01.13.0300 Rinneneinhangstutzen, FTE-Edelstahl**
Rinneneinhangstutzen aus FTE-Edelstahl, Werkstoffnummer 1.4509, verzinnt,
Durchmesser:  DN 100,
liefern und fachgerecht in die Hängerinne einbauen.
Menge: 1,000 Stk

**01.13.0310 Rohrbogen, FTE-Edelstahl**
Rohrbogen, 72°, aus FTE-Edelstahl, Werkstoffnummer 1.4509, verzinnt, passend zum Regenfallrohr der Folgeposition, liefern und einbauen.
Menge: 1,000 Stk

**01.13.0320 Regenfallrohr, FTE-Edelstahl**
Regenfallrohr, rund, gefalzt, FTE-Edelstahl, Werkstoffnummer 1.4509, verzinnt,
Durchmesser:  100 mm
einschließlich der Edelstahlrohrschellen und Rohrwulst, 50 mm, inneinander stecken und dichtlöten.
Menge: 1,000 m

**01.13.0330 Edelstahl-Standrohr mit Reinigungsöffnung**
Edelstahl-Standrohre mit Reinigungsöffnung
Größe:  DN 100 x 1000 / 1500 / 2000 mm,
liefern, fachgerecht einbauen und mit der Grundsielleitung verbinden.
Menge: 1,000 Stk

#### Abschnitt 01.14 Kiesschüttungen, Nutzschichten, Platten usw.

**01.14.0010 2 Lagen Polyethylen-Folie, 0,2 mm**
2 Lagen Polyethylen-Folie, Materialdicke 0,2 mm,
liefern und lose auf der Abdichtung verlegen.
Menge: 1,000 m²

**01.14.0020 1 Lage Polyethylen-Folie, 0,4 mm,**
Polyethylen-Folie, Materialdicke 0,4 mm,
liefern und lose auf der Abdichtung verlegen.
Menge: 1,000 m²

**01.14.0030 Trennschicht aus Polyesterfaservlies, 250 g/m²**
Trennschicht aus Polyesterfaservlies, mit einem Flächengewicht
von mindestens 250 g/m², liefern und lose auf der Abdichtung verlegen.
Menge: 1,000 m²

**01.14.0040 Hasse Geovlies 300**
HASSE GEOVLIES, Schutzmatte, verrottungsfest,
Typ:  Geovlies 300,
Flächengewicht:  mindestens 300 g/m²,
liefern und lose mit mindestens 10 cm Naht- und Stoßüberdeckung auf der Abdichtung verlegen. Das Vlies ist an allen Bauteilen bis zur Oberkante der Kiesschüttung hochzuführen.
Menge: 1,000 m²

**01.14.0050 Kiesschüttung**
Kiesschüttung aus gewaschenem, rundkörnigem, humusfreiem Material,
Körnung:  16/32 mm,
Dicke:  50 mm,
liefern und gleichmäßig verteilt auf die Trennlage aufbringen.
Menge: 1,000 m²

**01.14.0060 Schutzschicht aus Isolierschutzplatten**
Schutzschicht  aus Isolierschutzplatten, bestehend aus Polyurethan-Kautschuk,
Dicke:  _____ mm,
Plattenabmessungen:  200 x 100 cm,
liefern und dicht gestoßen lose auf die Abdichtung verlegen.
Menge: 1,000 m²

**01.14.0070 Flächendrainage AquaDrain FE**
Flächendrainage AquaDrain FE,
Entwässerungssystem in alle Richtungen, abgedeckt mit einem wasserdurchlässigen Spezialvlies mit seitlicher Überdeckung,
Drainplatten,
Abmessung:  1,25 x 0,60 m,
Überlappung:  5 cm,
Stärke:  10 mm,
liefern und dicht gestoßen verlegen.

Fabrikat:  Gutjahr
Menge: 1,000 m²

**01.14.0080 AquaDrain V Drainabschlussprofil**
AquaDrain V Drainabschlussprofil,
Maße: 40 / 25 / 15 / 76 mm,
liefern und gemäß Herstellervorschrift fachgerecht verlegen.

Fabrikat: Gutjahr
Menge: 1,000 m

**01.14.0090 Splittschüttung mit Betongehwegplatten**
Splittschüttung aus gewaschenem, humusfreiem Material,
Körnung:  3/5 mm,
Dicke:  mind. 30 mm
liefern und gleichmäßig verteilt auf die vorbeschriebene Drainageplatte aufbringen, planeben abziehen und mit Betongehwegplatten,
Abmessungen:  40 x 40 cm,
Dicke:  mind. 40 mm,
fachgerecht belegen.
Menge: 1,000 m²

**01.14.0100 Nutzschicht aus Beton B 25**
Nutzschicht aus einem Beton der Güteklasse B 25, bewehrt mit Baustahl,
Stärke:  _____ cm,
Typ:  _____________,
Dehnungsfugenabstand:  2,50 x 2,50 m,
fachgerecht herstellen. Die Dehnungsfugen sind nach dem Erhärten der Betonplatte mit Beton zu vergießen.
Menge: 1,000 m²

**01.14.0110 SITA-Drain Edelstahlrahmenkonstruktion**
SITA - Drain Edelstahlrahmenkonstruktion mit Edelstahl - Gitterrost, Maschenweite:  9 x 64 mm,
mit gelochtem Kiesfangrahmen aus  Aluminium,
Abmessungen:  15 x 100 cm,
  25 x 100 cm,
  50 x 100 cm,
Höhe ohne Abnahme des Rostes verstellbar von 70 bis 110 mm, liefern und nach Herstellervorschriften einbauen.
Menge: 1,000 Stk

#### Abschnitt 01.15 Gründach

**01.15.0010 Hasse Geovlies 500**
HASSE GEOVLIES, Schutz- und Speichermatte, verrottungsfest,
Typ:  Geovlies 500,
Flächengewicht:  mindestens 500 g/m²,
liefern und lose mit mindestens 10 cm Naht- und Stoßüberdeckung auf der Wurzelschutzbahn verlegen. Das Vlies ist an allen Bauteilen bis zur Oberkante der Kiesschüttung hochzuführen.
Menge: 1,000 m²

**01.15.0020 Hasse Dränplatte**
HASSE DRÄNPLATTE, aus druckfestem PE-Kunststoff,
Höhe:  25 mm,
Plattengröße:  2220 x 1330 mm,
liefern und mit Überdeckung lose auf dem Geovlies verlegen.
Menge: 1,000 m²

**01.15.0030 Hasse Krallmatte**
HASSE KRALLMATTE, Drän- und Krallmatte, einseitig mit PES-Vlies beschichtet,
Abmessungen:  2,00 x 25,00 m,
Dicke:  ca. 23 mm,
Flächengewicht:  900 g/m²,
liefern und stumpf gestoßen zur Sicherung des Substrates verlegen.
Menge: 1,000 m²

**01.15.0040 Hasse Filtervlies**
HASSE FILTERVLIES, verrottungsfest,
Typ:  PP 150,
Flächengewicht:  mind. 150 g/m²,
liefern und mit mindestens 10 cm Naht- und Stoßüberdeckung auf der Drain- und Wasserspeicherschicht fachgerecht lose verlegen. Das Vlies ist zwischen dem Kiesrandstreifen und dem Pflanzensubstrat mindestens bis Oberkante hochzuführen.
Menge: 1,000 m²

**01.15.0050 Hasse Extensivsubstrat**
HASSE EXTENSIVSUBSTRAT, entsprechend FLL-Richtlinien,
mit besonders günstigen Eigenschaften in der Blasbarkeit (Transport), dränfähig, max. 10 % organische Masse,
mineralischer Anteil aus gütegeprüftem Blähton und/oder Blähschiefer,
Gewicht:  800 kg/m³ (wassergesättigt),
liefern und auf dem Filtervlies gleichmäßig verteilt fachgerecht aufbringen.
Fertigeinbauhöhe:  mind. 60 mm
Der Sackungsfaktor von 15% ist beim Einbau zu beachten.
Menge: 1,000 m²

**01.15.0060 Hasse Mineralsubstrat**
HASSE Mineralsubstrat, entsprechend den FLL-Richtlinien,

mit besonders günstigen Eigenschaften in der Blasbarkeit (Transport), dränfähig, ohne Anteil organische Masse,
mineralischer Anteil aus gütegeprüftem Blähton und/oder Blähschiefer,
Gewicht: 800 kg/m³ (wassergesättigt),
liefern und auf dem Filtervlies gleichmäßig verteilt fachgerecht aufbringen.
Der Sackungsfaktor von 15% ist beim Einbau zu beachten.

Fertigeinbauhöhe: mind. 60 mm
Menge: 1,000 m²

**01.15.0070 Hasse Intensivsubstrat**
HASSE Intensivsubstrat, entsprechend den FLL-Richtlinien,

mit besonders günstigen Eigenschaften in der Blasbarkeit (Transport), dränfähig, mind. 12 % organische Masse,
mineralischer Anteil aus gütegeprüftem Blähton und/oder Blähschiefer,
Gewicht: 800 kg/m³ (wassergesättigt),
liefern und auf dem Filtervlies gleichmäßig verteilt fachgerecht aufbringen.
Der Sackungsfaktor von 15% ist beim Einbau zu beachten.

Fertigeinbauhöhe: mind. 200 mm
Menge: 1,000 m²

**01.15.0080 Dränschicht aus Blähton, ... mm dick,**
Dränschicht aus Blähton,
Stärke:  ____ mm,
liefern, gleichmäßig verteilt auf die Schutzlage aufbringen und planeben abziehen.
Menge: 1,000 m²

**01.15.0090 Hasse Dachstauden**
HASSE DACHSTAUDEN, für extensive Dachbegrünungen,
in Kegelballen vorkultiviert,
Typ:  Hasse Dachgarten-Mix,
Durchmesser:  ca. 4 cm,
Verbrauch:  20 Stk/m²,
liefern und gleichmäßig verteilt fachgerecht in die Substratschicht pflanzen.
Menge: 1,000 m²

**01.15.0100 HASSE Sedumsprossen**
HASSE SEDUMSPROSSEN, in Sorten,
liefern und fachgerecht mindestens 70g/m² in die Substratschicht gleichmäßig einbringen und wässern.
Die Verarbeitung erfolgt unmittelbar, spätestens innerhalb von 24 Stunden nach der Anlieferung.
Menge: 1,000 m²

**01.15.0110 Vorkultivierte HASSE Vegetationsmatten,**
HASSE VEGETATIONSMATTEN, vorkultiviert,
Vegetation:  Sedum / Kräuter / Gräser,
auf zugfester, verrottungsbeständiger und recyclingfähiger Trägereinlage,
liefern und fachgerecht einschließlich aller erforderlichen Nebenarbeiten verlegen.
Menge: 1,000 m²

**01.15.0120 Sita Gründachschacht**
Gründachschacht aus Polyurethan, mit verzinktem Endrost (Maschenweite 9x32) und vier höhenverstellbaren Gummifüßen,
für eine Höhenverstellung von 100 bis 130 mm,
Abmessungen:  400 x 400 mm,
Fabrikat:  SitaGreen,
liefern und entsprechend der Flachdachrichtlinien sowie der Einbauanleitung der Sita Bauelemete GmbH einbauen.
Menge: 1,000 Stk

**01.15.0130 Sita Aufstockelement für Sita Gründachschacht**
Aufstockelement, aus Polyurethan, für SitaGreen
Gründachschacht, höhenverstellbar von 50 bis 80 mm,
Abmessungen:  400 x 400 mm,
Fabrikat:  SitaGreen Aufstockelement,
liefern und entsprechend der Flachdachrichtlinien sowie der Einbauanleitung der Sita Bauelemete GmbH einbauen.
Menge: 1,000 Stk

**01.15.0140 Sita Gründachschacht für Intensivbegrünung**
Gründachschacht aus Polyurethan für Intensivbegrünung,
mit verzinktem Endrost (Maschenweite 9x32), Aluminium-
Lochblechrahmen und vier höhenverstellbaren Gummifüßen,
für eine Höhenverstellung bis 600 mm,
Abmessungen:  400 x 400 mm,
Fabrikat:  SitaGreen für Intensivbegrünung,
liefern und entsprechend der Flachdachrichtlinien sowie der Einbauanleitung der Sita Bauelemete GmbH einbauen.
Menge: 1,000 Stk

**01.15.0150 Kiesrandstreifen**
Kiesrandstreifen aus gewaschenem Rollkies, Körnung 16/32 mm, für Bereiche, in denen kein Pflanzenwachstum erwünscht ist (Dachrand, Lichtkuppeln, Dehnfugen, Gullys etc.),
Schichtdicke:  _____ mm
Streifenbreite:  50 cm
liefern und nach Angabe der Bauleitung bzw. des Gestaltungsplanes fachgerecht  einbringen.
Menge: 1,000 m

**01.15.0160 Z - Sperre**
kontrollierte Z-Sperre,
aus Elastomerbitumen-Schweißbahn KUBIFLEX SSB,
oberseitig mit einer Spezialbestreuung beschichtet und unterseitig mit einem Schnellschweißvlies kaschiert,
Zuschnitt:  i.M.45 cm,
zur Abschottung in Feldern nach Angabe der Bauleitung, zur Verhinderung der großflächigen Wasserwanderung, zwischen der unterlaufsicher verarbeiteten Dampfsperre und der
1. Lage der Dachabdichtung fachgerecht herstellen.

Die einzelnen Felder dürfen eine Fläche von 25 m² bzw. eine Kantenlänge von 6 m nicht überschreiten.

Die Lage der Z-Sperren ist in einer genauen Aufmaßzeichnung zu protokollieren, mit Fotos zu dokumentieren und alles gemeinsam dem Planer / Bauherren nach Fertigstellung zu übergeben.
Menge: 1,000 m

**01.15.0170 Absturzsicherung (Netz)**
Hasse-Gründach-Sicherheits-System gemäß DIN EN 795, Klasse E,

bestehend aus einem Edelstahlnetz,

Abmessung: 400 x 400 cm,

mit 4 eingespleisten Anschlagspunkten in Führungshülsen
(jeweils 2 gleichzeitig nutzbar) einschließlich des erforderlichen Hasse-System-Abdeckvlieses für eine Fläche von 25 m² liefern und auf dem vorgenannten Schutz- und Speichervlies (Geovlies 300) fachgerecht verlegen.

Der Bereich des Edelstahlnetzes ist mit mindestens 10 cm Hasse-Extensivsubstrat auf einer Fläche von 5 x 5 m direkt zu bedecken. Der Mehrverbrauch an Extensivsubstrat im Bereich dieser Fläche ist in dieser Position mit einzurechnen.
Menge: 1,000 Stk

**01.15.0180 Traufstützbohle**
Stützholz

Durchmesser:  14 cm,

liefern und im Traufbereich an mitzuliefernden dauerhaft korrosionsgeschützten Metallhaken,

Abmessungen:  500 x 50 x 5 mm,

fach- und fluchtgerecht mit einem Winkelabstand von max. 75 cm montieren.

Die Metallwinkel sind fachgerecht und dauerhaft sicher gegen Wasserunterläufigkeit einzudichten und in die wurzelfeste Dachabdichtung einzubinden.

Die Holzbohle ist durch Unterlegung von Zuschnitten aus 20 mm dicken Bautenschutzmatten,

Zuschnitte:  100 x 300 mm,

so aus der wasserführenden Ebene herauszuheben, daß eine einwandfreie Entwässerung in die Rinnen- Anlage gewährleistet werden kann.

Alle Materialien und Nebenarbeiten sind in dieser Position enthalten.
Menge: 1,000 m

**01.15.0190 Wartungsvertrag**
Um den Erfolg einer Dachbegrünung auch nach Ende der Fertigstellungspflege zu garantieren, empfiehlt es sich, einen Wartungsvertrag abzuschließen. So kann sichergestellt
werden, dass Abdichtung und Begrünung langfristig einwandfrei funktionieren. Die Entwicklungs- und Unterhaltungspflege ist in
DIN 18 919 definiert und nach gültigen FLL-Vorschriften durchzuführen. Mindestens zweimal im Jahr sollten Pflegegänge durchgeführt werden.
Menge: 1,000 psch

#### Abschnitt 01.16 Holzbohlen, Rauhspund, Spanplatten

**01.16.0010 Traufbohle, aus Nadelholz**
Traufbohle aus Nadelholz der Sortierklasse S 10,
liefern und fluchtgerecht mechanisch befestigen.

Abmessungen: ____ x ____ cm
Menge: 1,000 m

**01.16.0020 Dachrandbohle, aus Nadelholz**
Dachrandbohle aus Nadelholz der Sortierklasse S 10,
liefern und fluchtgerecht mechanisch befestigen.

Abmessungen: ____ x ____ cm
Menge: 1,000 m

**01.16.0030 Holzbohle, einseitig abgeschrägt**
Holzbohle aus Nadelholz der Sortierklasse S 10, einseitig zur Dachfläche abgeschrägt, liefern und fluchtgerecht mechanisch befestigen.

Abmessungen: ____ x ____ cm
Menge: 1,000 m

**01.16.0040 Stützbohlen**
Stützbohlen aus Nadelholz der Sortierklasse S 10, 1 cm dünner als die Wärmedämmung, mit 4 cm dicken XPS-Hartschaumstreifen unterfüttern, 14 cm breit, liefern, an First, Traufe sowie auf der Fläche im Abstand von max. 5,0 Metern fachgerecht mechanisch befestigt  einbauen. Die Bahnen der Abdichtung sind mit verzinkten Breitkopfstiften mit einem Nagelabstand von 5 cm verdeckt aufzunageln.
Menge: 1,000 m

**01.16.0050 Bohlenkranz f. Lichtk./Dicke der Wärmedämmung**
Bohlenkranz für Lichtkuppeln, aus Nadelholz der Sortierklasse S 10,
14 cm breit, in Dicke der Wärmedämmung, liefern und fachgerecht mechanisch befestigen.

Nenngröße: ____ x ____ cm
Menge: 1,000 Stk

**01.16.0060 Bohlenkranz f. Lichtk., einseitig abgeschrägt**
Bohlenkranz für Lichtkuppeln, aus Nadelholz der Sortierklasse S 10,
19 cm breit, 5 cm dick, einseitig zur Dachfläche unter 45° abgeschrägt, liefern und fachgerecht mechanisch befestigen.

Nenngröße: ____ x ____ cm
Menge: 1,000 Stk

**01.16.0070 Bohlenkranz f. Lichtk. Wärmed. u. eins. abgeschr.**
Bohlenkranz für Lichtkuppeln, aus Nadelholz der Sortierklasse S 10,
14 cm breit, in Dicke der Wärmedämmung, mit einer weiteren oberen Bohle, 5 cm dick, einer oberen Breite von 14 cm, auf der Seite zur Dachfläche unter 45 Grad abgeschrägt,

liefern und fachgerecht mechanisch befestigen.

Nenngröße: ____ x ____ cm
Menge: 1,000 Stk

**01.16.0080 Wasserfest verleimte Holzwerkstoffplatte (BETOPLAN top)**
Wasserfest verleimte Holzwerkstoffplatte, (z.B. BETOPLAN top)
Dicke:  27 mm,
Breite:  ____ mm,
einschließlich der erforderlichen Befestigungselemente, liefern und fachgerecht montieren.
Menge: 1,000 m

**01.16.0090 Rauhspundschalung**
Rauhspundschalung, Güteklasse III nach DIN 4071 Blatt 1, aus Nadelholz Tanne/Fichte der Sortierklasse S 10, liefern und  fachgerecht aufnageln.

Dicke der Schalung: ______ mm
Menge: 1,000 m²

#### Abschnitt 01.17 Keile

**01.17.0010 Keile aus Polystyrol-Hartschaum**
Keile aus Polystyrol-Hartschaum EPS 040,

Abmessungen:  60 x 60 mm,
  80 x 80 mm,
  100 x 100 mm,
  150 x 150 mm,
  200 x 200 mm,

liefern, verlegen und mit einem Schleppstreifen aus
HASSOTEKT V 100 abdecken.
Menge: 1,000 m

**01.17.0020 Keile aus Polyurethan-Schaum**
Keile aus Polyurethan-Schaum,

Abmessungen:  60 x 60 mm,
  80 x 80 mm,
  100 x 100 mm,
  150 x 150 mm,
  200 x 200 mm,

liefern und fachgerecht verlegen.
Menge: 1,000 m

**01.17.0030 Keile aus Mineralfaser**
Keile aus Mineralfaser,

Abmessungen:  60 x 60 mm,
  80 x 80 mm,
  100 x 100 mm,
  150 x 150 mm,
  200 x 200 mm,

liefern und fachgerecht verlegen.
Menge: 1,000 m

**01.17.0040 Keile aus Schaumglas**
Keile aus Schaumglas,

Abmessungen:  60 x 60 mm,
  80 x 80 mm,
  100 x 100 mm,
  150 x 150 mm,
  200 x 200 mm,

liefern und fachgerecht verlegen.
Menge: 1,000 m

**01.17.0050 Keile aus Multipor**
Keile aus Multipor,

Anschlusskeil 100 x 100 x 600mm für den Anschluss an aufgehende Bauteile (Wandanschlüsse, Attika etc.)
liefern und fachgerecht in KOMBIPHALT verklebt verlegen.
Menge: 1,000 m

#### Abschnitt 01.18 Schleppstreifen

**01.18.0010 Schleppstreifen aus Hassotekt G200 DD, Auflagerfugen**
Schleppstreifen aus HASSOTEKT G200 DD, unterseitig grob bestreut,
Zuschnitt: 20 cm,
liefern und lose über die Auflagerfugen der Dachplatten verlegen. Die Schleppstreifen sind einseitig gegen Verrutschen zu sichern.
Menge: 1,000 m

**01.18.0020 Schleppstreifen aus Hassotekt G200 DD, Rißbildung**
Schleppstreifen aus HASSOTEKT G200 DD, unterseitig grob bestreut,
Zuschnitt: 33 cm,
liefern und im Bereich der Rißbildung verlegen.
Der Schleppstreifen ist eins. gegen Verrutschen zu sichern.
Menge: 1,000 m

#### Abschnitt 01.19 Heißbitumen-Deckanstriche

**01.19.0010 Heißbitumendeckanstrich, 100/25, 4 kg/m²**
Heißbitumendeckanstrich aus Bitumenklebemasse 100/25,
liefern und gleichmäßig verteilt auf der Dachfläche aufbringen.
Verbrauch:  ca. 4,0 kg/m²
Menge: 1,000 m²

**01.19.0020 Heißbitumendeckanstrich, 100/25, 2 kg/m²**
Heißbitumendeckanstrich aus Bitumenklebemasse 100/25,
liefern und gleichmäßig verteilt auf der Dachfläche aufbringen.
Verbrauch:  ca. 2,0 kg/m²
Menge: 1,000 m²

#### Abschnitt 01.20 Sonder-Textbausteine

**01.20.0010 Einzelnachweis der Windsogsicherung**
Einzelnachweis der Windsogsicherung
gemäß DIN EN 1991-1-4/Na:2010-12 für die beschriebene Dachfläche/Gebäude nach den Anforderungen der Windzone 4 bzw. der Geländekategorie 1 in der Windzone 2 und 3.

Dieser Nachweis muss in verbindlicher Form schriftlich 7 Tage nach Auftragserteilung, jedoch spätestens 5 Tage vor Beginn der Ausführung beim Auftraggeber vorliegen und darf nur von
einem in der Region des Bauvorhabens zugelassenen Statiker erbracht werden.

Unverbindliche oder mit Beschränkungen versehene Nachweise von Klebstoff- oder Befestigerherstellern sind nicht zulässig.
Menge: 1,000 psch

**01.20.0020 Einzelnachweis der Entwässerung**
Einzelnachweis der Entwässerung
gemäß DIN 1986-100 und DIN EN 12056-3 für die beschriebene Dachfläche.

Dieser Nachweis muss in verbindlicher Form schriftlich 7 Tage nach Auftragserteilung, jedoch spätestens 5 Tage vor Beginn der Ausführung beim Auftraggeber vorliegen.
Menge: 1,000 psch

**01.20.0030 Nachweis der Widerstandsfähigkeit gegen Flugfeuer und strahlende Wärme / brooft1**
Nachweis der Widerstandsfähigkeit gegen Flugfeuer und strahlende Wärme für den im Leistungsverzeichnis beschriebenen
2-lagigen / 3-lagigen Dachabdichtungsaufbau in Verbindung mit der Wärmedämmung, Dampfsperre und Unterkonstruktion als Allgemeines bauaufsichtliches Prüfzeugnis eines vom Dibt anerkannten Prüfinstitutes gemäß DIN EN ISC 13501-5
(Ausgabe Februar 2010), Prüfverfahren 1.

Das Prüfzeugnis ist mit dem Angebot in 2-facher Ausführung einzureichen. Ohne Prüfzeugnis kann das Angebot nicht gewertet werden. Ein nachträgliches Einreichen ist auf Grund der Auswertbarkeit nicht zulässig.
Menge: 1,000 psch

**01.20.0040 Kennzeichnung der Abdichtung am Objekt**
Kennzeichnungsschild aus witterungsbeständigem Material,
Abmessung: ca. 297 mm × 210 mm (A4),
mit einer witterungsbeständigen Beschriftung der gemäß
DIN 18531-3, Abschnitt 9 erforderliche Angaben herstellen, liefern und fachgerecht montieren.
Das Schild ist an gut einsehbarer Stelle fest mit dem Baukörper verbunden, und nur mit Werkzeug demontierbar anzubringen.
Menge: 1,000 Stk

**01.20.0050 Wasserbeseitigung**
*** Bedarfsposition ohne GB
Beseitigung von auf der Dachkonstruktion bzw. auf den bereits verlegten Schichten des Dachaufbaues vorhandenem Oberflächenwasser, Rauhreif oder Schnee vor dem Beginn der Arbeiten und nach witterungsbedingten Unterbrechungen der Arbeiten nach witterungsbedingter Erfordernis und auf Stundennachweis.
Menge: 1,000 Std

**01.20.0060 Inspektions- u. Wartungsvertrag**
Als Vertragsbestandteil dieser Leistungsbeschreibung ist ein Inspektions- und Wartungsvertrag abzuschließen.

Herausgeber:  Zentralverband des Deutschen
  Dachdeckerhandwerks
  Fritz-Reuter-Straße 1
  50968 Köln

Eine Inspektion- und Wartung durch eine Dachbegehung muß einmal im Jahr durchgeführt werden.

Im Angebot ist die Gesamtsumme der 10 Jahres-Pauschale einzutragen.

Laufzeit des Vertrages: 10 Jahre (jedoch mind. über den Zeitraum der Gewährleistung).
Menge: 1,000 psch

**01.20.0070 Inspektionsvertrag**
Als Vertragsbestandteil dieser Leistungsbeschreibung ist ein Inspektionsvertrag abzuschließen.

Herausgeber:  Zentralverband des Deutschen
  Dachdeckerhandwerks
  Fritz-Reuter-Straße 1
  50968 Köln

Eine Inspektion durch eine Dachbegehung muß einmal im Jahr durchgeführt werden.

Im Angebot ist die Gesamtsumme der 5 Jahres-Pauschale einzutragen.

Laufzeit des Vertrages: 5 Jahre

Die angedachte Lebensdauer von abgedichteten Dächern kann nur bei einer lückenlos nachweisbaren Inspektion- und Wartung erreicht und somit eingefordert werden. Eine nicht durchgeführte oder lückenhafte Inspektion und Wartung hat den Verluss der Gewährleistung für die der hieraus ableitbaren Mängel und Schäden zur Folge.
Menge: 1,000 psch

*Hinweis: Gleichwertigkeitsnachweis*
Mit der Abgabe von Neben- oder Alternativangeboten oder bei einer Benennung von Materialien ist die Gleichwertigkeit des ausgeschriebenen Dachabdichtungssystems in Form einer Vergleichstabelle bei Angebotsabgabe mit einzureichen.

Um das vom Bauherren geforderte Qualitätsniveau nicht zu beugen, gelten Produkte und Materialien als gleichwertig, wenn die Kennwerte des Leitfabrikates in keinem Wert mehr als +/- 5 % abweichen.

Der Gleichwertigkeitsnachweis ist mit dem Angebot abzugeben. Nachträglich eingereichte Nachweise können nicht gewertet werden.

### Bereich 02 Dachinstandsetzungsarbeiten - Stammtexte

#### Abschnitt 02.01 Blitzschutzanlagen/ Gerüste / Baustelleneinrichtung

**02.01.0010 Vorh. Blitzschutzanlage demontieren, ...entsorgen**
Vorhandene Blitzschutzanlage komplett demontieren, den anfallenden Schutt heruntertransportieren, abfahren und
entsorgen.
Menge: 1,000 m

**02.01.0020 Vorh. Blitzschutzanlage lagern u. verlegen**
Vorhandene Blitzschutzanlage demontieren, an der Baustelle lagern und nach Beendigung der Dachdichtungsarbeiten, einschließlich Lieferung neuer Stützfüße und anderem abgängigen Materiales, wieder fachgerecht nach VDE-Vorschriften an das vorhandene System anschließen.
Das abgängige Material heruntertransportieren, als Schutt abfahren und entsorgen.
Menge: 1,000 m

**02.01.0030 Blitzschutzanlage komplett liefern**
Blitzschutzanlage, einschließlich aller Halterungen, Verbindungsstücke und Stützfüße komplett liefern und fachgerecht nach VDE-Vorschriften montieren.
Menge: 1,000 m

**02.01.0040 Erstellen und Vorhalten eines Gerüstes**
Erstellen und Vorhalten eines Arbeitsgerüstes für Dachdichtungs- und Klempnerarbeiten,

entsprechend der Gerüstordnung DIN 4420 sowie den Vorschriften der Bauberufsgenossenschaft und den Bestimmungen der
Bauaufsichtsbehörde, einschließlich An- und Abtransport und aller Nebenarbeiten.

Es bleibt dem Bieter überlassen, ob er ganzflächig oder abschnittsweise einrüstet.

Um- und Abbaukosten der Gerüste, Einrichtungen zur Materialbeförderung sowie Erschwernisse aufgrund der besonderen
Situation (Gebäudeform, Hanglage, Vegetation) sind in den Einheitspreis mit einzurechnen.

Mit dem Einheitspreis ist die Gebrauchsüberlassung der Gerüste bis zu

____ Wochen

und die Aufwendung für das Aufbringen und Entfernen der erforderl. Gerüstbefestigung bzw. Verankerung (einschl. einwandfreier
Abdichtung der Löcher und Putzausbesserung an den Befestigungsstellen) abgegolten.

Gebäudehöhe: ca. ____  m
Menge: 1,000 m²

**02.01.0050 Anbringen von Gerüstnetzen incl. Vorhaltung**
Anbringen von Gerüstnetzen einschließlich Vorhaltung für die Dauer einer Grundstandzeit von ____ Wochen.
Menge: 1,000 m²

**02.01.0060 Gerüsttreppenturm**
Podesttreppenturm als Gerüsttreppe nach BGR 113 und DIN 4420, als separate Aufstiegsmöglichkeit vom Boden zur obersten Arbeitsebene, nach Ausführung aufbauen, inkl. Vorhaltung während des Aufbaus. Verankerung nach statischen Erfordernissen.
Gebrauchsüberlassung beginnt nach Freigabe des Gerüstes.
Lastklasse 3 : (2 kN/m²),
Treppenbreite: 64 cm,
Austrittshöhe: 14 m,
gegenläufig,
liefern, fachgerecht montieren und nach Beendigung der Arbeiten wieder demontieren. Hierbei sind alle Befestigungspunkte wieder fachgerecht in ihren Urzustand zurück zu versetzen.

In den Angebotspreis ist ein 3-maliges Versetzen des Podesttreppenturms mit einzurechnen.

Vorhaltezeit: 6 Wochen

angebotenes Fabrikat: ....................................................................
Menge: 1,000 Stk

**02.01.0070 Fassadengerüst Leergerüst als Dachdeckerfangschutz, Grundeinsatzzeit**
Arbeits- und Schutzgerüste einschließlich der
erforderlichen Leiterlänge entsprechend DIN 18451,
4420, 4422, den Richtlinien der VOB, sowie den
Vorschriften der Bauberufsgenossenschaft einrüsten und
nach der Fertigstellung und Abnahme der Leistungen
beseitigen.

Montage, Demontage, An- und Abfuhr von Arbeits- und
Schutzgerüsten nach den Unfallverhütungsvorschriften
der Bauberufsgenossenschaft, einschl. Einrüsten
senkrechter Bauwerksflächen, Aufstellen auf
aufgefülltem Gelände. Untergrund bei aufgefülltem
Gelände nur über Lastverteiler belastbar, Arbeitsgerüst
Arbeiten am Dach mit Dachdeckerfangschutz.
Etagenleitern alle 50m, jedoch min 2 je Gebäudeteil.
Verankerung am Bauwerk nach statischen Erfordernissen
und in Absprache mit der Bauleitung. Bereitstellen,
Aufbau abschnittweise, Abbau abschnittweise, Transport
von und zur Baustelle, einschl. das fachgerechte
Verschließen der Ankerlöcher ist einzurechnen. Gesims
am Gebäude ist zu berücksichtigen.

Breite der Belagsfläche: 0,60 m

Das Fassadengerüst ist umlaufend mit einem
Dachdeckerfangschutz auszustatten.
Ein Zuschlag für den Dachdeckerfangschutz ist in den EP
einzukalkulieren.
Gebäudeumring gesamt ca. 107,00 m

Gebrauchsüberlassung: 6 Wochen Grundstandzeit
Gerüsthöhe für Gebäudehöhe 13,00 m

Der Traufkastenüberstand von 28 cm ist bei der
Gerüststellung zu berücksichtigen. Ggf. notwendige
Zusatzkonstruktionen sind in den EP einzukalkulieren.

Statische Nachweise, sofern erforderlich, sind
einzukalkulieren und vom AN rechtzeitig einzuholen.
Erforderliche Gerüst-Genehmigungen für die Dauer der
vorgesehenen Standzeit sind vom AN einzuholen.
Genehmigungen für zusätzliche Standzeit auf Nachweis.
Einholen der erforderlichen Genehmigungen für
Materialaufzüge für die Dauer der vorgesehenen
Standzeit. Genehmigungen für zusätzliche Standzeit auf
Nachweis.

Das Gerüst ist so zu errichten, dass Arbeiten am
Traufkasten problemlos und bequem ausgeführt werden
können.

Die Balkone der Fassade sind im Fassadengerüst
auszusparen und mit Gerüstbrücken gemäß gesonderter
Position zu überbauen. Es sind 5 Balkonstränge
vorhanden.

Gebäudeumring ohne Balkone: ca. 115,00 m
Gerüsthöhe inkl. Dachdeckerfangschutz: ca. 15,00 m
Gesamtgerüstfläche: ca. 1.725,00 m2

Gebrauchsüberlassung: 6 Wochen (Grundstandzeit)
Menge: 1,000 m²
(unb) Gl: 392 KatKgr

**02.01.0080 Zusätzliche Gerüstvorhaltung**
Gerüst Vorhaltung über die Grundeinsatzzeit

Längeres Vorhalten des zuvor beschriebenen Arbeits- und
Schutzgerüstes über die Dauer der Grundstandzeit
hinaus, je Quadratmeter. Zeitraum: 1 Woche
Menge: 1,000 m2Wo
(unb) Gl: 392 KatKgr

**02.01.0090 Erstellen und Vorhalten eines Rollgerüstes**
Erstellen und Vorhalten eines Rollgerüstes für Dachdichtungs- und Klempnerarbeiten,

entsprechend der Gerüstordnung DIN 4420 sowie den Vorschriften der Bauberufsgenossenschaft und den Bestimmungen der
Bauaufsichtsbehörde, einschließlich An- und Abtransport und aller Nebenarbeiten.

Um- und Abbaukosten der Rollrüstung sind in den Einheitspreis mit einzurechnen.

Mit dem Einheitspreis ist die Gebrauchsüberlassung der Rollrüstung bis zur Fertigstellung der Abdichtungsarbeiten abgegolten.

Rüstungshöhe: ca. 5 m
Menge: 1,000 Stk

**02.01.0100 Flachdach-Schutzgeländer mit Gegengewichten**
Flachdach-Schutzgeländer zur Absicherung bei Arbeiten im Dach-Randbereich nach den U V V und von der Bauberufsgenossenschaft
abgenommen, wie folgt liefern und fachgerecht montieren:

- _____ m Alu Flachdach-Schutzgeländer mit BBG Abnahme, inkl.
  Doppelrahmen 2,8 / 1,4 m, Stützelemente im Abstand von
  max. 5,1 m und Gegengewichte 2 x 22 kg pro Stützelement
  aufbauen und vorhalten.

  Fabrikat: GRÜN

- _____ Stk Eckverbindungen herstellen

  Fabrikat: GRÜN

- _____ Stk Ausstiegselement herstellen
 bestehend aus: linker und rechter Seite,
 einschl. Sicherheitsketten mit zwei Karabinerhaken.

 Fabrikat: GRÜN
Menge: 1,000 Stk

**02.01.0110 Flachdach-Schutzgeländer**
Flachdach-Schutzgeländer zur Absicherung bei Arbeiten im Dach-Randbereich nach den U V V und von der Bauberufsgenossenschaft
abgenommen wie folgt liefern und fachgerecht montieren:

- _____ m Alu Flachdach-Schutzgeländer mit BBG-Abnahme, inkl.
  Doppelrahmen 2,8 / 1,4 m und senkrechten Stützelementpfosten
  (Stützelemente ohne Ausleger) sowie Attika-Befestigungselementen
  (für Attika: 90-380 mm breit, Attika-Mind.-Höhe: 150 mm), gemäß
  Aufbau- und Verwendungsanleitung montieren und dauerhaft auf
  dem Dach belassen .
  Max. Abstand zwischen den Stütze: 5,1 m.

- _____ Stk Eckverbindungen herstellen.

  Fabrikat: GRÜN

- _____ Stk Ausstiegselement herstellen,
  bestehend aus: linker und rechter Seite,
  einschl. Sicherheitsketten mit zwei Karabinerhaken.

  Fabrikat: GRÜN
Menge: 1,000 Stk

**02.01.0120 BE -allgemein**
Baustelle für die nachgenannten Arbeiten komplett einrichten, über die gesamte Dauer der Arbeiten vorhalten und nach Beendigung der Arbeiten das Gelände wieder komplett beräumen und in seinen Urzustand zurückversetzen.
Dazu gehört auch das Vorhalten der erforderlichen Transportgeräte, die Sicherung der Baustelle mit Parkverbots- und Warnschildern,
die Einholung von Lagerungsgenehmigungen und ggf. die Vorhaltung eines Bauwagens sowie die Schaffung einer Materiallagerfläche.
Menge: 1,000 psch

**02.01.0130 BE -Tagesunterkünfte**
Baustelleneinrichtung, für Tagesunterkünfte (Pausen- und Umkleideräume), Baubüro, entsprechend den bautechnischen Anforderungen, gem. der Einrichtung- u. Arbeitsstättenverordnung
§ 6 in Verbindung mit Anhang 4.2 u. 5.2 der Arbeitsstättenrichtline ASR 45 / 1-6, auf den vom AG ausgewiesenen Flächen aufstellen, vorhalten.
Im Preis enthalten sind die Kosten für Lieferung, Betrieb u. Unterhaltung für die Dauer seiner Leistung und Entfernung.

Hinweis: Sanitäreinrichtungen (WC - Duschen) u. Sanitätseinrichtungen  werden von AG beauftragt u. stehen allen am Bau beteiligten zur Verfügung, sh. hierzu auch Allgem. Vorbemerkung !
Menge: 1,000 psch

**02.01.0140 BE - komplett**
Baustelleneinrichtung liefern, während der gesamten Bauzeit vorhalten und nach Beendigung der Arbeiten wieder entfernen.
Dazu gehört auch das Vorhalten der erforderlichen Transportgeräte, die Einholung von Lagerungsgenehmigungen, die Sicherung der Baustelle mit Parkverbots- und Warnschildern, die Lieferung und
Vorhaltung einer Bautoilette und ggf. die Vorhaltung eines Bauwagens entsprechend den bautechnischen Anforderungen,
gem. der Einrichtung- u. Arbeitsstättenverordnung § 6 in Verbindung mit Anhang 4.2 u. 5.2 der Arbeitsstättenrichtline ASR 45 / 1-6, auf den vom AG ausgewiesenen Flächen, sowie die Schaffung einer
Materiallagerfläche.

Die Mengen der notwendigen Baustelleneinrichtung sind an die vom AN geplante Mitarbeiterstärke abzustimmen und in den EP einzukalkulieren. Die Menge an Bautoiletten, Bauwagen und Container für Werkzeug und Material sind an die zu erwartende Größe der Baustelle anzupassen und in den EP einzukalkulieren.

Die Baustelleneinrichtung muss eine Waschgelegenheit umfassen, da die vorhandene Mineralwolledämmung WHO-Fasern enthält und in die Kategorie 2 eingestuft ist.
Menge: 1,000 psch
(unb) Gl: 391 KatKgr

**02.01.0150 BE - Strom- und Wasseranschluss herstellen**
Strom- und Wasseranschluss, sowie Entsorgungseinrichtungen
und dergleichen für die Baustelle, soweit erforderlich, herstellen.
Für die gesamte Bauzeit vorhalten incl. Baustromzähler
und Bauwasserzähler. Notwendige behördliche Genehmigungen
sind vom AN einzuholen.

Stromkasten, Absperrung liefern, montieren, unterhalten und demontieren der Anschlüsse und Aggregate für Baustrom und Bauwasser der benötigten Wasseruhren, Vorhaltung über den gesamten Bauzeitraum, einschl. gesetzl. Überprüfungen.

Die Strom- und Wasseranschlüsse, sowie der Stromkasten sind
für alle am Bau beteiligten Gewerke zur Verfügung zu stellen.

Vor Baubeginn ist mit dem vor Ort tätigen Hausmeister zu klären,
wo Wasser und Strom angeschlossen werden können. Zusätzlich
ist die vorhandene Absicherung der Stromanschlussstellen zu klären und ggf. an die Anforderungen der Baustelle anzupassen.
Die Kosten sind in den EP einzukalkulieren.
Menge: 1,000 psch
(unb) Gl: 391 KatKgr

**02.01.0160 Schrägaufzug**
Bereitstellung und Montage eines Lastenaufzugs mit
einer Tragfähigkeit bis max. 500 kg (ohne
Personenbeförderung)

- Plattformgröße innen ca. 1,50 m x 1,25 m
- Hub- und Senkgeschwindigkeit 24 m/min
- Förderhöhe max. 20-25 m
- inkl. 1 Stk. Entladestelle
- einschl. Maschinenbruchversicherung

Grundstandzeit 6 Wochen
Menge: 1,000 psch
(unb) Gl: 391 KatKgr

#### Abschnitt 02.02 Vorbehandlung alter Dachflächen

**02.02.0010 Voruntersuchung**
Voruntersuchung des vorhandenen Bestandes als Bestandsaufnahme, Zustandsfeststellung und bei vorliegenden Schäden zur Ursachenermittlung in Bezug auf die Ziele und die Art der geplanten Maßnahme in Bezug auf den Abschnitt 5.3 der
DIN 18531-4:2005-11.

Das Ergebnis ist unter Berücksichtigung des Abschnittes 5.4 der
DIN 18531-4:2005-11 schriftlich zu protokollieren und mit aussagekräftigen und nachvollziehbaren Bildern zu versehen.

Vor Beginn der Arbeiten ist die vorhandene Situation in Bezug auf das Protokoll dem Bauherren ausführlich zu erläutern. Hierüber
ist im Anschluss an die Erläuterung das Protokoll seitens des Bauherren zu unterzeichnen.

Bei Bedarf sind nach der Erläuterung notwendige Änderungen zu der nachfolgend beschriebenen Ausführung dem Bauherren anzubieten.

Aus den Änderungen resultierende Mehr- oder Minderkosten sind gesondert abzurechnen und nicht Bestandteil dieses Angebotes.
Menge: 1,000 psch

**02.02.0020 Vorh. Kiesschüttung, abtragen, ...entsorgen**
Vorhandene Kiesschüttung,
Körnung:  16/32 mm,
Dicke:  50 mm,
bis auf die Abdichtung abtragen, den Untergrund sorgfältig reinigen,
den anfallenden Schutt heruntertransportieren, abfahren und entsorgen.
Menge: 1,000 m²

**02.02.0030 Vorh. Kiesschüttung, zwischenlagern, verteilen**
Vorhandene Kiesschüttung,
Körnung:  16/32 mm,
Dicke:  50 mm,
bis auf die Abdichtung abtragen, auf der Baustelle lagern, den Untergrund sorgfältig reinigen, den gelagerten Kies reinigen, bzw. teilweise, wenn nötig, durch neuen Kies ersetzen und den anfallenden Schutt abfahren und entsorgen.

Der Kies ist nach Beendigung der Dacharbeiten wieder gleichmäßig verteilt auf der Dachfläche aufzubringen.
Menge: 1,000 m²

**02.02.0040 Dachfläche reinigen, losen Schmutz abfegen, ...entsorgen**
Dachfläche sorgfältig reinigen, losen Schmutz abfegen,
den anfallenden Schutt heruntertransportieren, abfahren
und entsorgen.
Menge: 1,000 m²

**02.02.0050 Dachfläche mit einem Stahlbesen scharf abfegen**
Dachfläche mit einem Stahlbesen scharf abfegen, den anfallenden Schutt heruntertransportieren, abfahren und entsorgen.
Menge: 1,000 m²

**02.02.0060 Dachfläche, mehrl. Bitumen reinigen, Blasen**
Gesamte vorhandene Dachfläche, bestehend aus einer
mehrlagigen bituminösen Abdichtung reinigen, vorhandene
Blasen,

___ % der Gesamtfläche,

abstoßen, die abgestoßenen Bereiche mit einer Kubiflex SSB überschweißen, den anfallenden Schutt heruntertransportieren, abfahren und entsorgen.
Menge: 1,000 m²

**02.02.0070 Dachfläche, Blasen, ...abfegen**
Dachfläche wie folgt behandeln:

- Blasen ausschneiden, Verkrustungen und Wellen abstoßen und die
  abgestoßenen Bereiche mit einer Kubiflex SSB überschweißen.

- gesamte Dachfläche sauber abfegen und das von den
  vorhergehenden Arbeiten anfallende Material
  heruntertransportieren, abfahren und entsorgen.
Menge: 1,000 m²

**02.02.0080 Blasen und Falten abstoßen und egalisieren**
Blasen und Falten abstoßen und den Untergrund mit
Heißbitumen egalisieren.
Verbrauch:  Bitumenklebemasse 100/25
  ca. 1,5 kg/m²
Abgängiges Material heruntertransportieren, als Schutt
abfahren und entsorgen.
Menge: 1,000 m²

**02.02.0090 Dachfläche, Kiespressschicht, Blasen, ...entsorgen**
Dachfläche wie folgt behandeln:

- vorhandene Kiespreßschicht, mit einer Körnung 4/8 mm, die zum
  Teil noch festliegt, mit einem Stahlschraper lose abstoßen und
  anschließend mit einem Stahlbesen scharf abfegen.

- vorhandene Blasen ausschneiden, Verkrustungen und Wellen
  abstoßen und die abgestoßenen Bereiche mit einer Kubiflex SSB
  überschweißen.

- gesamte Dachfläche sauber abfegen und das von den
  vorhergehenden Arbeiten angefallene Material
  heruntertransportieren, abfahren und entsorgen.
Menge: 1,000 m²

**02.02.0100 Vorhandene Dachfläche, Folie, behandeln**
Vorhandene Dachfläche bestehend aus einer Folienabdichtung wie folgt behandeln:

- Abschneiden der Folie im Attikabereich sowie an allen An- und
  Abschlüssen.

- Schlitzung der Folie zur Verhinderung  von neuen Spannungen in
  der Dachhaut.

- Dachfläche reinigen, den anfallenden Schutt aufnehmen,
  heruntertransportieren, abfahren und entsorgen.
Menge: 1,000 m²

**02.02.0110 Vorh. Dachaufbau ,Wärmed., aufnehmen, ...entsorgen**
Vorhandenen Dachaufbau, bestehend aus einer mehrlagigen bituminösen Abdichtung, einer Wärmedämmung und einer Dampfsperre,
Dicke Wärmedämmung:  _____ mm,
Dicke Abdichtung:  _____ mm,
bis auf die Unterkonstruktion abtragen, den Untergrund reinigen, den anfallenden Schutt heruntertransportieren, abfahren und entsorgen.
Menge: 1,000 m²

**02.02.0120 Vorh. Dachaufbau aufnehmen, heruntertr. und entsorgen**
Vorhandenen Dachaufbau, bestehend aus einer mehrlagigen
bituminösen Dachabdichtung, einer Polystyrol-
Hartschaumdämmung und einer bituminösen Dampfsperre,
aufgebracht auf einer Stahlbetondecke, bis auf die
Unterkonstruktion aufnehmen, heruntertransportieren und  fachgerecht entsorgen.

Der Nachweis über eine Entsorgung mit ordentlichem Recycling
ist nachweislich schriftlich zu erbringen. Andere
Entsorgungsarten sind nicht zulässig.

Dicke der Abdichtung:  ____ mm
Dicke der Wärmedämmung:  ____ mm
Dicke der Dampfsperre:  ____ mm
Menge: 1,000 m²

**02.02.0130 Vorh. Dachabdichtung Folie, aufnehmen, ...entsorgen**
Vorhandene Dachabdichtung, bestehend aus einer Folie, aufnehmen, heruntertransportieren, als Schutt abfahren
und entsorgen.
Menge: 1,000 m²

**02.02.0140 Vorh. Holzschalung überprüfen, neu ....**
Vorhandene Holzschalung sorgfältig überprüfen, schadhaftes Holz demontieren, neue Rauhspundschalung aus Nadelholz der Sortierklasse S 10, imprägniert, in Dicke der vorhandenen Schalung liefern und fachgerecht mit mindestens zwei Drahtstiften je Auflager mechanisch befestigen.

Schalungsdicke: _____ mm
Menge: 1,000 m²

**02.02.0150 Oberfläche der Faserzement-Wellplatten säubern**
Oberfläche der Faserzement-Wellplatten sorgfältig säubern, den anfallenden Schutt heruntertransportieren und als Sondermüll abfahren.

Bei Ausbau, Transport und Entsorgung von Asbestzement-Platten sind die behördlichen Vorschriften in der jeweils aktuellen Ausgabe zu beachten.
-  Technische Regeln für Gefahrstoffe TRGS 519 - Asbest;
  Abbruch-, Sanierungs- und Instandhaltungsarbeiten
-  Gefahrstoffverordnung (GefStoffV)
-  Regelwerke der Berufsgenossenschaften
-  Merkblatt über die Entsorgung asbesthaltiger Abfälle

Die Empfehlungen des Umweltbundesamtes sind zu beachten!

Bei Abbruch, Sanierung und Instandhaltungsarbeiten an
Asbestzementerzeugnissen  ist eine Anzeige bei der zuständigen
Behörde erforderlich!
Menge: 1,000 m²

**02.02.0160 Vorbereitende Arbeiten - Tätigkeiten mit asbesthaltigen Werkstoffen**
Vorbereitende Arbeiten für die Asbestentsorgung:

- Antrag an das zuständige Gewerbeaufsichtsamt

- Antrag an die Bauberufsgenossenschaft

- Entsorgungsnachweis bei der zuständigen Deponie beantragen

- Gebühren für den Entsorgungsnachweis

- Betriebsanweisung für die Baustelle

- Arbeitsplan erstellen und die Mitarbeiter unterweisen

- während der Abbauarbeiten Anwesenheit eines
  Dachdeckermeisters mit Sachkundeprüfung für die Überwachung
  der Ausführung

- Absperren der Baustelle.
Menge: 1,000 psch

**02.02.0170 Vorh. Dachabdichtung, teerhaltig, aufnehmen, ...entsorgen**
Vorhandene Dachabdichtung, mit teilweise teerhaltigen Abdichtungslagen,
Dicke der Abdichtung:  ____ mm
fachgerecht aufnehmen, als Schutt heruntertransportieren, ggf. zwischenlagern, abfahren und mit Nachweis entsorgen.

- Die Empfehlungen des Umweltbundesamtes sind zu beachten!

- Die technischen Regeln für Gefahrstoffe TRG 524 sind einzuhalten.

- Bei Tätigkeiten an und mit teerhaltigen Materialien ist eine Anzeige
  bei der zuständigen Behörde erforderlich!
Menge: 1,000 m²

**02.02.0180 Vorbereitende Arbeiten - Tätigkeiten mit teerhaltigen Materialien**
Vorbereitende Arbeiten für Tätigkeiten mit teerhaltigen Materialien
im Hochbau gem. BGR 128 - Kontaminierte Bereiche:

- Gefährdungsbeurteilung gem. Arbeitsschutzgesetz (ArbSchG)
  und Gefahrenstoffverordnung (GefStoffV)

- Anzeige bei der zuständigen Berufsgenossenschaft

- Betriebsanweisung für die Baustelle

- Abbruchanweisung für die Baustelle

- Arbeits- und Sicherheitsplan erstellen und die Mitarbeiter
  unterweisen

- während der Abbauarbeiten Anwesenheit eines
  Dachdeckermeisters mit Sachkundeprüfung für die Überwachung
  der Ausführung

- Absperren der Baustelle

- Entsorgungsnachweis bei der zuständigen Deponie beantragen

- Gebühren für den Entsorgungsnachweis
.
Menge: 1,000 psch

**02.02.0190 Entsorgung**
Bauschutt von der Baustelle entfernen und gemäß der örtlichen Vorschriften fach- und sachgerecht entsorgen.

Die Kosten für ggf. notwendige Container oder andere erforderliche Maßnahmen sind in den Preis einzurechnen.

Die genaue Abrechnung erfolgt nach dem vorzulegenden Nachweis der zuständigen Entsorgungsstelle.
Menge: 1,000 t

#### Abschnitt 02.03 Instandsetzung von WA, Dachrand, Attika usw.

**02.03.0010 Vorh. Dachrandprofil demontieren, ...entsorgen**
Vorhandenes Dachrandprofil, Blendenhöhe ___ mm, demontieren, den anfallenden Schutt heruntertransportieren, abfahren und entsorgen.
Menge: 1,000 m

**02.03.0020 Vorh. Attikaprofil demontieren,...entsorgen**
Vorhandenes Attikaprofil, Abwicklung ___ mm, demontieren, den anfallenden Schutt heruntertransportieren, abfahren und entsorgen.
Menge: 1,000 m

**02.03.0030 Vorh. Attikaanschluss demontieren, ...entsorgen**
Vorhandenen bituminösen Attikaanschluss,
Dicke:  ___ mm,
Zuschnitte:  bis ___ cm,
demontieren, den anfallenden Schutt heruntertransportieren, abfahren und entsorgen.
Menge: 1,000 m

**02.03.0040 Vorh. Wandanschluss demontieren,...entsorgen**
Vorhandenen Wandanschluss komplett demontieren, den anfallenden Schutt heruntertransportieren, abfahren und
entsorgen.
Menge: 1,000 m

**02.03.0050 Vorh. Schornsteinanschl. demontieren,...entsorgen**
Vorhandenen Schornsteinanschluss,
Schornstein-Abmessungen: ____ x ____ cm,
komplett demontieren, heruntertransportieren, den anfallenden Schutt abfahren und entsorgen.
Menge: 1,000 Stk

**02.03.0060 Vorh. Dachrandprofil demontieren, ...befestigen**
Vorhandenes Dachrandprofil sorgfältig demontieren, an der Baustelle lagern und nach Fertigstellung der Dachdichtungsarbeiten wieder fach- und fluchtgerecht mechanisch befestigen.

Blendenhöhe: ____ mm
Menge: 1,000 m

**02.03.0070 Vorh. Attikaabdeckung demontieren, ...befestigen**
Vorhandene Attikaabdeckung sorgfältig demontieren, an der Baustelle lagern und nach Fertigstellung der Dachdichtungsarbeiten wieder fach- und fluchtgerecht mechanisch befestigen.

Abwicklung: ____ mm
Menge: 1,000 m

**02.03.0080 Wandanschluss (WAP-Profil), demont.,..montieren**
Wandanschlussprofil (WAP - Profil), aus Aluminium,
sorgfältig demontieren, reinigen, auf der Baustelle lagern und
nach Beendigung der Dachdichtungsarbeiten wieder fachgerecht montieren.
Die Lieferung des neuen Befestigungsmateriales ist im Preis enthalten.
Menge: 1,000 m

**02.03.0090 Dachrand : Profil u. Folie demont. u. entsorgen**
Dachrand wie folgt behandeln:

- Vorhandenes Folienprofil vom Dachrand demontieren.

- Vorhandene Folie im Dachrandbereich abschneiden.

- Den anfallenden Schutt heruntertransportieren, abfahren und
  entsorgen.
Menge: 1,000 m

**02.03.0100 Folie vom Dachrand abnehmen, ...entsorgen**
Kunststoff-Folie vom Dachrand abnehmen, den anfallenden Schutt heruntertransportieren, abfahren und entsorgen.
Menge: 1,000 m

**02.03.0110 Folie an der Attika aufnehmen, ...entsorgen**
Vorhandene Folie an der Attika aufnehmen, heruntertransportieren, als Schutt abfahren und entsorgen.
Menge: 1,000 m

**02.03.0120 Wandanschlussprofil u. Folie demont., ...entsorgen**
Wandanschlussprofil, einschließlich der Anschlussfolie,
demontieren, den anfallenden Schutt heruntertransportieren, abfahren und entsorgen.
Menge: 1,000 m

**02.03.0130 Vorh. Kiesfangleiste demontieren, ...entsorgen**
Vorhandene Kiesfangleiste demontieren, den anfallenden
Schutt heruntertransportieren, abfahren und entsorgen.
Menge: 1,000 m

**02.03.0140 Vorh. Traufblech demontieren, ...entsorgen**
Vorhandenes Traufblech demontieren, den anfallenden Schutt heruntertransportieren, abfahren und entsorgen.
Menge: 1,000 m

**02.03.0150 Vorh. Rinne u. Rinnenhaken demont., ...entsorgen**
Vorhandene Rinne einschließlich der Rinnenhaken demontieren, heruntertransportieren, als Schutt abfahren und entsorgen.
Menge: 1,000 m

**02.03.0160 Vorh. Rinnenanlage komplett demont., ...entsorgen**
Vorhandene Rinnenanlage einschließlich Traufblech, Rohrbögen und Fallrohren komplett demontieren, den anfallenden Schutt heruntertransportieren, abfahren und entsorgen.

Fallrohre: _____ m
Menge: 1,000 m

**02.03.0170 Vorh. Wandverkleidung aus Faserzementplatten demont., ...entsorgen**
Vorhandenen Wandverkleidung, bestehend aus Faserzementplatten, inklusive der Unterkonstruktion demontieren, den anfallenden Schutt heruntertransportieren, abfahren und entsorgen.
Menge: 1,000 m²

**02.03.0180 Vorh. Wandverkleidung aus Faserzementplatten demont., ...befestigen**
Vorhandenen Wandverkleidung, bestehend aus Faserzementplatten, Größe ____ x ____ cm, Breite _____ cm,
demontieren, an der Baustelle lagern und nach Fertigstellung der Dachdichtungsarbeiten wieder fachgerecht montieren.
Inklusive aller Nebenarbeiten und Materialien.
Menge: 1,000 m²

#### Abschnitt 02.04 Instandsetzung von Gullys, Lüfter, usw.

**02.04.0010 Vorh. Gullys, richtige Funktion prüfen u. anschließen**
Vorhandene Gullys auf richtige Funktion prüfen,reinigen und an die Abdichtung fachgerecht anschließen.
Menge: 1,000 Stk

**02.04.0020 Vorh. Gullys anschließen**
Vorhandene Gullys fachgerecht in die Dachhaut eindichten.
Menge: 1,000 Stk

**02.04.0030 Vorh. Dunstrohre anschließen**
Vorhandene Dunstrohre fachgerecht an die Abdichtung anschließen.

Durchmesser: ____ mm
Menge: 1,000 Stk

**02.04.0040 Vorh. Lüfter anschließen**
Vorhandene Lüfter fachgerecht an die Abdichtung anschließen.

Abmessungen: ____ x ____ cm
Menge: 1,000 Stk

**02.04.0050 Vorh. Antennenmast anschließen**
Vorhandenen Antennenmast fachgerecht an die Abdichtung anschließen.

Durchmesser: ____ mm
Menge: 1,000 Stk

**02.04.0060 Vorh. Gullys demontieren, ...entsorgen**
Vorhandene Gullys demontieren, den anfallenden Schutt heruntertransportieren, abfahren und entsorgen.
Menge: 1,000 Stk

**02.04.0070 HASSE-Sanierungsgully 165, liefern u. einbauen**
HASSE-Sanierungsgully, komplett mit Rollring, Anschlussmanschette und Kiesfang, liefern und fachgerecht einbauen.

Typ:  SITAsani 165
Durchmesser:  165 mm
Menge: 1,000 Stk

**02.04.0080 HASSE-Sanierungsgully 95, liefern u. einbauen**
HASSE-Sanierungsgully, komplett mit Rollring, Anschlussmanschette und Kiesfang, liefern und fachgerecht einbauen.

Typ:  SITAsani 95
Durchmesser:  95 mm
Menge: 1,000 Stk

**02.04.0090 HASSE-Sanierungsgully OST, liefern u. einbauen**
HASSE-Sanierungsgully, komplett mit Rollring, Anschlussmanschette und Kiesfang, liefern und fachgerecht einbauen.

Typ:  SITA "Ost-Gullys"
Durchmesser:  70/100 mm
Menge: 1,000 Stk

**02.04.0100 Position des Dachgullys überprüfen, an die Stelle der größten Durchbiegung**
Alte Öffnungen für die Dachgullys in der Unterkonstruktion
fachgerecht schließen, neue Öffnungen herstellen und an die
bestehende Fallleitung anschließen, die alte Anschlussverrohrung
demontieren, den anfallenden Schutt heruntertransportieren,
abfahren ud entsorgen.
Inkl. aller notwendigen Materialien und Nebenleistungen.

Diese Position kommt zur Ausführung, wenn die vorhandenen Gullys nicht an der tiefsten Stelle der Unterkonstruktion angeordnet sind, und versetzt werden müssen, um eine einwandfreie Entwässerung zu gewährleisten.
Menge: 3,000 Stck

**02.04.0110 Vorh. Dunstrohre demontieren, ...entsorgen**
Vorhandene Dunstrohre, DN 100, demontieren, den anfallenden Schutt heruntertransportieren, abfahren und entsorgen.
Menge: 1,000 Stk

**02.04.0120 Vorh. Warmdachentlüfter demontieren, ...entsorgen**
Vorhandene Warmdachentlüfter, DN 100, demontieren, den anfallenden Schutt heruntertransportieren, abfahren und entsorgen.
Menge: 1,000 Stk

**02.04.0130 Vorh. Gullys mit Hassolit FK**
Vorhandene Gullys fachgerecht nach Werksvorschrift mit
HASSOLIT FKzwo eindichten.

DN: ____
Menge: 1,000 Stk

**02.04.0140 Vorh. Dunstrohre mit Hassolit FK**
Vorhandene Dunstrohre fachgerecht nach Werksvorschrift mit HASSOLIT FKzwo eindichten.

DN:____
Menge: 1,000 Stk

**02.04.0150 Vorh. Lichtkuppeln mit Hassolit FK**
Vorhandene Lichtkuppeln fachgerecht nach Werksvorschrift mit HASSOLIT FKzwo eindichten.

Nennweite: ____ x ____ mm
Menge: 1,000 Stk

**02.04.0160 Vorh. Stützen mit Hassolit FK**
Vorhandene Stützen/Profile fachgerecht nach Werksvorschrift mit HASSOLIT FKzwo eindichten.

Abmessungen: ____ x ____ mm
Menge: 1,000 Stk

**02.04.0170 Vorh. Antennemast mit Hassolit FK**
Vorhandenen Antennenmast fachgerecht nach Werksvorschift mit HASSOLIT FKzwo eindichten.

Durchmesser: ____ mm
Menge: 1,000 Stk

#### Abschnitt 02.05 Lichtkuppelinstandsetzung

**02.05.0010 Vorh. Lichtkuppel u. Bohle demont. u. entsorgen**
Vorhandene Lichtkuppel einschließlich der Holzbohle ausbauen, den anfallenden Schutt heruntertransportieren, abfahren und entsorgen.

Nenngröße: ____ x ____ cm
Menge: 1,000 Stk

**02.05.0020 Vorh. Lichtkuppeln komplett ausbauen, lagern**
Vorhandene Lichtkuppeln komplett ausbauen und zwecks Wiederverwendung auf der Baustelle lagern.

Nenngröße: ____ x ____ cm
Menge: 1,000 Stk

**02.05.0030 Lichtkuppelaufsatzkranz einfassen**
Lichtkuppelaufsatzkranz gründlich reinigen,mit HASSEROL V Bitumenvoranstrich grundieren,

mit einer Elastomer-Bitumen-Schweißbahn KUBIDRITT Classic,

Zuschnitt:  50 cm,

fachgerecht bis Oberkante Aufsatzkranz aufschweißen und dort mechanisch befestigen .

Nenngröße:  ____ x ____ cm
Menge: 1,000 Stk

**02.05.0040 Lichtkuppel-Oberschale, doppelschalig, Ersatz**
Lichtkuppel-Oberschale, doppelschalig, aus gegossenem Acrylglas, als Ersatz für Bruch, liefern und fachgerecht montieren.

Nenngröße:  _____ x _____ cm
Lichtes Öffnungsmaß:  _____ x _____ cm
Hersteller:  ________________
Menge: 1,000 Stk

**02.05.0050 Vorh. Lichtkuppel ausbauen, Bohlenkr., einfassen**
Vorhandene Lichtkuppel ausbauen, reinigen, auf der Baustelle lagern, einen Bohlenkranz, einseitig zur Dachfläche abgeschrägt, aus Nadelholz der Sortierklasse S 10, imprägniert,

Bohlenabmessungen: 5 x 19 cm,

liefern über dem vorhandenen Bohlenkranz fachgerecht einbauen, die bauseits lagernde Lichtkuppel fachgerecht montieren, mit
HASSEROL-V-Bitumenvoranstrich grundieren, mit einer Elastomer-Bitumen-Schweißbahn KUBIDRITT Classic, oberseitig farbig Schiefer,
unterseitig mit einem PP-Schnellschweißvlieskaschiert,

Zuschnitt: 50 cm,

fachgerecht bis Oberkante Aufsatzkranz aufschweißen, dort mechanisch befestigen und an die Abdichtung anschließen.

Nenngröße: ____ x ____ cm
Menge: 1,000 Stk

**02.05.0060 Lichtk. wie folgt: montieren, VA, bis OK einfassen**
Lichtkuppel wie folgt eindichten:

Nenngröße: ____ x ____ cm

- Lichtkuppel fachgerecht auf dem Bohlenkranz montieren.

- Lichtkuppel reinigen und mit HASSEROL-V Bitumenvoranstrich bis
  Oberkante Aufsatzkranz grundieren.

- Die oberste Lage der Dachabdichtung vollflächig bis zum
  aufgehenden Aufsatzkranz aufschweißen und zusätzlich mit einem
  Zulagestreifen aus der Elastomer-Bitumen-Schweißbahn
  KUBIDRITT Classic, oberseitig farbig beschiefert,

  Zuschnitt: 50 cm,

  liefern und fachgerecht bis Oberkante Aufsatzkranz aufschweißen,
  dort mechanisch befestigen und an die Abdichtung anschließen.
Menge: 1,000 Stk

**02.05.0070 Lichtk. Ausbauen, Bohlen, montieren, einfassen**
Lichtkuppelanschluss wie folgt herstellen:

Nenngröße: ____ x ____ cm

- Lichtkuppel ausbauen, reinigen und für die Wiederverwendung an
  der Baustelle lagern.

- imprägnierte Holzbohle, aus Nadelholz der Sortierklasse S 10
  mehrlagig, in Dicke der Wärmedämmung, 14 cm breit, liefern und
  auf dem Untergrund im Abstand von e< 75 cm fachgerecht
  mechanisch befestigen.

- imprägnierte Holzbohle, aus Nadelholz der Sortierklasse S 10,
  einseitig zur Dachfläche unter 45 Grad abgeschrägt, 5 cm dick,
  19 cm  breit, liefern, auf dem unteren Bohlenkranz
  fachgerecht mechanisch befestigen.

- Die erste Lage der Dachabdichtung ist bis zur  Innenkante des
  Bohlenkranzes zu führen.

- Lichtkuppelaufsatzkranz mit Schrauben und Unterlegscheiben, im
  Abstand von e< 30 cm fachgerecht mechanisch befestigen.

- Lichtkuppelflansch sorgfältig reinigen und mit HASSEROL V
  Bitumenvoranstrich grundieren.

- Die oberste Lage der Dachabdichtung vollflächig bis zum
  aufgehenden Aufsatzkranz aufschweißen und zusätzlich mit einem
  Zulagestreifen aus der Elastomer-Bitumen-Schweißbahn
  KUBIDRITT Classic, oberseitig farbig beschiefert,

  Zuschnitt: 50 cm,

  fachgerecht bis Oberkante Aufsatzkranz aufschweißen, dort
  mechanisch befestigen und an die Abdichtung anschließen.
Menge: 1,000 Stk

**02.05.0080 Vorhandenen Dachausstieg demontieren**
Vorhandenen Dachausstieg ausbauen, den anfallenden Schutt heruntertransportieren und abfahren.

Größe: ____ x ____ cm
Menge: 1,000 Stk

#### Abschnitt 02.06 Intensivbegrünung auf Massivdecke

**02.06.0010 Epoxidharzgrundierung**
Niedrigviskose, temperaturbeständige, penetrierfähige
Epoxidharz-Grundierung Sika Ergodur 500 Pro
nach TL/TP BEL-EP und ZTV-ING, Teil 7,
liefern und auf der Beton-Unterkonstruktion gemäß der Herstellervorschriften fachgerecht aufbringen.
Die erforderlichen Untergrundvorbereitung gemäß ZTV-ING,
Teil 7 (z.B. Kugelstrahlen) ist in den Preis einzurechnen und fachgerecht vor Beginn der Grundierungsarbeiten auszuführen.

Verbrauch: Sika Ergodur 500 Pro ca. 0,5 kg/m²
Inkl. Abstreuen der frischen Schichten mit ca. 0,8 kg/m²
Quarzsand der Körnung 0,2-0,7 mm
Menge: 1,000 m²

**02.06.0020 Hassodritt Vapor, vollflächig**
Elastomerbitumen-Dampfsperre
HASSODRITT VAPOR

gemäß DIN EN 13970, oberseitig mit einer feuchtigkeitsbeständigen
Granulatbestreuung versehen und mit einem Nahtstreifen aus Schnellschweißfolie kaschiert, unterseitig mit einer Schnellschweißfolie kaschiert, Einlage aus einem verstärktem Gewebe und Aluminium,
Länge:  5,0 m,
Breite:  1,0 m,
Dicke:  4,0 mm,
Brandverhalten:  Klasse E,
max. Zugkraft:  längs: 1300 N/50 mm,
  quer: 1500 N/50 mm,
max. Dehnung:  längs: 8 %,
  quer: 10 %,
Kaltbiegeverhalten:  - 30° C,
Wärmestandfestigkeit:  + 105° C,
sd - Wert:  sd > 1500 m,
liefern und fachgerecht mit mind. 8 cm Naht-  und 12 cm Stoßüberdeckung vollflächig aufschweißen.
Bei einer fachgerechten Verarbeitung ist die Tauglichkeit der fertig verlegte Dampfsperre für die Funktion einer behelfsmäßigen Abdichtung (Notabdichtung) gemäß der Verarbeitungsanweisungen für einen Zeitraum von mind. 6 Wochen gegeben.
Die Dampfsperre ist an allen An- und Abschlüssen bis Oberkante Dämmstoff hochzuführen.
Diese Leistung wird bis zu einer Höhe/Breite von 0,5 m nicht gesondert vergütet und ist in den Einheitspreis dieser Position einzurechnen.
Menge: 1,000 m²

**02.06.0030 PUR/PIR, 026-028 - Flachdachdämmplatte**
Hassothan PUR/PIR WLS 026-028 Flachdachdämmplatte Polyurethan-Hartschaum, gütegeschützt, gemäß DIN EN 13165,
mit beidseitiger Mineralvlies-Kaschierung,
Typ:  PUR/PIR 026-028 DAA dh,
Wärmeleitfähigkeit:  0,026 W/mK (ab 120 mm),
  0,027 W/mK (80 bis 119 mm),
  0,028 W/mK (bis 79 mm),
Baustoffklasse:  B2 nach DIN 4102-1,
Euroklasse:  E nach DIN 13501,
Druckspannung:  > 80 mm Stärke mind. 120 kPa,
  80 mm Stärke mind. 150 kPa,
Temperaturbeständigkeit:  - 30° C bis + 90° C,
  kurzfristig + 210 °C,
Kantenausbildung:  umlaufend Stufenfalz,
Standard-Abmessungen:  1200 x 600 mm,
Dämmstoffdicke:  50/60/80/100/120/140/160/180 mm,
liefern und mit Polymerbitumenklebemasse KOMBIPHALT vollflächig verklebt dicht gestoßen mit bitumengefüllten Fugen im Verband verlegen.
Verbrauch KOMBIPHALT:  ca. 3,5 kg/m²
Menge: 1,000 m²

**02.06.0040 Kubitekt**
Elastomerbitumen-Dachdichtungsbahn
KUBITEKT,

gem. DIN EN 20000-201 / -202,
Eigenschaftsklasse:  E1,
Anwendungstyp:  DU / BA,
beidseitig feinbesandet,
Länge:  7,5 m,
Breite:  1,08 m,
Dicke:  ca. 2,8 mm,
Brandverhalten:  Klasse E,
Einlage:  Glasgewebe 200g /m²,
Bruchwiderstand:  1300 N/50 mm,
Bruchdehnung:  7 %,
Kaltbiegeverhalten:  - 30° C,
Wärmestandfestigkeit:  + 110° C,
liefern und vollflächig mit mind. 8 cm Naht- und Stoßüberdeckung mit KOMBIPHALT Elastomerbitumen-Heißklebemasse im Gieß- und
Einrollverfahren verlegen.
Verbrauch KOMBIPHALT:  ca. 2,5 kg/m²
Menge: 1,000 m²

**02.06.0050 Kubigreen WS Wurzelschutzbahn**
Premium-Oberlagsbahn KUBIGREEN WS, für das Gründach,
aus hochwertig modifiziertem Polymerbitumen,
gemäß DIN SPEC 20000-201 / -202,
Eigenschaftsklasse:  E1,
Anwendungstyp:  DO / BA,
oberseitig beschiefert, unterseitig mit einem Spezial-Schnellschweißvlies mit Thermoindikator kaschiert.
Mit Prüfzeugnis gemäß den Anforderungen der Forschungsanstalt Landschaftsentwicklung Landschaftsbau e.V. (FLL) und der DIN 13948 auf Widerstand gegen Durchwurzelung,
Farbe:  basaltschwarz,
Länge:  5,0 m,
Breite.  1,0 m,
Dicke:  5,3 mm,
Einlage:  Polyestervlies >270 g/m²,
Brand von außen:  Broof(t1) im Systemaufbau nach
  Herstellerangaben,
Brandverhalten:  Klasse E,
max. Zugkraft:  1300 N/50 mm,
max. Dehnung:  50 %,
Kaltbiegeverhalten:  - 40° C,
Wärmestandfestigkeit:  + 123° C,
liefern und fachgerecht mit mind. 8 cm Naht- und 12 cm Stoßüberdeckung  vollflächig aufschweißen.
Menge: 1,000 m²

**02.06.0060 Schutzschicht aus Isolierschutzplatten**
*** Bedarfsposition ohne GB
Schutzschicht  aus Isolierschutzplatten, bestehend aus Polyurethan-Kautschuk,
Dicke:  10 mm,
Plattenabmessungen:  200 x 100 cm,
liefern und dicht gestoßen lose auf die Abdichtung verlegen.
Menge: 1,000 m²

### Bereich 03 Musterleistungstexte Systemaufbauten

#### Abschnitt 03.01 Flachdachinstandsetzung

**03.01.0010 Voruntersuchung**
Voruntersuchung des vorhandenen Bestandes als Bestandsaufnahme, Zustandsfeststellung und bei vorliegenden Schäden zur Ursachenermittlung in Bezug auf die Ziele und die Art der geplanten Maßnahme in Bezug auf den Abschnitt 5.3 der
DIN 18531-4:2005-11.

Das Ergebnis ist unter Berücksichtigung des Abschnittes 5.4 der
DIN 18531-4:2005-11 schriftlich zu protokollieren und mit aussagekräftigen und nachvollziehbaren Bildern zu versehen.

Vor Beginn der Arbeiten ist die vorhandene Situation in Bezug auf das Protokoll dem Bauherren ausführlich zu erläutern. Hierüber
ist im Anschluss an die Erläuterung das Protokoll seitens des Bauherren zu unterzeichnen.

Bei Bedarf sind nach der Erläuterung notwendige Änderungen zu der nachfolgend beschriebenen Ausführung dem Bauherren anzubieten.

Aus den Änderungen resultierende Mehr- oder Minderkosten sind gesondert abzurechnen und nicht Bestandteil dieses Angebotes.
Menge: 1,000 psch

**03.01.0020 Dachfläche reinigen, losen Schmutz abfegen, ...entsorgen**
Dachfläche sorgfältig reinigen, losen Schmutz abfegen,
den anfallenden Schutt heruntertransportieren, abfahren
und entsorgen.
Menge: 1,000 m²

**03.01.0030 Hasserol V 50**
Bitumenvoranstrich HASSEROL V 50, lösungsmittelhaltig,
liefern und im Streich- oder Rollverfahren satt deckend auf den
sauberen und trockenen Untergrund fachgerecht aufbringen.
Verbrauch:  0,35 l/m²
Der Voranstrich muss vor dem Aufbringen der nächsten Lage ausreichend ablüften.
Menge: 1,000 m²

**03.01.0040 Kubiflex SSB, punktweise**
*** Grundposition ZZ 1.0
Elastomerbitumen-Schweißbahn, Unterlage
KUBIFLEX SSB

gem. DIN SPEC 20000-201 / -202,
Bahntyp:  PYE-KTG S4,
Eigenschaftsklasse:  E1,
Anwendungstyp:  DU, DZ / BA,
oberseitig mit einer Spezialbestreuung beschichtet und unterseitig mit einem Schnellschweißvlies kaschiert,
Länge:  6,0 m,
Breite:  1,08 m,
Dicke:  4,1 mm,
Brandverhalten:  Klasse E,
max. Zugkraft:  1100 N/50 mm,
max. Dehnung:  10 %,
Kaltbiegeverhalten:  - 30° C,
Wärmestandfestigkeit:  + 110° C,
liefern und mit mind. 8 cm Naht- und 12 cm Stoßüberdeckung fachgerecht punktweise aufschweißen. Die Naht und Stoß- überdeckung ist vollflächig zu verschweißen.
Menge: 1,000 m²

**03.01.0050 Kubidritt Classic**
*** Grundposition ZZ 1.0
Original Elastomerbitumen-Schweißbahn
KUBIDRITT Classic

gem. DIN V 20000-201 / -202,
Eigenschaftsklasse:  E1,
Anwendungstyp:  DO / BA,
oberseitig beschiefert, unterseitig mit einer Spezialfolie kaschiert,
Einlage aus Polyestervlies > 300 g/m² mit zusätzlicher Längs- und Querverstärkung, mit amtlichem Prüfzeugnis gemäß DIN 52123 und 52133 für Höchstzugkraft, Dehnung, Kaltbiegeverhalten, Wärmestand- festigkeit, Dicke, Einlagengewicht und Wasserundurchlässigkeit, mit amtlichem Prüfzeugnis gemäß DIN 4102, Teil 7 auf Widerstandsfähigkeit gegen Flugfeuer und strahlende Wärme im Systemaufbau nach Herstellerangaben, mit amtlichem Prüfzeugnis gemäß DIN V ENV 1187 für Beanspruchung von Bedachungen durch Feuer von außen, Broof(t1) im Systemaufbau nach Herstellerangaben, mit amtlichem Prüfzeugnis gemäß DIN EN 1296 auf Alterungsbeständigkeit,
Hauptfarbe:  basaltschwarz,
Länge:  5,0 m,
Breite:  1,0 m,
Dicke:  5,3 mm,
Brandverhalten:  Klasse E,
Wasserdampfdiffusionswiderstandszahl:  µ = 35000,
max. Zugkraft:  1300 N/50 mm,
max. Dehnung:  60 %,
Kaltbiegeverhalten:  - 40° C,
Wärmestandfestigkeit:  + 123° C,
Alterungsbeständigkeit
gemäß DIN EN 1296:  Kaltbiegeverhalten nach
  Alterungszyklus
  < - 30° C,
liefern und mit mind. 8 cm Naht- und 12 cm Stoßüberdeckung fachgerecht vollflächig aufschweißen.
Menge: 1,000 m²

**03.01.0060 Kubidritt Sanierungsbahn**
*** Wahlposition ZZ 1.1
Elastomerbitumen-Schweißbahn
KUBIDRITT-Sanierungsbahn

gem. DIN V 20000-201,
Eigenschaftsklasse:  E1,
Anwendungstyp:  DO,
oberseitig beschiefert, unterseitig mit einer Schnellschweiß-Thermstreifen-Spezial- Kaschierung, Einlage aus Polyestervlies  > 300 g/m² mit zusätzlicher Längs- und Querverstärkung,
mit amtlichem Prüfzeugnis gemäß DIN 52123 und 52133 für Höchstzugkraft, Dehnung, Kaltbiegeverhalten, Wärmestandfestigkeit, Dicke, Einlagengewicht und Wasserundurchlässigkeit, mit amtlichem Prüfzeugnis gemäß DIN 4102-T7 auf Widerstandsfähigkeit gegen Flugfeuer undstrahlende Wärme  im Systemaufbau nach Herstellerangaben, mit amtlichem Prüfzeugnis gemäß DIN V ENV 1187 für Beanspruchung von Bedachungen durch Feuer von außen, Broof(t1) im Systemaufbau nach Herstellerangaben, mit amtlichem Prüfzeugnis gemäß UEAtc Ziffer 4.3 und DIN 52123 auf Alterungsbeständigkeit,
Hauptfarbe:  basaltschwarz,
Länge:  5,0 m,
Breite:  1,0 m,
Dicke:  5,3 mm,
Brandverhalten:  Klasse E,
max. Zugkraft:  1300 N/50 mm,
max. Dehnung:  60 %,
Kaltbiegeverhalten:  - 40° C,
Wärmestandfestigkeit:  + 123° C,
Kaltbiegeverhalten nach
Alterungszyklus:  < - 30° C,
Wasserdampfdiffusionswiderstandszahl:  µ = 35000,
liefern und mit mind. 8 cm Naht- und 12 cm Stoßüberdeckung durch ganzflächiges Anflämmen fachgerecht unterbrochen streifenweise
aufschweißen.

Die Verwendung von streifenweise bzw. punktweise verschweißten Oberlagsbahnen sind grundsätzlich mit dem Bauherren gesondert
schriftlich zu vereinbaren, da hierbei von den Vorgaben der Normen und Richtlinien, Oberlagen grundsätzlich vollflächig aufzuschweißen, objektbezogen abgewichen wird.
Menge: 1,000 m²

#### Abschnitt 03.02 Holzschalung mit konstruktivem Gefälle ohne Dämmung

**03.02.0010 Kubivent SN-H**
Elastomerbitumen-Unterlagsbahn
KUBIVENT SN-H

gem. DIN EN 20000-201,
Bahnentyp:  PYE-KTG - 3,0,
Eigenschaftsklasse:  E1,
Anwendungstyp:  DU,
im Nahtbereich selbstklebend mit schweißbarer
Sicherheits-Schweißnaht, für nagelbare Untergründe
(z.B. Holzschalung), oberseitig mit einer überschweißbaren
Spezialfolie kaschiert, unterseitig mit einer Lochfolien-Sand-Kombination als dauerhafte Trennlage versehen,
mit amtlichem Prüfzeugnis gemäß DIN 52123 und 52132 für Höchstzugkraft, Dehnung, Kaltbiegeverhalten, Wärmestandfestigkeit und Dicke, geprüft durch die MFPA Leipzig, Nr.PZ / 98-931a,
Länge:  8,0 m,
Breite:  1,08 m,
Dicke:  3,0 mm,
Einlage:  KTG,
Brandverhalten:  Klasse E,
max. Zugkraft:  längs: 1300 N/50 mm,
  quer: 1500 N/50 mm,
max. Dehnung:  längs: 8 %,
  quer: 10 %,
Kaltbiegeverhalten:  - 30° C,
Wärmestandfestigkeit:  + 100° C,
liefern und gemäß Verlegevorschrift fachgerecht mit mind. 8 cm Naht- und 12 cm Stoßüberdeckung lose auf dem nagelbaren Untergrund verlegen und mit zugelassenen Breitkopfstiften bzw.
bauaufsichtlich zugelassenen Befestigungselementen gemäß der gültigen Normen und Richtlinien verdeckt mechanisch befestigen.
Die erforderlichen Befestigungen außerhalb der Nahtbereiche einschließlich der erforderlichen Überarbeitung der Befestigungslinien mit 18 cm breiten Zuschnitten aus Hassopren sind in diese Position einzurechnen.
Die Wirkung der Sicherheitsnaht ist vor der Verschweißung der Nähte und Stöße auf volle Funktionsfähigkeit zu prüfen.
Die Nähte und Stöße müssen mit einem geeigneten Schweißbrenner (ggf. Nahtbrenner) voll verschweißt werden.
Bei notwendigen Befestigungen die den Reihenabstand der Bahnenüberdeckungen unterschreiten, sind die Befestiger bzw. Breitkopfstifte bahnenmittig bzw. in einer Drittelteilung in der Bahn zu setzen.
Diese Befestigungslinien sind mit 18 cm breiten Streifen aus Hassopren vollflächig im Flämmverfahren zu überschweißen.
Bei einer fachgerechten Verarbeitung ist die Tauglichkeit der fertig verlegte Unterlagsbahn für die Funktion einer behelfsmäßigen Abdichtung (Notabdichtung) gemäß der Verarbeitungsanweisungen für einen Zeitraum von mind. 6 Wochen gegeben.
Menge: 1,000 m²

**03.02.0020 Kubidritt Classic**
*** Grundposition ZZ 1.0
Original Elastomerbitumen-Schweißbahn
KUBIDRITT Classic

gem. DIN V 20000-201 / -202,
Eigenschaftsklasse:  E1,
Anwendungstyp:  DO / BA,
oberseitig beschiefert, unterseitig mit einer Spezialfolie kaschiert,
Einlage aus Polyestervlies > 300 g/m² mit zusätzlicher Längs- und Querverstärkung, mit amtlichem Prüfzeugnis gemäß DIN 52123 und 52133 für Höchstzugkraft, Dehnung, Kaltbiegeverhalten, Wärmestand- festigkeit, Dicke, Einlagengewicht und Wasserundurchlässigkeit, mit amtlichem Prüfzeugnis gemäß DIN 4102, Teil 7 auf Widerstandsfähigkeit gegen Flugfeuer und strahlende Wärme im Systemaufbau nach Herstellerangaben, mit amtlichem Prüfzeugnis gemäß DIN V ENV 1187 für Beanspruchung von Bedachungen durch Feuer von außen, Broof(t1) im Systemaufbau nach Herstellerangaben, mit amtlichem Prüfzeugnis gemäß DIN EN 1296 auf Alterungsbeständigkeit,
Hauptfarbe:  basaltschwarz,
Länge:  5,0 m,
Breite:  1,0 m,
Dicke:  5,3 mm,
Brandverhalten:  Klasse E,
Wasserdampfdiffusionswiderstandszahl:  µ = 35000,
max. Zugkraft:  1300 N/50 mm,
max. Dehnung:  60 %,
Kaltbiegeverhalten:  - 40° C,
Wärmestandfestigkeit:  + 123° C,
Alterungsbeständigkeit
gemäß DIN EN 1296:  Kaltbiegeverhalten nach
  Alterungszyklus
  < - 30° C,
liefern und mit mind. 8 cm Naht- und 12 cm Stoßüberdeckung fachgerecht vollflächig aufschweißen.
Menge: 1,000 m²

**03.02.0030 Kubidritt Plus**
*** Wahlposition ZZ 1.1
Elasto-Plastische Premium-Oberlagsbahn
KUBIDRITT PLUS
gem. DIN SPEC 20000-201,
Eigenschaftsklasse:  E1,
Anwendungstyp:  DO,
bestehend aus homogenem Spezialbitumen sowie einer hochreißfesten und extrem dehnfähigen Kombinationsträger-Einlage (KTP) für höchste Ansprüche.
Oberseitig mit einer hochwertigen deckungssicheren,
fein strukturierten und UV-beständigen Schiefersplittbeschichtung versehen, unterseitig mit einem Spezial-Schnellschweißvlies mit Thermoindikator kaschiert.
Durch die homogene, auf der Ober- und Unterseite gleichermaßen hochwertige elasto-plastische Polymerbitumenmasse ist  neben der einzigartigen Verarbeitungstechnik u.a. der hohe Widerstand gegen
den umweltbedingten thermo-oxidativen Prozess dauerhaft gewährleistet.
KUBIDRITT PLUS übertrifft die Anforderung der DIN 18531-T2 in der Dehnung um 100 % und in der Höchstzugkraft um mind. 75 % und steht in Kombination mit den weiteren technischen Werten für eine langfristig sichere Dachabdichtung.
Mit Prüfzeugnis gemäß DIN 52133 und 52123, mit Prüfzeugnis gemäß DIN 4102-T7 (Widerstandsfähigkeit gegen Flugfeuer und strahlende Wärme) im Systemaufbau nach Herstellerangaben,
mit Prüfzeugnis gemäß DIN V ENV 1187 für Beanspruchung von Bedachungen durch Feuer von außen, Broof(t1)  im Systemaufbau nach Herstellerangaben,
mit Prüfung auf Alterungsbeständigkeit gemäß UEAtc (4.3) und
DIN 52123, mit Prüfung gemäß DIN 13583 und DIN 16726
(Hagelschlag- und Perforationswiderstand), mit Prüfzeugnis gemäß DIN 1928 (Wasserdichtigkeit), mit amtlichen Prüfzeugnissen des Schälverhaltens, des Scherwiderstandes und der thermischen
Eigenschaften in Bezug auf die Alterungsbeständigkeit,
Hauptfarbe:  mélange,
Länge:  5,0 m,
Breite:  1,08 m,
Geradheit:  < 20 mm/10(DIN EN 1848-1),
Dicke:  5,3 mm,
Einlage:  KTP ( > 300 g/m²),
Wasserdichtheit:  bestanden bei 200 kPa/24h,
Brandverhalten:  Klasse E,
Schälfestigkeit:  > 70 N/cm,
Scherfestigkeit:  > 25 N/cm²,
Perforationswiderstand:  > 8500 mm (DIN 16726)
Hagelschlagwiderstand:  > 34 m/s (DIN 13583),
max. Zugkraft:  längs/quer > 1350/1450 N/50 mm,
max. Dehnung:  längs/quer > 40/40 %,
Widerstand gegen
stoßartige Belastung:  > 600 mm
Widerstand gegen
statische Belastung:  > 20 kg
Kaltbiegeverhalten:  Ober- und Unterseite  - 30° C,
Wärmestandfestigkeit:  Ober- und Unterseite  + 160° C,
Plastizitätsspanne:  190 K,
Alterungsverhalten gem. DIN 52123  entspricht einer Alterung von mind. 25 Jahren:  Kaltbiegeverhalten:  - 25° C,
  Wärmestandfestigkeit:  + 145° C,
liefern und mit mind. 8 cm Naht-  und 12 cm Stoßüberdeckung fachgerecht gemäß Verlegevorschrift und den gültigen Fachregeln vollflächig aufschweißen.

Als Alternative sind Hybrid-Bahnen (zwei durch die Trägereinlage getrennte Bitumenarten) nicht zulässig!
Menge: 1,000 m²

#### Abschnitt 03.03 Holzschalung mit konstruktivem Gefälle und Dämmung

**03.03.0010 Hassolan SN-H auf Holzschalung**
Elastomerbitumen-Alu-Dampfsperre mit Sicherheitsnaht,
HASSOLAN SN-H

im Nahtbereich selbstklebend mit schweißbarer Sicherheits-Schweißnaht, für nagelbare Untergründe (z.B. Holzschalung),
oberseitig mit einer Spezial-Besandung, unterseitig mit einer Lochfolien-Sand-Kombination und einem abziehbaren silikonisierten Streifen kaschiert, in den Längsnähten mit einem Sicher-heitsnahtstreifen ausgestattet,
Länge:  7,5 m,
Breite:  1,08 m,
Dicke:  2,8 mm,
Einlage:  KTG > 120 g/m²,
Brandverhalten:  Klasse E,
max. Zugkraft:  längs: 1300 N/50 mm,
  quer: 1500 N/50 mm,
max. Dehnung:  längs: 8 %,
  quer: 10 %,
Kaltbiegeverhalten:  - 30° C,
Wärmestandfestigkeit:  + 100° C,
sd - Wert:  sd > 1500 m,
liefern und fachgerecht gemäß Verlegevorschrift, in Anlehnung an die gültigen Richtlinien verdeckt, mit verzinkten Breitkopfstiften aufnageln.
Die Verarbeitung darf nur bis zu einer Mindesttemperatur von
+ 10° C und einer Maximaltemperatur von + 30° C erfolgen.
Die erforderlichen Befestigungen außerhalb der Nahtbereiche einschließlich der erforderlichen Überarbeitung der Befestigungslinien mit 18 cm breiten Zuschnitten aus Hassolan SN sind in diese Position einzurechnen.
Die Nähte mit einer Überdeckung von mind. 8 cm sind durch Abziehen des Randbereiches des Folienstreifens vollflächig zu verkleben. Die Stöße sind mit einer Überdeckung von mind. 12 cm durch thermische Aktivierung des Selbstklebebitumens ebenfalls vollflächig zu verkleben.
Die Sicherheitsnähte im Naht- und Stoßbereich sind durch fachgerechtes Verschweißen mit einem geeigneten Schweißbrenner und schwerer Andrückrolle wasserdicht zu schließen.
Die Klebekraft der Überdeckungen, insbesondere im T-Stoßbereich, ist sorgfältig zu prüfen und ggf.nachzuarbeiten.
Bei einer fachgerechten Verarbeitung ist die Tauglichkeit der fertig verlegte Dampfsperre für die Funktion einer behelfsmäßigen Abdichtung (Notabdichtung) gemäß der Verarbeitungsanweisungen für einen Zeitraum von mind. 6 Wochen gegeben.
Die Dampfsperre ist als Hassolan SN an allen An- und Abschlüssen bis Oberkante Dämmstoff hochzuführen.
Diese Leistung wird bis zu einer Höhe/Breite von 0,5 m nicht gesondert vergütet und ist in den Einheitspreis dieser Position einzurechnen.
Menge: 1,000 m²

**03.03.0020 PUR/PIR, 023, alukaschiert - Flachdachdämmplatte**
Hassothan PUR/PIR WLS 023 Flachdachdämmplatte Polyurethan-Hartschaum, gütegeschützt, gemäß DIN EN 13165,
Typ:  PUR 023 DAA dh,
Wärmeleitfähigkeit:  0,023 W/mK,
Baustoffklasse:  B2 nach DIN 4102-1,
Euroklasse:  E-s3d0 nach DIN 13501,
Druckspannung:  > 80 mm Stärke mind. 120 kPa,
  80 mm Stärke mind. 150 kPa,
Temperaturbeständigkeit:  - 30° C bis + 90° C,
  kurzfristig + 210 °C,
Kantenausbildung:  umlaufend Stufenfalz,
Standard-Abmessungen:  1200 x 600 mm,
Dämmstoffdicke:  60/80/100/120/140/160/180 mm,
mit beidseitiger Alu-Mehrlagen-Kaschierung mit Rasterdruck,
liefern und mit HassoStick PU-Dämmstoffkleber streifenweise verklebt dicht gestoßen im Verband verlegen.
Verbrauch HassoStick:  i.M. 85 ml/m²
Menge: 1,000 m²

**03.03.0030 Kubipren SN**
kaltselbstklebende Elastomerbitumen-Unterlagsbahn mit Sicherheits-Schweißnaht,
KUBIPREN SN

gem. DIN EN 20000-201 / -202,
Bahnentyp:  PYE-KTG KSP - 4,0,
Eigenschaftsklasse:  E1,
Anwendungstyp:  DU / BA,
oberseitig mit einer überschweißbaren Spezialfolie kaschiert, unterseitig mit einer Abziehfolie sowie einem Sicherheitsnahtstreifen
versehen,
Länge:  6,0 m,
Breite:  1,08 m,
Dicke:  4,0 mm,
Einlage:  KTG,
Brandverhalten:  Klasse E,
max. Zugkraft:  längs: 1300 N/50 mm,
  quer: 1500 N/50 mm,
max. Dehnung:  längs: 8 %,
  quer: 10 %,
Kaltbiegeverhalten:  - 30° C,
Wärmestandfestigkeit:  + 100° C,
liefern und fachgerecht gemäß Verlegevorschrift durch Abziehen der Schutzfolie auf den vorgenannten Dämmstoff mit mind. 8 cm Naht- und 12 cm Stoßüberdeckung verlegen. Die Nähte und Stöße müssen voll verschweißt werden.
Die Klebkraft zum Untergrund (Dämmstoff) ist vor Beginn der Arbeiten sowie in regelmäßigen Abständen wärend der Verarbeitung geprüft und beurteilt werden.
Bei einer fachgerechten Verarbeitung ist die Tauglichkeit der fertig verlegte Unterlagsbahn für die Funktion einer behelfsmäßigen Abdichtung (Notabdichtung) gemäß der Verarbeitungsanweisungen für einen Zeitraum von mind. 6 Wochen gegeben.
Menge: 1,000 m²

**03.03.0040 Kubidritt Classic**
Original Elastomerbitumen-Schweißbahn
KUBIDRITT Classic

gem. DIN V 20000-201 / -202,
Eigenschaftsklasse:  E1,
Anwendungstyp:  DO / BA,
oberseitig beschiefert, unterseitig mit einer Spezialfolie kaschiert,
Einlage aus Polyestervlies > 300 g/m² mit zusätzlicher Längs- und Querverstärkung, mit amtlichem Prüfzeugnis gemäß DIN 52123 und 52133 für Höchstzugkraft, Dehnung, Kaltbiegeverhalten, Wärmestand- festigkeit, Dicke, Einlagengewicht und Wasserundurchlässigkeit, mit amtlichem Prüfzeugnis gemäß DIN 4102, Teil 7 auf Widerstandsfähigkeit gegen Flugfeuer und strahlende Wärme im Systemaufbau nach Herstellerangaben, mit amtlichem Prüfzeugnis gemäß DIN V ENV 1187 für Beanspruchung von Bedachungen durch Feuer von außen, Broof(t1) im Systemaufbau nach Herstellerangaben, mit amtlichem Prüfzeugnis gemäß DIN EN 1296 auf Alterungsbeständigkeit,
Hauptfarbe:  basaltschwarz,
Länge:  5,0 m,
Breite:  1,0 m,
Dicke:  5,3 mm,
Brandverhalten:  Klasse E,
Wasserdampfdiffusionswiderstandszahl:  µ = 35000,
max. Zugkraft:  1300 N/50 mm,
max. Dehnung:  60 %,
Kaltbiegeverhalten:  - 40° C,
Wärmestandfestigkeit:  + 123° C,
Alterungsbeständigkeit
gemäß DIN EN 1296:  Kaltbiegeverhalten nach
  Alterungszyklus
  < - 30° C,
liefern und mit mind. 8 cm Naht- und 12 cm Stoßüberdeckung fachgerecht vollflächig aufschweißen.
Menge: 1,000 m²

#### Abschnitt 03.04 Dachterrasse/Loggia mit massiver Unterkonstruktion

**03.04.0010 Hasserol V**
Bitumenvoranstrich HASSEROL V, lösungsmittelarm,
liefern und im Streich- oder Rollverfahren satt deckend auf den
sauberen und trockenen Untergrund fachgerecht aufbringen.
Verbrauch:  0,5 l/m²
Der Voranstrich muss vor dem Aufbringen der nächsten Lage ausreichend abtrocknen.
Menge: 1,000 m²

**03.04.0020 Hassodritt Vapor, vollflächig**
Elastomerbitumen-Dampfsperre
HASSODRITT VAPOR

gemäß DIN EN 13970, oberseitig mit einer feuchtigkeitsbeständigen
Granulatbestreuung versehen und mit einem Nahtstreifen aus Schnellschweißfolie kaschiert, unterseitig mit einer Schnellschweißfolie kaschiert, Einlage aus einem verstärktem Gewebe und Aluminium,
Länge:  5,0 m,
Breite:  1,0 m,
Dicke:  4,0 mm,
Brandverhalten:  Klasse E,
max. Zugkraft:  längs: 1300 N/50 mm,
  quer: 1500 N/50 mm,
max. Dehnung:  längs: 8 %,
  quer: 10 %,
Kaltbiegeverhalten:  - 30° C,
Wärmestandfestigkeit:  + 105° C,
sd - Wert:  sd > 1500 m,
liefern und fachgerecht mit mind. 8 cm Naht-  und 12 cm Stoßüberdeckung vollflächig aufschweißen.
Bei einer fachgerechten Verarbeitung ist die Tauglichkeit der fertig verlegte Dampfsperre für die Funktion einer behelfsmäßigen Abdichtung (Notabdichtung) gemäß der Verarbeitungsanweisungen für einen Zeitraum von mind. 6 Wochen gegeben.
Die Dampfsperre ist an allen An- und Abschlüssen bis Oberkante Dämmstoff hochzuführen.
Diese Leistung wird bis zu einer Höhe/Breite von 0,5 m nicht gesondert vergütet und ist in den Einheitspreis dieser Position einzurechnen.
Menge: 1,000 m²

**03.04.0030 PUR/PIR, 023 Gefälledämmplatten**
Hassothan PUR/PIR WLS 023 Gefälleämmplatten
Polyurethan-Hartschaum, gütegeschützt, gemäß DIN EN 13165,
mit beidseitiger Alu-Mehrlagen-Kaschierung mit Rasterdruck,
Typ:  PUR 023 DAA dh,
Wärmeleitfähigkeit:  0,023 W/mK,
Baustoffklasse:  B2 nach DIN 4102-1,
Euroklasse:  B-s2d0 nach DIN 13501,
Druckfestigkeit:  > 80 mm Stärke mind. 120 kPa,
  80 mm Stärke mind. 150 kPa,
Temperaturbeständigkeit:  - 30° C bis + 90° C,
  kurzfristig + 210 °C,
Kantenausbildung:  glatt,
Plattenabmessungen:  1200 x 1200 mm,
Gefälle:  2,1 %,
Anfangsdicke:  ............... mm,
Mittlere Plattendicke:  ............... mm,
Enddicke:  ............... mm,
als Punkt- oder Linienentwässerung mit Kehl- und Gratplatten konstruiert,
liefern und nach dem vom Hersteller mitzuliefernden Verlegeplan mit  HassoStick-PU-Dämmstoffkleber einlagig/mehrlagig mit dicht gestoßenen Fugen im Verband auf der Dampfsperre fachgerecht verklebt verlegen. Ab einer Gefällestrecke von > 4 m ist system- bedingt das Gefälledach mehrlagig zu verlegen.
Das Gefälledach-System basiert auf einer Systemdämmung mit
4 Standardgefälleplatten (von 25 bis 125 mm) die anhand der Dachgeometrie mit ebenen Dämmplatten unterfüttert, jede Dämmstoffdicke ermöglicht.
Verbrauch HassoStick:  i.M. 85 ml/m²  (pro Dämmlage)
Menge: 1,000 m²

**03.04.0040 Kubipren SN**
kaltselbstklebende Elastomerbitumen-Unterlagsbahn mit Sicherheits-Schweißnaht,
KUBIPREN SN

gem. DIN EN 20000-201 / -202,
Bahnentyp:  PYE-KTG KSP - 4,0,
Eigenschaftsklasse:  E1,
Anwendungstyp:  DU / BA,
oberseitig mit einer überschweißbaren Spezialfolie kaschiert, unterseitig mit einer Abziehfolie sowie einem Sicherheitsnahtstreifen
versehen,
Länge:  6,0 m,
Breite:  1,08 m,
Dicke:  4,0 mm,
Einlage:  KTG,
Brandverhalten:  Klasse E,
max. Zugkraft:  längs: 1300 N/50 mm,
  quer: 1500 N/50 mm,
max. Dehnung:  längs: 8 %,
  quer: 10 %,
Kaltbiegeverhalten:  - 30° C,
Wärmestandfestigkeit:  + 100° C,
liefern und fachgerecht gemäß Verlegevorschrift durch Abziehen der Schutzfolie auf den vorgenannten Dämmstoff mit mind. 8 cm Naht- und 12 cm Stoßüberdeckung verlegen. Die Nähte und Stöße müssen voll verschweißt werden.
Die Klebkraft zum Untergrund (Dämmstoff) ist vor Beginn der Arbeiten sowie in regelmäßigen Abständen wärend der Verarbeitung geprüft und beurteilt werden.
Bei einer fachgerechten Verarbeitung ist die Tauglichkeit der fertig verlegte Unterlagsbahn für die Funktion einer behelfsmäßigen Abdichtung (Notabdichtung) gemäß der Verarbeitungsanweisungen für einen Zeitraum von mind. 6 Wochen gegeben.
Menge: 1,000 m²

**03.04.0050 Kubidritt Classic**
Original Elastomerbitumen-Schweißbahn
KUBIDRITT Classic

gem. DIN V 20000-201 / -202,
Eigenschaftsklasse:  E1,
Anwendungstyp:  DO / BA,
oberseitig beschiefert, unterseitig mit einer Spezialfolie kaschiert,
Einlage aus Polyestervlies > 300 g/m² mit zusätzlicher Längs- und Querverstärkung, mit amtlichem Prüfzeugnis gemäß DIN 52123 und 52133 für Höchstzugkraft, Dehnung, Kaltbiegeverhalten, Wärmestand- festigkeit, Dicke, Einlagengewicht und Wasserundurchlässigkeit, mit amtlichem Prüfzeugnis gemäß DIN 4102, Teil 7 auf Widerstandsfähigkeit gegen Flugfeuer und strahlende Wärme im Systemaufbau nach Herstellerangaben, mit amtlichem Prüfzeugnis gemäß DIN V ENV 1187 für Beanspruchung von Bedachungen durch Feuer von außen, Broof(t1) im Systemaufbau nach Herstellerangaben, mit amtlichem Prüfzeugnis gemäß DIN EN 1296 auf Alterungsbeständigkeit,
Hauptfarbe:  basaltschwarz,
Länge:  5,0 m,
Breite:  1,0 m,
Dicke:  5,3 mm,
Brandverhalten:  Klasse E,
Wasserdampfdiffusionswiderstandszahl:  µ = 35000,
max. Zugkraft:  1300 N/50 mm,
max. Dehnung:  60 %,
Kaltbiegeverhalten:  - 40° C,
Wärmestandfestigkeit:  + 123° C,
Alterungsbeständigkeit
gemäß DIN EN 1296:  Kaltbiegeverhalten nach
  Alterungszyklus
  < - 30° C,
liefern und mit mind. 8 cm Naht- und 12 cm Stoßüberdeckung fachgerecht vollflächig aufschweißen.
Menge: 1,000 m²

**03.04.0060 Flächendrainage AquaDrain FE**
Flächendrainageelement, Entwässerungssystem in alle Richtungen, abgedeckt mit einem wasserdurchlässigen Spezialvlies mit seitlicher Überdeckung,

Abmessung:  1,25 x 0,60 m,
Überlappung:  5 cm,
Stärke:  10 mm,

liefern und dicht gestoßen verlegen.
Menge: 1,000 m²

**03.04.0070 Splittschüttung mit Betongehwegplatten**
Splittschüttung aus gewaschenem, humusfreiem Material,

Körnung:  3/5 mm,
Dicke:  mind. 30 mm

liefern und gleichmäßig verteilt auf die vorgenannte Drainageplatte aufbringen, planeben abziehen und mit Betongehwegplatten,

Abmessungen:  40 x 40 cm,
Dicke:  mind. 40 mm,

fachgerecht belegen.
Menge: 1,000 m²

#### Abschnitt 03.05 Massivdecke mit konstruktivem Gefälle

**03.05.0010 Hasserol V**
Bitumenvoranstrich HASSEROL V, lösungsmittelarm,
liefern und im Streich- oder Rollverfahren satt deckend auf den
sauberen und trockenen Untergrund fachgerecht aufbringen.
Verbrauch:  0,5 l/m²
Der Voranstrich muss vor dem Aufbringen der nächsten Lage ausreichend abtrocknen.
Menge: 1,000 m²

**03.05.0020 Hassodritt Vapor, vollflächig**
Elastomerbitumen-Dampfsperre
HASSODRITT VAPOR

gemäß DIN EN 13970, oberseitig mit einer feuchtigkeitsbeständigen
Granulatbestreuung versehen und mit einem Nahtstreifen aus Schnellschweißfolie kaschiert, unterseitig mit einer Schnellschweißfolie kaschiert, Einlage aus einem verstärktem Gewebe und Aluminium,
Länge:  5,0 m,
Breite:  1,0 m,
Dicke:  4,0 mm,
Brandverhalten:  Klasse E,
max. Zugkraft:  längs: 1300 N/50 mm,
  quer: 1500 N/50 mm,
max. Dehnung:  längs: 8 %,
  quer: 10 %,
Kaltbiegeverhalten:  - 30° C,
Wärmestandfestigkeit:  + 105° C,
sd - Wert:  sd > 1500 m,
liefern und fachgerecht mit mind. 8 cm Naht-  und 12 cm Stoßüberdeckung vollflächig aufschweißen.
Bei einer fachgerechten Verarbeitung ist die Tauglichkeit der fertig verlegte Dampfsperre für die Funktion einer behelfsmäßigen Abdichtung (Notabdichtung) gemäß der Verarbeitungsanweisungen für einen Zeitraum von mind. 6 Wochen gegeben.
Die Dampfsperre ist an allen An- und Abschlüssen bis Oberkante Dämmstoff hochzuführen.
Diese Leistung wird bis zu einer Höhe/Breite von 0,5 m nicht gesondert vergütet und ist in den Einheitspreis dieser Position einzurechnen.
Menge: 1,000 m²

**03.05.0030 EPS 035 DAA dm, Platten, unkasch., mit Falz**
HASSOPOR Polystyrol-Hartschaumplatten

aus Polystyrol-Hartschaum EPS nach DIN EN 13 163,
HFCKW-, FCKW- und HFKW-frei,
Anwendung EPS 035 DAA dm, > 100 kPa nach DIN V 4108, Teil 10,
Wärmeleitfähigkeit:  0,035 W/(mK),
Baustoffklasse:  B2 nach DIN 4102,
Euroklasse:  E nach DIN EN 13 501,
Kantenausbildung:  Stufenfalz umlaufend,
Dämmstoffdicke:  ................ mm,
liefern und streifenweise mit HassoStick PU-Dämmstoffkleber dicht gestoßen fachgerecht verlegen.
Verbrauch HassoStick
PU-Dämmstoffkleber:  i.M. 85 ml/m²
Menge: 1,000 m²

**03.05.0040 Kubipren SN**
kaltselbstklebende Elastomerbitumen-Unterlagsbahn mit Sicherheits-Schweißnaht,
KUBIPREN SN

gem. DIN EN 20000-201 / -202,
Bahnentyp:  PYE-KTG KSP - 4,0,
Eigenschaftsklasse:  E1,
Anwendungstyp:  DU / BA,
oberseitig mit einer überschweißbaren Spezialfolie kaschiert, unterseitig mit einer Abziehfolie sowie einem Sicherheitsnahtstreifen
versehen,
Länge:  6,0 m,
Breite:  1,08 m,
Dicke:  4,0 mm,
Einlage:  KTG,
Brandverhalten:  Klasse E,
max. Zugkraft:  längs: 1300 N/50 mm,
  quer: 1500 N/50 mm,
max. Dehnung:  längs: 8 %,
  quer: 10 %,
Kaltbiegeverhalten:  - 30° C,
Wärmestandfestigkeit:  + 100° C,
liefern und fachgerecht gemäß Verlegevorschrift durch Abziehen der Schutzfolie auf den vorgenannten Dämmstoff mit mind. 8 cm Naht- und 12 cm Stoßüberdeckung verlegen. Die Nähte und Stöße müssen voll verschweißt werden.
Die Klebkraft zum Untergrund (Dämmstoff) ist vor Beginn der Arbeiten sowie in regelmäßigen Abständen wärend der Verarbeitung geprüft und beurteilt werden.
Bei einer fachgerechten Verarbeitung ist die Tauglichkeit der fertig verlegte Unterlagsbahn für die Funktion einer behelfsmäßigen Abdichtung (Notabdichtung) gemäß der Verarbeitungsanweisungen für einen Zeitraum von mind. 6 Wochen gegeben.
Menge: 1,000 m²

**03.05.0050 Kubidritt Classic**
Original Elastomerbitumen-Schweißbahn
KUBIDRITT Classic

gem. DIN V 20000-201 / -202,
Eigenschaftsklasse:  E1,
Anwendungstyp:  DO / BA,
oberseitig beschiefert, unterseitig mit einer Spezialfolie kaschiert,
Einlage aus Polyestervlies > 300 g/m² mit zusätzlicher Längs- und Querverstärkung, mit amtlichem Prüfzeugnis gemäß DIN 52123 und 52133 für Höchstzugkraft, Dehnung, Kaltbiegeverhalten, Wärmestand- festigkeit, Dicke, Einlagengewicht und Wasserundurchlässigkeit, mit amtlichem Prüfzeugnis gemäß DIN 4102, Teil 7 auf Widerstandsfähigkeit gegen Flugfeuer und strahlende Wärme im Systemaufbau nach Herstellerangaben, mit amtlichem Prüfzeugnis gemäß DIN V ENV 1187 für Beanspruchung von Bedachungen durch Feuer von außen, Broof(t1) im Systemaufbau nach Herstellerangaben, mit amtlichem Prüfzeugnis gemäß DIN EN 1296 auf Alterungsbeständigkeit,
Hauptfarbe:  basaltschwarz,
Länge:  5,0 m,
Breite:  1,0 m,
Dicke:  5,3 mm,
Brandverhalten:  Klasse E,
Wasserdampfdiffusionswiderstandszahl:  µ = 35000,
max. Zugkraft:  1300 N/50 mm,
max. Dehnung:  60 %,
Kaltbiegeverhalten:  - 40° C,
Wärmestandfestigkeit:  + 123° C,
Alterungsbeständigkeit
gemäß DIN EN 1296:  Kaltbiegeverhalten nach
  Alterungszyklus
  < - 30° C,
liefern und mit mind. 8 cm Naht- und 12 cm Stoßüberdeckung fachgerecht vollflächig aufschweißen.
Menge: 1,000 m²

#### Abschnitt 03.06 Massivdecke ohne konstruktives Gefälle

**03.06.0010 Hasserol V**
Bitumenvoranstrich HASSEROL V, lösungsmittelarm,
liefern und im Streich- oder Rollverfahren satt deckend auf den
sauberen und trockenen Untergrund fachgerecht aufbringen.
Verbrauch:  0,5 l/m²
Der Voranstrich muss vor dem Aufbringen der nächsten Lage ausreichend abtrocknen.
Menge: 1,000 m²

**03.06.0020 Hassodritt Vapor, vollflächig**
Elastomerbitumen-Dampfsperre
HASSODRITT VAPOR

gemäß DIN EN 13970, oberseitig mit einer feuchtigkeitsbeständigen
Granulatbestreuung versehen und mit einem Nahtstreifen aus Schnellschweißfolie kaschiert, unterseitig mit einer Schnellschweißfolie kaschiert, Einlage aus einem verstärktem Gewebe und Aluminium,
Länge:  5,0 m,
Breite:  1,0 m,
Dicke:  4,0 mm,
Brandverhalten:  Klasse E,
max. Zugkraft:  längs: 1300 N/50 mm,
  quer: 1500 N/50 mm,
max. Dehnung:  längs: 8 %,
  quer: 10 %,
Kaltbiegeverhalten:  - 30° C,
Wärmestandfestigkeit:  + 105° C,
sd - Wert:  sd > 1500 m,
liefern und fachgerecht mit mind. 8 cm Naht-  und 12 cm Stoßüberdeckung vollflächig aufschweißen.
Bei einer fachgerechten Verarbeitung ist die Tauglichkeit der fertig verlegte Dampfsperre für die Funktion einer behelfsmäßigen Abdichtung (Notabdichtung) gemäß der Verarbeitungsanweisungen für einen Zeitraum von mind. 6 Wochen gegeben.
Die Dampfsperre ist an allen An- und Abschlüssen bis Oberkante Dämmstoff hochzuführen.
Diese Leistung wird bis zu einer Höhe/Breite von 0,5 m nicht gesondert vergütet und ist in den Einheitspreis dieser Position einzurechnen.
Menge: 1,000 m²

**03.06.0030 EPS 035 DAA dm, Gefälledämmung, unkaschiert**
HASSOPOR Hartschaum-Gefälledach

aus Polystyrol-Hartschaum EPS nach DIN EN 13 163,
HFCKW-, FCKW- und HFKW-frei,
Anwendung EPS 035 DAA dm, > 100 kPa nach DIN V 4108, Teil 10,
Wärmeleitfähigkeit:  0,035 W/(mK),
Baustoffklasse:  B2 nach DIN 4102,
Euroklasse:  E nach DIN EN 13 501,
Gefälle  ............... %,
Anfangsdicke:  ............... mm,
mittlere Dicke:  ............... mm,
Enddicke:  ............... mm,
U-Wert der
Gefälledämmschicht
nach DIN EN ISO 6946:  ............... W/m²K,
Abmessungen der Platten: 500 / 1000 x 1000 mm,
liefern und streifenweise mit HassoStick PU-Dämmstoffkleber dicht gestoßen fachgerecht verlegen.
Verbrauch HassoStick
PU-Dämmstoffkleber:  i.M. 85 ml/m²
Menge: 1,000 m²

**03.06.0040 Kubipren SN**
kaltselbstklebende Elastomerbitumen-Unterlagsbahn mit Sicherheits-Schweißnaht,
KUBIPREN SN

gem. DIN EN 20000-201 / -202,
Bahnentyp:  PYE-KTG KSP - 4,0,
Eigenschaftsklasse:  E1,
Anwendungstyp:  DU / BA,
oberseitig mit einer überschweißbaren Spezialfolie kaschiert, unterseitig mit einer Abziehfolie sowie einem Sicherheitsnahtstreifen
versehen,
Länge:  6,0 m,
Breite:  1,08 m,
Dicke:  4,0 mm,
Einlage:  KTG,
Brandverhalten:  Klasse E,
max. Zugkraft:  längs: 1300 N/50 mm,
  quer: 1500 N/50 mm,
max. Dehnung:  längs: 8 %,
  quer: 10 %,
Kaltbiegeverhalten:  - 30° C,
Wärmestandfestigkeit:  + 100° C,
liefern und fachgerecht gemäß Verlegevorschrift durch Abziehen der Schutzfolie auf den vorgenannten Dämmstoff mit mind. 8 cm Naht- und 12 cm Stoßüberdeckung verlegen. Die Nähte und Stöße müssen voll verschweißt werden.
Die Klebkraft zum Untergrund (Dämmstoff) ist vor Beginn der Arbeiten sowie in regelmäßigen Abständen wärend der Verarbeitung geprüft und beurteilt werden.
Bei einer fachgerechten Verarbeitung ist die Tauglichkeit der fertig verlegte Unterlagsbahn für die Funktion einer behelfsmäßigen Abdichtung (Notabdichtung) gemäß der Verarbeitungsanweisungen für einen Zeitraum von mind. 6 Wochen gegeben.
Menge: 1,000 m²

**03.06.0050 Kubidritt Classic**
Original Elastomerbitumen-Schweißbahn
KUBIDRITT Classic

gem. DIN V 20000-201 / -202,
Eigenschaftsklasse:  E1,
Anwendungstyp:  DO / BA,
oberseitig beschiefert, unterseitig mit einer Spezialfolie kaschiert,
Einlage aus Polyestervlies > 300 g/m² mit zusätzlicher Längs- und Querverstärkung, mit amtlichem Prüfzeugnis gemäß DIN 52123 und 52133 für Höchstzugkraft, Dehnung, Kaltbiegeverhalten, Wärmestand- festigkeit, Dicke, Einlagengewicht und Wasserundurchlässigkeit, mit amtlichem Prüfzeugnis gemäß DIN 4102, Teil 7 auf Widerstandsfähigkeit gegen Flugfeuer und strahlende Wärme im Systemaufbau nach Herstellerangaben, mit amtlichem Prüfzeugnis gemäß DIN V ENV 1187 für Beanspruchung von Bedachungen durch Feuer von außen, Broof(t1) im Systemaufbau nach Herstellerangaben, mit amtlichem Prüfzeugnis gemäß DIN EN 1296 auf Alterungsbeständigkeit,
Hauptfarbe:  basaltschwarz,
Länge:  5,0 m,
Breite:  1,0 m,
Dicke:  5,3 mm,
Brandverhalten:  Klasse E,
Wasserdampfdiffusionswiderstandszahl:  µ = 35000,
max. Zugkraft:  1300 N/50 mm,
max. Dehnung:  60 %,
Kaltbiegeverhalten:  - 40° C,
Wärmestandfestigkeit:  + 123° C,
Alterungsbeständigkeit
gemäß DIN EN 1296:  Kaltbiegeverhalten nach
  Alterungszyklus
  < - 30° C,
liefern und mit mind. 8 cm Naht- und 12 cm Stoßüberdeckung fachgerecht vollflächig aufschweißen.
Menge: 1,000 m²

#### Abschnitt 03.07 Massivdecke mit Umkehrdach

**03.07.0010 Hasserol V**
Bitumenvoranstrich HASSEROL V, lösungsmittelarm,
liefern und im Streich- oder Rollverfahren satt deckend auf den
sauberen und trockenen Untergrund fachgerecht aufbringen.
Verbrauch:  0,5 l/m²
Der Voranstrich muss vor dem Aufbringen der nächsten Lage ausreichend abtrocknen.
Menge: 1,000 m²

**03.07.0020 Kubiflex SSB vollflächig**
Elastomerbitumen-Schweißbahn, Unterlage
KUBIFLEX SSB

gem. DIN SPEC 20000-201 / -202,
Bahntyp:  PYE-KTG S4,
Eigenschaftsklasse:  E1,
Anwendungstyp:  DU, DZ / BA,
oberseitig mit einer Spezialbestreuung beschichtet und unterseitig mit einem Schnellschweißvlies kaschiert,
Länge:  6,0 m,
Breite:  1,08 m,
Dicke:  4,1 mm,
Brandverhalten:  Klasse E,
max. Zugkraft:  1100 N/50 mm,
max. Dehnung:  10 %,
Kaltbiegeverhalten:  - 30° C,
Wärmestandfestigkeit:  + 110° C,
liefern und mit mind. 8 cm Naht- und 12 cm Stoßüberdeckung vollflächig aufschweißen.
Menge: 1,000 m²

**03.07.0030 Kubidritt Classic**
Original Elastomerbitumen-Schweißbahn
KUBIDRITT Classic

gem. DIN V 20000-201 / -202,
Eigenschaftsklasse:  E1,
Anwendungstyp:  DO / BA,
oberseitig beschiefert, unterseitig mit einer Spezialfolie kaschiert,
Einlage aus Polyestervlies > 300 g/m² mit zusätzlicher Längs- und Querverstärkung, mit amtlichem Prüfzeugnis gemäß DIN 52123 und 52133 für Höchstzugkraft, Dehnung, Kaltbiegeverhalten, Wärmestand- festigkeit, Dicke, Einlagengewicht und Wasserundurchlässigkeit, mit amtlichem Prüfzeugnis gemäß DIN 4102, Teil 7 auf Widerstandsfähigkeit gegen Flugfeuer und strahlende Wärme im Systemaufbau nach Herstellerangaben, mit amtlichem Prüfzeugnis gemäß DIN V ENV 1187 für Beanspruchung von Bedachungen durch Feuer von außen, Broof(t1) im Systemaufbau nach Herstellerangaben, mit amtlichem Prüfzeugnis gemäß DIN EN 1296 auf Alterungsbeständigkeit,
Hauptfarbe:  basaltschwarz,
Länge:  5,0 m,
Breite:  1,0 m,
Dicke:  5,3 mm,
Brandverhalten:  Klasse E,
Wasserdampfdiffusionswiderstandszahl:  µ = 35000,
max. Zugkraft:  1300 N/50 mm,
max. Dehnung:  60 %,
Kaltbiegeverhalten:  - 40° C,
Wärmestandfestigkeit:  + 123° C,
Alterungsbeständigkeit
gemäß DIN EN 1296:  Kaltbiegeverhalten nach
  Alterungszyklus
  < - 30° C,
liefern und mit mind. 8 cm Naht- und 12 cm Stoßüberdeckung fachgerecht vollflächig aufschweißen.
Menge: 1,000 m²

**03.07.0040 XPS-Dämmung - Styrodur 3035 CS**
Wärmedämmschicht für bekieste Umkehrdächer aus extrudiertem Polystyrol-Hartschaum (XPS), frei von halogenierten Treibmitteln,
entsprechend DIN EN 13164,
Anwendung XPS DUK dh nach DIN V 4108, Teil 10,
Bemessungswert der
Wärmeleitfähigkeit:  0,032 W/(mK),
Brandverhalten:  Euroklasse E (DIN EN 13501-1),
Druckspannung bei
10% Stauchung:  300 kPa (DIN EN 826),
Langzeit-Kriechverhalten
(50 Jahre) bei 2%
Stauchung  130 kPa (DIN EN 1606),
Kantenausbildung:  umlaufend Stufenfalz,
Deckmaß:  1250 x 600 mm,
Dämmstoffdicke:  ___ mm,
Leitfabrikat:  Styrodur 3035 CS,

angeb. Fabrikat:  ...............................................................,
liefern und einlagig, dicht gestossen, im Verband auf der Abdichtung lose  verlegen. Einschließlich dem Herstellen aller erforderlichen Schnitte in An- und Abschlussbereichen und Anarbeiten an alle Durchdringungen.
Menge: 1,000 m²

**03.07.0050 Systemvlies - BACHL LiquiStopp LS**
Hochdiffusionsoffene, wasserableitende Trennlage speziell für die
Anwendung im Umkehrdach,
Typ:  PP-Vlies mit innenliegendem  microporösem Film,
Brandverhalten:  RtF-E (DIN EN 13501-1),
Wasserdampfdurchlässigkeit:  sd-Wert 0,02 m (- 0,01 / + 0,025)
  (EN ISO 12572),
Leitfabrikat:  BACHL LiquiStopp LS,

angeb. Fabrikat:  .........................................................,
liefern und an den Dacheinläufen beginnend mit mindestens 15 cm Überdeckung auf der XPS-Dämmung lose verlegen.
Menge: 1,000 m²

**03.07.0060 Kiesschüttung**
Kiesschüttung aus gewaschenem, rundkörnigem, humusfreiem Material (Anteile an gebrochenem Korn sind zulässig),

Körnung:  16/32 mm,
Dicke:  mind. 50 mm,

liefern und gleichmäßig verteilt auf die Trennlage aufbringen.
Menge: 1,000 m²

#### Abschnitt 03.08 Porenbeton-Dachplatten mit konstruktivem Gefälle und Dämmung

**03.08.0010 Hasserol V**
Bitumenvoranstrich HASSEROL V, lösungsmittelarm,
liefern und im Streich- oder Rollverfahren satt deckend auf den
sauberen und trockenen Untergrund fachgerecht aufbringen.
Verbrauch:  0,5 l/m²
Der Voranstrich muss vor dem Aufbringen der nächsten Lage ausreichend abtrocknen.
Menge: 1,000 m²

**03.08.0020 Schleppstreifen aus Hassotekt G200 DD**
Schleppstreifen aus HASSOTEKT G200 DD, unterseitig grob bestreut,
Zuschnitt:  20 cm,
liefern und lose über die Auflagerfugen der Dachplatten verlegen. Die Schleppstreifen sind einseitig gegen Verrutschen zu sichern.
Menge: 1,000 m

**03.08.0030 Hassodritt Vapor, vollflächig**
*** Grundposition ZZ 1.0
Elastomerbitumen-Dampfsperre
HASSODRITT VAPOR

gemäß DIN EN 13970, oberseitig mit einer feuchtigkeitsbeständigen
Granulatbestreuung versehen und mit einem Nahtstreifen aus Schnellschweißfolie kaschiert, unterseitig mit einer Schnellschweißfolie kaschiert, Einlage aus einem verstärktem Gewebe und Aluminium,
Länge:  5,0 m,
Breite:  1,0 m,
Dicke:  4,0 mm,
Brandverhalten:  Klasse E,
max. Zugkraft:  längs: 1300 N/50 mm,
  quer: 1500 N/50 mm,
max. Dehnung:  längs: 8 %,
  quer: 10 %,
Kaltbiegeverhalten:  - 30° C,
Wärmestandfestigkeit:  + 105° C,
sd - Wert:  sd > 1500 m,
liefern und fachgerecht mit mind. 8 cm Naht-  und 12 cm Stoßüberdeckung vollflächig aufschweißen.
Bei einer fachgerechten Verarbeitung ist die Tauglichkeit der fertig verlegte Dampfsperre für die Funktion einer behelfsmäßigen Abdichtung (Notabdichtung) gemäß der Verarbeitungsanweisungen für einen Zeitraum von mind. 6 Wochen gegeben.
Die Dampfsperre ist an allen An- und Abschlüssen bis Oberkante Dämmstoff hochzuführen.
Diese Leistung wird bis zu einer Höhe/Breite von 0,5 m nicht gesondert vergütet und ist in den Einheitspreis dieser Position einzurechnen.
Menge: 1,000 m²

**03.08.0040 Kubiflex SSB vollflächig**
*** Wahlposition ZZ 1.1
Elastomerbitumen-Schweißbahn, Unterlage
KUBIFLEX SSB

gem. DIN SPEC 20000-201 / -202,
Bahntyp:  PYE-KTG S4,
Eigenschaftsklasse:  E1,
Anwendungstyp:  DU, DZ / BA,
oberseitig mit einer Spezialbestreuung beschichtet und unterseitig mit einem Schnellschweißvlies kaschiert,
Länge:  6,0 m,
Breite:  1,08 m,
Dicke:  4,1 mm,
Brandverhalten:  Klasse E,
max. Zugkraft:  1100 N/50 mm,
max. Dehnung:  10 %,
Kaltbiegeverhalten:  - 30° C,
Wärmestandfestigkeit:  + 110° C,
liefern und mit mind. 8 cm Naht- und 12 cm Stoßüberdeckung vollflächig aufschweißen.
Menge: 1,000 m²

**03.08.0050 EPS 035 DAA dm, Platten, unkasch., mit Falz**
HASSOPOR Polystyrol-Hartschaumplatten

aus Polystyrol-Hartschaum EPS nach DIN EN 13 163,
HFCKW-, FCKW- und HFKW-frei,
Anwendung EPS 035 DAA dm, > 100 kPa nach DIN V 4108, Teil 10,
Wärmeleitfähigkeit:  0,035 W/(mK),
Baustoffklasse:  B2 nach DIN 4102,
Euroklasse:  E nach DIN EN 13 501,
Kantenausbildung:  Stufenfalz umlaufend,
Dämmstoffdicke:  ................ mm,
liefern und streifenweise mit HassoStick PU-Dämmstoffkleber dicht gestoßen fachgerecht verlegen.
Verbrauch HassoStick
PU-Dämmstoffkleber:  i.M. 85 ml/m²
Menge: 1,000 m²

**03.08.0060 Kubipren SN**
kaltselbstklebende Elastomerbitumen-Unterlagsbahn mit Sicherheits-Schweißnaht,
KUBIPREN SN

gem. DIN EN 20000-201 / -202,
Bahnentyp:  PYE-KTG KSP - 4,0,
Eigenschaftsklasse:  E1,
Anwendungstyp:  DU / BA,
oberseitig mit einer überschweißbaren Spezialfolie kaschiert, unterseitig mit einer Abziehfolie sowie einem Sicherheitsnahtstreifen
versehen,
Länge:  6,0 m,
Breite:  1,08 m,
Dicke:  4,0 mm,
Einlage:  KTG,
Brandverhalten:  Klasse E,
max. Zugkraft:  längs: 1300 N/50 mm,
  quer: 1500 N/50 mm,
max. Dehnung:  längs: 8 %,
  quer: 10 %,
Kaltbiegeverhalten:  - 30° C,
Wärmestandfestigkeit:  + 100° C,
liefern und fachgerecht gemäß Verlegevorschrift durch Abziehen der Schutzfolie auf den vorgenannten Dämmstoff mit mind. 8 cm Naht- und 12 cm Stoßüberdeckung verlegen. Die Nähte und Stöße müssen voll verschweißt werden.
Die Klebkraft zum Untergrund (Dämmstoff) ist vor Beginn der Arbeiten sowie in regelmäßigen Abständen wärend der Verarbeitung geprüft und beurteilt werden.
Bei einer fachgerechten Verarbeitung ist die Tauglichkeit der fertig verlegte Unterlagsbahn für die Funktion einer behelfsmäßigen Abdichtung (Notabdichtung) gemäß der Verarbeitungsanweisungen für einen Zeitraum von mind. 6 Wochen gegeben.
Menge: 1,000 m²

**03.08.0070 Kubidritt Classic**
Original Elastomerbitumen-Schweißbahn
KUBIDRITT Classic

gem. DIN V 20000-201 / -202,
Eigenschaftsklasse:  E1,
Anwendungstyp:  DO / BA,
oberseitig beschiefert, unterseitig mit einer Spezialfolie kaschiert,
Einlage aus Polyestervlies > 300 g/m² mit zusätzlicher Längs- und Querverstärkung, mit amtlichem Prüfzeugnis gemäß DIN 52123 und 52133 für Höchstzugkraft, Dehnung, Kaltbiegeverhalten, Wärmestand- festigkeit, Dicke, Einlagengewicht und Wasserundurchlässigkeit, mit amtlichem Prüfzeugnis gemäß DIN 4102, Teil 7 auf Widerstandsfähigkeit gegen Flugfeuer und strahlende Wärme im Systemaufbau nach Herstellerangaben, mit amtlichem Prüfzeugnis gemäß DIN V ENV 1187 für Beanspruchung von Bedachungen durch Feuer von außen, Broof(t1) im Systemaufbau nach Herstellerangaben, mit amtlichem Prüfzeugnis gemäß DIN EN 1296 auf Alterungsbeständigkeit,
Hauptfarbe:  basaltschwarz,
Länge:  5,0 m,
Breite:  1,0 m,
Dicke:  5,3 mm,
Brandverhalten:  Klasse E,
Wasserdampfdiffusionswiderstandszahl:  µ = 35000,
max. Zugkraft:  1300 N/50 mm,
max. Dehnung:  60 %,
Kaltbiegeverhalten:  - 40° C,
Wärmestandfestigkeit:  + 123° C,
Alterungsbeständigkeit
gemäß DIN EN 1296:  Kaltbiegeverhalten nach
  Alterungszyklus
  < - 30° C,
liefern und mit mind. 8 cm Naht- und 12 cm Stoßüberdeckung fachgerecht vollflächig aufschweißen.
Menge: 1,000 m²

#### Abschnitt 03.09 Porenbeton-Dachplatte ohne zusätzliche Dämmung

**03.09.0010 Hasserol V**
Bitumenvoranstrich HASSEROL V, lösungsmittelarm,
liefern und im Streich- oder Rollverfahren satt deckend auf den
sauberen und trockenen Untergrund fachgerecht aufbringen.
Verbrauch:  0,5 l/m²
Der Voranstrich muss vor dem Aufbringen der nächsten Lage ausreichend abtrocknen.
Menge: 1,000 m²

**03.09.0020 Schleppstreifen aus Hassotekt G200 DD**
Schleppstreifen aus HASSOTEKT G200 DD, unterseitig grob bestreut,
Zuschnitt:  20 cm,
liefern und lose über die Auflagerfugen der Dachplatten verlegen. Die Schleppstreifen sind einseitig gegen Verrutschen zu sichern.
Menge: 1,000 m

**03.09.0030 Kubiflex SSB vollflächig**
Elastomerbitumen-Schweißbahn, Unterlage
KUBIFLEX SSB

gem. DIN SPEC 20000-201 / -202,
Bahntyp:  PYE-KTG S4,
Eigenschaftsklasse:  E1,
Anwendungstyp:  DU, DZ / BA,
oberseitig mit einer Spezialbestreuung beschichtet und unterseitig mit einem Schnellschweißvlies kaschiert,
Länge:  6,0 m,
Breite:  1,08 m,
Dicke:  4,1 mm,
Brandverhalten:  Klasse E,
max. Zugkraft:  1100 N/50 mm,
max. Dehnung:  10 %,
Kaltbiegeverhalten:  - 30° C,
Wärmestandfestigkeit:  + 110° C,
liefern und mit mind. 8 cm Naht- und 12 cm Stoßüberdeckung vollflächig aufschweißen.
Menge: 1,000 m²

**03.09.0040 Kubidritt Classic**
Original Elastomerbitumen-Schweißbahn
KUBIDRITT Classic

gem. DIN V 20000-201 / -202,
Eigenschaftsklasse:  E1,
Anwendungstyp:  DO / BA,
oberseitig beschiefert, unterseitig mit einer Spezialfolie kaschiert,
Einlage aus Polyestervlies > 300 g/m² mit zusätzlicher Längs- und Querverstärkung, mit amtlichem Prüfzeugnis gemäß DIN 52123 und 52133 für Höchstzugkraft, Dehnung, Kaltbiegeverhalten, Wärmestand- festigkeit, Dicke, Einlagengewicht und Wasserundurchlässigkeit, mit amtlichem Prüfzeugnis gemäß DIN 4102, Teil 7 auf Widerstandsfähigkeit gegen Flugfeuer und strahlende Wärme im Systemaufbau nach Herstellerangaben, mit amtlichem Prüfzeugnis gemäß DIN V ENV 1187 für Beanspruchung von Bedachungen durch Feuer von außen, Broof(t1) im Systemaufbau nach Herstellerangaben, mit amtlichem Prüfzeugnis gemäß DIN EN 1296 auf Alterungsbeständigkeit,
Hauptfarbe:  basaltschwarz,
Länge:  5,0 m,
Breite:  1,0 m,
Dicke:  5,3 mm,
Brandverhalten:  Klasse E,
Wasserdampfdiffusionswiderstandszahl:  µ = 35000,
max. Zugkraft:  1300 N/50 mm,
max. Dehnung:  60 %,
Kaltbiegeverhalten:  - 40° C,
Wärmestandfestigkeit:  + 123° C,
Alterungsbeständigkeit
gemäß DIN EN 1296:  Kaltbiegeverhalten nach
  Alterungszyklus
  < - 30° C,
liefern und mit mind. 8 cm Naht- und 12 cm Stoßüberdeckung fachgerecht vollflächig aufschweißen.
Menge: 1,000 m²

#### Abschnitt 03.10 Dachterrasse/Loggia - SlimDachSystem

**03.10.0010 Hasserol V-E**
Haftgrund und Voranstrich auf Basis klebeaktiver Bitumenemulsion
HASSEROL V-E, lösungsmittelfrei, liefern und im Streich- oder Rollverfahren satt deckend auf den sauberen und trockenen Untergrund fachgerecht aufbringen.
Verbrauch:  0,5 l/m²
Der Voranstrich muss vor dem Aufbringen der nächsten Lage ausreichend abtrocknen.
Menge: 1,000 m²

**03.10.0020 Hassolan DUO auf Beton**
Elastomerbitumen-Alu-Dampfsperre SK
HASSOLAN DUO

gemäß DIN EN 13970, auf geeignetem Betonuntergrund,
Länge:  15,0 m,
Breite:  1,00 m,
Dicke:  1,2 mm,
Einlage:  Mineralfaservlies/
  Alu-Verbundfolie,
Oberseite:  teilflächig  selbstklebend,
Unterseite:  selbstklebend,
max. Zugkraft:  400 N/50 mm,
max. Dehnung:  2 %,
Kaltbiegeverhalten:  - 30° C,
Wärmestandfestigkeit:  + 100° C,
sd - Wert:  sd > 1500 m,
liefern und fachgerecht gemäß Verlegevorschrift durch Abziehen der unteren Schutzfolie auf dem grundierten, gereinigten, trockenen und ebenen Betonuntergrund verlegen.
Die Verarbeitung darf nur bis zu einer Mindesttemperatur von
 + 10° C und einer Maximaltemperatur von + 30° C erfolgen.
Die Naht- und Stoßüberdeckungen von mind.10 cm müssen fachgerecht verklebt werden.
Die Klebekraft der Überdeckungen ist sorgfältig zu prüfen und ggf. mit einem thermischem Gerät nachzuarbeiten.
Die oberseitige Folie ist erst unmittelbar vor Verlegung der Dämmstoffplatten zu entfernen.
Die fertig verlegte Dampfsperre ist sofort, Zug um Zug, mit der Dämmstoffschicht abzudecken und darf nicht der offenen Bewitterung ausgesetzt werden.
Die Dampfsperre ist an allen An- und Abschlüssen bis Oberkante Dämmstoff hochzu führen.
Diese Leistung wird bis zu einer Höhe/Breite von 0,5 m nicht gesondert vergütet und ist in den Einheitspreis dieser Position einzurechnen.
Die Klebkraft zum Untergrund ist vor Beginn der Arbeiten sowie in regelmäßigen Abständen wärend der Verarbeitung geprüft und beurteilt werden.
Menge: 1,000 m²

**03.10.0030 HASSOVAC 1. Lage**
HASSOVAC Spezialdämmplatten
DIBT-Zulassung: Z-23.11-1662,
Wärmeleitfähigkeit:  0,007 W/mK,
Baustoffklasse:  B2,
Rohdichte:  mind. 170 kg/m²,
Druckspannung:  150 kPa,
Temperaturbeständigkeit:  - 50° C bis + 120° C,
Innendruck:  < 5 mbar,
Typ:  VIP 008 DAA dh,
Dämmstoffdicke:  ............... mm,
  (10 - 50 mm lieferbar),
Abmessungen entsprechend objektbezogenem Verlegeplan,
liefern und auf der Dampfsperre durch das Abziehen der Schutzfolienstreifen der HASSOLAN DUO dichtgestoßen fachgerecht
als erste Dämmstofflage im Verband verlegen.
Menge: 1,000 m²

**03.10.0040 HASSOVAC 2. Lage**
HASSOVAC Spezialdämmplatten
DIBT-Zulassung: Z-23.11-1662,
Wärmeleitfähigkeit:  0,007 W/mK,
Baustoffklasse:  B2,
Rohdichte:  mind. 170 kg/m²,
Druckspannung:  150 kPa,
Temperaturbeständigkeit:  - 50° C bis + 120° C,
Innendruck:  < 5 mbar,
Typ:  VIP 008 DAA dh,
Dämmstoffdicke:  .............. mm,
  (10 - 50 mm lieferbar),
Abmessungen entsprechend objektbezogenem Verlegeplan, liefern und im Fugenversatz dicht gestoßen fachgerecht als zweite Dämmstofflage im Verband verlegen.
Die Fixierung erfolgt mit beidseitig selbstklebendem HASSE TACTO Klebeband.
Klebeband:  3 m / m²
Menge: 1,000 m²

**03.10.0050 PUR/PIR, 023 Gefälledämmplatten**
*** Bedarfsposition ohne GB
Hassothan PUR/PIR WLS 023 Gefälleämmplatten
Polyurethan-Hartschaum, gütegeschützt, gemäß DIN EN 13165,
mit beidseitiger Alu-Mehrlagen-Kaschierung mit Rasterdruck,
Typ:  PUR 023 DAA dh,
Wärmeleitfähigkeit:  0,023 W/mK,
Baustoffklasse:  B2 nach DIN 4102-1,
Euroklasse:  B-s2d0 nach DIN 13501,
Druckfestigkeit:  > 80 mm Stärke mind. 120 kPa,
  80 mm Stärke mind. 150 kPa,
Temperaturbeständigkeit:  - 30° C bis + 90° C,
  kurzfristig + 210 °C,
Kantenausbildung:  glatt,
Plattenabmessungen:  1200 x 1200 mm,
Gefälle:  2,1 %,
Anfangsdicke:  ............... mm,
Mittlere Plattendicke:  ............... mm,
Enddicke:  ............... mm,
als Punkt- oder Linienentwässerung mit Kehl- und Gratplatten konstruiert,
liefern und nach dem vom Hersteller mitzuliefernden Verlegeplan einlagig/mehrlagig mit dicht gestoßenen Fugen im Verband auf den  Spezialdämmplatten fachgerecht verlegen. Ab einer Gefällestrecke von > 4 m ist systembedingt das Gefälledach mehrlagig zu verlegen.
Das Gefälledach-System basiert auf einer Systemdämmung mit
4 Standardgefälleplatten (von 25 bis 125 mm) die anhand der Dachgeometrie mit ebenen Dämmplatten unterfüttert, jede Dämmstoffdicke ermöglicht.
Die Fixierung erfolgt mit beidseitig selbstklebendem HASSE TACTO Klebeband.
Klebeband:  3 m / m² (je Dämmstofflage)
Menge: 1,000 m²

**03.10.0060 Kubipren SN**
kaltselbstklebende Elastomerbitumen-Unterlagsbahn mit Sicherheits-Schweißnaht,
KUBIPREN SN

gem. DIN EN 20000-201 / -202,
Bahnentyp:  PYE-KTG KSP - 4,0,
Eigenschaftsklasse:  E1,
Anwendungstyp:  DU / BA,
oberseitig mit einer überschweißbaren Spezialfolie kaschiert, unterseitig mit einer Abziehfolie sowie einem Sicherheitsnahtstreifen
versehen,
Länge:  6,0 m,
Breite:  1,08 m,
Dicke:  4,0 mm,
Einlage:  KTG,
Brandverhalten:  Klasse E,
max. Zugkraft:  längs: 1300 N/50 mm,
  quer: 1500 N/50 mm,
max. Dehnung:  längs: 8 %,
  quer: 10 %,
Kaltbiegeverhalten:  - 30° C,
Wärmestandfestigkeit:  + 100° C,
liefern und fachgerecht gemäß Verlegevorschrift durch Abziehen der Schutzfolie auf den vorgenannten Dämmstoff mit mind. 8 cm Naht- und 12 cm Stoßüberdeckung verlegen. Die Nähte und Stöße müssen voll verschweißt werden.
Die Klebkraft zum Untergrund (Dämmstoff) ist vor Beginn der Arbeiten sowie in regelmäßigen Abständen wärend der Verarbeitung geprüft und beurteilt werden.
Bei einer fachgerechten Verarbeitung ist die Tauglichkeit der fertig verlegte Unterlagsbahn für die Funktion einer behelfsmäßigen Abdichtung (Notabdichtung) gemäß der Verarbeitungsanweisungen für einen Zeitraum von mind. 6 Wochen gegeben.
Menge: 1,000 m²

**03.10.0070 Kubidritt Classic**
Original Elastomerbitumen-Schweißbahn
KUBIDRITT Classic

gem. DIN V 20000-201 / -202,
Eigenschaftsklasse:  E1,
Anwendungstyp:  DO / BA,
oberseitig beschiefert, unterseitig mit einer Spezialfolie kaschiert,
Einlage aus Polyestervlies > 300 g/m² mit zusätzlicher Längs- und Querverstärkung, mit amtlichem Prüfzeugnis gemäß DIN 52123 und 52133 für Höchstzugkraft, Dehnung, Kaltbiegeverhalten, Wärmestand- festigkeit, Dicke, Einlagengewicht und Wasserundurchlässigkeit, mit amtlichem Prüfzeugnis gemäß DIN 4102, Teil 7 auf Widerstandsfähigkeit gegen Flugfeuer und strahlende Wärme im Systemaufbau nach Herstellerangaben, mit amtlichem Prüfzeugnis gemäß DIN V ENV 1187 für Beanspruchung von Bedachungen durch Feuer von außen, Broof(t1) im Systemaufbau nach Herstellerangaben, mit amtlichem Prüfzeugnis gemäß DIN EN 1296 auf Alterungsbeständigkeit,
Hauptfarbe:  basaltschwarz,
Länge:  5,0 m,
Breite:  1,0 m,
Dicke:  5,3 mm,
Brandverhalten:  Klasse E,
Wasserdampfdiffusionswiderstandszahl:  µ = 35000,
max. Zugkraft:  1300 N/50 mm,
max. Dehnung:  60 %,
Kaltbiegeverhalten:  - 40° C,
Wärmestandfestigkeit:  + 123° C,
Alterungsbeständigkeit
gemäß DIN EN 1296:  Kaltbiegeverhalten nach
  Alterungszyklus
  < - 30° C,
liefern und mit mind. 8 cm Naht- und 12 cm Stoßüberdeckung fachgerecht vollflächig aufschweißen.
Menge: 1,000 m²

**03.10.0080 Flächendrainage AquaDrain® T+**
Flächendrainage, hochleistungsfähig und kapillarbrechend. Mit unverrottbarem oberseitigem Geotextilvlies für selbstliegende Beläge auf ungebundenen gewaschenen Kies-/ Splittbett-Ausgleichsschichten

Abmessung:  Rollenware (1m x 10m)
Überlappung:  5 cm,
Stärke:  8/16 mm,

liefern und dicht gestoßen verlegen.
Menge: 1,000 m²

**03.10.0090 Splittschüttung mit Betongehwegplatten**
Splittschüttung aus gewaschenem, humusfreiem Material,

Körnung:  3/5 mm,
Dicke:  mind. 30 mm

liefern und gleichmäßig verteilt auf die mitzuliefernde Drainageplatte aufbringen, planeben abziehen und mit Betongehwegplatten,

Abmessungen:  40 x 40 cm,
Dicke:  mind. 40 mm,

fachgerecht belegen.
Menge: 1,000 m²

#### Abschnitt 03.11 Trapezblech ohne konstruktives Gefälle

**03.11.0010 Hassolan SN auf Trapezblech**
Elastomerbitumen-Alu-Dampfsperre SK mit Sicherheits-Schweißnaht
HASSOLAN SN

gemäß DIN EN 13970, kaltselbstklebend auf geeigneten
Stahltrapezblechen,
Länge:  ca. 7,5 m,
Breite:  ca. 1,08 m,
Dicke:  ca. 2,8 mm,
Einlage:  Mineralfaser mit
  Alu-Verbund,
Oberseite:  bestreut mit
  Sicherheitsnaht,
Unterseite:  selbstklebend mit
  Sicherheitsnaht,
Brandverhalten:  Klasse E,
max. Zugkraft:  längs: 1300 N/50 mm,
  quer: 1500 N/50 mm,
max. Dehnung:  längs: 8 %,
  quer: 10 %,
Kaltbiegeverhalten:  - 30° C,
Wärmestandfestigkeit:  + 100° C,
sd - Wert:  sd > 1500 m,
liefern und fachgerecht gemäß Verlegevorschrift durch Abziehen der unteren Schutzfolie auf den gereinigten und trockenen Obergurten der Trapezbleche verlegen.
Die Verarbeitung darf nur bis zu einer Mindesttemperatur von
 + 10° C und einer Maximaltemperatur von + 30° C erfolgen.
Die Nähte mit einer Überdeckung von mind. 8 cm sind durch Abziehen des Randbereiches des Folienstreifens vollflächig zu verkleben.
Die Stöße sind mit einer Überdeckung von mind. 12 cm durch thermische Aktivierung des Selbstklebebitumens ebenfalls vollflächig zu verkleben.
In den Stoßbereichen sind Hilfskonstruktionen aus geeigneten Blechzuschnitten zu verwenden.
Die Sicherheitsnähte im Naht- und Stoßbereich sind durch fachgerechtes Verschweißen mit einem geeigneten Schweißbrenner und schwerer Andrückrolle wasserdicht zu schließen.
Die Klebekraft der Überdeckungen, insbesondere im T-Stoßbereich, ist sorgfältig zu prüfen und ggf. nachzuarbeiten.
Bei einer fachgerechten Verarbeitung ist die Tauglichkeit der fertig verlegte Dampfsperre für die Funktion einer behelfsmäßigen Abdichtung (Notabdichtung) gemäß der Verarbeitungsanweisungen für einen Zeitraum von mind. 6 Wochen gegeben.
Die Dampfsperre ist an allen An- und  Abschlüssen mindestens bis Ober-/Aussenkante Dämmstoff hochzuführen.
Diese Leistung wird bis zu einer Höhe/Breite von 0,5 m nicht gesondert vergütet und ist in den Einheitspreis dieser Position einzurechnen.
Die Klebkraft zum Untergrund ist vor Beginn der Arbeiten sowie in regelmäßigen Abständen wärend der Verarbeitung geprüft und beurteilt werden.
Menge: 1,000 m²

**03.11.0020 EPS 035 DAA dm, Gefälledämmung, unkaschiert**
HASSOPOR Hartschaum-Gefälledach

aus Polystyrol-Hartschaum EPS nach DIN EN 13 163,
HFCKW-, FCKW- und HFKW-frei,
Anwendung EPS 035 DAA dm, > 100 kPa nach DIN V 4108, Teil 10,
Wärmeleitfähigkeit:  0,035 W/(mK),
Baustoffklasse:  B2 nach DIN 4102,
Euroklasse:  E nach DIN EN 13 501,
Gefälle  ............... %,
Anfangsdicke:  ............... mm,
mittlere Dicke:  ............... mm,
Enddicke:  ............... mm,
U-Wert der
Gefälledämmschicht
nach DIN EN ISO 6946:  ............... W/m²K,
Abmessungen der Platten: 500 / 1000 x 1000 mm,
liefern und streifenweise mit HassoStick PU-Dämmstoffkleber dicht gestoßen fachgerecht verlegen.
Verbrauch HassoStick
PU-Dämmstoffkleber:  i.M. 85 ml/m²
Menge: 1,000 m²

**03.11.0030 Kubipren SN**
kaltselbstklebende Elastomerbitumen-Unterlagsbahn mit Sicherheits-Schweißnaht,
KUBIPREN SN

gem. DIN EN 20000-201 / -202,
Bahnentyp:  PYE-KTG KSP - 4,0,
Eigenschaftsklasse:  E1,
Anwendungstyp:  DU / BA,
oberseitig mit einer überschweißbaren Spezialfolie kaschiert, unterseitig mit einer Abziehfolie sowie einem Sicherheitsnahtstreifen
versehen,
Länge:  6,0 m,
Breite:  1,08 m,
Dicke:  4,0 mm,
Einlage:  KTG,
Brandverhalten:  Klasse E,
max. Zugkraft:  längs: 1300 N/50 mm,
  quer: 1500 N/50 mm,
max. Dehnung:  längs: 8 %,
  quer: 10 %,
Kaltbiegeverhalten:  - 30° C,
Wärmestandfestigkeit:  + 100° C,
liefern und fachgerecht gemäß Verlegevorschrift durch Abziehen der Schutzfolie auf den vorgenannten Dämmstoff mit mind. 8 cm Naht- und 12 cm Stoßüberdeckung verlegen. Die Nähte und Stöße müssen voll verschweißt werden.
Die Klebkraft zum Untergrund (Dämmstoff) ist vor Beginn der Arbeiten sowie in regelmäßigen Abständen wärend der Verarbeitung geprüft und beurteilt werden.
Bei einer fachgerechten Verarbeitung ist die Tauglichkeit der fertig verlegte Unterlagsbahn für die Funktion einer behelfsmäßigen Abdichtung (Notabdichtung) gemäß der Verarbeitungsanweisungen für einen Zeitraum von mind. 6 Wochen gegeben.
Menge: 1,000 m²

**03.11.0040 Kubidritt XLP**
Elasto-Plastische Spezial-Oberlagsbahn
KUBIDRITT XLP

gem. DIN SPEC 20000-201,
Eigenschaftsklasse:  E1,
Anwendungstyp:  DO,
Bahnentyp:  PYE/PYP KTP S5,
bestehend aus homogenem Spezialbitumen sowie einer hochreißfesten und dehnfähigen Kombinationsträger-Einlage
(KTP) für hohe Ansprüche, oberseitig mit einer hochwertigen, deckungssicheren, fein struktuierten und UV-beständigen
Schiefersplittbeschichtung versehen, unterseitig mit einer Schnellschweißfolie kaschiert,
Farbe:  basaltschwarz,
Bahnenlänge:  5,0 m,
Bahnenbreite:  1,08 m,
Bahnendicke:  5,2 mm,
Einlage:  KTP 270 g/m²,
Wasserdichtheit:  bestanden bei 400 kPa/24h,
Brand von außen:  Broof(t1) im Systemaufbau nach
  Herstellerangaben,
Brandverhalten:  Klasse E (DIN 13501-1),
max. Zugkraft:  1450 N/50 mm,
max. Dehnung:  > 35 %,
Kaltbiegeverhalten:  - 22° C,
Wärmestandfestigkeit:  + 150° C,
Plastizitätsspanne:  172 K,
liefern und mit mind. 8 cm Naht- und 12 cm Stoßüberdeckung fachgerecht gemäß Verlegehinweisen und der gültigen Fachregeln vollflächig aufschweißen.
Menge: 1,000 m²

#### Abschnitt 03.12 Trapezblech als brandlastarmer Aufbau - DIN 18234

**03.12.0010 Hassofol ALB auf Trapezblech**
Elastomerbitumen-Alu-Dampfsperre SK
HASSOFOL ALB

gemäß DIN EN 13970, volflächig kaltselbstklebend auf geeigneten
Stahltrapezblechen, brandlastreduziert nach DIN 18234,
Länge:  50,0 m,
Breite:  1,08 m,
Dicke:  0,25 mm,
Oberseite:  Alu-Verbundfolie,
Brandverhalten:  Klasse E,
Heizwert:  < 10,5 MJ/m²
  (gefordert < 10,5 MJ/m²),
max. Zugkraft:  > 200 N/50 mm,
max. Dehnung:  > 20 %,
Kaltbiegeverhalten:  - 20° C,
Wärmestandfestigkeit:  + 100° C,
sd - Wert:  sd > 1500 m,
liefern und gemäß Verlegevorschrift durch Abziehen der unteren Schutzfolie auf den Hochsicken der Trapezbleche verlegen.
Die Naht- und Stoßüberdeckungen von mind. 8 cm müssen fachgerecht mit schwerer Andrückrolle verklebt  werden.
Langanhaltende direkte Bewitterungen sollten durch einen optimierten Bauzeitenplan grundsätzlich vermieden werden.
Unter Berücksichtigung eines optimierten Bauzeitenplanes übernimmt die fertig verlegte Dampfsperre die Funktion einer behelfsmäßigen Abdichtung/Notabdichtung.
Die Dampfsperre ist an allen An- und  Abschlüssen mindestens bis Ober-/Aussenkante Dämmstoff hochzuführen.
Diese Leistung wird bis zu einer Höhe/Breite von 0,5 m nicht gesondert vergütet und ist in den Einheitspreis dieser Position einzurechnen.
Die Klebkraft zum Untergrund ist vor Beginn der Arbeiten sowie in regelmäßigen Abständen wärend der Verarbeitung geprüft und beurteilt werden.

Brandlastarme Dampfsperren sind gemäß der Fachregeln für Abdichtungen, Abschnitt 3.3.2, Absatz 9 (Ausgabe Dezember 2016) für die Ausführung von Behelfsabdichtungen nicht geeignet.
Menge: 1,000 m²

**03.12.0020 PUR/PIR, 023, alukaschiert - Flachdachdämmplatte, Fläche**
Hassothan PUR/PIR WLS 023 Flachdachdämmplatte Polyurethan-Hartschaum, gütegeschützt, gemäß DIN EN 13165,
Typ:  PUR 023 DAA dh,
Wärmeleitfähigkeit:  0,023 W/mK,
Baustoffklasse:  B2 nach DIN 4102-1,
Euroklasse:  E-s3d0 nach DIN 13501,
Druckspannung:  > 80 mm Stärke mind. 120 kPa,
  80 mm Stärke mind. 150 kPa,
Temperaturbeständigkeit:  - 30° C bis + 90° C,
  kurzfristig + 210 °C,
Kantenausbildung:  umlaufend Stufenfalz,
Standard-Abmessungen:  1200 x 600 mm,
Dämmstoffdicke:  60/80/100/120/140/160/180 mm,
mit beidseitiger Alu-Mehrlagen-Kaschierung mit Rasterdruck,
liefern und auf der Dampfsperre mit HassoStick PU-Dämmstoffkleber streifenweise verklebt dicht gestoßen im Verband  verlegen.
Verbrauch HassoStick:  i.M. 85 ml/m²
Menge: 1,000 m²

**03.12.0030 Mineralfaser, Bereiche**
Wärmedämmung aus extra trittfesten Steinwolle-Dachdämmplatten
mit nichtbrennbarer, anorganischer und faserverstärkter 6 mm dicken Beschichtung für den verbesserten Abtrag punktförmiger Lasten und für erhöhte Beanspruchung,
Wärmeleitfähigkeit
(Bemessungswert):  0,040 W/(mK) (Steinwolle),
Euroklasse:  A1 nicht brennbar nach DIN EN 13501,
Anwendung:  DAA nach DIN 4108-10,
Druckspannung bei
10 % Stauchung:  90 kPa nach DIN EN 826,
Punktlast bei 5 mm
Stauchung:  2000 N nach DIN EN 12430,
Zugfestigkeit senkrecht
zur Plattenebene
(Abrissfestigkeit):  15 kPa nach DIN EN 1607,
Plattenformat:  1000 x 1200 mm,
Dicke:  .......... mm,

angeb. Fabrikat:  .................................................................,
liefern und auf der Dampfsperre einlagig im Verband dicht gestoßen fachgerecht mit HassoStick PU-Dämmstoffkleber in einer Breite von 0,5 m an allen Dachabschlussbereichen (Attika, Lichtkuppeln, Wänden, Einbauteilen, usw.) verlegen.
Verbrauch HassoStick:  i.M. 85 ml/m²

(Bei der Verklebung von Steinwolle-Dämmplatten untereinander ist der Verbrauch um 1 Streifen (20 ml) pro m² zu erhöhen.)
Menge: 1,000 m²

**03.12.0040 Kubipren SN**
kaltselbstklebende Elastomerbitumen-Unterlagsbahn mit Sicherheits-Schweißnaht,
KUBIPREN SN

gem. DIN EN 20000-201 / -202,
Bahnentyp:  PYE-KTG KSP - 4,0,
Eigenschaftsklasse:  E1,
Anwendungstyp:  DU / BA,
oberseitig mit einer überschweißbaren Spezialfolie kaschiert, unterseitig mit einer Abziehfolie sowie einem Sicherheitsnahtstreifen
versehen,
Länge:  6,0 m,
Breite:  1,08 m,
Dicke:  4,0 mm,
Einlage:  KTG,
Brandverhalten:  Klasse E,
max. Zugkraft:  längs: 1300 N/50 mm,
  quer: 1500 N/50 mm,
max. Dehnung:  längs: 8 %,
  quer: 10 %,
Kaltbiegeverhalten:  - 30° C,
Wärmestandfestigkeit:  + 100° C,
liefern und fachgerecht gemäß Verlegevorschrift durch Abziehen der Schutzfolie auf den vorgenannten Dämmstoff mit mind. 8 cm Naht- und 12 cm Stoßüberdeckung verlegen. Die Nähte und Stöße müssen voll verschweißt werden.
Die Klebkraft zum Untergrund (Dämmstoff) ist vor Beginn der Arbeiten sowie in regelmäßigen Abständen wärend der Verarbeitung geprüft und beurteilt werden.
Bei einer fachgerechten Verarbeitung ist die Tauglichkeit der fertig verlegte Unterlagsbahn für die Funktion einer behelfsmäßigen Abdichtung (Notabdichtung) gemäß der Verarbeitungsanweisungen für einen Zeitraum von mind. 6 Wochen gegeben.
Menge: 1,000 m²

**03.12.0050 Kubidritt XLP**
Elasto-Plastische Spezial-Oberlagsbahn
KUBIDRITT XLP

gem. DIN SPEC 20000-201,
Eigenschaftsklasse:  E1,
Anwendungstyp:  DO,
Bahnentyp:  PYE/PYP KTP S5,
bestehend aus homogenem Spezialbitumen sowie einer hochreißfesten und dehnfähigen Kombinationsträger-Einlage
(KTP) für hohe Ansprüche, oberseitig mit einer hochwertigen, deckungssicheren, fein struktuierten und UV-beständigen
Schiefersplittbeschichtung versehen, unterseitig mit einer Schnellschweißfolie kaschiert,
Farbe:  basaltschwarz,
Bahnenlänge:  5,0 m,
Bahnenbreite:  1,08 m,
Bahnendicke:  5,2 mm,
Einlage:  KTP 270 g/m²,
Wasserdichtheit:  bestanden bei 400 kPa/24h,
Brand von außen:  Broof(t1) im Systemaufbau nach
  Herstellerangaben,
Brandverhalten:  Klasse E (DIN 13501-1),
max. Zugkraft:  1450 N/50 mm,
max. Dehnung:  > 35 %,
Kaltbiegeverhalten:  - 22° C,
Wärmestandfestigkeit:  + 150° C,
Plastizitätsspanne:  172 K,
liefern und mit mind. 8 cm Naht- und 12 cm Stoßüberdeckung fachgerecht gemäß Verlegehinweisen und der gültigen Fachregeln vollflächig aufschweißen.
Menge: 1,000 m²

#### Abschnitt 03.13 Einschichtbegrünung auf Holzschalung

**03.13.0010 Kubivent SN-H**
Elastomerbitumen-Unterlagsbahn
KUBIVENT SN-H

gem. DIN EN 20000-201,
Bahnentyp:  PYE-KTG - 3,0,
Eigenschaftsklasse:  E1,
Anwendungstyp:  DU,
im Nahtbereich selbstklebend mit schweißbarer
Sicherheits-Schweißnaht, für nagelbare Untergründe
(z.B. Holzschalung), oberseitig mit einer überschweißbaren
Spezialfolie kaschiert, unterseitig mit einer Lochfolien-Sand-Kombination als dauerhafte Trennlage versehen,
mit amtlichem Prüfzeugnis gemäß DIN 52123 und 52132 für Höchstzugkraft, Dehnung, Kaltbiegeverhalten, Wärmestandfestigkeit und Dicke, geprüft durch die MFPA Leipzig, Nr.PZ / 98-931a,
Länge:  10,0 m,
Breite:  1,08 m,
Dicke:  3,0 mm,
Einlage:  KTG,
Brandverhalten:  Klasse E,
max. Zugkraft:  längs: 1300 N/50 mm,
  quer: 1500 N/50 mm,
max. Dehnung:  längs: 8 %,
  quer: 10 %,
Kaltbiegeverhalten:  - 30° C,
Wärmestandfestigkeit:  + 100° C,
liefern und gemäß Verlegevorschrift fachgerecht mit mind. 8 cm Naht- und 12 cm Stoßüberdeckung lose auf dem nagelbaren Untergrund verlegen und mit zugelassenen Breitkopfstiften bzw.
bauaufsichtlich zugelassenen Befestigungselementen gemäß der gültigen Normen und Richtlinien verdeckt mechanisch befestigen.
Die erforderlichen Befestigungen außerhalb der Nahtbereiche einschließlich der erforderlichen Überarbeitung der Befestigungslinien mit 18 cm breiten Zuschnitten aus Hassopren sind in diese Position einzurechnen.
Die Wirkung der Sicherheitsnaht ist vor der Verschweißung der Nähte und Stöße auf volle Funktionsfähigkeit zu prüfen.
Die Nähte und Stöße müssen mit einem geeigneten Schweißbrenner (ggf. Nahtbrenner) voll verschweißt werden.
Bei notwendigen Befestigungen die den Reihenabstand der Bahnenüberdeckungen unterschreiten, sind die Befestiger bzw. Breitkopfstifte bahnenmittig bzw. in einer Drittelteilung in der Bahn zu setzen.
Diese Befestigungslinien sind mit 18 cm breiten Streifen aus Hassopren vollflächig im Flämmverfahren zu überschweißen.
Bei einer fachgerechten Verarbeitung ist die Tauglichkeit der fertig verlegte Unterlagsbahn für die Funktion einer behelfsmäßigen Abdichtung (Notabdichtung) gemäß der Verarbeitungsanweisungen für einen Zeitraum von mind. 6 Wochen gegeben.
Menge: 1,000 m²

**03.13.0020 Kubigreen WS Wurzelschutzbahn**
*** Grundposition ZZ 1.0
Premium-Oberlagsbahn KUBIGREEN WS, für das Gründach,
aus hochwertig modifiziertem Polymerbitumen,
gemäß DIN SPEC 20000-201 / -202,
Eigenschaftsklasse:  E1,
Anwendungstyp:  DO / BA,
oberseitig beschiefert, unterseitig mit einem Spezial-Schnellschweißvlies mit Thermoindikator kaschiert.
Mit Prüfzeugnis gemäß den Anforderungen der Forschungsanstalt Landschaftsentwicklung Landschaftsbau e.V. (FLL) und der DIN 13948 auf Widerstand gegen Durchwurzelung,
Farbe:  basaltschwarz,
Länge:  5,0 m,
Breite.  1,0 m,
Dicke:  5,3 mm,
Einlage:  Polyestervlies >270 g/m²,
Brand von außen:  Broof(t1) im Systemaufbau nach
  Herstellerangaben,
Brandverhalten:  Klasse E,
max. Zugkraft:  1300 N/50 mm,
max. Dehnung:  50 %,
Kaltbiegeverhalten:  - 40° C,
Wärmestandfestigkeit:  + 123° C,
liefern und fachgerecht mit mind. 8 cm Naht- und 12 cm Stoßüberdeckung  vollflächig aufschweißen.
Menge: 1,000 m²

**03.13.0030 Kubiflor Wurzelschutzbahn**
*** Wahlposition ZZ 1.1
Hochwert-Oberlagsbahn KUBIFLOR, für das Gründach,
aus hochwertig modifiziertem Polymerbitumen,
gemäß DIN SPEC 20000-201 / -202,
Eigenschaftsklasse:  E1,
Anwendungstyp:  DO / BA,
oberseitig beschiefert, unterseitig mit einer Spezialfolie kaschiert.
Mit Prüfzeugnis gemäß den Anforderungen der Forschungsanstalt Landschaftsentwicklung Landschaftsbau e.V. (FLL) und der DIN 13948 auf Widerstand gegen Durchwurzelung,
Farbe:  basaltschwarz,
Länge:  5,0 m,
Breite.  1,0 m,
Dicke:  5,2 mm,
Einlage:  Polyestervlies >250 g/m²,
Brand von außen:  Broof(t1) im Systemaufbau nach
  Herstellerangaben,
Brandverhalten:  Klasse E,
max. Zugkraft:  1000 N/50 mm,
max. Dehnung:  45 %,
Kaltbiegeverhalten:  - 30° C,
Wärmestandfestigkeit:  + 110° C,
liefern und fachgerecht mit mind. 8 cm Naht- und 12 cm Stoßüberdeckung  vollflächig aufschweißen.
Menge: 1,000 m²

**03.13.0040 Hasse Geovlies 300/500**
HASSE GEOVLIES, Schutz- und Speichermatte, verrottungsfest,
Typ:  Geovlies 300 / 500,
Flächengewicht:  mindestens 300 / 500 g/m²,
liefern und lose mit mindestens 10 cm Naht- und Stoßüberdeckung auf der Wurzelschutzbahn verlegen. Das Vlies ist an allen Bauteilen bis zur Oberkante der Kiesschüttung hochzuführen.
Menge: 1,000 m²

**03.13.0050 Hasse Extensivsubstrat**
HASSE EXTENSIVSUBSTRAT, entsprechend FLL-Richtlinien,
mit besonders günstigen Eigenschaften in der Blasbarkeit (Transport), dränfähig, max. 10 % organische Masse,
mineralischer Anteil aus gütegeprüftem Blähton und/oder Blähschiefer,
Gewicht:  800 kg/m³ (wassergesättigt),
liefern und auf dem Filtervlies gleichmäßig verteilt fachgerecht aufbringen.
Fertigeinbauhöhe:  mind. 60 mm
Der Sackungsfaktor von 15% ist beim Einbau zu beachten.
Menge: 1,000 m²

**03.13.0060 Hasse Dachstauden**
HASSE DACHSTAUDEN, für extensive Dachbegrünungen,
in Kegelballen vorkultiviert,
Typ:  Hasse Dachgarten-Mix,
Durchmesser:  ca. 4 cm,
Verbrauch:  20 Stk/m²,
liefern und gleichmäßig verteilt fachgerecht in die Substratschicht pflanzen.
Menge: 1,000 m²

**03.13.0070 Kiesrandstreifen**
Kiesrandstreifen aus gewaschenem Rollkies, Körnung 16/32 mm, für Bereiche, in denen kein Pflanzenwachstum erwünscht ist (Dachrand, Lichtkuppeln, Dehnfugen, Gullys etc.),
Schichtdicke:  _____ mm
Streifenbreite:  50 cm
liefern und nach Angabe der Bauleitung bzw. des Gestaltungsplanes fachgerecht  einbringen.
Menge: 1,000 m

**03.13.0080 Fertigstellung der Vegetationsflächen**
Fertigstellung der Vegetationsflächen nach DIN 18916. Die Begrünungsflächen sowie die Kiesstreifen sind bis zur Abnahme unkrautfrei zu halten, zu lockern, zu wässern und zu düngen.
Die Pflegearbeiten umfassen weiterhin - falls erforderlich - den Rückschnitt, den Pflanzenschutz sowie die Kontrolle der Dachabläufe und der Anstaubewässerung.
Menge: 1,000 psch

#### Abschnitt 03.14 Zweischichtbegrünung auf Massivdecke mit Dämmung

**03.14.0010 Hasserol V**
Bitumenvoranstrich HASSEROL V, lösungsmittelarm,
liefern und im Streich- oder Rollverfahren satt deckend auf den
sauberen und trockenen Untergrund fachgerecht aufbringen.
Verbrauch:  0,5 l/m²
Der Voranstrich muss vor dem Aufbringen der nächsten Lage ausreichend abtrocknen.
Menge: 1,000 m²

**03.14.0020 Hassodritt Vapor, vollflächig**
Elastomerbitumen-Dampfsperre
HASSODRITT VAPOR

gemäß DIN EN 13970, oberseitig mit einer feuchtigkeitsbeständigen
Granulatbestreuung versehen und mit einem Nahtstreifen aus Schnellschweißfolie kaschiert, unterseitig mit einer Schnellschweißfolie kaschiert, Einlage aus einem verstärktem Gewebe und Aluminium,
Länge:  5,0 m,
Breite:  1,0 m,
Dicke:  4,0 mm,
Brandverhalten:  Klasse E,
max. Zugkraft:  längs: 1300 N/50 mm,
  quer: 1500 N/50 mm,
max. Dehnung:  längs: 8 %,
  quer: 10 %,
Kaltbiegeverhalten:  - 30° C,
Wärmestandfestigkeit:  + 105° C,
sd - Wert:  sd > 1500 m,
liefern und fachgerecht mit mind. 8 cm Naht-  und 12 cm Stoßüberdeckung vollflächig aufschweißen.
Bei einer fachgerechten Verarbeitung ist die Tauglichkeit der fertig verlegte Dampfsperre für die Funktion einer behelfsmäßigen Abdichtung (Notabdichtung) gemäß der Verarbeitungsanweisungen für einen Zeitraum von mind. 6 Wochen gegeben.
Die Dampfsperre ist an allen An- und Abschlüssen bis Oberkante Dämmstoff hochzuführen.
Diese Leistung wird bis zu einer Höhe/Breite von 0,5 m nicht gesondert vergütet und ist in den Einheitspreis dieser Position einzurechnen.
Menge: 1,000 m²

**03.14.0030 EPS 032 DAA dh, NeoTop-Dach®, unkaschiert**
NeoTop-Dach® - Gefälledach

aus Polystyrol-Hartschaum EPS nach DIN EN 13 163,
HFCKW-, FCKW- und HFKW-frei,
Anwendung EPS 032 DAA dh, > 150 kPa nach DIN V 4108, Teil 10,
Wärmeleitfähigkeit:  0,032 W/(m²K),
Baustoffklasse:  B2 nach DIN 4102,
Euroklasse:  E nach DIN EN 13 501,
Gefälle:  ............... %,
Anfangsdicke:  ............... mm,
mittlere Dicke:  ............... mm,
Enddicke:  ............... mm,
U-Wert der
Gefälledämmschicht
nach DIN EN ISO 6946:  ............... W/m²K,
Abmessungen der Platten:  500 / 1000 x 1000 mm,
liefern und streifenweise mit HassoStick PU-Dämmstoffkleber dicht gestoßen fachgerecht verlegen.
Verbrauch HassoStick
PU-Dämmstoffkleber:  i.M. 85 ml/m²
Menge: 1,000 m²

**03.14.0040 Kubipren SN**
kaltselbstklebende Elastomerbitumen-Unterlagsbahn mit Sicherheits-Schweißnaht,
KUBIPREN SN

gem. DIN EN 20000-201 / -202,
Bahnentyp:  PYE-KTG KSP - 4,0,
Eigenschaftsklasse:  E1,
Anwendungstyp:  DU / BA,
oberseitig mit einer überschweißbaren Spezialfolie kaschiert, unterseitig mit einer Abziehfolie sowie einem Sicherheitsnahtstreifen
versehen,
Länge:  6,0 m,
Breite:  1,08 m,
Dicke:  4,0 mm,
Einlage:  KTG,
Brandverhalten:  Klasse E,
max. Zugkraft:  längs: 1300 N/50 mm,
  quer: 1500 N/50 mm,
max. Dehnung:  längs: 8 %,
  quer: 10 %,
Kaltbiegeverhalten:  - 30° C,
Wärmestandfestigkeit:  + 100° C,
liefern und fachgerecht gemäß Verlegevorschrift durch Abziehen der Schutzfolie auf den vorgenannten Dämmstoff mit mind. 8 cm Naht- und 12 cm Stoßüberdeckung verlegen. Die Nähte und Stöße müssen voll verschweißt werden.
Die Klebkraft zum Untergrund (Dämmstoff) ist vor Beginn der Arbeiten sowie in regelmäßigen Abständen wärend der Verarbeitung geprüft und beurteilt werden.
Bei einer fachgerechten Verarbeitung ist die Tauglichkeit der fertig verlegte Unterlagsbahn für die Funktion einer behelfsmäßigen Abdichtung (Notabdichtung) gemäß der Verarbeitungsanweisungen für einen Zeitraum von mind. 6 Wochen gegeben.
Menge: 1,000 m²

**03.14.0050 Kubigreen WS Wurzelschutzbahn**
*** Grundposition ZZ 1.0
Premium-Oberlagsbahn KUBIGREEN WS, für das Gründach,
aus hochwertig modifiziertem Polymerbitumen,
gemäß DIN SPEC 20000-201 / -202,
Eigenschaftsklasse:  E1,
Anwendungstyp:  DO / BA,
oberseitig beschiefert, unterseitig mit einem Spezial-Schnellschweißvlies mit Thermoindikator kaschiert.
Mit Prüfzeugnis gemäß den Anforderungen der Forschungsanstalt Landschaftsentwicklung Landschaftsbau e.V. (FLL) und der DIN 13948 auf Widerstand gegen Durchwurzelung,
Farbe:  basaltschwarz,
Länge:  5,0 m,
Breite.  1,0 m,
Dicke:  5,3 mm,
Einlage:  Polyestervlies >270 g/m²,
Brand von außen:  Broof(t1) im Systemaufbau nach
  Herstellerangaben,
Brandverhalten:  Klasse E,
max. Zugkraft:  1300 N/50 mm,
max. Dehnung:  50 %,
Kaltbiegeverhalten:  - 40° C,
Wärmestandfestigkeit:  + 123° C,
liefern und fachgerecht mit mind. 8 cm Naht- und 12 cm Stoßüberdeckung  vollflächig aufschweißen.
Menge: 1,000 m²

**03.14.0060 Kubiflor Wurzelschutzbahn**
*** Wahlposition ZZ 1.1
Hochwert-Oberlagsbahn KUBIFLOR, für das Gründach,
aus hochwertig modifiziertem Polymerbitumen,
gemäß DIN SPEC 20000-201 / -202,
Eigenschaftsklasse:  E1,
Anwendungstyp:  DO / BA,
oberseitig beschiefert, unterseitig mit einer Spezialfolie kaschiert.
Mit Prüfzeugnis gemäß den Anforderungen der Forschungsanstalt Landschaftsentwicklung Landschaftsbau e.V. (FLL) und der DIN 13948 auf Widerstand gegen Durchwurzelung,
Farbe:  basaltschwarz,
Länge:  5,0 m,
Breite.  1,0 m,
Dicke:  5,2 mm,
Einlage:  Polyestervlies >250 g/m²,
Brand von außen:  Broof(t1) im Systemaufbau nach
  Herstellerangaben,
Brandverhalten:  Klasse E,
max. Zugkraft:  1000 N/50 mm,
max. Dehnung:  45 %,
Kaltbiegeverhalten:  - 30° C,
Wärmestandfestigkeit:  + 110° C,
liefern und fachgerecht mit mind. 8 cm Naht- und 12 cm Stoßüberdeckung  vollflächig aufschweißen.
Menge: 1,000 m²

**03.14.0070 Hasse Geovlies 300/500**
HASSE GEOVLIES, Schutz- und Speichermatte, verrottungsfest,
Typ:  Geovlies 300 / 500,
Flächengewicht:  mindestens 300 / 500 g/m²,
liefern und lose mit mindestens 10 cm Naht- und Stoßüberdeckung auf der Wurzelschutzbahn verlegen. Das Vlies ist an allen Bauteilen bis zur Oberkante der Kiesschüttung hochzuführen.
Menge: 1,000 m²

**03.14.0080 Hasse Dränplatte**
HASSE DRÄNPLATTE, aus druckfestem PE-Kunststoff,
Höhe:  25 mm,
Plattengröße:  2220 x 1330 mm,
liefern und mit Überdeckung lose auf dem Geovlies verlegen.
Menge: 1,000 m²

**03.14.0090 Hasse Filtervlies**
HASSE FILTERVLIES, verrottungsfest,
Typ:  PP 150,
Flächengewicht:  mind. 150 g/m²,
liefern und mit mindestens 10 cm Naht- und Stoßüberdeckung auf der Drain- und Wasserspeicherschicht fachgerecht lose verlegen. Das Vlies ist zwischen dem Kiesrandstreifen und dem Pflanzensubstrat mindestens bis Oberkante hochzuführen.
Menge: 1,000 m²

**03.14.0100 Hasse Extensivsubstrat**
HASSE EXTENSIVSUBSTRAT, entsprechend FLL-Richtlinien,
mit besonders günstigen Eigenschaften in der Blasbarkeit (Transport), dränfähig, max. 10 % organische Masse,
mineralischer Anteil aus gütegeprüftem Blähton und/oder Blähschiefer,
Gewicht:  800 kg/m³ (wassergesättigt),
liefern und auf dem Filtervlies gleichmäßig verteilt fachgerecht aufbringen.
Fertigeinbauhöhe:  mind. 60 mm
Der Sackungsfaktor von 15% ist beim Einbau zu beachten.
Menge: 1,000 m²

**03.14.0110 Hasse Dachstauden**
*** Grundposition ZZ 2.0
HASSE DACHSTAUDEN, für extensive Dachbegrünungen,
in Kegelballen vorkultiviert,
Typ:  Hasse Dachgarten-Mix,
Durchmesser:  ca. 4 cm,
Verbrauch:  20 Stk/m²,
liefern und gleichmäßig verteilt fachgerecht in die Substratschicht pflanzen.
Menge: 1,000 m²

**03.14.0120 Vorkultivierte HASSE Vegetationsmatten,**
*** Wahlposition ZZ 2.1
HASSE VEGETATIONSMATTEN, vorkultiviert,
Vegetation:  Sedum / Kräuter / Gräser,
auf zugfester, verrottungsbeständiger und recyclingfähiger Trägereinlage,
liefern und fachgerecht einschließlich aller erforderlichen Nebenarbeiten verlegen.
Menge: 1,000 m²

**03.14.0130 Kiesrandstreifen**
Kiesrandstreifen aus gewaschenem Rollkies, Körnung 16/32 mm, für Bereiche, in denen kein Pflanzenwachstum erwünscht ist (Dachrand, Lichtkuppeln, Dehnfugen, Gullys etc.),
Schichtdicke:  _____ mm
Streifenbreite:  50 cm
liefern und nach Angabe der Bauleitung bzw. des Gestaltungsplanes fachgerecht  einbringen.
Menge: 1,000 m

**03.14.0140 Fertigstellung der Vegetationsflächen**
Fertigstellung der Vegetationsflächen nach DIN 18916. Die Begrünungsflächen sowie die Kiesstreifen sind bis zur Abnahme unkrautfrei zu halten, zu lockern, zu wässern und zu düngen.
Die Pflegearbeiten umfassen weiterhin - falls erforderlich - den Rückschnitt, den Pflanzenschutz sowie die Kontrolle der Dachabläufe und der Anstaubewässerung.
Menge: 1,000 psch

#### Abschnitt 03.15 Intensivbegrünung auf Massivdecke

**03.15.0010 Epoxidharzgrundierung**
Niedrigviskose, temperaturbeständige, penetrierfähige
Epoxidharz-Grundierung Sika Ergodur 500 Pro
nach TL/TP BEL-EP und ZTV-ING, Teil 7,
liefern und auf der Beton-Unterkonstruktion gemäß der Herstellervorschriften fachgerecht aufbringen.
Die erforderlichen Untergrundvorbereitung gemäß ZTV-ING,
Teil 7 (z.B. Kugelstrahlen) ist in den Preis einzurechnen und fachgerecht vor Beginn der Grundierungsarbeiten auszuführen.

Verbrauch: Sika Ergodur 500 Pro ca. 0,5 kg/m²
Inkl. Abstreuen der frischen Schichten mit ca. 0,8 kg/m²
Quarzsand der Körnung 0,2-0,7 mm
Menge: 1,000 m²

**03.15.0020 Hassodritt Vapor, vollflächig**
Elastomerbitumen-Dampfsperre
HASSODRITT VAPOR

gemäß DIN EN 13970, oberseitig mit einer feuchtigkeitsbeständigen
Granulatbestreuung versehen und mit einem Nahtstreifen aus Schnellschweißfolie kaschiert, unterseitig mit einer Schnellschweißfolie kaschiert, Einlage aus einem verstärktem Gewebe und Aluminium,
Länge:  5,0 m,
Breite:  1,0 m,
Dicke:  4,0 mm,
Brandverhalten:  Klasse E,
max. Zugkraft:  längs: 1300 N/50 mm,
  quer: 1500 N/50 mm,
max. Dehnung:  längs: 8 %,
  quer: 10 %,
Kaltbiegeverhalten:  - 30° C,
Wärmestandfestigkeit:  + 105° C,
sd - Wert:  sd > 1500 m,
liefern und fachgerecht mit mind. 8 cm Naht-  und 12 cm Stoßüberdeckung vollflächig aufschweißen.
Bei einer fachgerechten Verarbeitung ist die Tauglichkeit der fertig verlegte Dampfsperre für die Funktion einer behelfsmäßigen Abdichtung (Notabdichtung) gemäß der Verarbeitungsanweisungen für einen Zeitraum von mind. 6 Wochen gegeben.
Die Dampfsperre ist an allen An- und Abschlüssen bis Oberkante Dämmstoff hochzuführen.
Diese Leistung wird bis zu einer Höhe/Breite von 0,5 m nicht gesondert vergütet und ist in den Einheitspreis dieser Position einzurechnen.
Menge: 1,000 m²

**03.15.0030 PUR/PIR, 026-028 - Flachdachdämmplatte**
Hassothan PUR/PIR WLS 026-028 Flachdachdämmplatte Polyurethan-Hartschaum, gütegeschützt, gemäß DIN EN 13165,
mit beidseitiger Mineralvlies-Kaschierung,
Typ:  PUR/PIR 026-028 DAA dh,
Wärmeleitfähigkeit:  0,026 W/mK (ab 120 mm),
  0,027 W/mK (80 bis 119 mm),
  0,028 W/mK (bis 79 mm),
Baustoffklasse:  B2 nach DIN 4102-1,
Euroklasse:  E nach DIN 13501,
Druckspannung:  > 80 mm Stärke mind. 120 kPa,
  80 mm Stärke mind. 150 kPa,
Temperaturbeständigkeit:  - 30° C bis + 90° C,
  kurzfristig + 210 °C,
Kantenausbildung:  umlaufend Stufenfalz,
Standard-Abmessungen:  1200 x 600 mm,
Dämmstoffdicke:  50/60/80/100/120/140/160/180 mm,
liefern und mit Polymerbitumenklebemasse KOMBIPHALT vollflächig verklebt dicht gestoßen mit bitumengefüllten Fugen im Verband verlegen.
Verbrauch KOMBIPHALT:  ca. 3,5 kg/m²
Menge: 1,000 m²

**03.15.0040 Kubitekt**
Elastomerbitumen-Dachdichtungsbahn
KUBITEKT,

gem. DIN EN 20000-201 / -202,
Eigenschaftsklasse:  E1,
Anwendungstyp:  DU / BA,
beidseitig feinbesandet,
Länge:  7,5 m,
Breite:  1,08 m,
Dicke:  ca. 2,8 mm,
Brandverhalten:  Klasse E,
Einlage:  Glasgewebe 200g /m²,
Bruchwiderstand:  1300 N/50 mm,
Bruchdehnung:  7 %,
Kaltbiegeverhalten:  - 30° C,
Wärmestandfestigkeit:  + 110° C,
liefern und vollflächig mit mind. 8 cm Naht- und Stoßüberdeckung mit KOMBIPHALT Elastomerbitumen-Heißklebemasse im Gieß- und
Einrollverfahren verlegen.
Verbrauch KOMBIPHALT:  ca. 2,5 kg/m²
Menge: 1,000 m²

**03.15.0050 Kubigreen WS Wurzelschutzbahn**
Premium-Oberlagsbahn KUBIGREEN WS, für das Gründach,
aus hochwertig modifiziertem Polymerbitumen,
gemäß DIN SPEC 20000-201 / -202,
Eigenschaftsklasse:  E1,
Anwendungstyp:  DO / BA,
oberseitig beschiefert, unterseitig mit einem Spezial-Schnellschweißvlies mit Thermoindikator kaschiert.
Mit Prüfzeugnis gemäß den Anforderungen der Forschungsanstalt Landschaftsentwicklung Landschaftsbau e.V. (FLL) und der DIN 13948 auf Widerstand gegen Durchwurzelung,
Farbe:  basaltschwarz,
Länge:  5,0 m,
Breite.  1,0 m,
Dicke:  5,3 mm,
Einlage:  Polyestervlies >270 g/m²,
Brand von außen:  Broof(t1) im Systemaufbau nach
  Herstellerangaben,
Brandverhalten:  Klasse E,
max. Zugkraft:  1300 N/50 mm,
max. Dehnung:  50 %,
Kaltbiegeverhalten:  - 40° C,
Wärmestandfestigkeit:  + 123° C,
liefern und fachgerecht mit mind. 8 cm Naht- und 12 cm Stoßüberdeckung  vollflächig aufschweißen.
Menge: 1,000 m²

**03.15.0060 Schutzschicht aus Isolierschutzplatten**
*** Bedarfsposition ohne GB
Schutzschicht  aus Isolierschutzplatten, bestehend aus Polyurethan-Kautschuk,
Dicke:  10 mm,
Plattenabmessungen:  200 x 100 cm,
liefern und dicht gestoßen lose auf die Abdichtung verlegen.
Menge: 1,000 m²

#### Abschnitt 03.16 Einlagige bituminöse Abdichtung mit Dämmung auf Trapezblech

**03.16.0010 Hassolan SN auf Trapezblech**
Elastomerbitumen-Alu-Dampfsperre SK mit Sicherheits-Schweißnaht
HASSOLAN SN

gemäß DIN EN 13970, kaltselbstklebend auf geeigneten
Stahltrapezblechen,
Länge:  ca. 7,5 m,
Breite:  ca. 1,08 m,
Dicke:  ca. 2,8 mm,
Einlage:  Mineralfaser mit
  Alu-Verbund,
Oberseite:  bestreut mit
  Sicherheitsnaht,
Unterseite:  selbstklebend mit
  Sicherheitsnaht,
Brandverhalten:  Klasse E,
max. Zugkraft:  längs: 1300 N/50 mm,
  quer: 1500 N/50 mm,
max. Dehnung:  längs: 8 %,
  quer: 10 %,
Kaltbiegeverhalten:  - 30° C,
Wärmestandfestigkeit:  + 100° C,
sd - Wert:  sd > 1500 m,
liefern und fachgerecht gemäß Verlegevorschrift durch Abziehen der unteren Schutzfolie auf den gereinigten und trockenen Obergurten der Trapezbleche verlegen.
Die Verarbeitung darf nur bis zu einer Mindesttemperatur von
 + 10° C und einer Maximaltemperatur von + 30° C erfolgen.
Die Nähte mit einer Überdeckung von mind. 8 cm sind durch Abziehen des Randbereiches des Folienstreifens vollflächig zu verkleben.
Die Stöße sind mit einer Überdeckung von mind. 12 cm durch thermische Aktivierung des Selbstklebebitumens ebenfalls vollflächig zu verkleben.
In den Stoßbereichen sind Hilfskonstruktionen aus geeigneten Blechzuschnitten zu verwenden.
Die Sicherheitsnähte im Naht- und Stoßbereich sind durch fachgerechtes Verschweißen mit einem geeigneten Schweißbrenner und schwerer Andrückrolle wasserdicht zu schließen.
Die Klebekraft der Überdeckungen, insbesondere im T-Stoßbereich, ist sorgfältig zu prüfen und ggf. nachzuarbeiten.
Bei einer fachgerechten Verarbeitung ist die Tauglichkeit der fertig verlegte Dampfsperre für die Funktion einer behelfsmäßigen Abdichtung (Notabdichtung) gemäß der Verarbeitungsanweisungen für einen Zeitraum von mind. 6 Wochen gegeben.
Die Dampfsperre ist an allen An- und  Abschlüssen mindestens bis Ober-/Aussenkante Dämmstoff hochzuführen.
Diese Leistung wird bis zu einer Höhe/Breite von 0,5 m nicht gesondert vergütet und ist in den Einheitspreis dieser Position einzurechnen.
Die Klebkraft zum Untergrund ist vor Beginn der Arbeiten sowie in regelmäßigen Abständen wärend der Verarbeitung geprüft und beurteilt werden.
Menge: 1,000 m²

**03.16.0020 EPS 032 DAA dm, Neo Top-Dach®, Platten, Falz**
NeoTop-Dach® Polystyrol-Hartschaumplatten

aus Polystyrol-Hartschaum EPS nach DIN EN 13 163,
HFCKW-, FCKW- und HFKW-frei,
Anwendung EPS 032 DAA dm, > 100 kPa nach DIN V 4108, Teil 10,
Wärmeleitfähigkeit:  0,032 W/(m²K),
Baustoffklasse:  B2 nach DIN 4102,
Euroklasse:  E nach DIN EN 13 501,
Kantenausbildung:  Stufenfalz umlaufend,
Dämmstoffdicke:  ............ mm,
liefern und streifenweise mit HassoStick PU-Dämmstoffkleber dicht gestoßen fachgerecht verlegen.
Verbrauch HassoStick
PU-Dämmstoffkleber:  i.M. 85 ml/m²
Menge: 1,000 m²

**03.16.0030 Kubilan SN**
Elastomerbitumen-Schweißbahn
KUBILAN SN

gemäß DIN 20000-201,
Bahnentyp:  PYE-KTP - 4,5,
Eigenschaftsklasse:  E1,
Anwendungstyp:  DE,
für die einlagige Abdichtung,
oberseitig beschiefert, unterseitig mit einer Schnellschweißfolie kaschiert und mit einem Sicherheitsnahtstreifen versehen,
mit amtlichem Prüfzeugnis gemäß DIN 52133 sowie DIN 52123 für Höchstzugkraft, Dehnung, Kaltbiegeverhalten und Wärmestandfestigkeit, mit amtlichem Prüfzeugnis gemäß
DIN V ENV 1187 auf Beanspruchung von Bedachungen durch Feuer von außen, B roof (t1) im Systemaufbau nach Herstellerangaben,
mit amtlichem Prüfzeugnis gemäß DIN 4102, Teil 7 auf Widerstandsfähigkeit gegen Flugfeuer und strahlende Wärme im Systemaufbau nach Herstellerangaben,
mit amtlichem Prüfzeugnis gemäß DIN EN 13583 auf Hagelschlagwiderstand, mit amtlichem Prüfzeugnis gemäß
DIN EN 1928 auf Wasserdichtheit,
Farbe:  basaltschwarz,
Länge:  7,5 m,
Breite:  1,08 m,
Deckbreite:  0,955 m,
Dicke:  4,5 mm
Einlage:  KTP,
Brandverhalten:  Klasse E,
max. Zugkraft:  1450 N/50 mm,
max. Dehnung:  40 %,
Nagelausreißfestigkeit:  200 N,
Kaltbiegeverhalten:  - 30° C,
Wärmestandfestigkeit:  + 110° C,
Plastizitätsspanne:  140 K,
Dimensionsstabilität:  0,3 %,
liefern und mit mind. 12,5 cm Naht- und 14 cm Stoßüberdeckung fachgerecht lose verlegen, mechanisch gemäß
DIN EN 1991-1-4/Na:2010-12 und Einzelnachweis mit
Edelstahl-Befestigungselementen,
Hersteller:  ...............................
Typ:  ...............................
Schraubenlänge:  ............. mm,
unter Verwendung eines Befestigungsautomaten befestigen.
Die Überdeckungen sind nach dem Abziehen des Abdeckstreifens der Sicherheitsnaht mittels eines geeigneten Schweißautomaten (z.B. Leister) oder eines systemkompatiblen Schweißbrenners unter
Verwendung einer schweren Nahtandrückrolle voll zu verschweißen.
Die sichtbar hervortretende Schweißraupe ist auf Wunsch des Bauherren im heißen Zustand unmittelbar nach dem Verschweißen mit Originalschiefersplitt abzustreuen.
Die Bahnenverlegung erfolgt versetzt und ausschließlich in Gefällerichtung. Im Rand- und Eckbereich sind je nach Erfordernissen 50 cm breite Bahnen zu verlegen oder die mechanische Befestigung erfolgt mit einer zusätzlichen reißfesten Lage
(z.B. Kubiflex SSB).
Die Verarbeitungshinweise des Herstellers sind zu beachten.
Menge: 1,000 m²

#### Abschnitt 03.17 Massivdach mit Bitumen-Folien Dachkombination (Kubipren SN uVo)

**03.17.0010 Hasserol V**
Bitumenvoranstrich HASSEROL V, lösungsmittelarm,
liefern und im Streich- oder Rollverfahren satt deckend auf den
sauberen und trockenen Untergrund fachgerecht aufbringen.
Verbrauch:  0,5 l/m²
Der Voranstrich muss vor dem Aufbringen der nächsten Lage ausreichend abtrocknen.
Menge: 1,000 m²

**03.17.0020 Hassodritt Vapor, vollflächig**
Elastomerbitumen-Dampfsperre
HASSODRITT VAPOR

gemäß DIN EN 13970, oberseitig mit einer feuchtigkeitsbeständigen
Granulatbestreuung versehen und mit einem Nahtstreifen aus Schnellschweißfolie kaschiert, unterseitig mit einer Schnellschweißfolie kaschiert, Einlage aus einem verstärktem Gewebe und Aluminium,
Länge:  5,0 m,
Breite:  1,0 m,
Dicke:  4,0 mm,
Brandverhalten:  Klasse E,
max. Zugkraft:  längs: 1300 N/50 mm,
  quer: 1500 N/50 mm,
max. Dehnung:  längs: 8 %,
  quer: 10 %,
Kaltbiegeverhalten:  - 30° C,
Wärmestandfestigkeit:  + 105° C,
sd - Wert:  sd > 1500 m,
liefern und fachgerecht mit mind. 8 cm Naht-  und 12 cm Stoßüberdeckung vollflächig aufschweißen.
Bei einer fachgerechten Verarbeitung ist die Tauglichkeit der fertig verlegte Dampfsperre für die Funktion einer behelfsmäßigen Abdichtung (Notabdichtung) gemäß der Verarbeitungsanweisungen für einen Zeitraum von mind. 6 Wochen gegeben.
Die Dampfsperre ist an allen An- und Abschlüssen bis Oberkante Dämmstoff hochzuführen.
Diese Leistung wird bis zu einer Höhe/Breite von 0,5 m nicht gesondert vergütet und ist in den Einheitspreis dieser Position einzurechnen.
Menge: 1,000 m²

**03.17.0030 EPS 035 DAA dm, Gefälledämmung, unkaschiert**
HASSOPOR Hartschaum-Gefälledach

aus Polystyrol-Hartschaum EPS nach DIN EN 13 163,
HFCKW-, FCKW- und HFKW-frei,
Anwendung EPS 035 DAA dm, > 100 kPa nach DIN V 4108, Teil 10,
Wärmeleitfähigkeit:  0,035 W/(mK),
Baustoffklasse:  B2 nach DIN 4102,
Euroklasse:  E nach DIN EN 13 501,
Gefälle  ............... %,
Anfangsdicke:  ............... mm,
mittlere Dicke:  ............... mm,
Enddicke:  ............... mm,
U-Wert der
Gefälledämmschicht
nach DIN EN ISO 6946:  ............... W/m²K,
Abmessungen der Platten: 500 / 1000 x 1000 mm,
liefern und streifenweise mit HassoStick PU-Dämmstoffkleber dicht gestoßen fachgerecht verlegen.
Verbrauch HassoStick
PU-Dämmstoffkleber:  i.M. 85 ml/m²
Menge: 1,000 m²

**03.17.0040 Kubipren SN uVo**
kaltselbstklebende Spezial-Unterlagsbahn
KUBIPREN SN uVo
der nachfolgenden hochpolymeren
Dachabdichtung gem. DIN EN 20000-201,

gem. DIN EN 20000-201,
Bahnentyp:  PYE-KTG KSP - 4,0,
Eigenschaftsklasse:  E1,
Anwendungstyp:  DU,
als Kaschierlage auf geeigneten Dämmstoffen, oberseitig mit einem Spezialgranulat beschichtet, unterseitig mit einer Abziehfolie einschließlich eines Sicherheitsnahtstreifens versehen,
mit Prüfung des Widerstandes gegenüber Windlasten mit einem Bemessungswert von 2 kN/m², (nach ausreichender thermischer Aktivierung  3.5 kN/m²)
Länge:  6,0 m,
Breite:  1,08 m,
Dicke:  4,0 mm,
Einlage:  KTG (>200 g/m²),
Wasserdichtigkeit:  200 kPa/24h,
Brandverhalten:  Klasse E,
max. Zugkraft:  längs: 1300 N/50 mm,
  quer: 1500 N/50 mm,
max. Dehnung:  längs: 8 %,
  quer: 10 %,
Kaltbiegeverhalten:  - 30° C,
Wärmestandsfestigkeit:  + 100° C,
liefern und fachgerecht gemäß Verlegevorschrift unter Berücksichtigung weitergehender Hinweise des Dachabdichtungs-Systemanbieters, der Alwitra Flachdachsyteme GmbH & Co, durch Abziehen der Schutzfolie auf dem vorgenannten Untergrund mit
8 cm Naht- und 12 cm Stoßüberdeckung verlegen.
Die Sicherheitsnaht und die Stöße müssen mit einem geeigneten Sicherheitsnahtbrenner oder einem Heißluftautomaten unter Verwendung einer schweren silikonisierten Andrückrolle voll verschweißt werden.
Die Klebkraft zum Untergrund (Dämmstoff) ist vor Beginn der Arbeiten sowie in regelmäßigen Abständen wärend der Verarbeitung geprüft und beurteilt werden.
Bei einer fachgerechten Verarbeitung ist die Tauglichkeit der fertig verlegte Unterlagsbahn für die Funktion einer behelfsmäßigen Abdichtung (Notabdichtung) gemäß der Verarbeitungsanweisungen für einen Zeitraum von mind. 6 Wochen gegeben.
Menge: 1,000 m²

**03.17.0050 hochpolymere Abdichtungslage (Folie)**
Einlagige Dachabdichtung DIN 18 531 DE/E1 EVA-BV-K-PV-1,5/1,2 und DIN V 20000-201, mit Bahnen aus Ethylen-Vinylacetat-Terpolymer (EVA) mit außergewöhnlich hohem Anteil an hochpolymeren Feststoffen (ca. 90%), weich elastisch, nicht durch Weichmacher elastifiziert, mit hochwertiger, durchgehend homogener Dichtschicht (keine unterschiedlichen Schichten - Ober- oder Unterschicht) und nicht durch eine Einlage getrennt, mit unterseitiger Kaschierung aus Polyestervlies, bitumenfrei, bitumenverträglich, dämmstoffneutral, durchwurzelungs- und rhizomfest nach FLL diffusionsoffen (µ < 20.000), Baustoffklasse B2 nach DIN 4102-1 bzw. Klasse E nach DIN EN 13501-1, widerstandfähig gegen Flugfeuer und strahlende Wärme (harte Bedachung) nach DIN 4102-7 bzw. DIN V ENV 1187 in der ausgeschriebenen Bauart, mit CE-Kennzeichnung nach DIN EN 13956 und Nachweis der herstellerbezogenen Gebrauchserwartung von mind. 30 Jahren durch BBA (British Board of Agrément).
Qualitätsicherung:
CE-Zertifizierung (FPC-Zertifikat)
TÜV-Zertifizierung (TÜV-Siegel).
Produktdeklaration:
Neutrale und anerkannte Umwelt-Produktdeklaration (EPD) ISO 14025 und EN 15804 gem. IBU-Richtlinien (Institut Bauen und Umwelt e.V.)
Hersteller zertifiziert nach DIN EN ISO 9001, 14001 und 50001.
Dicke: 1,5/1,2 mm Dichtschicht + Kaschierung
Farbe: weiß/hellgrau/schiefergrau
alwitra Klebstoff L 40
nach Herstellervorschrift und fachgerecht kleben, einschl. homogener Nahtverbindung.
Erzeugnis: EVALON V-Dachbahn
Menge: 1,000 m²

#### Abschnitt 03.18 Verbund-Dach-System auf Massivdecke

**03.18.0010 Epoxidharzgrundierung**
Niedrigviskose, temperaturbeständige, penetrierfähige
Epoxidharz-Grundierung Sika Ergodur 500 Pro
nach TL/TP BEL-EP und ZTV-ING, Teil 7,
liefern und auf der Beton-Unterkonstruktion gemäß der Herstellervorschriften fachgerecht aufbringen.
Die erforderlichen Untergrundvorbereitung gemäß ZTV-ING,
Teil 7 (z.B. Kugelstrahlen) ist in den Preis einzurechnen und fachgerecht vor Beginn der Grundierungsarbeiten auszuführen.

Verbrauch: Sika Ergodur 500 Pro ca. 0,5 kg/m²
Inkl. Abstreuen der frischen Schichten mit ca. 0,8 kg/m²
Quarzsand der Körnung 0,2-0,7 mm
Menge: 1,000 m²

**03.18.0020 Kubitekt**
Elastomerbitumen-Dachdichtungsbahn
KUBITEKT,

gem. DIN EN 20000-201 / -202,
Eigenschaftsklasse:  E1,
Anwendungstyp:  DU / BA,
beidseitig feinbesandet,
Länge:  7,5 m,
Breite:  1,08 m,
Dicke:  ca. 2,8 mm,
Brandverhalten:  Klasse E,
Einlage:  Glasgewebe 200g /m²,
Bruchwiderstand:  1300 N/50 mm,
Bruchdehnung:  7 %,
Kaltbiegeverhalten:  - 30° C,
Wärmestandfestigkeit:  + 110° C,
liefern und vollflächig mit mind. 8 cm Naht- und Stoßüberdeckung mit KOMBIPHALT Elastomerbitumen-Heißklebemasse im Gieß- und
Einrollverfahren verlegen.
Verbrauch KOMBIPHALT:  ca. 2,5 kg/m²
Menge: 1,000 m²

**03.18.0030 Foamglas CG 040 DAA dh, Heißbitumen**
Wärmedämmung aus dampfdiffusions- und wasserdichtem,
nicht brennbarem Schaumglas,
Gefälleplatten, CG 040 DAA dh,
Gefälle:  1,1 %,
Gefälle:  1,7 %,
Gefälle:  2,2 %,
Anfangsdicke:  ............... mm,
mittlere Dicke:  ............... mm,
Enddicke:  ............... mm,
gemäß Hersteller-Verlegeplan mit genau bemaßten Entwässerungspunkten unter Verwendung von KOMBIPHALT Elastomerbitumen-Heißklebemasse mit pressgestoßenen, versetzten Fugen, gemäß Verarbeitungsrichtlinien des Herstellers fachgerecht verlegen.
Die Schaumglas-Gefälleplatten sind vor Verlegung mit einer kurzen und einer langen Plattenkante in dem auf der Bauwerksfläche ausgegossenen Bitumen einzutauchen.

Verbrauch: KOMBIPHALT ca. 4 kg/m²
Menge: 1,000 m²

**03.18.0040 Kubitekt**
Elastomerbitumen-Dachdichtungsbahn
KUBITEKT,

gem. DIN EN 20000-201 / -202,
Eigenschaftsklasse:  E1,
Anwendungstyp:  DU / BA,
beidseitig feinbesandet,
Länge:  7,5 m,
Breite:  1,08 m,
Dicke:  ca. 2,8 mm,
Brandverhalten:  Klasse E,
Einlage:  Glasgewebe 200g /m²,
Bruchwiderstand:  1300 N/50 mm,
Bruchdehnung:  7 %,
Kaltbiegeverhalten:  - 30° C,
Wärmestandfestigkeit:  + 110° C,
liefern und vollflächig mit mind. 8 cm Naht- und Stoßüberdeckung mit KOMBIPHALT Elastomerbitumen-Heißklebemasse im Gieß- und
Einrollverfahren verlegen.
Verbrauch KOMBIPHALT:  ca. 2,5 kg/m²
Menge: 1,000 m²

**03.18.0050 Heißbitumendeckanstrich**
Heißbitumendeckanstrich aus KOMBIPHALT Elastomerbitumen-Heißklebemasse, liefern und gleichmäßig verteilt auf der Kubitekt aufbringen und ggf. mit feinem Quarzsand absanden.

Verbrauch: KOMBIPHALT ca. 2,5 kg/m²
Menge: 1,000 m²

**03.18.0060 Kubiflex SSB vollflächig**
Elastomerbitumen-Schweißbahn,Zwischenlage
KUBIFLEX SSB

gem. DIN SPEC 20000-201 / -202,
Bahntyp:  PYE-KTG S4,
Eigenschaftsklasse:  E1,
Anwendungstyp:  DU, DZ / BA,
oberseitig mit einer Spezialbestreuung beschichtet und unterseitig mit einem Schnellschweißvlies kaschiert,
Länge:  6,0 m,
Breite:  1,08 m,
Dicke:  4,1 mm,
Brandverhalten:  Klasse E,
max. Zugkraft:  1100 N/50 mm,
max. Dehnung:  10 %,
Kaltbiegeverhalten:  - 30° C,
Wärmestandfestigkeit:  + 110° C,
liefern und mit mind. 8 cm Naht- und 12 cm Stoßüberdeckung vollflächig aufschweißen.
Menge: 1,000 m²

**03.18.0070 Kubidritt Plus**
Elasto-Plastische Premium-Oberlagsbahn
KUBIDRITT PLUS
gem. DIN V 20000-201,
Eigenschaftsklasse:  E1,
Anwendungstyp:  DO,
bestehend aus homogenem Spezialbitumen sowie einer hochreißfesten und extrem dehnfähigen Kombinationsträger-Einlage (KTP) für höchste Ansprüche.
Oberseitig mit einer hochwertigen deckungssicheren,
fein strukturierten und UV-beständigen Schiefersplittbeschichtung versehen, unterseitig mit einem Spezial-Schnellschweißvlies mit Thermoindikator kaschiert.
Durch die homogene, auf der Ober- und Unterseite gleichermaßen hochwertige elasto-plastische Polymerbitumenmasse ist  neben der einzigartigen Verarbeitungstechnik u.a. der hohe Widerstand gegen
den umweltbedingten thermo-oxidativen Prozess dauerhaft gewährleistet.
KUBIDRITT PLUS übertrifft die Anforderung der DIN 18531-T2 in der Dehnung um 100 % und in der Höchstzugkraft um mind. 75 % und steht in Kombination mit den weiteren technischen Werten für eine langfristig sichere Dachabdichtung.
Mit Prüfzeugnis gemäß DIN 52133 und 52123, mit Prüfzeugnis gemäß DIN 4102-T7 (Widerstandsfähigkeit gegen Flugfeuer und strahlende Wärme) im Systemaufbau nach Herstellerangaben,
mit Prüfzeugnis gemäß DIN V ENV 1187 für Beanspruchung von Bedachungen durch Feuer von außen, Broof(t1)  im Systemaufbau nach Herstellerangaben,
mit Prüfung auf Alterungsbeständigkeit gemäß UEAtc (4.3) und
DIN 52123, mit Prüfung gemäß DIN 13583 und DIN 16726
(Hagelschlag- und Perforationswiderstand), mit Prüfzeugnis gemäß DIN 1928 (Wasserdichtigkeit), mit amtlichen Prüfzeugnissen des Schälverhaltens, des Scherwiderstandes und der thermischen
Eigenschaften in Bezug auf die Alterungsbeständigkeit,
Hauptfarbe:  mélange,
Länge:  5,0 m,
Breite:  1,08 m,
Geradheit:  < 20 mm/10(DIN EN 1848-1),
Dicke:  5,3 mm,
Einlage:  KTP ( > 300 g/m²),
Wasserdichtheit:  bestanden bei 200 kPa/24h,
Brandverhalten:  Klasse E,
Schälfestigkeit:  > 70 N/cm,
Scherfestigkeit:  > 25 N/cm²,
Perforationswiderstand:  > 8500 mm (DIN 16726)
Hagelschlagwiderstand:  > 34 m/s (DIN 13583),
max. Zugkraft:  längs/quer > 1350/1450 N/50 mm,
max. Dehnung:  längs/quer > 40/40 %,
Widerstand gegen
stoßartige Belastung:  > 600 mm
Widerstand gegen
statische Belastung:  > 20 kg
Kaltbiegeverhalten:  Ober- und Unterseite  - 30° C,
Wärmestandfestigkeit:  Ober- und Unterseite  + 160° C,
Plastizitätsspanne:  190 K,
Alterungsverhalten gem. DIN 52123  entspricht einer Alterung von mind. 25 Jahren:  Kaltbiegeverhalten:  - 25° C,
  Wärmestandfestigkeit:  + 145° C,
liefern und mit mind. 8 cm Naht-  und 12 cm Stoßüberdeckung fachgerecht gemäß Verlegevorschrift und den gültigen Fachregeln vollflächig aufschweißen.

Als Alternative sind Hybrid-Bahnen (zwei durch die Trägereinlage getrennte Bitumenarten) nicht zulässig!
Menge: 1,000 m²

#### Abschnitt 03.19 Dachabdichtungen bei Dachneigungen über 20°

**03.19.0010 Hasserol V**
Bitumenvoranstrich HASSEROL V, lösungsmittelarm,
liefern und im Streich- oder Rollverfahren satt deckend auf den
sauberen und trockenen Untergrund fachgerecht aufbringen.
Verbrauch:  0,5 l/m²
Der Voranstrich muss vor dem Aufbringen der nächsten Lage ausreichend abtrocknen.
Menge: 1,000 m²

**03.19.0020 Hassodritt Vapor, vollflächig**
Elastomerbitumen-Dampfsperre
HASSODRITT VAPOR

gemäß DIN EN 13970, oberseitig mit einer feuchtigkeitsbeständigen
Granulatbestreuung versehen und mit einem Nahtstreifen aus Schnellschweißfolie kaschiert, unterseitig mit einer Schnellschweißfolie kaschiert, Einlage aus einem verstärktem Gewebe und Aluminium,
Länge:  5,0 m,
Breite:  1,0 m,
Dicke:  4,0 mm,
Brandverhalten:  Klasse E,
max. Zugkraft:  längs: 1300 N/50 mm,
  quer: 1500 N/50 mm,
max. Dehnung:  längs: 8 %,
  quer: 10 %,
Kaltbiegeverhalten:  - 30° C,
Wärmestandfestigkeit:  + 105° C,
sd - Wert:  sd > 1500 m,
liefern und fachgerecht mit mind. 8 cm Naht-  und 12 cm Stoßüberdeckung vollflächig aufschweißen.
Bei einer fachgerechten Verarbeitung ist die Tauglichkeit der fertig verlegte Dampfsperre für die Funktion einer behelfsmäßigen Abdichtung (Notabdichtung) gemäß der Verarbeitungsanweisungen für einen Zeitraum von mind. 6 Wochen gegeben.
Die Dampfsperre ist an allen An- und Abschlüssen bis Oberkante Dämmstoff hochzuführen.
Diese Leistung wird bis zu einer Höhe/Breite von 0,5 m nicht gesondert vergütet und ist in den Einheitspreis dieser Position einzurechnen.
Menge: 1,000 m²

**03.19.0030 Stützbohlen**
Stützbohlen aus Nadelholz der Sortierklasse S 10, 1 cm dünner als die Wärmedämmung, mit 4 cm dicken XPS-Hartschaumstreifen unterfüttern, 14 cm breit, liefern, an First, Traufe sowie auf der Fläche im Abstand von max. 2,5 Metern fachgerecht mechanisch befestigt  einbauen. Die Kubipren SN muss mit bauaufsichtlich zugelassenen Befestigungselementen aus Edelstahl,
Tellerabmessungen (82 x 40 mm) mit 5 Befestigern pro Meter, verdeckt in der Stützbohle zu befestigen und somit gegen abrutschen zu sichern.
Menge: 1,000 m

**03.19.0040 EPS 032 DAA dh, Neo Top-Dach®, Platten, Falz**
NeoTop-Dach® Polystyrol-Hartschaumplatten

aus Polystyrol-Hartschaum EPS nach DIN EN 13 163,
HFCKW-, FCKW- und HFKW-frei,
Anwendung EPS 032 DAA dh, > 150 kPa nach DIN V 4108, Teil 10,
Wärmeleitfähigkeit:  0,032 W/(m²K),
Baustoffklasse:  B2 nach DIN 4102,
Euroklasse:  E nach DIN EN 13 501,
Kantenausbildung:  Stufenfalz umlaufend,
Dämmstoffdicke:  ............. mm,
liefern und streifenweise mit HassoStick PU-Dämmstoffkleber dicht gestoßen fachgerecht verlegen.
Verbrauch HassoStick
PU-Dämmstoffkleber:  i.M. 85 ml/m²
Menge: 1,000 m²

**03.19.0050 Kubipren SN**
kaltselbstklebende Elastomerbitumen-Unterlagsbahn mit Sicherheits-Schweißnaht,
KUBIPREN SN

gem. DIN EN 20000-201 / -202,
Bahnentyp:  PYE-KTG KSP - 4,0,
Eigenschaftsklasse:  E1,
Anwendungstyp:  DU / BA,
oberseitig mit einer überschweißbaren Spezialfolie kaschiert, unterseitig mit einer Abziehfolie sowie einem Sicherheitsnahtstreifen
versehen,
Länge:  6,0 m,
Breite:  1,08 m,
Dicke:  4,0 mm,
Einlage:  KTG,
Brandverhalten:  Klasse E,
max. Zugkraft:  längs: 1300 N/50 mm,
  quer: 1500 N/50 mm,
max. Dehnung:  längs: 8 %,
  quer: 10 %,
Kaltbiegeverhalten:  - 30° C,
Wärmestandfestigkeit:  + 100° C,
liefern und fachgerecht gemäß Verlegevorschrift durch Abziehen der Schutzfolie auf den vorgenannten Dämmstoff mit mind. 8 cm Naht- und 12 cm Stoßüberdeckung verlegen. Die Nähte und Stöße müssen voll verschweißt werden.
Die Klebkraft zum Untergrund (Dämmstoff) ist vor Beginn der Arbeiten sowie in regelmäßigen Abständen wärend der Verarbeitung geprüft und beurteilt werden.
Bei einer fachgerechten Verarbeitung ist die Tauglichkeit der fertig verlegte Unterlagsbahn für die Funktion einer behelfsmäßigen Abdichtung (Notabdichtung) gemäß der Verarbeitungsanweisungen für einen Zeitraum von mind. 6 Wochen gegeben.
Menge: 1,000 m²

**03.19.0060 Kubidritt XLP**
Elasto-Plastische Spezial-Oberlagsbahn
KUBIDRITT XLP

gem. DIN SPEC 20000-201,
Eigenschaftsklasse:  E1,
Anwendungstyp:  DO,
Bahnentyp:  PYE/PYP KTP S5,
bestehend aus homogenem Spezialbitumen sowie einer hochreißfesten und dehnfähigen Kombinationsträger-Einlage
(KTP) für hohe Ansprüche, oberseitig mit einer hochwertigen, deckungssicheren, fein struktuierten und UV-beständigen
Schiefersplittbeschichtung versehen, unterseitig mit einer Schnellschweißfolie kaschiert,
Farbe:  basaltschwarz,
Bahnenlänge:  5,0 m,
Bahnenbreite:  1,08 m,
Bahnendicke:  5,2 mm,
Einlage:  KTP 270 g/m²,
Wasserdichtheit:  bestanden bei 400 kPa/24h,
Brand von außen:  Broof(t1) im Systemaufbau nach
  Herstellerangaben,
Brandverhalten:  Klasse E (DIN 13501-1),
max. Zugkraft:  1450 N/50 mm,
max. Dehnung:  > 35 %,
Kaltbiegeverhalten:  - 22° C,
Wärmestandfestigkeit:  + 150° C,
Plastizitätsspanne:  172 K,
liefern und mit mind. 8 cm Naht- und 12 cm Stoßüberdeckung fachgerecht gemäß Verlegehinweisen und der gültigen Fachregeln vollflächig aufschweißen.
Die Kubidritt XLP kann mit verzinkten Breitkopfstifen, Nagelabstand < 50 mm, verdeckt in der Stützbohle befestigt  und somit gegen Abrutschen gesichert werden.
Menge: 1,000 m²

USt %: 19,00
